# SR, Generalsanierung Grundschule Oberschneiding
Angebotsaufforderung (GAEB DA XML 3.2, DA83)
Projekt: 22-221
Währung: EUR
Nebenangebote zugelassen: ja
Erstellt mit: GXML Toolbox V3.3 R20210630, iTWO_64 V12.0.618, 27.01.2026

## Baubeschreibung
1.  Allgemeine Vorbemerkungen - Baubeschreibung
BAUBESCHREIBUNG nach der Kostengliederung der DIN 276

100  Grundstück
Das Grundstück Waltinger Straße 8 in 94363 Oberschneiding, Flurnummer 550 befindet sich per 1980 abgeschlossenem Erbbaurecht für 99 Jahre im Besitz der Gemeinde Oberschneiding. Die Erweiterung des Schulgebäudes um 2 Neubauklassen mit westlichem Anschluss bleibt auf dem Grundstück und wird Teil der Flurnummer 550.
Die Erneuerung des Pausenhofes und der Vorplätze (Schule und Turnhalle) werden Teil der Sanierungsmaßnahme.

200  HERRICHTEN UND ERSCHLIESSEN
210  Öffentliche Erschließung
Die Erschließung der Schule erfolgt von der östlich gelegenen Waltinger Straße überwiegend durch eine Erschließungsbucht für PKWs und Busse. Angrenzend auf der gegenüberliegenden Straßenseite befindet sich ein Parkplatz. Im Zuge der Außenanlagengestaltung ist dieser Bereich Teil der Sanierungsmaßnahme.
211  Sicherungsmaßnahmen
Die Generalsanierung umfasst einen nicht unerheblichen Teil der Erneuerung des Interieurs. Der Ausbau bzw. das Entrümpeln des Bauwerks betrifft u.a. die veraltete Möblierung. Schutzbedürftige Bauteile werden seitens des Bauherrn ausgebaut und bis zum Wiedereinbau außerhalb der Baustelle gelagert.

300  BAUWERK-BAUKONSTRUKTION, ALTBAUSANIERUNG

320  GRÜNDUNG

322 Flachgründungen
Die Gründung erfolgt sowohl für den Anbau der Schule als auch für die Ertüchtigung des Brandschutzes (z.B. Außenfluchttreppen) auf tragenden Stb.-Streifen- und Punktfundamenten. Diese sind neu zu errichten.

325 Bodenbeläge
Die Bodenbeläge im Schulgebäude, Zwischentrakt und Turnhalle werden erneuert. Ausnahme hier ist die Aula bzw. der Eingangsbereich, die Treppenhäuser und der Flur im KG. Hier wird der Natursteinbelag beibehalten und ggf. ergänzt. Eine Angleichung der unterschiedlichen Höhenniveaus (Flur - Klassenzimmer) wird nicht vollflächig vorgenommen. Für eine barrierefreie Erschließung sind Rampen in den Laibungen der Klassenzimmerzugängen vorgesehen. Die Klassenräume erhalten einen neuen Linoleumbelag. Nassbereiche (Bäder und Sanitäranlagen) erhalten einen neuen Zementestrich, auf welchem dann gefliest wird. Als Ausgleich für unebenen Untergrund ist eine Spachtelung mit Grundierung nötig. Der Bodenbelag in der Turnhalle wird ebenfalls - nach Erneuerung des Schwingbodenaufbaus - neu verlegt.

326 Abdichtungen und Bekleidungen
Das Bestandsgebäude wird ringsum aufgegraben und mit einer Begleitdämmung zum thermischen Schutz im EG versehen. In diesem Zuge wird auch die Abdichtung und Bekleidung in Form einer Verblechung oder ähnliche Sockelverkleidung (Faserzementplatten) erneuert.

327 Drainagen
Sämtliche Drainagen um die Gebäude werden im Zuge der Aufgrabungsarbeiten ertüchtigt bzw. erneuert und im Splittbett fachgerecht an den Sockel (UK Fundament/Bodenplatte) verlegt. Die bestehenden Positionen der Regen-Entwässerung können weiterverwendet werden.

330  AUSSENWÄNDE

331 Tragende Außenwände
Neu errichtete tragende Außenwände finden sich ausschließlich im Anbau wieder. Diese werden aus einer Holzständerkonstruktion in Rahmenbauweise als Elementwände vormontiert und vor Ort auf der aufgeständerten Deckenplatte über EG zusammengefügt. Die Dimensionierung der Pfosten ergibt sich aus statischen Vorgaben, aber auch durch die Dimensionierung der erforderlichen Dämmstärke für KfW40-Standard.

332 Nicht tragende Außenwände
Eingriffe in die Außenwand betrifft überwiegend nichttragende Elemente. Die Brüstungshöhen der Bestandsfenster werden abgesenkt, sodass die Öffnungen an Höhe gewinnen und die Belichtung der Klassenräume optimiert wird.

333 Außenstützen
Das Tragwerk des aufgeständerten Neubaus besteht aus 30/30 cm Stahlbetonstützen, die die Holzdecken auf Unterzügen tragen und in einem Fundamentrost aus Streifenfundamenten eingespannt werden. Mittels Dreikantleisten werden die Ecken abgekantet, eine Verspachtelung/ Behandlung der Oberfläche ist nicht vorgesehen.

334 Außentüren und Fenster
Um den KfW40-Standard zu erreichen ist auch eine Erneuerung der alten Fenster notwendig. Deshalb werden alle Bestandsfenster ausgebaut, entsorgt und durch Holz-Alu-Elemente ersetzt. Durch den Abbruch bzw. das Herabsetzen der Brüstung ist die Absturzsicherung mittels vorgesetztem Glaselement gewährleistet. Im Zwischentrakt werden die Fenster bis zum Boden vergrößert.
Die Fensterfläche vergrößert sich durch den Abbruch/ Niedrigersetzen der Brüstungen bzw. Komplettabbruch um ca. 1/3. In Kombination eines Lichtlenksystems (2 versch. eingestellte Raffstore in Horizontalrichtung) kann hier wesentlich mehr natürliches Tageslicht in die Räume gebracht werden. Die Teilung der Fenster mit Öffnungsflügel lässt eine manuelle Lüftung zu, die schmalen zu öffnenden Elemente mit Glasabsturzsicherung reduzieren die Unfallgefahr auf ein Minimum.
Alle Türen ins Freie sowohl die Einzelöffnungen als auch ggf. Einsatzelemente in P-R-Fassaden (Treppenhäuser) sind Aluminiumtüren bzw. Terrassentüren mit Alu-Schale, dreifachverglast mit Uw kleiner als 0,8 W/m²K.
Der Fenstereinbau muss nach den RAL-Richtlinien erfolgen, um einen luftdichten Anschluss an die umliegenden Bauteile zu gewährleisten.
Die äußeren Fensterbänke werden als Systemfensterbänke aus Aluminium mit gesonderten Seitenteilen zur Aufnahme von Längenänderungen ausgeführt. Die innere Gestaltung der Fensterbänke in Massivholz wird als Sitz- und Arbeitsmöglichkeit ausgebildet. In den Feuchträumen werden die Fensterbänke mit farbigen HPL-Platten ausgebildet oder gefliest.
Als neue Kellerfenster sind dreifachverglaste Kunststofffenster vorgesehen, die gegen drückendes Grundwasser an die Kellerwände abgedichtet werden.

335 Außenwandbekleidungen außen
Der Sockelbereich wird bis ca. 30 cm über Geländeoberkante mit Bitumenschweißbahn abgedichtet und mit einer Perimeterdämmung aus extrudiertem Polystyrol wärmegedämmt. Dieser Sockel wird mit durchgefärbten Faserzementplatten oder Sockelblechen verkleidet, die einfach vor die Dämmung gestellt an der Oberkante verschraubt und unter der Geländeoberkante durch den Erddruck gehalten sind. Im erdberührten Bereich schützt eine Noppenbahn diese Verkleidung und die darunterliegende Perimeterdämmung.
Alle Gebäude (Schule, Zwischenbau und Turnhalle) bekommen eine hinterlüftete Verkleidung/ Fassade mit 2x 12 cm Unterkonstruktion der Dämmebene. Auf die Hinterlüftungsebene in Vertikalrichtung folgt die Fassadenhaut der Schule und der Turnhalle mittels horizontaler Rhombusschalung. Die Felder zwischen den Fensteröffnungen sind teilweise mit farbigen Hochdrucklaminatplatten verkleidet, um die Fenster zu Bändern zusammenzufassen. Statt der Holzschalung erhält der Zwischenbau eine weiße Faserzementfassade, um als eingeschossiges Verbindungsglied die beiden Nutzungseinheiten zu differenzieren und den Verwaltungsbereich neutraler darzustellen.

336 Außenwandbekleidungen innen
Um die Unterrichtsräume reizarm zu gestalten, werden nach Ertüchtigung der Elektroleitungen und HLS-Leitungen die Wände innen mit einer Spachtelung versehen, um eine homogene Wandoberfläche nach den Schlitzarbeiten wiederherzustellen. Die Oberfläche soll final mit Silikatfarben beschichtet werden.
Die Nassräume werden mit Kalk-Zement-Putz versehen und mit keramischen Fliesen bekleidet. Die Fliesen werden unterschiedlich hoch verlegt. In den WCs `ca. 1,80 m hoch, in den Duschen raumhoch.

337 Elementierte Außenwände
Die Pfosten-Riegelfassaden an den Treppenhäusern sind als dreifachverglaste Aluminium-Konstruktionen mit Uw-Wert kleiner als 0,8 W/m²K aus Aluprofilen innen und Aludeckschalen außen geplant. Die Übergänge zu den tragenden Bauteilen sind mit Dichtungsbändern u./o. Klebebändern luftdicht auszubilden.

338 Sonnenschutz/Lichtschutz
Als Sonnenschutz vor allen Öffnungen - auch an den Nordfassaden, die gerade im Hochsommer am Morgen und späten Nachmittag besonnt sind - dienen Aluminium-Raffstores mit elektrischer Bedienung, die als Tageslichtsystem konzipiert sind. Sie liegen hinter den Fassadenverkleidungen bzw. in der Dämmebene.

339 Außenwände sonstiges
Vor den Kellerfenstern sitzen Stb.-Lichtschächte, die z.T. abgebrochen werden. Ein Erneuern der zu erhaltenden Schächte im HA-/ Technikraum ist anzustreben und diese auf eine nachzurüstende Perimeterdämmung nach der energetischen Sanierung aufzusetzen.

340  INNENWÄNDE

341 Tragende Innenwände
Tragende Innenwände werden zum Teil in der Aula abgebrochen, um eine großzügigere bzw. offenere Fläche und damit bessere Nutzbarkeit zu erhalten. Die tragenden Flurwände der Lernlandschaften werden entfernt und durch Stahlunterzüge auf Stahlstützen ersetzt, und un-terfangen so die Deckenlast. Sämtliche statische Stahlteile (Stützen und Unterzüge/ Träger) erhalten aus Brandschutzgründen eine der Anforderung genügenden Brandschutzbeschich-tung.

342 Nichttragende Innenwände
Alle nichttragenden Innenwände sind in Trockenbauweise vorgesehen. Diese begründen sich überwiegend durch die Neuanordnung bzw. Umplanung der Sanitär-, WC-Bereiche und Pflegeräume. Aufgebaut werden diese mit ausgedämmtem Metall-Ständerwerk und beidseitig doppelter Beplankung.

343 Innenstützen
Alle innenliegenden Stützen sind u.a. aufgrund des Brandschutzes, aber auch der einfacheren Einbringung in das Bestandsgebäude als Stahlstützen geplant. Diese werden mittels Anstrichs auf die erforderliche Feuerwiderstandsdauer gebracht.

344 Innentüren und -fenster
Alle Türen vom Flur in die Klassenräume, außer im Keller, sind raumhoch mit Oberlicht bzw. geschlossenen Blenden gedacht. Die Kellertüren sowie die Türen zu Haustechnikräumen sind lackierte Stahltüren. Aufgrund der mitgenommen Oberfläche und der erheblichen Abnutzung werden die derzeitigen Türen ausnahmslos getauscht.
Die Unterrichtsräume und Fachunterrichtsräume erhalten in Richtung der Lernlandschaften Innenfenster als Sicht-/ Blickverbindung und geben den "Marktplätzen" einen Zentrumscharakter für die umliegenden Klassen. Dies dient auch dazu, stehenden Lehrkräften und Betreuer*innen den Einblick zu erlauben, so dass sie das Geschehen in den Nachbarräumen kontrollieren und sich Zeichen geben können. Versehen mit tiefen Holzrahmen dienen sie gleichzeitig als Sitz- und Arbeitsunterlage.
Weiters sind aufgrund Brandschutzertüchtigungen Verbindungstüren zwischen den Klassenzimmern als bypass-Fluchtweg einzuplanen und neu umzusetzen.
Die Brandschutz- und Rauchschutztüren in den Gängen sind Stahl-Glaskonstruktionen, die in voller Gangbreite und bis Deckenhöhe verglast sind.

345 Innenwandbekleidungen
Um die Unterrichtsräume reizarm zu gestalten, werden nach Ertüchtigung der Elektroleitungen und HLS-Leitungen die Wände innen mit einer Spachtelung versehen, um eine homogene Wandoberfläche nach den Schlitzarbeiten wiederherzustellen. Die Oberfläche soll final mit Silikatfarben beschichtet werden. An den Wänden gegenüber des Lehrerpults dienen Holzwolleplatten sowohl als Akustikelemente als auch als Pinnwandelemente und sind eine Fortsetzung der abgehängten Decken-Akustik-Platten in Vertikalebene.
Die Nassräume werden mit Kalk-Zement-Putz versehen und mit keramischen Fliesen bekleidet. Die Fliesen werden unterschiedlich hoch verlegt. In den WCs 1,80 m hoch, in den Duschen raumhoch. Geflieste Gipskartonwände werden vorher mit einem Abdichtungsanstrich behandelt.

350  DECKEN

351 Deckenkonstruktionen
Neue Geschossdecken finden sich ausschließlich im Neubau und werden vornehmlich mit einachsig gespannten Brettsperrholzdecken erstellt. Für den Einbau des Aufzugs müssen neue Deckenöffnungen hergestellt werden.

353 Deckenbekleidungen
Aufgrund der Anforderung für KFW40-Standard ist es notwendig den Keller als Kaltbereich auszubilden. Deshalb ist eine Deckendämmung im unterkellerten Bereich mit ca.16 cm Wärmedämmung vorgesehen, die im Anschluss gespachtelt und weiß gestrichen wird.
In allen weiteren Räumen ist eine abgehängte Akustikdecke vorgesehen, in der sämtliche Elektro-Installationen geführt werden.
In den "Aufenthaltsräumen" der Schüler*innen, inkl. der Lernlandschaften, ist eine abgehängte Akustikdecke aus feinen Holzwolleleichtbauplatten vorgesehen. Deren beigebrauner Naturton schafft eine wohnliche Wirkung, die sehr wichtig ist, da die Nutzer sich acht bis neun Stunden täglich dort aufhalten. Der Verbindungstrakt mit Lehrerzimmer und Verwaltung wird mittels unregelmäßiger GK-Lochdecke akustisch wirksam abgehängt.
In der Aula, den Gängen und Nebenräumen sind ebenfalls Gipskartonlochdecken mit unregelmäßig gelochten Decken vorgesehen, in untergeordneten Nebenräumen, in denen keine Schalldämpfung notwendig ist, glatte Gipskartondecken.
Alle Decken sind max. 7 cm weit abgehängt, um die notwendige lichte Raumhöhe von 3 m nicht zu unterschreiten. Die Lüftungskanäle an den Flurwänden werden "auf Sicht" geführt und nicht verkoffert.
In der Turnhalle sind aufgrund der guten Akustik und der ballwurfsicheren Eigenschaft auch Holzwolleleichtbauplatten an der Decke vorgesehen.

360  DÄCHER

361 Dachkonstruktionen
Die statische Dachkonstruktion bleibt unberührt und wird beibehalten. Die Bausubstanz ist brauchbar und weiterzuverwenden. Lediglich die Dachhaut bzw. die Dämmung (ca. die Hälfte ungedämmt) wird erneuert und mittels "Aufdachdämmung" ab Schalung neu aufgebaut. Wichtig ist die Ertüchtigung der Dampfsperre gegen aufsteigende Feuchtigkeit von innen.
In diesem Zuge wird die vorhandene PV-Anlage rückgebaut eine neue wieder aufgesetzt.
Der Neubau-Teil bzw. das Dach des Anbaus wird in Anlehnung an den Bestand ebenfalls mit Pfettendachstuhl erstellt und fortgeführt.

363 Dachbeläge
Die alte Deckung wird somit durch einen farblich an die neue PV-Anlagen angepassten Glattziegel auf Schulgebäude und Mehrzweckhalle ersetzt. Der eingeschossige Verbindungsbau erhält eine Stehfalzdeckung.

380  BAUKONSTRUKTIVE EINBAUTEN

381 Allgemeine Einbauten
Im gesamten Schultrakt sind Einbaugarderoben vorgesehen und sollen Platz für ca. 180 Schüler bieten. Ebenso ist der Einbau von Einbauschränken für Lernmaterial etc. geplant.

Treppengeländer bzw. die Brüstungen werden beibehalten, aber ertüchtigt und ggf. die Brüstungshöhe dem heutigen Standard angeglichen und mittels Stahlgeländer mit enger Flachstahlfüllung aufgefüttert.

Im Lehrerzimmer ist eine Teeküche und im Nebenraum Werken eine Küche mit Vollausstattung geplant.

2.  Allgemeine Vorbemerkungen zur Ausführung

Sauberkeit
Der Anbieter hat die Baustelle täglich sauber zu hinterlassen und nach Fertigstellung seiner Arbeiten dafür zu sorgen, dass sämtliches Restmaterial von der Baustelle entfernt wird. Es steht bauseits kein Container zur Verfügung. Für das Entsorgen von Abfall gelten die ATV der VOB/C, DIN 18299 Punkt 4.1.11 und 4.1.12.
Kommt der Unternehmer dieser Verpflichtung nicht in ausreichendem Maße nach, so werden Reinigungsarbeiten in Auftrag gegeben. Die anfallenden Kosten werden auf sämtliche Firmen, die in dem betreffenden Bereich tätig waren, umgelegt und in Abzug gebracht.

Schutzmaßnahmen
Auf Maßnahmen zum Schutz von Nachbargebäuden/Nachbargrundstücken und öffentlichen Straßen und Wegen von Staub- und Schmutzbelästigung wird besonders hingewiesen. Die Aufwendungen hierfür sind mit den Einheitspreisen abgegolten. Weiter wird darauf hingewiesen, dass Reinigungsarbeiten der Zufahrtsstraßen nach Bedarf unaufgefordert vorgenommen werden müssen, evtl. Auflagen der Gemeinde Oberschneiding sind vom Auftragnehmer genaustens zu beachten

Baustrom / Bauwasser
Die Auftragnehmer Baumeister/ELT und Baumeister/HLS errichten auf der Baustelle für die beiden Bauabschnitte je einen Baustromkasten und eine Entnahmestelle für Bauwasser. Jeder Auftragnehmer kann Baustrom und Bauwasser entnehmen. Die Kosten übernimmt der Bauherr.
Ruhezeiten
Es wird ausdrücklich darauf hingewiesen, dass Ruhezeiten von 18:00 - 7:00 Uhr früh bindend einzuhalten sind. An Samstagen kann von 7:00 - 12:00 Uhr mittags gearbeitet werden. Sollte es in der Gemeinde Oberschneiding eine Lärmschutzverordnung geben, so hat sie absoluten Vorrang und Gültigkeit.

Ortsbesichtigung
Der Bieter hat sich vor Angebotsabgabe über den Umfang der auszuführenden Arbeiten umfassend zu informieren und die örtlichen Gegebenheiten zu berücksichtigen. Dem Bieter wird dringend empfohlen das Bauobjekt und die Örtlichkeiten vor Ort zu besichtigen. Nachforderungen aus Unkenntnis der örtlichen Gegebenheiten werden grundsätzlich nicht anerkannt. Schäden und Behinderungen die erst während der Bauausführung erkennbar werden, sind dem Auftraggeber schriftlich mitzuteilen. Die weitere Vorgehensweise wird vom AG festgelegt.

Ausführungsfristen:
Den genauen Bauablauf regelt ein diesem Leistungsverzeichnis beigefügter Bauzeitenplan.
Die in den Ausführungsfristen genannten Termine sind verbindlich:

a)  Beginn der Baumaßnahme:  Mai 2026

b)  Baubeginn Umbau Mehrzweckhalle:  Mai 2026
c)  Fertigstellung Umbau Mehrzweckhalle:  März 2027
d)  Baubeginn Schule Bestand/Anbau:  September 2026
e)  Fertigstellung Umbau Schule Bestand:  November 2027
f)  Baubeginn Außenanlagen:  Augugs 2026
g)  Fertigstellung Außenanlagen:  Juni 2027

h)  Ende der Baumaßnahme:  November 2027

Baustellenbesprechung
Der Auftragnehmer hat zu den Baustellenbesprechungen, die der Auftraggeber regelmäßig durchführt, einen geeigneten bevollmächtigten Vertreter zu entsenden. Der Jour-Fixe-Termin wird mit Auftragserteilung bekannt gegeben.

Bautafel
Eine Bautafel wird errichtet. Dabei stellt die Baumeisterfirma eine Unterkonstruktion auf und montiert die bauseits gelieferte Bautafel. Die Bautafel selbst wird vom Bauherrn bestellt, beauftragt und angeliefert.

## Allgemeine Vorbemerkungen
Allgemeine Vorbemerkungen
=============================================================================

Die nachstehenden zusätzlichen allgemeinen Vorbemerkungen sind, ergänzend zu den allgemeinen Vertragsbedingungen für Bauleistungen der VOB/B DIN 1961, Vertragsbestandteil.

1. Allgemeines

1.1  Leistungsverzeichnis
Das Leistungsverzeichnis basiert auf der Grundlage, dass sich Erleichterungen und Erschwernisse bei der Leitungsverlegung aufheben.
Gleichartige Leistungen sind deshalb immer zu einer Position zusammengefasst. Die Art der Bauausführung und besonders erleichternde oder erschwerende Umstände am Bau sind in der Baubeschreibung geschildert.

1.2  Material- und Geräteauswahl
Sofern nicht ausdrücklich anders angeordnet, sind ausschließlich PVC- freie Materialien zu verwenden, soweit es das Marktangebot gestattet.
Von diesem Grundsatz darf nur ausnahmsweise abgewichen werden, wenn der Auftraggeber vor Ausführung der Leistung ausdrücklich zugestimmt hat. Um die Darstellung der anzubietenden Materialqualität zu vereinfachen, sind bei div. Ordnungszahlen (Pos.)  Produktvorgaben in den Leistungspositionen aufgenommen. Der Bieter hat technisch und funktional gleichwertige Produkte seiner Wahl anzubieten. Der Nachweis der Gleichwertigkeit (z.B. durch technische Beschreibung, Muster etc.) ist auf Anforderung unverzüglich zu führen. Die Qualität des angebotenen Materials wird bei der Wertung der Angebote berücksichtigt.
In Einzelfällen werden vom Auftraggeber spezielle Materialien / Produkte vorgegeben (z.B. bei Änderung bestehender Anlagen).

1.3  Änderungen
Anordnungen über Änderungen der geplanten Installation, über zusätzliche Leistungen und Regiearbeiten, werden ausschließlich vom Auftraggeber, der Projektleitung erteilt.

1.4  Personal
Der Auftragnehmer ist gehalten, bestens geschultes und im Bau solcher Anlagen erfahrenes Personal unter verantwortlicher Aufsicht abzustellen.
Unzulängliches Personal ist auf Verlangen der Bauleitung unverzüglich auszutauschen. Ein firmenseitig beabsichtigter Wechsel in der Person des bauleitenden Monteurs während der Ausführungszeit ist nur mit vorheriger Zustimmung des Auftraggebers gestattet. Die Zustimmung wird erteilt, wenn der terminliche Ablauf und die fachtechnische Qualität der Ausführung gewährleistet ist.

1.5  Bautagebuch
Der Auftragnehmer hat ein Bautagebuch zu führen, die Bautageberichte sind wöchentlich dem Auftraggeber oder dem mit der Bauleitung beauftragten Ingenieurbüro vorzulegen.

1.6  Arbeitszeit / Überstundenzuschläge
Der Auftraggeber geht davon aus, dass die Leistungen in der Regelarbeitszeit von Montag bis Freitag erbracht werden. Eine Änderung bedarf der Abstimmung mit dem Bauherren oder dem von ihr beauftragten bauleitenden Ingenieurbüro. Bei der Berechnung der Lohnkosten ist davon auszugehen, dass die Leistungen während den üblichen Arbeitszeiten zu erbringen sind. Zuschläge für Überstunden werden nur vergütet, wenn sie der Bauherr oder das von ihm beauftragte bauleitende Ingenieurbüro angeordnet hat. Überstunden, die
der Auftragnehmer zu vertreten hat und nachgearbeitete Ausfallstunden werden nicht vergütet. Sie unterliegen auch nicht der Lohngleitklausel.

1.7  Kupferzuschlag
Verändert sich die Kupfernotierung zwischen Angebotsabgabe und Auftragserteilung um mehr als 30 Punkte, dann kann für Kabel und Leitungen über 6 mm2 ein neuer Abrechnungspreis gefordert werden. Der Abrechnungspreis ist dann auf der Grundlage der Metallnotierung des dritten Arbeitstages nach dem Datum des Auftragsschreibens zu berechnen.

1.8  Rechnungen
Die Rechnungsstellung erfolgt kumuliert in Abschlagsrechungen und Schlußrechnung.
Es wird in 3 Teile die Aufmaße und Rechnung aufgeteilt:
- Schule
- Mehrzweckhalle
- Anbau

## Technische Vorbemerkungen zum Kostenangebot für
Technische Vorbemerkungen zum Kostenangebot für Elektroinstallationsarbeiten
=================================================

Die nachstehenden zusätzlichen technischen Vorbemerkungen sind, ergänzend zu den allgemeinen technischen Vertragsbedingungen für Bauleistungen (ATV) der VOB/C DIN 18 299, DIN 18 382 und DIN 18 386, Vertragsbestandteil.

1. Nebenleistung ohne besondere Vergütung

Soweit in den Leistungspositionen nichts besonderes angegeben ist, werden folgende Leistungen zusätzlich zur DIN 18 382 als Nebenleistung vereinbart:

1. 1  Stemm- Fräs- und Bohrarbeiten,
zum Herstellen von Leitungsnuten, Wand- und Deckendurchbrüche (bei Betondecken beliebiger Stärke für je 2 Rohre NW 23 mm), Herstellen der Aussparungen für die Abzweig- und Schalterdosen, Abzweigkästen,
Schaltapparate, Verteilungen usw., sowie Ausrichten der Dosen, Kästen usw. auf die Verputzkante. Große Durchbrüche und Schlitze in Beton sind bauseits vorgesehen oder gesondert im Leistungsverzeichnis aufgeführt.

1. 2  Rohrzubehör
für alle Verlegungsarten einschließlich Abzweigdosen jeder Art, Kunststoffkästen bis einschließlich 100 x 100 mm, Kabelabzweigdosen, Muffen, Rohrkrümmer und Universal-Kabelabzweigkästen mit Verschraubungen.

1. 3  Wandleuchtenanschlussdosen
sind mit Schutzklemmen und verschraubten Deckel zu versehen, soweit vom Auftragnehmer keine Leuchten montiert werden.

1. 4  Längenzugaben
für Auslässe und Schaltverbindungen, einschließl. der Leitungen und Kabel in Abzweigkästen sowie der Verschnitt an Drähten, Kabeln, Rohren und dergleichen. Aufgemessen werden die Leitungen und Kabel z.B. von der Mitte eines Abzweigkastens bis zur Mitte einer  Schalterdose.
Längenzugabe für Leitungen bis zu 1 m bei Verteilungen. Vom
Auftraggeber geforderte darüber hinausgehende Längenzugaben werden als Lieferung abgerechnet, falls das Material sich für eine weitere Verarbeitung nicht mehr eignet.

1. 5  Klemmmaterial
bis einschl. 4 mm2, z.B. Reihenklemmen.

1. 6  Befestigungsmaterial:
- wie Kunststoff- oder einfache Metalldübel bis M 6 (ausgenommen Spezialdübel),
- Profilschienen jeder Größe
- Schrauben
- Adernhülsen
- Kabelschuhe jeder Art bis 4 mm2
- Zement
- Lacke
- Lötmittel
- Dichtungskitt
- Isolierband,
- Putzdeckel
- Ader-, Isolierschläuche und ähnliches Kleinmaterial.

Das Verwenden von Montageschaum und sonstigen Ortsschäumen ist ausgeschlossen. Grundsätzlich dürfen nur lösemittelfreie/-arme Verlegewerkstoffe (Leime, Kleber etc.) verwendet werden. Dabei sind die Einstufungen entsprechend dem Produkt- bzw. Giscode der Bauberufsgenossenschaft zu Grunde zu legen und die Vorgaben der technischen Regeln für Gefahrstoffe TRGS 610 zu berücksichtigen. Das jeweilige Produkt- und  Sicherheitsdatenblatt ist auf Anforderung vorzulegen.

1. 7  Beschriften der Leitungen die von Dritten angeschlossen werden.

1. 8  Vorhalten der Gerüste und Arbeitsbühnen in der entsprechend der Baubeschreibung benötigten Höhe.

1. 9  Liefern und Einziehen von Zugdrähten bei Betoneinlegearbeiten.

1.10 Entgegennahme von bauseits gelieferten Leuchten und Leuchtmitteln - entfällt

1.11 Die Beseitigung von Schutt, Abfällen usw.
in allgemein zugänglichen Arbeitsbereichen hat mindestens einmal täglich zu erfolgen. Nach VOB DIN 18 299 Ziff. 4.1.11 hat der Auftragnehmer alle Verunreinigungen, z.B. Abfälle, Bauschutt, Verpackungsmaterial, Kabel-, Rohrreste und dergl. und die von seinen Arbeiten herrühren zu beseitigen. Nach dem Bayr. Abfallwirtschafts- und Altlastengesetz (BayAbfallG)  zu trennen in:
- Bestandteile zur Ablagerung in Kiesgruben das sind
  Gesteins-,  Keramik-, Porzellan- und Glasmaterial,
  Mörtel-, Beton- und Mauerwerksbrocken, Ziegelschutt
  sowie Erd- und Bodenaushub,  Straßenaufbruch
- schadstoffhaltige Bestandteile (Sondermüll)
- sonstige Bestandteile, die zu trennen sind in:
  * Papier
  * Pappe, Kartonagen
  * Holz
  * Metalle
  * Kunststoffe
  * Glas

Die fachgerechte Entsorgung schadstoffhaltiger Bestandteile
(Sondermüll) ist nachzuweisen. Die belegten Kosten werden vom Auftraggeber erstattet, sofern die Entsorgung nicht bereits Bestandteil der Leistungsbeschreibung ist. Kommt der Auftragnehmer der Aufforderung zur Schutt- und Abfallbeseitigung in einer vom Auftraggeber gesetzten
angemessenen Frist nicht nach, so kann der Auftraggeber den Schutt und die Abfälle auf Kosten des Auftragnehmers beseitigen lassen.
Verpackungsmaterial aus dem Bereich des Auftraggebers ist über die Großhändler zu entsorgen. An der Liegenschaft vorhandene Wertstoff- / Restmülltonnen oder Container dürfen nicht zur Beseitigung der Baustellenabfälle benützt werden.

2. Technische Ausführung

2. 1  Netzform
Netzform: TT ab Gebäude-Hauptverteiler.
Die Aderkennzeichnung für Kabel und Leitungen erfolgt nach DIN VDE 0293-308
- in elektrischen Anlagen,
- in Verteilungssystemen,
- zur Versorgung von fest angebrachten oder ortsveränderlichen
elektrischen Verbrauchsmitteln
- für transportable Betriebsmittel.
Innerhalb von Verteilungssystemen kann neben der Farbkennzeichnung ebenfalls eine Kennzeichnung durch Zahlen angewendet werden.

2.2  Installationszonen
Die elektrischen Leitungen sind innerhalb der Installationszonen nach DIN 18 015-3 anzuordnen. Für die Anordnung der Leitungen im Fußboden und an Deckenflächen gilt DIN 18 015-1.

2. 3  Schlitze, Aussparungen, Öffnungen
Schlitze, Aussparungen und Öffnungen sind nach DIN 1053 herzustellen, sie dürfen die Standsicherheit der Wände keinesfalls beeinträchtigen.
Schlitze für Installationsleitungen usw. sind in die Wand einzufräsen oder einzuschneiden (Stemmen oder Brechen ist nicht gestattet). In Altbauten mit schlechter Mörtelbeschaffenheit sind Schlitze möglichst zu vermeiden.

2. 4  Einlegearbeiten in Beton-entfällt-

2. 5  Stegleitungen - entfällt -

2. 6  Abzweigkästen und Anschlussdosen
Bei mehr als 2 parallellaufenden Leitungen und bei größeren
Querschnitten als 3 x 4 mm2 oder 5 x 2,5 mm2 müssen anstelle von Dosen Kunststoffkästen bzw. Kabelabzweigkästen eingebaut werden. Für mehr als 4 parallellaufende Leitungen sind nur Stahlblech- oder Kunststoffkästen zu verwenden. Wandleuchtenanschlussdosen sind mit Schutzklemmen und
verschraubten Deckel zu versehen, soweit vom Auftragnehmer keine Leuchten montiert werden. Stahlblechkästen müssen mindestens aus 1 mm starkem verzinktem Stahlblech bestehen und einen einsteck- und aufschraubbaren Deckel im Falz besitzen. Jeder Stahlblechkasten muss eine separat gezeichnete Erdungschraube besitzen. Kunststoffkästen
müssen mindestens 3 mm Wandstärke aufweisen. Bei sondergefertigten Kästen sind entsprechend der Seitenlänge der Kästen die Hälfte der möglichen Löcher im Preis einzukalkulieren. Einführungsschlitze sind nicht zulässig. Stahlpanzerrohre, Kabel und Leitungen sind mittels
Verschraubungen oder Würgenippel einzuführen.

2. 7  Klemmen
In Abzweigkästen sind ausschließlich schraubenlose Schalttafel- Reihenklemmen zu verwenden. Die Klemmen sind pro Kasten fortlaufend zu nummerieren. Die geklemmten Stromkreise sind in einer Liste dauerhaft aufzuzeichnen und in die Bestandspläne aufzunehmen.

2. 8  Schalter und Steckdosen

2. 8.1  Material
Für Schalter, Steckdosen, Taster, Einsätze für Kombinationen usw. darf im ganzen Bauvorhaben nur ein einheitliches Fabrikat und Type verwendet werden. Fabrikat und Type werden von Auftraggeber vorgeschrieben.
Unterputzapparate sind mit Schraubbefestigung einzusetzen.

2. 8.2  Maßangaben
Wenn in den Plänen nicht ausdrücklich angegeben, gelten für eine Anordnung von Auslässen, Schalter und Steckdosen die Vorzugmaße der DIN 18015-3. Bei behindertgerechten Baumaßnahmen sind die besonderen Maßangaben in den Plänen zu beachten.

2. 9  Dübel
In Decken sind nur zugelassene Metalldübel zu verwenden. In
Zweifelsfällen (Zugzone) ist die Dübelauswahl mit dem Statiker
vorzunehmen. Ausgenommen sind Befestigungen für einzelne Rohre, Schalter oder ähnliche kleinere und leichte Bauteile. Leere Fehlbohrungen sind auf volle Bohrlochtiefe zu schließen. Hierfür sind Kunstharz- oder Zementmörtel zu verwenden.

2.10 Befestigungskonstruktionen
Für Hilfskonstruktionen zur Montage von Verlegesystemen und
Installationsgeräten sind vorrangig industriell gefertigte Bauteile und Systeme zu verwenden. Bei handwerklicher Fertigung ist besonders auf Biegefestigkeit und Verwindungssteifigkeit der Konstruktionen zu achten.
Stahlkonstruktionen sind zu verzinken oder mit einem hochwertigen, umweltfreundlichem Anstrich zu versehen. Abstützungen und Befestigungen an Betriebsmitteln der HLS- und Maschinentechnik (Rohre, Flansche etc.) sind nicht zulässig.

3. Verlegesysteme

3. 1.1  Anforderungen
Alle Bauteile der Unterflur-Kanalsysteme, die durch die Nutzung unmittelbar belastet werden, müssen einer Belastungsfähigkeit nach DIN VDE 0634-1 entsprechen.

3. 1.2  Montage
Die Montageanweisungen und -empfehlungen der Herstellerfirmen sind einzuhalten. Estrichüberdeckte und -ebene Kanäle sind einzunivellieren und dem fertigen Boden anzugleichen. Soweit erforderlich, sind die Kanäle mit Mitteln die den Stand der Technik entsprechen standfest zu unterfüttern. Die leitfähigen Teile des UF-Kanalsystems sind dauerhaft in den Potentialausgleich einzubeziehen. Sofern die vom Kanalhersteller vorgeschriebene Verbindungstechnik der Bauteile keinen VDE-gerechten Potentialausgleich gewährleistet, ist für die zusammenhängenden Kanalbereiche ein Potentialausgleichsleiter vorzusehen.

3. 1.3  Belegung
Bei der Belegung des UF-Kanalsystems, mit Kabel oder Leitungen, sind die Füllfaktoren der Herstellerfirmen zu beachten.

3. 2  Installationskanäle

3. 2.1  Anforderungen
Sämtliche Installationskanäle haben DIN VDE 0604 zu entsprechen.

3. 2.2  Montage
Es sind grundsätzlich serienmäßige Formstücke zu verwenden. Abweichende Innen- und Außenwinkel sind mit Gehrungssäge, Ausschnitte mit Stichsäge, Bohrungen mit Kreisschneider, Glockensäge, oder Stanze herzustellen.
Diese Arbeiten, einschließlich Formstücke, die nur als Deckel
ausgebildet sind, Endabdeckungen, Reduzierungen, Klammern und dergl., Befestigungsmaterial (mindestens 2 Schrauben auf 1 m Abstand) sind im Preis einzukalkulieren. Die leitfähigen Teile des Installationskanals sind dauerhaft in den Potentialausgleich einzubeziehen. Sofern die vom
Kanalhersteller vorgeschriebene Verbindungstechnik der Bauteile keinen VDE-gerechten Potentialausgleich gewährleistet, ist für die zusammenhängenden Kanalbereiche ein Potentialausgleichsleiter vorzusehen.

3. 2.3  Belegung
Bei der Belegung der einzelnen Kanäle, mit Kabel oder Leitungen, sind die Füllfaktoren der einzelnen Herstellerfirmen zu beachten.

3. 3  Kabelträgersysteme

3. 3.1  Anforderungen
Sämtliche Kabelträgersysteme haben DIN VDE 0639 zu entsprechen.

3. 3.2  Montage
Bei Kabelwannen-, Gitterrinnen-, Leitern- und Steigtrassenmontage sind die Montageanweisungen der Herstellerfirmen einzuhalten. Der Stützabstand richtet sich nach dem Belastungsgewicht und den Angaben der Herstellerfirma. Der Abstand darf jedoch 1,5 m bei Kunststoff-, 2 m
bei Gitter-, 2,5 m bei Stahlblechwannen, Kabel- und Steigleitern nicht überschreiten. Für Richtungsänderungen und Abzweigungen in Verlegesystemen sind Systemformstücke zu verwenden. Sind Schnittstellen erforderlich, so sind sie zu entgraten und mit Zinkstaubfarbe zu streichen. Ein Kantenschutz ist dauerhaft anzubringen. Bei Hängestielen
ist darauf zu achten, dass bei Verkehrswegen eine freie Durchgangshöhe von 220 cm verbleibt. Änderungen sind mit dem Auftraggeber abzustimmen.
Die Enden der Hängestiele sind mit Schutzkappen zu versehen.
Kabelträgersysteme sind mind. 10 cm, oder nach Herstellerangaben, vor den Brandabschnitten (Brandwänden) zu schneiden. Sie dürfen nicht durch Brandwände geführt werden. Die leitfähigen Teile des Kabelträgersystems
sind dauerhaft mit dem Potentialausgleich zu verbinden. Sofern die vom Hersteller vorgeschriebene Verbindungstechnik der Bauteile keinen VDE- gerechten Potentialausgleich gewährleistet, ist für die zusammenhängenden Trassenbereiche ein Potentialausgleichsleiter vorzusehen.

3. 3.3  Belegung
Die einzelnen Trassen sind nur zu max. 75% des tatsächlichen
Fassungsvermögens mit Kabel oder Leitungen zu belegen.

4. Dokumentation

Während der Bauzeit sind die Ausführungspläne laufend zu berichtigen.
Nach Abschluss der Arbeiten sind für die gesamte Starkstrom- und Schwachstromanlage nach VOB/C DIN  18 382 die erforderlichen Bedienungs- und Wartungsanleitungen und die Bestandspläne anzufertigen und zu übergeben. In der Regel sind dies:
- Prüf- und Abnahmeprotokolle der Prüfstelle und der Stadtwerke,  Zulassungsbescheinigungen für z.B. Brandschotts, Brandmeldesysteme etc.
- Berichtigte Bestandspläne aller elektrotechnischen Anlagen als
folgende
  Dokumente: (Dokumente der  Elektrotechnik nach DIN EN 61 082)
* Funktionsbezogende Dokumente
  Übersichtsschaltpläne
  Verteilungsschemen
  Stromlaufpläne
  Anlagenschemata's
* Ortsbezogene Dokumente
  Lagepläne
  Trassenpläne
  Installationsschaltpläne
  (Grundrisspläne mit Leitungsführung und Leitungsquerschnitten)
  Anordnungspläne
* Verbindungsbezogene Dokumente
  Anschlusspläne (Klemmenpläne)
  Betriebsmittellisten
  Leuchtenbestandslisten mit Fabrikats-, Typ-, und Leistungsangaben
* Dokumente zur Betriebsführung
  Bedienungs- und Wartungsanweisungen
  Gefahrenhinweise
  Protokolle über Einweisungen des Bedienpersonals
  Nachweis über die Verwendung von PVC-freien Baustoffen, Kabeln und Leitungen durch entsprechende Herstellerbestätigung evtl. Nachweise auf Einhaltung der Förderungen hinsichtlich elektromagnetischer
  Verträglichkeit
* Dokumente für die Instandhaltung
  Wartungs- und Servicehandbücher
  Wartungsverträge
  Ersatzteillisten

Nach Möglichkeit sollen diese Unterlagen in digitalisierter Form  vorgelegt werden.
Der Auftraggeber stellt als Grundlage für die vom Auftragnehmer zu erstellenden Baubestandsunterlagen entsprechende Pläne oder Datenträger zur Verfügung.

Die Verteilerpläne sind nach tatsächlicher Ausführung zu ergänzen bzw. zu berichtigen. Die angeschlossenen Stromkreise und Steuerleitungen sind nach Art und Ort (z.B Steckdosen Zi. 007) zu beschriften.
Messprotokolle nach DIN VDE 0100-600 sind zu erstellen.

Die Unterlagen sind entsprechend der vom planenden Ing.-Büro bzw. Bauherren vorgegebenen Struktur (Checkliste), wenn im LV nichts anderes angegeben, 2-fach in Papierform (analog) und 1-fach auf Datenträger (digital) als DWG, PDF wie auch DXF-Datei zu übergeben.

5. Abnahme

Vor Übergabe und/oder Inbetriebnahme sind die Elektroanlage, soweit erforderlich oder vereinbart auch Teilbereiche, entsprechend den VDE-Bestimmungen durch den Auftragnehmer zu überprüfen. Die nach VOB/C DIN 18 382 vorgeschriebene Dokumentation, die Prüf- und Messprotokolle sind zu fertigen. Sie sind mit dem Antrag auf Abnahme (VOB/B, DIN 1961, Par.12) dem Auftraggeber zu übergeben. Die Übergabe der Bestandspläne ist Voraussetzung für den Anspruch des Auftragnehmers auf Abnahme seiner Leistung.

## Zusätzliche Technische Vorbemerkungen zum Kostenangebot für Verteilungen
Zusätzliche Technische Vorbemerkungen zum Kostenangebot für Verteilungen
=================================================

1. Allgemeines
Sämtliche Verteilungen und alle eingebauten Geräte müssen den zurzeit gültigen DIN VDE-Vorschriften, den TAB und den Zusätzlichen Vorschriften der EVU entsprechen.
Die Verteilungen sind nach den beiliegenden Übersichtsschaltplänen und Zeichnungen grundsätzlich als fabrikfertige partiell typgeprüfte Schaltgerätekombination (PTSK) nach DIN VDE 0603 bzw. DIN VDE 0660 auszuführen.
Müssen die Verteilungen als nicht fabrikfertige Schaltanlagen und Verteiler ausgeführt werden, so hat der Auftragnehmer die entsprechenden Prüfungen nach DIN VDE 0100 durchzuführen.
Der entsprechende Nachweis hierüber ist bei der Abnahme vorzulegen.
Nach Auftragserteilung sind Skizzen über den Aufbau der Verteilungen mit den verfügbaren Klemmräumen sowie die Anordnung der Geräte abzugeben. Die vermaßten Konstruktionszeichnungen sind vor der Fertigung vorzulegen. Die Höhe der Verteilungen soll 2,2 m nicht überschreiten.

2. Aufbau

2.1  Stahlblech-Verteilungen
Mittels Profileisen oder Profilen ist dem Verteilungschassis besondere Verwindungssteifigkeit, Tragfähigkeit und eine gute Zugkräfteverteilung beim Transport zu verleihen.
Es gelten folgende Richtwerte:
- Material: Stahlblech
- Gehäuse: mind. 1,5 mm
- Tür: 1,5 mm
- Rückwand: 1,5 mm
- Montageplatte: 3,0 mm
Oberfläche:
- Gehäuse, Tür und Rückwand mit hochwertiger umweltfreundlicher, schlagfester  Beschichtung (Farbton nach Angabe des Auftraggebers).
- Montageplatte: verzinkt
Schutzart: nach Angabe des Auftraggebers.
Grundierungen, Lacke und Lasuren,
es dürfen generell nur schadstoffarme Produkte entsprechend den Vergabeunterlagen des Umweltzeichens RAL - ZU 12a (Blauer Engel) verwendet werden.
Beschichtungen der Metallbau- und Schlosserarbeiten sind grundsätzlich imnProduktionsbetrieb des Auftragnehmers vorzunehmen. Auf der Baustelle sind sie nur im Ausnahmefall nach vorheriger Zustimmung des Auftraggebers erlaubt. Das jeweilige Produkt- und Sicherheitsdatenblatt ist auf Anforderung vorzulegen.

2.2  Unterputz-Verteilungen
UP-Verteilungen erhalten einen Putzausgleichsrahmen der wenigstens 30 mm über den Mauereinputzkasten auf jeder Seite übersteht und einen Ausgleich in der Höhe um 30 mm
Die Tür muss verdeckt angeordnete Scharniere besitzen und ist an den Schutzleiter anzuschließen. Verteilungen aus Kunststoff müssen eine mechanische Festigkeit wie Verteilungen aus Stahlblech besitzen. Der Kunststoff muss in seinem Brandverhalten selbstlöschend sowie halogenfrei sein.

3. Gliederung

Die Verteilung ist wie folgt aufzugliedern:

3.1  Einschleif- / Klemmenraum
Der Einschleif- und Klemmenraum, über die gesamte Breite der Verteilung muss, den örtlichen Anforderungen entsprechend, die Aussparungen für das Einführen der zu- und abgehenden Kabel bzw. Leitungen sowie die der Schaltung entsprechende Anzahl der Reihen- und PE-Klemmen, besitzen.
Für die Kabel- und Leitungseinführung sind entsprechende Öffnungen vorzusehen (keine durchgehenden Schlitze). Der Raum ist so reichlich zu dimensionieren, dass mindestens noch 50 % Reserve verbleibt. Zur Zugentlastung sind die eingeführten Leitungen/Kabel durch geeignete Mittel (z.B. Schellen, Kanal) abzufangen.

3.2  Geräteraum
Die Anordnung und Gruppierung der Geräte muss übersichtlich und funktionell richtig erfolgen.
Für verschiedene Zuleitungen sind die Apparategruppen sichtbar voneinander getrennt anzuordnen und soweit angegeben durch Trennwände zu unterteilen. Benachbarte aktive Teile von elektr. Betriebsmitteln, die bedient werden müssen. sind berührungssicher abzudecken.
Es sind jeweils 20 % Gerätereserve einschl. dazugehöriger Klemmen, sowie 50 % Platzreserve zu berücksichtigen Geräte dürfen nicht höher als OK = 1800 mm und nicht tiefer als UK = 300 mm über OK- Fußboden angeordnet werden. Alle Geräte sind so einzubauen, dass sie ohne Ausbau der Geräteträger oder Tragschienen ausgewechselt werden können.

3.3  Sockel- / Sammelschienenraum
Am unteren Ende der Verteilung ist ein Sockelraum anzuordnen. Es können in diesem Raum, den Erfordernissen entsprechend, Klemmen angeordnet werden. Zum Rangieren und Abfangen der Kabel und Leitungen muss in jedem Fall genügend Platz vorhanden sein. Klemmen sollen nicht tiefer
als 300 mm über OK-Fußboden angeordnet werden.

3.4  Abdeckungen
Klemmen-, Geräte und Sockel-/Sammelschienenraum müssen separate, mit unverlierbaren Muttern befestigte Abdeckungen erhalten. Abdeckungen aus Stahlblech müssen eine VDE-mäßige Erdung (mind. 1 Zahnscheibe) aufweisen. Ein Verteilungsfeld sollte in der Regel nicht mehr als drei
Abdeckungen aufweisen.
Sockel- / Sammelschienenraum
Ist bei Verteilern auf Grund ihrer Gerätebestückung mit hoher
Wärmeentwicklung zu rechnen, so sind entsprechende Geräteabstände zu wählen und Lüftungskiemen in die Abdeckungen einzubauen.

4.  Verdrahtung und Klemmen

4.1  Verdrahtung
Die Verteiler sind mit 5 Leitern (L1, L2, L3, N, PE) zu verdrahten. Die Querschnitte der Verdrahtungsleitungen müssen mindestens dem Nennstrom der angeschlossenen Einbaugeräte entsprechend gewählt werden. Die
Verdrahtung ist in möglichst groß dimensionierte Kanäle zu verlegen.
Ausnahmen bedürfen der Genehmigung des Auftraggebers.

4.2  Klemmen
Die ankommenden Kabel und Leitungen sind in Verteilern und Steuertafeln auf Klemmen zu legen. Für alle ankommenden und abgehenden Kabel und Leitungen sind Klemmen in ausreichender Zahl und Größe einzubauen.
Adernquerschnitte über 16 mm² können direkt auf die Geräte geführt werden. An einer Klemme darf nur jeweils eine Ader angeschlossen werden.
Es sind für die N-Leiter grundsätzlich Trennklemmen einzubauen, soweit im Teilauftrag nichts anderes bestimmt ist. PE-Leiter sind auf PE-Leiterklemmen zu führen. Die Klemmen für N-Leiter und PE-Leiter müssen bei allen Stromkreisen neben den Phasenklemmen liegen. So genannte Mehrstockklemmen sind zugelassen, ein einwandfreier Anschluss ohne
Überkreuzungen muss möglich sein. Klemmen für Fremd- und Kleinspannung sind separat anzuordnen und zu kennzeichnen.

5. Geräte

Für gleichartige Geräte, z.B. Sicherungsautomaten, Schütze usw., ist ein einheitliches Fabrikat zu wählen. Bei der Auswahl der Schutzeinrichtungen sind evtl. Anlaufströme der Geräte zu berücksichtigen.
Bei den Sicherungsautomaten ist eine 20 %ige Gerätereserve einschl. Klemmen vorzusehen. Die Vorsicherungen der Automaten für die Beleuchtung dürfen nicht höher als mit 80 % ihres Nennstromes belastet werden.
Die Sicherungslasttrenner sind so einzubauen, dass die Abdeckung auch bei eingeschaltetem Gerät abgenommen werden kann. Für nicht benötigte Platzreserven sind die Ausschnitte in den Abdeckungen vom Auftragnehmer ohne zusätzliche Berechnung mit entsprechenden Abdeckstreifen zuverlässig zu verschließen.

6. Beschriftung

Jeder Stromkreis ist auf dem Bezeichnungsschild der Abdeckung, unter der Abdeckung auf dem Gerät (z.B. Schutzeinrichtungen), den Phasenklemmen, der N-Leiter- und der PE-Leiterklemme gleichartig und dauerhaft zu bezeichnen An der Innenseite der Türe ist eine stabile Einschubhalterung zur Aufnahme von Plantaschen im Format A 3 anzubringen.

7. Zubehör

Zum Verteiler ist als Zubehör zu liefern:
-Ein Schaltbild nach DIN EN 61082 kompl. mit der Bezeichnung aller Geräte, Klemmen, Stromkreise bzw. Verbraucher.
-Je ein Warnschild gem. DIN 10 008, Schild W 1 (Dreieck mit 100 mm Seitenlänge, mit Elektroblitz) für die Tür des Elektroraumes und die Tür des Verteilers.
-Eine kompl. Stückliste mit Eintragung von Anzahl, Fabrikat und Typ der Einbaugeräte einschl. Klemmen und der Schaltschranktype.

## Zusätzliche Technische Vorbemerkungen pass. Datennetz
Zusätzliche Technische Vorbemerkungen zum Kostenangebot für pass. Datennetze

====================================================================

Die nachstehenden zusätzlichen allgemeinen Vorbemerkungen sind, ergänzend zu den allgemeinen Vertragsbedingungen für Bauleistungen der VOB/B DIN 1961, Vertragsbestandteil.

1 Technische Vorbemerkungen

1.1 Passives Netz

Für die gesamte Anschlusstechnik und die Übertragungsmedien darf im ganzen Bauvorhaben pro Produkt (Kabel, Patchpanel, Anschlussdose usw.) nur ein einheitliches Markenfabrikat und ein einheitlicher Typ verwendet werden. Nicht lieferbare Komponenten dürfen nur durch qualitativ adäquate ersetzt werden. Eine Produktänderung ist dem Auftraggeber schriftlich anzuzeigen.

1.1.1 Verteiler

1.1.1.1 Verteilerschränke

Die Verteilerschränke übernehmen nach den Verteilerräumen eine zentrale Funktion. Aufgrund dieser zentralen Bedeutung sind an diese ebenfalls sehr hohe Anforderungen zu stellen:
Alle Verteilerschränke der ersten und sofern vorhanden der zweiten Schutzstufe, werden ausnahmslos durch eine eigene Schließung abgesichert. Dafür sind die Schlösser in den Türen für DIN-Profilhalbzylinder gemäß DIN 18252 auszulegen.

Jeder einzelne Verteilerschrank wird mit mindestens zwei 16 A Stromkreisen (getrennte Absicherung, unterschiedliche Außenleiter) versorgt. Jede Absicherung ist in der Verteilung mit einem eigenen FI-Schutzschalter (Fehlerstrom 30 mA) abzusichern. Für jeden Stromkreis ist ein Klemmanschluss in Form einer Feuchtraumverteilerdose im Schrank mit schraubenlosen Klemmen vorzusehen. Jeder Stromkreis ist auf eine 230 V-Steckdosenleiste ohne Schalter mit zerstörungsfreiem Überspannungsfeinschutz zu schalten.

Alle leitenden Teile der Schränke sind VDE konform sternförmig mit feindrähtigen Leitungen von mindestens 6 mm² Querschnitt auf eine im Schrank vorzusehende Potentialausgleichsschiene (Ausführung mindestens 16 mm² in Kupfer) zu verbinden. Bei der Montage von Kupferpatchpanels ist die Potentialausgleichschiene - oder eine zusätzliche Erdungsschiene - senkrecht über die gesamte Schrankhöhe zum Potentialausgleich der einzelnen Kupferpatchpanels auszuführen.

Bestehen Verteilungen aus mehreren Schränken nebeneinander müssen Rangiermöglichkeiten zwischen den Schränken vorgesehen werden. Kommen mehrere Schrankreihen zum Einsatz, sind Rangiermöglichkeiten zwischen den Schrankreihen zwingend vorzusehen. Dabei sind für die Zuführung von Installationskabeln zu den Verteilerschränken und die Führung der Rangierkabel zwischen den Verteilerschränken auf jeden Fall getrennte Trassen zur Verfügung zu stellen.

Das Heranführen der Kabel hat seitlich zu erfolgen, um den Zugriff auf die Rückseite zu ermöglichen. Die Installationskabel sind pro Panel und gemäß der aufsteigenden Reihenfolge der Raumnummer und Kabelnummer im Raum zu bündeln und auf die Patchpanel anzuschließen. Für die Führung der Leitungen sind z.B. C-Profilschienen in ausreichender Anzahl vorzusehen. Die Befestigung der Leitungen hat mit Schellen und Gegenwannen zu erfolgen, Kabelbinder sind wegen der Alterung (Brüchigkeit) nicht zugelassen!

Alle Verteilerschränke sind als Standschränke mit Ausgleichsfüßen mit einer Grundfläche von 800 * 800 mm auszuführen, bei Serverschränke ist eine Grundfläche von  (B*T) 800 * 1000 mm einzuplanen. Es ist jeweils vorne und hinten ein 19-Rahmen vorzusehen. Die Höheneinheiten sind am 19-Rahmen dauerhaft zu markieren und von oben bei der ersten nutzbaren Höheneinheit mit 1 beginnend nach unten bis zu letzten nutzbaren Höheneinheit zu beschriften. Die Beschriftung darf durch einzubauende Geräte nicht verdeckt werden. Die Schränke sind vorn und hinten mit einem graviertem Resopalschild nach den städtischen Vorgaben zu beschriften.

Unterhalb der einzelnen Patchpanels und Geräte sind Blindplatten mit Rangierhaken für Querrangierungen vorzusehen. Für senkrechte Rangierungen sind auf jeder Seite mindestens zehn seitliche Kabelbügel vorzusehen. Alle Rangierhaken bzw. Kabelbügel müssen aus Metall ohne scharfe Kanten bestehen und so groß ausgelegt werden, dass bei Vollausbau des Schrankes mit aktiven und passiven Komponenten und Beschaltung aller Anschlüsse sämtliche Rangierkabel mit Überlängen in die Rangierhaken eingelegt werden können. Die Führung von Patchkabeln an Geräten hat parallel zu den Einschubkarten, nicht über andere Einschubkarten oder Module wie Netzteile oder Lüftereinschübe zu erfolgen. Hierfür sind gegebenenfalls zusätzliche seitliche Rangierhaken vorzusehen. Die Führungen für Rangierkabel müssen - insbesondere bei LWL-Hauptverteilungen - abgerundet ausgeführt werden, damit sich Biegeradien von mindestens 4 cm ergeben.

Ansonsten ist jeder Schrank mit Dachlüfter auszustatten.

1.1.1.2 Schottbleche

Wenn zwei Netze (Verwaltungsnetz und Öffentliches Netz) mit verschiedenen Schutzstufen in einem Gebäude existieren, werden die Netze physikalisch voneinander getrennt. Schränke oder Schrankbereiche verschiedener Schutzstufen sind in geeigneter Form voneinander zu trennen:

Benachbarte Schränke verschiedener Schutzstufen werden über vertikale Schottbleche zwischen den Schränken getrennt. Die Demontage darf jeweils nur vom Schrank mit der höheren Schutzstufe aus möglich sein.

Die Kabelführung der Schrankverbindungsleitungen bzw. Patchkabel erfolgt über die Schranksockel, bzw. einen Doppelboden oder auch über Trassen oberhalb der Schränke.
Zur Durchführung von LWL-Verbindungskabeln bzw. Carrieranbindungen sind Öffnungen in den Schottblechen vorzusehen. Die kreisrunden Öffnungen mit einem Durchmesser von 10 cm sind im hinteren Bereich der Verteilerschränke jeweils oben, mittig und unten zu erstellen und mit einem Kantenschutz zu versehen.

Sind in Ausnahmefällen (kleines Netz und wenig Platz im Verteilerraum) zwei Bereiche in einem einzelnen Schrank zu realisieren, so ist dieser in Bezug auf die Stromversorgung wie zwei Schränke zu behandeln. Die beiden Bereiche sind mit einem waagerechten Schottblech mit Ausschnitten vorn links und rechts mit Bürstenleisten zur Kabeldurchführung zu trennen. Das Schottblech muss ein Durchgreifen zuverlässig verhindern. Die Bereiche sind mit getrennten Vorder- und Rücktüren und möglichst auch getrennten Seitenwänden auszustatten. Die Demontage des Schottblechs und gemeinsamer Seitenwände darf jeweils nur vom Bereich mit der höheren Schutzstufe aus möglich sein.

1.1.2 Lichtwellenleiterverkabelung

Für die Multimodeverkabelung werden generell SC-Duplex-Steckverbinder eingesetzt. Die fest verlegten Kabel sind beidseitig in 19-Patchpanels mit integrierten Spleißboxen abzuschließen. Dabei müssen auch innerhalb der Patchpanels SC-Steckverbinder zum Einsatz kommen. Die Beschriftung der einzelnen Buchsen auf den Frontplatten hat mit 1, 2, 3 usw. zu erfolgen.

Bei Pigtails und vorkonfektionierten Kabeln sind durch den Auftragnehmer Qualitätssicherungsnachweise des Herstellers durch Vorlage von grafischen Interferometermessungen zu erbringen.

Um eine möglichst geringe Gesamtdämpfung der Lichtwellenleiterverkabelung zu erreichen, müssen die einzelnen Dämpfungsglieder so gering wie möglich gehalten werden. Deshalb darf die Spleißdämpfung maximal 0,1 dB betragen.
Die LWL-Fasern sind in der Farbreihenfolge nach IEC 304 den Kupplungen im Patchpanel zuzuordnen.

LWL Verkabelung als Versorgungsleitung wird bauseitig ausgeführt.

1.1.3 Kupferverkabelung Kategorie 3
-entfällt-

1.1.4 Kupferverkabelung Klasse EA im Tertiärbereich

Die einzelnen verwendeten Komponenten (Patchfelder und Anschlussdosen) müssen mindestens Kategorie 6A Komponenten gemäß der ISO/IEC 11801 Edition 2.1, Ergänzung 1.1 und 1.2 und somit einer zukünftigen DIN EN 50173-1 sein, um eine Kupferverkabelung zu erhalten, die Klasse EA erfüllt.
Bis zur endgültigen Verabschiedung der ISO/IEC 11801 Edition 2.1 mit den beiden Ergänzungen 1.1 und 1.2 werden sämtliche Anforderungen und Messungen der Kupferverkabelung über die Installationsstrecke (Permanent Link) mit dem jeweils aktuell gültigen Standard nachgewiesen.
Die Kupfer-Adern sind in der Farbreihenfolge nach der Norm EIA / TIA 568 Version B den RJ 45 Buchsen im Patchpanel und den Anschlussdosen zuzuordnen.
Für die gesamte Anschlusstechnik und die Übertragungsmedien darf im gesamten Bauvorhaben pro Produkt (Kabel, Ports für Patchpanel und Anschlussdose) nur ein einheitliches Markenfabrikat und ein einheitlicher Typ verwendet werden. Nicht lieferbare Komponenten dürfen nur durch qualitativ adäquate ersetzt werden.

1.1.4.1 Kupferkabel Kategorie 7A

Bei der Verlegung der Kabel sind die in den jeweiligen Datenblättern ausgewiesenen Biegeradien, Zugkräfte und Angaben zur fachgerechten Verlegung der Kabel zu beachten.
Es sind Kupferkabel der Kategorie 7A, 4x2xAWG22 für Übertragungsfrequenzen von mindestens 1000 MHz zu verwenden.
Für alle Produkte sind genaue Datenblätter und Trommelprotokolle beschriftet und sortiert nach  Einsatzort der Dokumentation beizufügen.
Die Trommelprotokolle der Kupfer-Verlegekabel müssen vor der Verlegung von der für die Planung verantwortlichen Stelle freigegeben werden. Sie sind Bestandteil der Dokumentation. Die Trommelprotokolle müssen sämtliche Parameter des Kabels beinhalten.

1.1.4.2 Patchpanel Kategorie 6A

In den Etagenverteilern werden die zu den Anschlussdosen abgehenden Leitungen auf 19-Kategorie 6A-Patchpanels mit 24 geschirmten 8-poligen Westernbuchsen (Typ RJ45) aufgelegt. Jede RJ45-Buchse wird mit einem Kabel achtadrig beschaltet. Die verwendeten RJ-45 Buchsen müssen z.B. über federnde Zungen eine sichere und zuverlässige Schirmverbindung zu den Patchkabeln ermöglichen.
Die Patchpanels müssen für Übertragungsfrequenzen von mindestens 500 MHz geeignet sein.

1.1.4.3 Anschlussdosen Kategorie 6A (500 MHz)

Im Tertiärbereich werden die Kupfer-Datenkabel grundsätzlich auf geschirmte Kategorie-6A-RJ45-Doppel-Anschlussdosen aufgelegt.
Die Anschlussdosen sind nach Vorgabe des Auftraggebers zu beschriften. Die Beschriftung ist an der Dosenabdeckung anzubringen. Die Beschriftung hat dauerhaft maschinengeschrieben zu erfolgen. Die Datenleitung ist beidseitig zu beschriften.

1.2 Messungen und Testszenarien

1.2.1 Passives Netz
1.2.1.1 Messungen Lichtwellenleiter
Die installierte und festverlegte Glasfaserverkabelung wird wie folgt geprüft:
Vor der Messung ist ein Dämpfungsplan zu erstellen. Grundlage der Messung bildet die
DIN ISO/IEC 14763-3 i.V.m. der DIN EN 61280-4-1 in der jeweils gültigen Fassung.
Die zulässigen Werte für die Spleißdämpfung betragen maximal 0,1dB und für die
Steckerdämpfung maximal 0,2dB. Für die Rückflussdämpfung bei Einmoden-
Lichtwellenleiter ist minimal 50dB zulässig.
Die Messung hat als Rückstreumessung mit Optischem Zeitbereichs-Reflektometer
(OTDR) auf jeder Faser einer Übertragungsstrecke, beidseitig mit Vor- und Nachlauffaser,
unter Ausschluss von Fremdsignalen zu erfolgen. Die Vorlauffaser ist länger als die
Totzone zu wählen. Die Stecker der Vor- und Nachlauffaser sind regelmäßig durch den
Hersteller zu überprüfen. Die Überprüfung ist durch den AN nachzuweisen.
Steckerstirnflächen einschließlich der Vor- und Nachlauffaser sind vor der Messung zu
kontrollieren und sofern notwendig zu reinigen. Die Verwendung von Apapterkabeln
zwischen dem Objekt und der Vor- bzw. Nachlauffaser sind unzulässig.
Für Mehrmoden-Lichtwellenleiter sind die Messungen bei Wellenlängen von 850nm und
1300nm durchzuführen. Die Länge von Vor- und Nachlauffaser beträgt mindestens 100m.
Für Einmoden-Lichtwellenleiter sind die Messungen bei Wellenlängen von 1310nm und
1550nm oder von 1550nm und 1625nm durchzuführen. Die Länge der Vor- und
Nachlauffaser beträgt mindestens 1000m.
Es sind Messgeräte mit mindestens 2 Positionszeigern zu verwenden, welche sich auf
beliebige Messpunkte einstellen lassen. Die Positionszeiger sind auf Anfang und Ende
der Messstrecke zu positionieren. Das Messgerät ist auf den vom Kabelhersteller
angegebenen faserspezifischen Brechungsindex einzustellen. Der Messbereich ist größer
als die zu messende Streckenlänge zu wählen.
Es ist mit der kleinstmöglichen Pulslänge und der größtmöglichen Auflösung zu messen,
wobei das Rauschen am Ende der Messkurve nicht größer sein soll als am Anfang. Die
Messzeit beträgt mindestens 20s pro Wellenlänge. Jede Messung ist als Rückstreukurve
auf einem gesonderten Blatt zu dokumentieren. Die Darstellung der Einhaltung aller
optischen Parameter der Spleiße erfolgt in einer Tabelle.
Folgende Angaben sind den Messprotokollen für LWL-Übertragungsstrecken
voranzustellen:
- Bezeichnung und Hersteller (einschließlich Faserhersteller) des installierten
  Lichtwellenleiterkabels (bei „verlängerten“ Strecken sind Mehrfachangaben erforderlich).
- Kabelbezeichnung (Gebäude, Verteiler, Patchpanel, Port für beide Kabelenden).
- Verwendete Stecker und die Länge der Vor- und Nachlauffaser einschließlich dem
  Nachweis der letzten Überprüfung der Vor- und Nachlauffasern sowie der Messfasern.
- Messgeräteeinstellungen mit Skalierungsfaktor, Wellenlänge, Messimpulsbreite und
  Anzahl der Einzelmessungen bzw. Mittelwertbildungen einschließlich dem
  Kalibrierungsprotokoll.
Das Messprotokoll muss folgende Angaben je Faser enthalten:
- Datum und Zeit der Messung.
- Fasernummer und Strangnummer.
- Messrichtung von [Standort] nach [Standort].
- Faserlänge (automatisches Auslesen in Tabellenform).
- Lage und Dämpfungswerte der Ereignisse.
  Beidseitige Ereignisauswertung eines jeden Ereignisses aus den Messkurven der
  Rückstreumessung in Form eines Soll/Ist-Vergleichs der Grenzwerte mit den
  Messwerten der eingebauten Komponenten und Verbindungsstellen.
- Streckendämpfung (errechnet). Protokoll der Einfügedämpfungsmessung in Form eines
  Soll-/Ist-Vergleichs mit dem Dämpfungsbudget.

1.2.1.2 Messungen Kupferverkabelung Klasse EA 500 Mhz

Die Messung dient dem Nachweis, dass jede Übertragungsstrecke die Anforderungen gemäß der aktuellen Ausgabe der DIN EN 50173-1 bzw. ISO/IEC 11801 Ed. 2.1 Klasse EA 500 MHz einhält. Die ermittelten Längen sind Grundlage für das Aufmass, zum Nachweis und Abrechnung der erbrachten Leistung.
Es wird der Permanent Link, also die Installationsstrecke gemäß DIN EN 50346 unter Zugrundelegung des in der DIN EN 50173 Beispiel D genannten Qualitätsplans Stufe 4 aus der DIN EN 50174-4 gemessen. Bei zwei Schutzstufen werden neben der Verkabelungsstrecke auch die oft festverlegten Patchleitungen zwischen den beiden Schutzstufen auf Normkonformität und Funktionstüchtigkeit geprüft. Dies dient der Investitionssicherung, da bei dieser Art der Messung höhere Ansprüche an die Qualität der Verlegung und der Komponenten gestellt werden und die Patchkabel einer Kontrolle unterzogen werden.
Es werden ausschließlich Messgeräte mit einer nach Level 3 spezifizierten Messgenauigkeit zugelassen. Die Mess- und Prüfanleitungen des Herstellers sind bindend.

Auf dem Deckblatt der Protokolle ist aufzuführen:

Beschreibung des Messaufbaues
Messgerätetyp, gewählte Einstellungen, Softwarestand
Typ der eingesetzten Adapter
Unterschrift des verantwortlichen Projektleiters / Bauleiters
Eindeutige Nummer der verwendeten Patchkabel

Die einzelnen Messprotokolle müssen folgende Informationen berücksichtigen:

Messgerätetyp und -seriennummer
Name des Messenden
NVP-Wert aus der Referenzmessung / Typ des Kabels
Eindeutige Bezeichnung des Projektes und Messdatum
Eindeutige Bezeichnung des Kabels gemäß Anschlussdosenbeschriftung
Kurzschluss (Ader-Ader, Ader-Schirm)
Unterbrechung (Ader, Schirm)
Vertauschung von Adern
Schleifenwiderstand
Dämpfung
Rückflussdämpfung
Übersprechen am nahen und fernen Ende (NEXT / FEXT)
ACR
PS-ACR
PS-NEXT
EL-FEXT
PS-EL-FEXT
Signallaufzeit
Differenzial-Laufzeitverzögerung
Leitungslänge
Sowie für alle Werte die entsprechenden Normvorgaben und erzielten Reserven zu den Normwerten

Die Protokolle der Messungen sind auf Datenträger sowohl im Originalformat mit Auswerte-/Betrachtungs-software als auch im PDF-Format zu liefern.

Zusammenfassend sind die Messergebnisse mit folgenden Angaben aufzulisten:

Projektbezeichnung, Messdatum
Name des Messenden
Messgerätetyp und Softwarestand
Eindeutige Bezeichnung des Kabels gem. Anschlussdosenbeschriftung
Kabellänge
Fail / Pass

Die tabellarische Zusammenfassung ist auf Datenträger sowie auf Papier in 2-facher Ausfertigung zu übergeben.

1.2.1.3 Referenzstrecken Kupferverkabelung Klasse EA 500 MHz
 -entfällt-

1.2.1.4 Messungen Kupferverkabelung Klasse C

Die Messung dient der Längenermittlung, sowie dem Nachweis, dass jede Übertragungsstrecke korrekt beschaltet und verdrahtet ist. Die ermittelten Längen sind Grundlage für das Aufmass zur Abrechnung.

Es werden ausschließlich Messgeräte mit einer nach Level 3 spezifizierten Messgenauigkeit zugelassen. Die Mess- und Prüfanleitungen des Herstellers sind bindend.

Für Messungen an LSA+ Verteilern sind geeignete Adapter zu verwenden.

Auf dem Deckblatt der Protokolle ist aufzuführen:

Beschreibung des Messaufbaues
Messgerätetyp, gewählte Einstellungen, Softwarestand
Typ der eingesetzten Adapter
Unterschrift des verantwortlichen Projektleiters / Bauleiters

In einer Messprotokoll müssen folgende Informationen berücksichtigt werden:

Messgerätetyp und -seriennummer
Name des Messenden
NVP-Wert / Typ des Kabels
Eindeutige Bezeichnung des Projektes und Messdatum
Eindeutige Bezeichnung des Kabels gemäß Patchpanelbeschriftung
Eindeutige Bezeichnung des Ports gemäß Patchpanelbeschriftung
Kurzschluss (Ader-Ader, Ader-Schirm) - Achtung: Da die RJ-45-Buchsen ungeschirmt sind ist für die Messungen eine geeignete Kontaktierung vom Schirmanschluss der Messgeräteleitungen zum Patchpanel herzustellen!
Unterbrechung (Ader, Schirm)
Vertauschung von Adern
Schleifenwiderstand
Dämpfung
Signallaufzeit
Leitungslänge

Die Messprotokolle sind auf Datenträger sowohl im Originalformat mit Auswerte-/Betrachtungssoftware als auch im PDF-Format zu liefern.

Zusammenfassend sind die Messergebnisse mit folgenden Angaben aufzulisten:

Projektbezeichnung, Messdatum
Name des Messenden
Messgerätetyp und Softwarestand
Eindeutige Bezeichnung des Kabels gem. Patchpanelbeschriftung
Kabellänge

Die tabellarische Zusammenfassung ist auf Datenträger sowie auf Papier in 2-facher Ausfertigung zu übergeben.

## 010 ELT
Datum: 27.01.2026

### Bereich 1 Elektroinstallation

#### Abschnitt 1.1 KG 494 - Abbruchmaßnahmen - MZW

DIN276 neu: 449

DIN276_18: 449

*Hinweis: Demontagearbeiten*
Katalog-Nr. _Stamm LV/1/ 6. 4.

**1.1.10 Demontage von Kabel und Leitungen bis 5x4mm²**
Katalog-Nr. _Stamm LV/1/ 6. 4. 10.
Demontage von Kabel und Leitungen bis 5x4mm²

Demontage von Kabel und Leitungen bis 5x4mm², Abklemmen und Demontage jeder Verlegeart inkl. Abtransport und fachgerechte Entsorgung, inkl. allen Nebenleistungen.
Menge: 1300,000 m
DIN276 neu: 449
DIN276_18: 449

**1.1.20 Demontage von Kabel und Leitungen von 5x4mm² - 5x16mm²**
Demontage von Kabel und Leitungen von 5x4mm² - 5x16mm²

Demontage von Kabel und Leitungen bis 5x4mm² - 5x16mm², Abklemmen und Demontage jeder Verlegeart inkl. Abtransport und fachgerechte Entsorgung, inkl. allen Nebenleistungen.
Menge: 350,000 m
DIN276 neu: 449
DIN276_18: 449

**1.1.30 Demontage von Installationsrohren bis 40mm**
Katalog-Nr. _Stamm LV/1/ 6. 4. 30.
Demontage von Installationsrohren bis 40mm

Demontage von Installationsrohren bis 40mm Außendurchmesser, inkl. den darin befindlichen Kabeln und Leitungen, inkl. Abtransport und fachgerechte Entsorgung.
Menge: 200,000 m
DIN276 neu: 449
DIN276_18: 449

**1.1.40 Demontage von Installationskanälen bis 60 x 40 mm**
Katalog-Nr. _Stamm LV/1/ 6. 4. 40.
Demontage von Installationskanälen bis 60 x 40 mm

Demontage von Installationskanälen bis 60 x 40 mm Außenabmessung, inkl. den darin befindlichen Kabeln und Leitungen, inkl. Abtransport und fachgerechte Entsorgung.
Menge: 50,000 m
DIN276 neu: 449
DIN276_18: 449

**1.1.50 Demontage von Installationskanälen bis 60 x 110 mm**
Katalog-Nr. _Stamm LV/1/ 6. 4. 50.
Demontage von Installationskanälen bis 60 x 110 mm

Demontage von Installationskanälen von 60 x 40 mm bis 60 x 110 mm Außenabmessung, inkl. den darin befindlichen Kabeln und Leitungen, inkl. Abtransport und fachgerechte Entsorgung.
Menge: 20,000 m
DIN276 neu: 449
DIN276_18: 449

**1.1.60 Demontage von Aufputz-Installationsgeräten bis 1kg**
Katalog-Nr. _Stamm LV/1/ 6. 4. 60.
Demontage von Aufputz-Installationsgeräten bis 1kg

inkl. ordnungsgemäß aussichern, abklemmen und fachgerecht entsorgen
Menge: 20,000 Stk
DIN276 neu: 449
DIN276_18: 449

**1.1.70 Demontage von Unterputz-Installationsgeräten bis 1kg**
Katalog-Nr. _Stamm LV/1/ 6. 4. 70.
Demontage von Unterputz-Installationsgeräten

inkl. ordnungsgemäß aussichern, abklemmen und fachgerecht entsorgen
Menge: 65,000 Stk
DIN276 neu: 449
DIN276_18: 449

**1.1.80 Demontage von Verteiler**
Demontage von Verteiler

inkl. ordnungsgemäß aussichern, abklemmen und fachgerecht entsorgen
Menge: 2,000 St
DIN276 neu: 449
DIN276_18: 449

**1.1.90 Demontage von Kabeltragsystem bis 500mm**
Demontage von Kabeltragsystem bis 500mm

Demontage von Kabeltragsystem bis 500mm
inkl. den Ausleger, Hängestiel usw.
, inkl. Abtransport und fachgerechte Entsorgung.
Menge: 50,000 m
DIN276 neu: 449
DIN276_18: 449

**1.1.100 Demontage von PV Modulen**
Demontage von PV-Module

inkl. aller Kleinteile (Stecker usw.),ordnungsgemäß aussichern, abklemmen und fachgerecht entsorgen

Halterungen und Schienen sollen ebenfalls demontiert werden einzukalkulieren
Menge: 115,000 St
DIN276 neu: 449
DIN276_18: 449

**1.1.110 Demontage von Wechselrichter**
Demontage von Wechselrichter 40 KVA

inkl. ordnungsgemäß aussichern, abklemmen und Übergabe an den Bauhof der Gemeinde Oberschneiding
Menge: 1,000 St
DIN276 neu: 449
DIN276_18: 449

#### Abschnitt 1.2 KG 494 - Abbruchmaßnahmen - Schule

DIN276_18: 449

*Hinweis: Demontagearbeiten*
Katalog-Nr. _Stamm LV/1/ 6. 4.

**1.2.10 Demontage von Kabel und Leitungen bis 5x4mm²**
Katalog-Nr. _Stamm LV/1/ 6. 4. 10.
Demontage von Kabel und Leitungen bis 5x4mm²

Demontage von Kabel und Leitungen bis 5x4mm², Abklemmen und Demontage jeder Verlegeart inkl. Abtransport und fachgerechte Entsorgung, inkl. allen Nebenleistungen.
Menge: 5500,000 m
DIN276 neu: 449
DIN276_18: 449

**1.2.20 Demontage von Kabel und Leitungen von 5x4mm² - 5x16mm²**
Demontage von Kabel und Leitungen von 5x4mm² - 5x16mm²

Demontage von Kabel und Leitungen bis 5x4mm² - 5x16mm², Abklemmen und Demontage jeder Verlegeart inkl. Abtransport und fachgerechte Entsorgung, inkl. allen Nebenleistungen.
Menge: 1500,000 m
DIN276 neu: 449
DIN276_18: 449

**1.2.30 Demontage von Installationsrohren bis 40mm**
Katalog-Nr. _Stamm LV/1/ 6. 4. 30.
Demontage von Installationsrohren bis 40mm

Demontage von Installationsrohren bis 40mm Außendurchmesser, inkl. den darin befindlichen Kabeln und Leitungen, inkl. Abtransport und fachgerechte Entsorgung.
Menge: 500,000 m
DIN276 neu: 449
DIN276_18: 449

**1.2.40 Demontage von Installationskanälen bis 60 x 40 mm**
Katalog-Nr. _Stamm LV/1/ 6. 4. 40.
Demontage von Installationskanälen bis 60 x 40 mm

Demontage von Installationskanälen bis 60 x 40 mm Außenabmessung, inkl. den darin befindlichen Kabeln und Leitungen, inkl. Abtransport und fachgerechte Entsorgung.
Menge: 200,000 m
DIN276 neu: 449
DIN276_18: 449

**1.2.50 Demontage von Installationskanälen bis 60 x 110 mm**
Katalog-Nr. _Stamm LV/1/ 6. 4. 50.
Demontage von Installationskanälen bis 60 x 110 mm

Demontage von Installationskanälen von 60 x 40 mm bis 60 x 110 mm Außenabmessung, inkl. den darin befindlichen Kabeln und Leitungen, inkl. Abtransport und fachgerechte Entsorgung.
Menge: 100,000 m
DIN276 neu: 449
DIN276_18: 449

**1.2.60 Demontage von Aufputz-Installationsgeräten bis 1kg**
Katalog-Nr. _Stamm LV/1/ 6. 4. 60.
Demontage von Aufputz-Installationsgeräten bis 1kg

inkl. ordnungsgemäß aussichern, abklemmen und fachgerecht entsorgen
Menge: 75,000 Stk
DIN276 neu: 449
DIN276_18: 449

**1.2.70 Demontage von Unterputz-Installationsgeräten bis 1kg**
Katalog-Nr. _Stamm LV/1/ 6. 4. 70.
Demontage von Unterputz-Installationsgeräten

inkl. ordnungsgemäß aussichern, abklemmen und fachgerecht entsorgen
Menge: 480,000 Stk
DIN276 neu: 449
DIN276_18: 449

**1.2.80 Demontage von Verteiler**
Demontage von Verteiler

inkl. ordnungsgemäß aussichern, abklemmen und fachgerecht entsorgen
Menge: 13,000 St
DIN276 neu: 449
DIN276_18: 449

**1.2.90 Demontage von Kabeltragsystem bis 500mm**
Demontage von Kabeltragsystem bis 500mm

Demontage von Kabeltragsystem bis 500mm
inkl. den Ausleger, Hängestiel usw.
, inkl. Abtransport und fachgerechte Entsorgung.
Menge: 100,000 m
DIN276 neu: 449
DIN276_18: 449

**1.2.100 Demontage von PV Modulen**
Demontage von PV-Module

inkl. aller Kleinteile (Stecker usw.),ordnungsgemäß aussichern, abklemmen und fachgerecht entsorgen

Halterungen und Schienen sollen ebenfalls demontiert werden einzukalkulieren
Menge: 288,000 St
DIN276 neu: 449
DIN276_18: 449

**1.2.110 Demontage von Wechselrichter**
Demontage von Wechselrichter 40 KVA

inkl. ordnungsgemäß aussichern, abklemmen und Übergabe an den Bauhof der Gemeinde Oberschneiding
Menge: 5,000 St
DIN276 neu: 449
DIN276_18: 449

#### Abschnitt 1.3 KG 442 Eigenstromversorgungsanlagen- Sibel

*Hinweis: Ausführungsbeschreibung SiBel Einzelbatterie*
Für das Gebäude ist eine Sicherheitsbeleuchtungsanlage
bestehend aus einem Einzelbatterieüberwachungsystem zur
Prüfung von Sicherheits- und Rettungszeichenleuchten
vorgesehen. Die Sicherheitsbeleuchtung ist gemäß
VDE 0108-100, DIN VDE 0100-560, DGUV V3, DIN EN 1838,
DIN 4844 und DIN EN 60598 (jeweils neusten Fassung)
anzubieten und zu errichten.

Leuchten für die Sicherheitsbeleuchtung sind rot zu
kennzeichnen. In unmittelbarer Nähe der Brennstellen
sind Stromkreisbezeichnungsschilder anzubringen.
Diese sind in die Einheitspreise mit einzurechnen.
Rettungszeichenleuchten sind in Dauerschaltung auszuführen. Alle weiteren Leuchten werden in Bereitschaftsschaltung vorgesehen.

Der Betriebszustand der Sicherheitsbeleuchtung ist an
eine ständig besetzte Stelle optisch zu melden.

Batteriekapatzität = 1h

Planungsfabrikat
Fa. EATON
oder gleichwertig

angebotenes Fabirkat '....................................................'

**1.3.10 BUS-Überwachungszentrale**
Vollautomatisches Prüfsystem für batteriebetriebene
Sicherheitsbeleuchtung gem. DIN EN 62034 zur
Programmierung und Überwachung von max. 999 Einzelbatterie- und LPS-Systemen mit Klartext-Ortsangabe. Detaillierte Fehleranzeige im Klartext (Akkufehler, Batterieladefehler, Temperaturfehler, Leuchtmittelfehler) für eine
wartungsfreundliche Handhabung des Systems.

Datenleitung zur Kommunikation mit den Leuchten. Verkabelung der Bus-Verbraucher in Stern, Stich und gemischt möglich.

Schnittstellen:
- serielle Druckerschnittstelle RS232
- PC-Schnittstelle RS232
- Visualisierungsschnittstelle RS232
- Bus-Schnittstelle (4x)
- potentialfreie GLT-Störmeldekontakte
- Touch-Folien-Interface
- 2x40 Zeichen-Display

Programmier- und Überwachungsfunktion:
- zyklische Ladeüberwachung aller Notleuchten bzw.
  Versorgungsgeräte
- wöchentlicher automatischer Funktionstest
- jährlicher automatischer Betriebsdauertest
- Überwachung der Lampenfunktion
- Manuelle Statusabfrage einzelner Adressen mit
  Typenerkennung
- komfortable Ortstexteingabe
  (max. 30 Zeichen je Adresse) über RS232
- Über die Zentrale sind bis zu 20 Schaltgruppen /
  Timerfunktion definierbar
- Aktive Überwachung der angeschlossenen Leuchten
  und der BUS-Verbindung
- Zuweisung der Betriebsart (DS/BS) jeder Leuchte
  über Zentrale
- Integriertes Prüfbuch über 4 Jahre

Gehäusematerial: Kunststoff
Anschluss-Spg.: 230 Volt AC/50Hz
Leistung: ca. 14,0VA
Schutzart: IP 54
Schutzklasse: II
Menge: 1,000 St
DIN276 neu: 442
DIN276-1_08: 442
DIN276_18: 442

*Hinweis: Rettungszeichen*

**1.3.20 Anbau-Rettungszeichenleuchte Busüberwacht**
Busüberwachte 1h-Einzelbatterie- Display-Rettungszeichen-
leuchte mit rahmenloser Piktogramm- Scheibe. Hochwertiges
Gehäuse mit strukturierter Pulverbeschichtung.  Der konstruktive Aufbau der  Leuchte muss die Möglichkeit bieten, das LED-Leuchtmittel werkzeuglos zu tauschen. Das Piktogramm ist mittels Siebdruck aufzubringen (Klebefolien sind nicht zulässig).

Die integrierte Einzelbatterie-Elektronik muss sämtliche
geforderten Überprüfungen ausführen und das Ergebnis an
eine übergeordnete Überwachungszentrale melden.
Die Übertragung hat aus Sicherheitsgründen über
einen 2-Draht-Bus zu erfolgen. Funksysteme sind
nicht zugelassen.

Aufbau der Leuchte gemäß DIN EN 60598-1 und -2-22,
DIN EN 1838, DIN 4844-1, DIN EN 55015. Piktogramme
gemäß DIN EN ISO 7010 und DIN ISO 3864.

Anschluss-Spg.: 230 Volt AC
Erkennungsweite: 24m
Leuchtmittel: LED-Modul
Montage: Deckenmontage
Ausführung: 1h mit Bus-Check-Funktion
Schutzart: IP 20
Schutzklasse: I
Menge: 25,000 St
DIN276 neu: 442
DIN276-1_08: 442
DIN276_18: 442

*Hinweis: Sicherheitsleuchten*

**1.3.30 Aufbau-Sicherheitsleuchte Decke Busüberwacht Aufbau**
Busüberwachte 1h-Einzelbatterie-Sicherheitsleuchte in rundem
Design. Hochwertiges Gehäuse mit strukturierter Pulver- beschichtung.
Symmetrische Ausleuchtung von Flucht- und Rettungswegen
sowie Flächen.

Die integrierte Einzelbatterie-Elektronik muss sämtliche
geforderten Überprüfungen ausführen und das Ergebnis an eine
übergeordnete Überwachungszentrale melden. Die Übertragung
hat aus Sicherheitsgründen über einen 2-Draht-Bus zu
erfolgen. Funksysteme sind nicht zugelassen.

Aufbau der Leuchte gemäß DIN EN 60598-1 und -2-22,
DIN EN 1838, DIN 4844-1, DIN EN 55015.

Anschluss-Spg.: 230 Volt AC
Leuchtmittel: LED-Modul (361lm)
Montage: Aufbaumontage Decke
Ausführung: 1h mit Bus-Check-Funktion
Schutzart: IP 40
Schutzklasse: I
Menge: 20,000 St
DIN276 neu: 442
DIN276-1_08: 442
DIN276_18: 442

**1.3.40 Aufbau-Sicherheitsleuchte Decke Busüberwacht Einbau**
Busüberwachte 1h-Einzelbatterie-Sicherheitsleuchte in rundem
Design. Hochwertiges Gehäuse mit strukturierter Pulver- beschichtung.
Symmetrische Ausleuchtung von Flucht- und Rettungswegen
sowie Flächen.

Die integrierte Einzelbatterie-Elektronik muss sämtliche
geforderten Überprüfungen ausführen und das Ergebnis an eine
übergeordnete Überwachungszentrale melden. Die Übertragung
hat aus Sicherheitsgründen über einen 2-Draht-Bus zu
erfolgen. Funksysteme sind nicht zugelassen.

Aufbau der Leuchte gemäß DIN EN 60598-1 und -2-22,
DIN EN 1838, DIN 4844-1, DIN EN 55015.

Anschluss-Spg.: 230 Volt AC
Leuchtmittel: LED-Modul (361lm)
Montage: Einbaumontage Decke
Ausführung: 1h mit Bus-Check-Funktion
Schutzart: IP 40
Schutzklasse: I
Menge: 50,000 St
DIN276 neu: 442
DIN276-1_08: 442
DIN276_18: 442

**1.3.50 Sicherheitsleuchte Außenbereich Wandaufbau**
Sicherheitsleuchte Außenbereich Wandaufbau

Trapezförmige LED-Sicherheitsleuchte zur Ausleuchtung von Rettungswegen und Notausgangstüren.
Leuchte für Wandmontage mit hoher Schutzart und formschönem Gehäuse aus pulverbeschichtetem Edelstahl ohne sichtbare Schrauben.

Die integrierte Einzelbatterie-Elektronik muss sämtliche
geforderten Überprüfungen ausführen und das Ergebnis an eine
übergeordnete Überwachungszentrale melden. Die Übertragung
hat aus Sicherheitsgründen über einen 2-Draht-Bus zu
erfolgen. Funksysteme sind nicht zugelassen.

Aufbau der Leuchte gemäß DIN EN 60598-1 und -2-22,
DIN EN 1838, DIN 4844-1, DIN EN 55015.

Anschluss-Spg.: 230 Volt AC
Leuchtmittel: LED-Modul (880lm)
Montage: Aufbaumontage Wand
Ausführung: 1h mit Bus-Check-Funktion
Schutzart: IP 65
Schutzklasse: I
Menge: 8,000 Stk
DIN276 neu: 442
DIN276_18: 442

**1.3.60 Inbetriebnahme, Programmierung und Einweisung**
*** Pauschalposition
Inbetriebnahme der Sicherheitsbeleuchtungsanlage mit folgenden Leistungen:

- Kontrolle der Installation der Sicherheitsbeleuchtungsanlage anhand von Installationsplänen
- notwendigen Parameter/Komponenten zur Inbetriebnahme/Betrieb möglich machen
- Programmierung der Sicherheitsbeleuchtungsanlage
- Einweisung des Personals in die Bedienung der Sicherheitsbeleuchtungsanlage
Menge: 1,000 psch
DIN276 neu: 442
DIN276-1_08: 442
DIN276_18: 442

#### Abschnitt 1.4 KG 443 Niederspannungsschaltanlagen

*Hinweis: Einspeisung EVU und Wandlermessungen*
Katalog-Nr. _Stamm LV/1/ 1. 8.

**1.4.10 Abstimmung EVU**
*** Pauschalposition
Abstimmung EVU

Eigenständige Abstimmung mit dem EVU
- beinhaltet u.a. Übersendung der erarbeiteten M&W Planung zur Freigabe
Menge: 1,000 psch
DIN276 neu: 443

**1.4.20 Wandlermessung bis 160A**
Wandlermessung bis 160A

Als Komplettschrank mit folgenden Eigenschaften:
Maße: H1100 x B800 x T205 mm
- NH-Sicherungsunterteil als Vorsicherung
- Lasttrennschalter 3pol. 160A
- Wandlerlaschen nach DIN
- Prüfklemmensatz inkl. Verdrahtung und Spannungspfadsicherung
Wandler und Zähler werden vom VNB gestellt
Mit Zähleranlagen kombinierbar
Ausführung IP44
Zählerschrank, IP44, SKII, 1100x800x205mm, 168PLE,
Wandlerfeld 100A 3-Punktmessung mit Prüfklemmen TAB
1050x250mm,APZ3,RfZ3,HAN1
Bestückungspaket Spgs.-versorgung,eHZ/3- Punkt,mit LS,6A/25kA,im NAR
Einschließlich Abstimmung und Freigabe der Messung mit dem EVU
Menge: 2,000 Stk
DIN276 neu: 443

**1.4.30 Standverteiler, SK 1 mit Schienensystem 250A _ GHV**
Standverteiler, SK 1 mit Schienensystem 400A

Sammelschienenposition: hinten oben,
Bemessungsstrom : Ie = 400A,
Bemessungsstoßstromfestigkeit Ipk des HSS: 85kA
Bemessungskurzzeitstromfestigkeit Icw der Sammelschienen: 40,5kA /0,5s,
Cu-Querschnitt: ca. 5 x 30 x 10 mm
Incl.
-Leitungseinführung von oben über Flanschplatte
-mit Abfangschienen
-mit Sockel 100mm

H/B/T (ca-Werte):  1950+100 / 1600  / 625 mm
Menge: 1,000 St
DIN276 neu: 443
DIN276 neu: 443
DIN276_18: 443

**1.4.40 Standverteiler, SK 1 mit Schienensystem 400A_ HAK**
Standverteiler, SK 1 mit Schienensystem 400A

Sammelschienenposition: hinten oben,
Bemessungsstrom : Ie = 400A,
Bemessungsstoßstromfestigkeit Ipk des HSS: 85kA
Bemessungskurzzeitstromfestigkeit Icw der Sammelschienen: 40,5kA /0,5s,
Cu-Querschnitt: ca. 5 x 30 x 10 mm
Incl.
-Leitungseinführung von oben über Flanschplatte
-mit Abfangschienen
-mit Sockel 100mm

H/B/T (ca-Werte):  1950+100 / 1300  / 625 mm
Menge: 1,000 St
DIN276 neu: 443
DIN276 neu: 443
DIN276_18: 443

**1.4.50 Lasttrennschalter Hauptschalter 8polig 690VAC Betätigungsspannung 24VDC AC-21 400A**
STLB-Bau 2021-10 054
Lasttrennschalter DIN EN 60947-3 (VDE 0660-107), als Hauptschalter, gekapselt, 8-polig, Bemessungsbetriebsspannung 690 V AC, in Festeinbautechnik, mit Motorantrieb, Bemessungsbetätigungsspannung 24 V DC abschließbar, fingersicher DIN EN 50274 (VDE 0660-514), Gebrauchskategorie AC-21, Bemessungsbetriebsstrom 400 A, als Lastumschalter mit 3 Stellungen, mit mechanischer Verriegelung, Gehäuse aus Kunststoff.
Menge: 1,000 St
Leistungsbereichkatalog: 054
DIN276 neu: 443
DIN276-1_08: 443
DIN276_18: 443

**1.4.60 Multifunktionsmessgerät**
Multifunktionsmessgerät
Multifunktionsmessgerät für das erfassen von Ströme, Spannungen, Leistungsfaktor, Leistungen und
Oberschwingungen(Rang 51). Hintergrundbeleuchtete LCD Anzeige und erweiterbar durch
Steckmodule.
Anzahl Module: 5
Bemessungsbetriebsspannung Ue: 110/230/400 V
Betriebstemperatur: -10 bis 55 °C
Lagerungstemperatur: -20 bis 80 °C
Anschlussart: Schraubtechnik
Anschlussquerschnitt bei
flexiblem Leiter: 2,5 - 6mm²
Anschlussquerschnitt bei starrem
Leiter: 2,5 - 6mm²
Bedientableau Ausführung: LCD
Frequenzmessbereich: 45 bis 65 Hz
Messgeräteart: Multimeter
Spannung Messbereich: 50 bis 500 V
Strommessbereich: 0/9999 A
Versorgungsspannung: 230V +10 / -15%

zum Einbau in die tür des vorgenannten Standverteiler.
Menge: 3,000 St
DIN276 neu: 443
DIN276_18: 443

**1.4.70 Durchsteckstromwandler für Schiene/Kabel 600/5A 5VA Klasse 1**
Durchsteckstromwandler für Schiene/Kabel BG 113 600/5A 5VA Klasse 1
Stromwandler für Sammelschienensysteme mit schlagfestem Kunststoffgehäuse.

Anschlussart: Schraubanschluss
Isolationsspannung: 3 kV
Betriebstemperatur: -40 bis 40 °C
Lager-/Transporttemperatur: -40 … 40 °C
Anschlussquerschnitt bei flexiblem Leiter: 1,5 - 6mm²
Anschlussquerschnitt bei starrem Leiter: 1,5 - 6mm²

zum Einbau in vorgenannten Standverteiler.
Menge: 12,000 St
DIN276 neu: 443
DIN276_18: 443

**1.4.80 Sicherungslasttrenner NH00, 125A, 3-polig schaltbar, Sammelschienen**
Sicherungslasttrenner NH00, 125A, 3-polig schaltbar, Sammelschienen
Bemessungsbetriebsspannung Ue bei AC 690V,
Bemessungsdauerstrom Iu 125A,
Geeignet für Sicherungseinsätze NH00,
inkl. passende Sicherungseinsätze
Polzahl 3, Anschlussart
Hauptstromkreis Schraubanschluss,
Geeignet für Bodenbefestigung,
inkl. benötigtes Befestigungsmaterial, wie Klemmmutter
Ausführung des Betätigungselements Deckelgriff
Menge: 3,000 St
DIN276 neu: 443
DIN276_18: 443

**1.4.90 Sicherungslasttrenner NH00, 50A, 3-polig schaltbar, Sammelschienen**
Sicherungslasttrenner NH00, 50A, 3-polig schaltbar, Sammelschienen
Bemessungsbetriebsspannung Ue bei AC 690V,
Bemessungsdauerstrom Iu 50A,
Geeignet für Sicherungseinsätze NH00,
inkl. passende Sicherungseinsätze
Polzahl 3, Anschlussart
Hauptstromkreis Schraubanschluss,
Geeignet für Bodenbefestigung,
inkl. benötigtes Befestigungsmaterial, wie Klemmmutter
Ausführung des Betätigungselements Deckelgriff
Menge: 7,000 St
DIN276 neu: 443
DIN276_18: 443

**1.4.100 Überspannungs-Kombi-Ableiter Typ 1+2**
Überspannungs-Kombi-Ableiter Typ 1+2
4-poliger, modularer, steckbarer Kombi-Ableiter für
230/400 V- TT-Systeme, Breite 8TEmit Fernmeldekontakt
Ableiter Typ 1 + Typ 2 nach EN 61643-11
RADAX-Flow-Funkenstrecken-Technologie zur Folgestrombegrenzung
Höchste Dauerspannung: 264 V ac
Schutzpegel: <= 1,5 kV
Blitzstoßstrom (10/350): 100 kA
Folgestromlöschfähigkeit: bis 100 kAeff.
Energetische Koordination nach DIN EN 62305-4
Menge: 1,000 St
DIN276 neu: 443
DIN276_18: 446

**1.4.110 D02-Sicherungsunterteil mit Abdeckung für Hutschienenmontage.**
D02-Sicherungsunterteil mit Abdeckung für Hutschienenmontage.
Einschließlich Sicherungseinsätze und Hülsen-Pass Einsätze nach DIN VDE 0636-3.
Frequenz: 50 Hz
Nennstrom: 63 A
Nennstrom für Sicherungseinsätze: 2/4/6/10/13/16/20/25/35/50/63 A
Anzahl der Pole Produktion: 3
Montageart: DIN Hutschiene (REG)
Polanzahl: 3 P
Gesamtverlustleistung unter Nennstrom: ca. 28,5 W
Werkstoff: Keramik
Sicherungsgröße: D02
Polart: 3 P
Bemessungsbetriebsspannung Ue: 0/400 V

zum Einbau in vorgenannten Standverteiler.
Menge: 10,000 St
DIN276 neu: 443
DIN276_18: 443

#### Abschnitt 1.5 KG 444 Bohrungen, Druchbrüche und Aussparungen

*Hinweis: Bohrungen, Durchbrüche und Aussparungen:*
Bohrungen, Durchbrüche:
Nachstehend beschriebene Kernbohrungen/Bohrungen sind durch die ELT-Firma einzumessen, einzuzeichnen und auszuführen.

Schlitz- und Durchbruchsarbeiten sind mauerschonend durchzuführen.

Bei allen folgenden Positionen ist darauf zu achten dass vorhandene Leitungen und Rohre nicht angebohrt werden dürfen.
Deshalb ist es notwendig, dass erst nach Absprache mit den anderen Gewerken und der örtlichen Bauleitung mit den Bohrarbeiten begonnen werden darf. Schäden und Schadensbehebungen, die auf Grund unterlassener Absprachen entstehen gehen zu vollen Lasten des Verursachers.

Die Bohrungen sind immer auf der zu schonenden Seite zu beginnen.

Bei Bohrungen im Mauerwerk soweit als möglich ohne Schlag bohren, um ein Losprellen von Steinen, etc. zu verhindern. Bohrungen an Metallteilen sind so zu entgraten, dass eine Beschädigung von Kabeln und Leitungen ausgeschlossen ist. Zur Vermeidung von Beschädigungen des Bodenbelages bei vertikalen Bohrungen müssen Bohrgeräte mit Vakuumgrundplatte eingesetzt werden. Auf ein sorgfältiges Absaugen bzw. Aufnehmen des Bohrwassers ist zu achten.

Die anfallenden Bohrkerne und der anfallende Schutt sind fachgerecht zu entsorgen. Dies ist mit in die Einheitspreise mit einzurechnen!

*Hinweis: Bohrungen*

**1.5.10 Bohrung von 30 bis 50mm durch Wand/Decke aus Mauerwerk etc. bis 30cm Stärke**
Bohrung von 30 bis 50mm durch Wand/Decke aus Mauerwerk, Leichtbaustein, etc. bis 30cm Stärke
Menge: 50,000 St
Leistungsbereichkatalog: 444

**1.5.20 Bohrung von 30 bis 50mm durch Wand/Decke aus Stahlbeton, etc. bis 30cm Stärke**
Bohrung von 30 bis 50mm durch Wand/Decke aus Stahlbeton,etc. bis 30cm Stärke
Menge: 10,000 St
Leistungsbereichkatalog: 444

**1.5.30 Bohrung von 30 bis 50mm durch Wand/Decke aus Leichtbauwerk (Gipskarton, etc.) bis 30cm Stärke**
Menge: 50,000 St
Leistungsbereichkatalog: 444

*Hinweis: Kernbohrungen*

**1.5.40 Kernbohrung 100-160mm durch Wand/Decke aus Mauerwerk, etc. bis 30cm Stärke**
Kernbohrung 100-160mm durch Wand/Decke Mauerwerk, Leichtbaustein, etc. bis 30cm Stärke
Menge: 5,000 St
Leistungsbereichkatalog: 444

**1.5.50 Kernbohrung 100-160mm durch Wand/Decke aus Stahlbeton, etc. bis 30cm Stärke**
Menge: 2,000 St
Leistungsbereichkatalog: 444

**1.5.60 Abdichtung Kernbohrungen in Aussenwand**
Abdichtung vorgenannte Kernbohrungen in Aussenwänden

Anfertigung entsprechend der Kabelbelegung
maßlich abgestimmt auf die Durchführung
geteilte Ringraumdichtung zur nachträglichen Montage

inkl. Montage
Menge: 6,000 Stk

*Hinweis: Durchbrüche*

**1.5.70 Durchbruch bis 100x100mm durch Wand/Decke aus Mauerwerk, etc. bis 30cm Stärke**
Durchbruch bis 100x100mm durch Wand/Decke aus Mauerwerk, Leichtbaustein, etc. bis 30cm Stärke
Menge: 5,000 St

**1.5.80 Durchbruch bis 400x100mm durch Wand/Decke aus Mauerwerk, etc. bis 30cm Stärke**
Durchbruch bis 400x100mm durch Wand/Decke aus Mauerwerk, Leichtbaustein, etc. bis 30cm Stärke
Menge: 2,000 St

*Hinweis: Nachträglich einstemmen und herausschneiden*

**1.5.90 Schalterdosen, etc. nachträglich in Wand/Decke aus Mauerwerk einstemmen**
Schalterdosen, etc. nachträglich in Wand/Decke aus Mauerwerk, Leichtbaustein, etc. einstemmen
Menge: 50,000 St
Leistungsbereichkatalog: 444

**1.5.100 Schalterdose nachträglich in Wand/Decke aus Stahlbeton einstemmen**
Schalterdose nachträglich in Wand/Decke aus Stahlbeton etc. einstemmen
Durchmesser: 68mm
Tiefe: 62mm
Menge: 5,000 St
Leistungsbereichkatalog: 444

**1.5.110 Schlitz 5x2,5cm aus Wand/Decke aus Stahlbeton herausschneiden**
Menge: 30,000 m
Leistungsbereichkatalog: 444

**1.5.120 Schlitz 5x2,5cm aus Wand/Decke aus Mauerwerk, Leichtbeton etc. herausschneiden**
Schlitz 5x2,5cm aus Wand/Decke aus Mauerwerk, Leichtbaustein, etc. herausschneiden
Menge: 550,000 m
Leistungsbereichkatalog: 444

#### Abschnitt 1.6 KG 444 Installation Trockenbau

*Hinweis: Gerätedosen halogenfrei*
Gerätedosen halogenfrei

inkl. Ausbohren der Trockenbauwand für Dose

**1.6.10 Geräte Verbindungsdose 62 mm, halogenfrei**
Geräte Verbindungsdose 62 mm, halogenfrei

Geräte Verbindungsdose 62 mm tief, halogenfrei
gemäß DIN VDE 0606-1 und DIN 49073 mit folgenden Eigenschaften:
- aus Kunststoff- Durchmesser 68mm
- Tiefe mind. 62mm
- Fräsloch Durchmesser:  68mm
- Mit Halterand und Schrauben
- Schutzart IP 3X DIN EN 60529
- in Hohlwand für Plattenstärke 7-35mm
- halogenfreie Ausführung- Farbe weiß
inkl. Ausbohren der Trockenbauwand für Dosen
Menge: 750,000 St

**1.6.20 Geräte Verbindungsdose 62 mm, als Elektronikdose, luftdicht, halogenfrei**
Geräte Verbindungsdose 62 mm, als Elektronikdose, luftdicht, halogenfrei

Geräte Verbindungsdose 75 mm hoch, als Elektronikdose, luftdicht, halogenfrei als Tunnel-Zweikammerdose gemäß DIN VDE 0606-1 und DIN 49073 mit folgenden Eigenschaften:
- aus Kunststoff
- Durchmesser 68mm
- Tiefe 62mm
- mit seitlichen Klemmraum
- Schutzart IP 3X, DIN EN 60529
- in Hohlwand für Plattenstärke 7-35 mm
- für Geräteeinsätze und elektronische Komponenten
- luftdichte Ausführung
- halogenfreie Ausführung
inkl. Ausbohren der Trockenbauwand für Dosen
Menge: 125,000 St

**1.6.30 Geräte-Verbindungsdose luftdicht, 62 mm hoch, halogenfrei**
Geräte-Verbindungsdose luftdicht, 62 mm tief, halogenfrei

Geräte-Verbindungsdose luftdicht, 62 mm hoch, halogenfrei
gemäß DIN VDE 0606-1 und DIN 49073 mit folgenden Eigenschaften:
- aus Kunststoff
- Durchmesser Fräsloch: 68mm
- Tiefe mind. 60mm
- Schutzart IP 3X DIN EN 60529
- in Hohlwand für Plattenstärke 7-35 mm
- winddichte Ausführung
- mit Elastomerdichtungen für DIN EN Rohre bis Durchmesser 25 mm sowie Leitungseinführungen bis 5 x 2,5²
- halogenfreie Ausführung
inkl. Ausbohren der Trockenbauwand für Dosen
Menge: 35,000 St

*Hinweis: Gerätedosen für Schallschutzwände halogenfrei*

**1.6.40 Geräte-Verbindungsdose Schallschutz, 54,5 mm hoch, halogenfrei**
Geräte-Verbindungsdose Schallschutz,

Geräte-Verbindungsdose Schallschutz, 54,5 mm hoch, halogenfrei
für Wände mit erhöhter Schallschutzanforderung gemäß DIN EN 60670-1 und DIN 49073 mit folgenden Eigenschaften:
- aus Kunststoff
- Dämpfung 77dB
- Fräsloch ca. 74 mm
- auf Kombinationsabstand 71 mm kürzbar
- Einbautiefe ca. 54,5 mm
- Schutzart IP 3X DIN EN 60529
- in Hohlwand für Plattenstärken 7-40 mm
- Leitungseinführungen bis Durchmesser 11,5 mm
inkl. Ausbohren der Trockenbauwand für Dosen
Menge: 30,000 St

*Hinweis: Gerätedosen für Brandschutzwände*

**1.6.50 Geräte-Verbindungsdose, für Brandschutzwände F30 - F90**
Geräte-Verbindungsdose, für Brandschutzwände F30 - F90

Geräte-Verbindungsdose, für Brandschutzwände F30 - F90
mit folgenden Eigenschaften:
- für Brandschutzwände F30 - F90
- Installationsschächte /Installationskanäle I30 - I90
- in Hohlwand für Plattenstärke 7 - 40 mm
- Tiefe ca. 54,5 mm
- Fräsloch Durchmesser ca. 74 mm
- Leitungseinführungen bis Durchmesser 11,5 mm
- halogenfrei
- mit DIBt-Zulassung
inkl. Ausbohren der Trockenbauwand für Dosen
Menge: 50,000 St

#### Abschnitt 1.7 KG 444 Elektroinstallationskanäle

*Hinweis: Installationskanäle*
Installationskanäle

Unter Verlegung "auf Mauerwerk" ist auch die Verlegung auf Beton, Holz, Gipskartonwänden etc. zu verstehen.
Installationskanäle bestehend aus Unterteil und aufschnappbarem Deckel einschl. Kabelhalterklammern und Befestigungsmaterial, in Teillänge verlegen.

Nachfolgende Installationskanäle sind einschl. Bearbeitung  (Bohrungen, Ausschnitte, etc.) zu kalkulieren.

**1.7.10 Elektroinstallationskanal Leitungsführung H/B 40/57mm halogenfr.Kunststoff**
Elektroinstallationskanal DIN EN 50085-2-1 (VDE 0604-2-1) als Leitungsführungskanal, Außenmaße H/B mind. 40/57 mm, aus Kunststoff, halogenfrei
Menge: 150,000 m
Leistungsbereichkatalog: 444

**1.7.20 Elektroinstallationskanal Leitungsführung H/B 60/110mm halogenfr.Kunststoff**
Elektroinstallationskanal DIN EN 50085-2-1 (VDE 0604-2-1) als Leitungsführungskanal, Außenmaße H/B mind. 60/110 mm, aus Kunststoff, halogenfrei.
Menge: 100,000 m
Leistungsbereichkatalog: 444

**1.7.30 Elektroinstallationskanal Leitungsführung H/B 60/150mm halogenfr.Kunststoff**
Elektroinstallationskanal DIN EN 50085-2-1 (VDE 0604-2-1) als Leitungsführungskanal, Außenmaße H/B mind. 60/150 mm, aus Kunststoff, halogenfrei.
Menge: 50,000 m
Leistungsbereichkatalog: 444

**1.7.40 Elektroinstallationskanal Leitungsführung H/B 60/230mm halogenfr.Kunststoff**
Elektroinstallationskanal DIN EN 50085-2-1 (VDE 0604-2-1) als Leitungsführungskanal, Außenmaße H/B mind. 60/230 mm, aus Kunststoff, halogenfrei.
Menge: 50,000 m
Leistungsbereichkatalog: 444

*Hinweis: Brüstungskanäle Kunststoff*
Katalog-Nr. _Stamm LV/1/ 1.18.

**1.7.50 Brüstungskanal-Unterteil C-Profil 70x130mm halogenfrei in reinweiß**
Katalog-Nr. _Stamm LV/1/ 1.18. 540.
Brüstungskanal-Unterteil C-Profil 70x130mm halogenfrei in reinweiß

Kanalunterteil zum Elektro-Installationskanal-System Brüstungskanal aus halogenfreiem Kunststoff
nach DIN EN 50085-1 als Geräteeinbaukanal.

Halogenfreier Kunststoff ist flammwidrig und entwickelt in Verbindung mit Feuchtigkeit, z.B.
Löschwasser, keine korrosiven Brandgase. Somit sind elektronische Geräte und Sachwerte besser
geschützt.

 Mit Bodenlochung zur direkten Wandmontage und zusätzlicher Rechtecklochung zur werkzeuglosen
Befestigung des Kanals mittels Clip-Technik auf Konsolen. Mit C-Profil zur Befestigung von Geräten,
Geräteeinbaudosen mit Schnellbefestigung und Trennwänden. Mit integrierten Grundprofilverbindern
zur einfachen und passgenauen Kanalmontage. Beide Kanalabmessungen mit abnehmbaren
Seitenoberteilen zur einfachen und schnellen Leitungsverlegung sowie Nachbelegung. Systemträger
zur Teilung des Grundprofils in drei separate Bereiche: zwei getrennte Leitungsführungskammern
sowie einen Geräteeinbaubereich.

Hinweis: Schall- und Brandschutz-Maßnahmen sind fachgerecht auszuführen.

Kanalhöhe: 67 mm
Kanalbreite: 130 mm
OT-Breite: 80 mm
Farbe: reinweiß
RAL Farbnummer: 9010
Werkstoff: PC - ABS
Halogenfrei: ja
Anzahl der einsetzbaren Oberteile: 3
Ausführung Rückwand (Innenseite) [Geräteeinbaukanal]: durchlaufendes C-Profil
Anzahl steckbare Trennwände: 1
Bodenlochung: ja
Kanalverbindung: Vormontierte Kupplungen
Max. Leitungsbelegung Ø 11 mm – Füllgrad 0.5 mit/ohne Geräteeinbau: 13/29
Lichter/innerer Querschnitt: 6900 mm²
Schutzfolie: Ja
Zulassungen: EN50085-2-1
Menge: 65,000 m
DIN276_18: 444

**1.7.60 Brüstungskanal-Oberteil aus PVC zu o.g. BR mit Oberteilbreite 80mm reinweiß**
Katalog-Nr. _Stamm LV/1/ 1.18. 550.
Brüstungskanal-Oberteil aus PVC zu o.g. BR mit Oberteilbreite 80mm reinweiß

Kanaloberteil aus Kunststoff, aufrastbar, innenliegend, Oberteilbreite 80 mm, zum Elektro-Installationskanal-System Brüstungskanal nach DIN EN 50085-1 als Geräteeinbaukanal.

OT-Breite: 80 mm
Farbe: reinweiß
RAL Farbnummer: 9010
Werkstoff: PC - ABS
Halogenfrei: jaLänge: 2000 mm
Mit Schutzfolie: ja
Zulassungen: VDE
Menge: 65,000 m
DIN276_18: 444

**1.7.70 Endstück als Formteil zu o.g. Brüstungskanal**
Katalog-Nr. _Stamm LV/1/ 1.18. 560.
Endstück als Formteil zu o.g. Brüstungskanal

Endstück als Formteil zu Brüstungskanal.
Kanalhöhe: 68 mm
Kanalbreite: 130 mm
Maß a: 7 mm
Farbe: reinweiß
RAL Farbnummer: 9010
Werkstoff: PC - ABS
Halogenfrei: ja
Kanalverbindung: keine Kupplung
Mit Schutzfolie: nein
Menge: 20,000 Stk
DIN276_18: 444

**1.7.80 Geräteeinbaudose 1-fach Datentechnik für o.g. Brüstungskanal für Schalterprogramme**
Katalog-Nr. _Stamm LV/1/ 1.18. 620.
Geräteeinbaudose 1-fach Datentechnik für o.g. Brüstungskanal  für Schalterprogramme

Geräteeinbaudose 1-fach Datentechnik für BR C-Profil für
Schalterprogramme
Geräteeinbaudose für Datentechnik zur C-Profil Befestigung für
Standard Geräteeinbau mit Abdeckrahmen des Schalterherstellers.
Mit zwei Gerätehalteschrauben in Schnellgewindeausführung,
vertikaler und horizontaler Geräteeinbau möglich, mit
umklappbarem Steg zum leichteren Anschluss von Mehrfach-
Datendosen.

Produktkompatibilität: Für C-Profil Geräteeinbausystem
Länge: 71 mm
Breite: 64 mm
Tiefe: 55 mm
Ausführung: 1 fach
Format Geräteeinbaumöglichkeit: Standard 60mm
Werkstoff : Polyamid (PA)
Ausführung der Dose: Offen
Farbe: schwarz
Halogenfrei: ja
Zulassungen: CE
Menge: 15,000 Stk
DIN276_18: 444

**1.7.90 Geräteeinbaudose 1-fach Energie für o.g. Brüstungskanal für Schalterprogramme**
Katalog-Nr. _Stamm LV/1/ 1.18. 630.
Geräteeinbaudose 1-fach Energie für o.g.  Brüstungskanal  für Schalterprogramme

Geräteeinbaudose für 1-fach Energie zur C-Profil Befestigung für Standard Geräteeinbau mit Abdeckrahmen des Schalter- herstellers. Mit zwei Gerätehalteschrauben in Schnell- gewindeausführung, vertikaler und horizontaler Geräteeinbau möglich.

Produktkompatibilität: Für C-Profil Geräteeinbausystem
Länge: 71 mm
Breite: 65 mm
Tiefe: 55 mm
Ausführung: 1 fach
Format Geräteeinbaumöglichkeit: Standard 60mm
Werkstoff : Polyamid (PA)
Ausführung der Dose: Geschlossen
Farbe: schwarz
Halogenfrei: ja
Zulassungen: EN50085-2-1
Menge: 30,000 Stk
DIN276_18: 444

#### Abschnitt 1.8 KG 444 Verlegesysteme

*Hinweis: Verlegesysteme*
Verlegesysteme E0

Anforderungen
Sämtliche Kabelträgersysteme haben DIN VDE 0639 zu entsprechen.

Montage
Bei Kabelwannen-, Gitterrinnen-, Leitern- und Steigtrassenmontage sind die Montageanweisungen der Herstellerfirmen einzuhalten. Der Stützabstand richtet sich nach dem Belastungsgewicht und den Angaben der Herstellerfirma. Der Abstand darf jedoch 1,5 m bei Kunststoff-, 2 m bei Gitter-, 2,5 m bei Stahlblechwannen, Kabel- und Steigleitern nicht überschreiten. Für Richtungsänderungen und Abzweigungen in Verlegesystemen sind Systemformstücke zu verwenden. Sind Schnittstellen erforderlich, so sind sie zu entgraten und mit Zinkstaubfarbe zu streichen. Ein Kantenschutz ist dauerhaft anzubringen. Bei Hängestielen ist darauf zu achten, dass bei Verkehrswegen eine freie Durchgangshöhe von 220 cm
verbleibt. Änderungen sind mit dem Auftraggeber abzustimmen. Die Enden der Hängestiele sind mit Schutzkappen zu versehen. Kabelträgersysteme sind mind. 10 cm, oder nach Herstellerangaben, vor den Brandabschnitten (Brandwänden) zu schneiden. Sie dürfen nicht durch Brandwände geführt
werden.
Die leitfähigen Teile des Kabelträgersystems sind dauerhaft mit dem Potentialausgleich zu verbinden. Sofern die vom Hersteller
vorgeschriebene Verbindungstechnik der Bauteile keinen VDE-gerechten Potentialausgleich gewährleistet, ist für die Zusammenhängenden Trassenbereiche ein Potentialausgleichsleiter vorzusehen.

Belegung
Die einzelnen Trassen sind nur zu max. 75% des tatsächlichen
Fassungsvermögens mit Kabel oder Leitungen zu belegen.

*Hinweis: E0 Kabelrinne*
Kabelrinne E0

mit folgenden Eigenschaften:

-aus tauchfeuerverzinktem Stahlblech nach DIN 17162 mit  Boden und Seitenperforation
-für Trennsteg geeignet
-inklusive Kantenschutz 5x10 mm
-Seitenwandoberkante umgebördelt, sowie systemgebundenem
Zubehör, Zuschnitten, gratfreie Abdeckung der Längsstöße am  Rinnenboden

Zu den Kabelträgersystemen gehören die erforderlichen Befestigungswinkel, Klemmwinkel, Stahl-Spreizdübel, Schrauben mit Zubehör, Distanzstücke, Trägerklauen,
Ankerbolzen, Verbindungsstücke, Klemmstücke,  Klemmschellen, Wandbügel, Trägerlaschen, Schutzkappen, Eckbleche, Anschlussstücke, Auflagewinkel, Überschubhülsen und -schmiegen, Gelenkstücke, Auflager, Anschlusslaschen, Abstandlaschen, Halterkupplungen, Leiterhalter und sonstige Kleinteile.
Die Kabelträgersysteme sind vor dem Belegen mit Leitungen zu säubern.

Alle Schnittkanten sind mit Korrosionsschutz zu versehen (Kaltverzinkung).

**1.8.10 Kabelrinne 200 mm**
Kabelrinne 200 mm mit folgenden Eigenschaften:

mit folgenden  Eigenschaften:
- Breite 200mm
- Blechstärke (mind.): 1,5 mm
- Seitenhöhe : (mind.)60 mm
- Belastung (mind.): 1100 N/m bei 1,5 m Stützabstand
Menge: 70,000 m
Leistungsbereichkatalog: 444

**1.8.20 Kabelrinne 300 mm**
Kabelrinne 300 mm mit folgenden Eigenschaften:

mit folgenden  Eigenschaften:
- Breite 300mm
- Blechstärke (mind.): 1,5 mm
- Seitenhöhe : (mind.)60 mm
- Belastung (mind.): 1100 N/m bei 1,5 m Stützabstand
Menge: 15,000 m
Leistungsbereichkatalog: 444

**1.8.30 Kabelrinne 400 mm**
Kabelrinne 400 mm mit folgenden Eigenschaften:

mit folgenden  Eigenschaften:
- Breite 400mm
- Blechstärke (mind.): 1,5 mm
- Seitenhöhe : (mind.)60 mm
- Belastung (mind.): 1100 N/m bei 1,5 m Stützabstand
Menge: 100,000 m

**1.8.40 Flex. Kantenschutz aus Kunststoff**
Flex. Kantenschutz

Flex. Kantenschutz aus Kunststoff
mit Befestigungsmaterial
Menge: 50,000 m
Leistungsbereichkatalog: 444

*Hinweis: E0 Kabelrinnen-T-Abgang*
Kabelrinnen-T-Abgang

-45 Grad Abschrägung am Abgang
-aus tauchfeuerverzinktem Stahlblech nach DIN 17162
-als Kantenschutz 5x10 mm
-Seitenwandoberkante umgebördelt, sowie systemgebundenem  Zubehör, Zuschnitten, gratfreie Abdeckung der Längsstöße am  Rinnenboden

**1.8.50 Kabelrinnen-T-Abgang 300 mm R = 200**
Kabelrinnen-T-Abgang 300 mm R=200

mit folgenden  Eigenschaften:
- Breite (mind.): 300mm
- Abzweig (mind.): 200mm
- Blechstärke (mind.): 1,5 mm
- Seitenhöhe : (mind.): 60 mm
Menge: 20,000 St
Leistungsbereichkatalog: 444

**1.8.60 Kabelrinnen-T-Abgang 400 mm R = 200**
Kabelrinnen-T-Abgang 400 mm R=200

mit folgenden  Eigenschaften:
- Breite (mind.): 400mm
- Abzweig (mind.): 200mm
- Blechstärke (mind.): 1,5 mm
- Seitenhöhe : (mind.): 60 mm
Menge: 10,000 St
Leistungsbereichkatalog: 444

**1.8.70 Trennsteg Höhe 60 mm**
Trennsteg

Trennsteg Höhe 60 mm aus feuerverzinktem Stahlblech mit systembedingtem Zubehör für v.g. Kabelrinne
Menge: 200,000 m
Leistungsbereichkatalog: 444

*Hinweis: E0 Steigetrassen*
Steigetrassen und Abdeckhauben

*Hinweis: E0 Steigetrasse Wandmontage*
Steigetrasse Wandmontage auf Trockenbau

-in tauchfeuerverzinkter Ausführung nach DIN 17162
-mit eingeschraubten Steigetrassensprossen Ausführung D sowie Verbindungslaschen, Befestigungswinkel und systemgebundenem Zubehör, sowie Klein- und Befestigungsmaterial in Teillängen

**1.8.80 Steigetrasse Wandmontage 400 mm**
Steigetrasse Wandmontage 400 mm

mit folgenden Eigenschaften:
-Breite: bis 300 mm
-Seitenholme: Winkeleisen 75/33/2
-Steigetrassensprossen: C-Profil 40/22/1,5
-Sprossenabstand: 450 mm
Menge: 20,000 m
Leistungsbereichkatalog: 444

**1.8.90 Richtungsänderung Steigetrasse Wandmontage**
Richtungsänderung Steigetrasse Wandmontage

mit folgenden Eigenschaften:
- Richtungsänderung 15 bis 45 Grad für Steigetrasse - Wandmontage bis 1500 mm Breite, einschl. Schneiden, Entgraten, Nachverzinken, Verbindungslaschen, Klein- und Befestigungsmaterial
Menge: 3,000 St
Leistungsbereichkatalog: 444

*Hinweis: E0 Hängestiele an Traversen und Ausleger + Zubehör*
Hängestiele an Traversen und Ausleger

-mit Kopfplatte
-in tauchfeuerverzinkter Ausführung nach DIN 17162
-abhängen nach Erfordernis
-Zuschnitt nach Erfordernis
-einschließlich dem erforderlichen Montagematerial, Befestigung an Beton, Stahlbeton oder Holoridblech
-einschließlich erforderlicher Klemmteile,einschließlich Montagekleinmaterial und Kopfplatte

**1.8.100 Hängestiele I 50 x 50 mm**
Hängestiele I 50 x 50 mm

folgenden Eigenschaften:
-Doppel-T-Profile 50x50 mm mit gleichmäßiger Lochung
-Länge bis 1200mm

Tragkraft:
-bei Auslegerlänge 200mm: 9,6kN
-bei Auslegerlänge 600mm: 5kN
Menge: 75,000 St
Leistungsbereichkatalog: 444

**1.8.110 Hängestiele I 30 x 50 mm**
Hängestiele I 30 x 50 mm

mit folgenden Eigenschaften:
-Doppel-T-Profile 30x50 mm mit gleichmäßiger Lochung
-Länge bis 1200mm

Tragkraft:
-bei Auslegerlänge 200mm: 9,6kN
-bei Auslegerlänge 600mm: 5kN
Menge: 75,000 St
Leistungsbereichkatalog: 444

**1.8.120 Schutzkappen für Hängestiele**
Schutzkappen für Hängestiele

Schutzkappen für Hängestiele
für o.g. Hängestiele
Menge: 150,000 St
Leistungsbereichkatalog: 444

**1.8.130 Ausleger 200 mm**
Ausleger 200 mm mit folgenden Eigenschaften:

-schwere Ausführung, tauchfeuerverzinkt nach DIN17162
-für stufenlos höhenverstellbare Befestigung an Hängestielen
-einschließlich dem erforderlichen Montagematerial
-Nennmaß:  200 mm
-Tragkraft:  5,5kN
Menge: 50,000 St
Leistungsbereichkatalog: 444

**1.8.140 Ausleger 300 mm**
Ausleger 300 mm mit folgenden Eigenschaften:

-schwere Ausführung, tauchfeuerverzinkt nach DIN17162
-für stufenlos höhenverstellbare Befestigung an Hängestielen
-einschließlich dem erforderlichen Montagematerial
-Nennmaß:  300 mm
-Tragkraft:  5,5kN
Menge: 50,000 St
Leistungsbereichkatalog: 444

**1.8.150 Ausleger 400 mm**
Ausleger 400 mm mit folgenden Eigenschaften:

-schwere Ausführung, tauchfeuerverzinkt nach DIN17162
-für stufenlos höhenverstellbare Befestigung an Hängestielen
-einschließlich dem erforderlichen Montagematerial
-Nennmaß:  400 mm
-Tragkraft:  5,5kN
Menge: 50,000 St
Leistungsbereichkatalog: 444

**1.8.160 Ausleger 500 mm**
Ausleger 500 mm mit folgenden Eigenschaften:

-schwere Ausführung, tauchfeuerverzinkt nach DIN17162
-für stufenlos höhenverstellbare Befestigung an Hängestielen
-einschließlich dem erforderlichen Montagematerial
-Nennmaß:  500 mm
-Tragkraft:  5,5kN
Menge: 20,000 St
Leistungsbereichkatalog: 444

**1.8.170 Wandausleger 300 mm**
Wandausleger 300 mm mit folgenden Eigenschaften:

-für hohe Belastung in tauchfeuerverzinkter Ausführung gemäß DIN 17162
-zur Befestigung an Betonwand, Mauerwerk oder Stahlkonstruktion
-einschl. dem erforderlichen Montagematerial
-Nennmaß:  300 mm
-Tragkraft:  8kN
Menge: 20,000 St
Leistungsbereichkatalog: 444

**1.8.180 Wandausleger 400 mm**
Wandausleger 400 mm mit folgenden Eigenschaften:

-für hohe Belastung in tauchfeuerverzinkter Ausführung gemäß DIN 17162
-zur Befestigung an Betonwand, Mauerwerk oder Stahlkonstruktion
-einschl. dem erforderlichen Montagematerial
-Nennmaß:  400 mm
-Tragkraft:  8kN
Menge: 20,000 St
Leistungsbereichkatalog: 444

**1.8.190 Wandausleger 500 mm**
Wandausleger 500 mm mit folgenden Eigenschaften:

-für hohe Belastung in tauchfeuerverzinkter Ausführung gemäß DIN 17162
-zur Befestigung an Betonwand, Mauerwerk oder Stahlkonstruktion
-einschl. dem erforderlichen Montagematerial
-Nennmaß:  500 mm
-Tragkraft:  8kN
Menge: 200,000 St
Leistungsbereichkatalog: 444

*Hinweis: E0 C-Profilschienen*
C-Profilschienen

**1.8.200 C-Profilschiene Stahl, verzinkt 500mm**
C-Profilschiene Stahl, verzinkt 500mm

C-Profilschiene, gelocht, aus Stahl, verzinkt, in
Teillängen bis 500mm, an der Wand aus Mauerwerk und Beton. Befestigen mit bauaufsichtlich zugelassenen Dübeln.
Menge: 25,000 St

**1.8.210 C-Profilschiene Stahl, verzinkt ,300mm**
C-Profilschiene Stahl, verzinkt ,300mm

C-Profilschiene, gelocht, aus Stahl, verzinkt, in
Teillängen bis 300mm, an der Wand aus Mauerwerk und Beton. Befestigen mit bauaufsichtlich zugelassenen Dübeln.
Menge: 25,000 St

*Hinweis: Hinweis Sammelhalter*
Sammelhalter

Die Installationssysteme für die brandsichere
Verlegung im Zwischendeckenbereich dienen der
mechanischen Absicherung der installierten Kabel und
Leitungen gegen  ein Herunterfallen im Brandfall. Es muss
sichergestellt sein, dass die installierten Systeme
oberhalb abgehängter und brandschutztechnisch
klassifizierter Unterdecken, über
die geforderte Zeit keine mechanischen Beschädigungen
durch Herabfallen auf die Zwischendecke verursachen
können. Der Nachweis der Brandprüfung mit den
einzuhaltenden Mindestabständen zur Unterdecke muss
durch eine gutachtliche Stellungnahme oder ein
Prüfzeugnis einer Materialprüfanstalt erbracht werden.
Die Forderungen der MLAR bzw. der baurechtlich
eingeführten LAR/RbALei für die Installationen in
Flucht- und Rettungswegen müssen eingehalten werden.
Weitergeltende Normen und Richtlinien wie VDE-
Vorschriften zur Verlegung von allgemeiner und
sicherheitstechnischer Stromversorgung sind weiterhin
zu beachten. Die Einheitspreise der angebotenen
Systeme enthalten die komplette Lieferung und
betriebsfertige Montage inkl. systemgebundenem Zubehör.

**1.8.220 Kabelklammer Metall für 10 Leitungen**
Kabelklammer Metall für 10 Leitungen

Geprüfte Kabelklammer aus federndem, rostfreiem Stahl
für die brandsichere Montage  von Kabeln und Leitungen oberhalb abgehängter
Brandschutzdecken.

Das Einlegen der  Kabel und Leitungen muss ohne Werkzeug möglich sein.
Nachweis der Standsicherheit im Brandfall geprüft in
Anlehnung an DIN 4102 für 30 Minuten.
Beidseitiges Einlegen der Kabel für 2 x max. 5 Kabel muss möglich sein.

Geprüft für Kabel bis Durchmesser max. 10 mm und einem
Gewicht der einzelnen Kabel  bis max. 0,230 kg/m. Befestigungsabstand max. 0,6 m
Menge: 750,000 St
Leistungsbereichkatalog: 444

**1.8.230 Kabelklammer Metall für 16 Leitungen**
Kabelklammer Metall für 16 Leitungen

Geprüfte Kabelklammer aus federndem, rostfreiem Stahl
für die brandsichere Montage von Kabeln und Leitungen
oberhalb abgehängter Brandschutzdecken.

Das Einlegen der Kabel und Leitungen muss ohne Werkzeug möglich sein. Nachweis der Standsicherheit im Brandfall
geprüft in Anlehnung an DIN 4102 für min. 30 Minuten.
Beidseitiges Einlegen der Kabel für 2 x max. 8 Kabel
muss möglich sein.

Geprüft für Kabel bis Durchmesser
max. 10 mm und einem Gewicht der einzelnen Kabel
 bis max. 0,230 kg/m. Befestigungsabstand max. 0,5 m
Menge: 750,000 St
Leistungsbereichkatalog: 444

**1.8.240 Sammelhalterung, Tragfähigkeit bis zu 2 kg**
Sammelhalterung, Tragfähigkeit bis zu 2 kg

Geprüfte, einteilige Sammelhalterung aus verzinktem
Stahlblech für die brandsichere Montage von Kabeln und
Leitungen oberhalb abgehängter Brandschutzdecken.

Das  Öffnen und Schließen muss ohne Werkzeug möglich sein.

Nachweis der Standsicherheit im Brandfall geprüft in
Anlehnung an DIN 4102 für min. 90 Minuten.

Maximale Tragfähigkeit 2,0 kg. Befestigungsabstand gemäß
Prüfbericht. Keine Begrenzung hinsichtlich der
installierbaren Kabel- und Leitungstypen.
Menge: 150,000 St
Leistungsbereichkatalog: 444

**1.8.250 Sammelhalterung, Tragfähigkeit bis zu 3,5 kg**
Sammelhalterung, Tragfähigkeit bis zu 3,5 kg

Geprüfte, einteilige Sammelhalterung aus verzinktem
Stahlblech für die brandsichere Montage von Kabeln und
Leitungen oberhalb abgehängter Brandschutzdecken.

Das  Öffnen und Schließen muss ohne Werkzeug möglich sein.

Nachweis der Standsicherheit im Brandfall geprüft in
Anlehnung an DIN 4102 für min. 90 Minuten.

Maximale Tragfähigkeit 3,5 kg. Befestigungsabstand gemäß
Prüfbericht. Keine Begrenzung hinsichtlich der
installierbaren Kabel- und Leitungstypen.
Menge: 150,000 St
Leistungsbereichkatalog: 444

*Hinweis: E0 Bügelschellen*
E0 Bügelschellen

Bügelschellen für vorgenannte C-Profilschine, inkl. Metalldruckwanne. Aus Stahl, feuerverzinkt.

**1.8.260 Bügelschelle 16 - 22 mm**
Bügelschelle 16 - 22 mm

Bügelschellen mit Gegenwanne für v.g.
Profilschiene/Leiter Spannbereich 16 bis 22 mm
Menge: 200,000 St

**1.8.270 Bügelschelle 40 - 46 mm**
Bügelschelle 40 - 46 mm

Bügelschellen mit Gegenwanne für v.g.
Profilschiene/Leiter Spannbereich 40 bis 46 mm
Menge: 200,000 St

**1.8.280 Bügelschelle 64 - 70 mm**
Bügelschelle 64 - 70 mm

Bügelschellen mit Gegenwanne für v.g.
Profilschiene/Leiter Spannbereich 64 bis 70 mm
Menge: 200,000 St

**1.8.290 Bügelschelle 82 - 90 mm**
Bügelschelle 82 - 90 mm

Bügelschellen mit Gegenwanne für v.g.
Profilschiene/Leiter Spannbereich 82 bis 90 mm
Menge: 200,000 St

*Hinweis: Verlegesysteme E30*

*Hinweis: E30 Steigeleiter*

**1.8.300 Steigleiter E30 Funktionserhalt Stahl feuerverz H 60mm B 300mm**
Steigleiter E30 Funktionserhalt Stahl feuerverz H 60mm B 300mm

Steigleiter, ungelocht, Feuerwiderstandsklasse E 30 DIN 4102-12, mit Funktionserhalt, Sprossenabstand 300 mm, aus feuerverzinktem Stahl DIN EN ISO 1461
- Dicke 1,5 mm,
- Seitenhöhe mind. 60 mm
- Breite mind. 300 mm.
Menge: 12,000 m
Leistungsbereichkatalog: 053

*Hinweis: E30 Trennsteg*

**1.8.310 Tennsteg 60 mm**
Tennsteg 60 mm

Trennsteg 60 mm aus feuerverzinktem Stahlblech mit systembedingtem Befestigungsmaterial
Menge: 15,000 m

#### Abschnitt 1.9 KG 444 Installationsgeräte

*Hinweis: Hinweis zum Schalterprogramm*
Die aufgeführten Positionen umfassen:
Die Lieferung der Installationsgeräte, betriebsfertige
Montage, einschl. Klein- und Befestigungsmaterial.
Sofern in den Positionen nicht anders aufgeführt, sind
alle Unterputz-Geräte ohne Dose zu kalkulieren.
Das Befestigungsmaterial und das Anbringen der Geräte
ist ebenso wie das Absetzen und Anschließen der
Leitungen mit in den Einheitspreis einzurechnen.
Es sind Geräte eines Normalprogrammes mit quadratischer Abdeckplatte bzw. Zentralplatte
einzubauen.
Werden mehrere Unterputzinstallationsgeräte neben
bzw. untereinander angeordnet, so sind Kombinationsabdeckplatten
zu verwenden. Die Geräte sind mit mindestens zwei Schrauben
in den Unterputzdosen zu befestigen.
Krallenbefestigung ist unzulässig.
Die Höhe der Schalter ist vor der Montage mit der Bauleitung abzustimmen. Für alle Schalter und Steckdosen ist nur ein Fabrikat in einer Farbe zu verwenden. Der Tragring der Steckdosen sind über Erdungsschiene in die Schutzmaßnahme eingebunden.
Hinweis: Sämtliche Installationsgeräte sind mit Beschriftungsfeld zu liefern. Das Schalterprogramm ist aus Thermoplast, bruchsicher und in reinweißer Ausführung.

*Hinweis: Unterputzinstallationen*

*Hinweis: Schalter/Taster UP*
Schalter/Taster

**1.9.10 Kontroll-Ausschalter**
Kontroll-Ausschlater
mit folgenden Eigenschaften:
- 16A, 250V
- Schutzart IP20
- mit LED
Menge: 3,000 St

**1.9.20 Schlüsselschalter für Profilhalbzylinder**
Schlüsselschalter für Profilhalbzylinder, Universal Aus-Wechselschalter, 1-pol., 16 AX 250 V~
1-pol., 16 AX 250 V~
IP20
Schraubklemmen nach DIN VDE 0632 (EN 60 669) für Leiter bis 2,5 mm²
Für Unterputzmontage mit Schraubbefestigung
mit Abdeckung, Thermoplast, 55 x 55 mm,
und Rahmen, Thermoplast, 80,5 x 80,5 mm,
senkrechte und waagerechte Montage
Menge: 2,000 St

**1.9.30 Blindabdeckung für Schalterprogramm**
Blindabdeckung für oben beschriebenes Schalterprogramm

Geeignet zur Abdeckung für Betondosen
Schutzart IP20
Menge: 15,000 St

*Hinweis: Steckdosen UP*
Steckdosen

**1.9.40 Schutzkontaktsteckdose Gerätedose IP2X mit erhöhtem Berührungschutz**
Schutzkontaktsteckdose Gerätedose IP2X mit Berührungschutz

Schutzkontaktsteckdose Gerätedose IP2X mit Berührungschutz für Kinder gemäß DIN VDE 0620-1 (VDE 0620-1) mit folgenden Eigenschaften:
- 16A, 250 V AC
- in Gerätedose
- einschl. Zentralplatte und Abdeckrahmen
- einschl. erhöhtem Berührungsschutz nach VDE 0620 (Kinderschutz)
- Schutzart IP 2X DIN EN 60529 (VDE 0470-1).
inkl. Beschriftung der Stromkreise auf den Steckdosen
Menge: 380,000 St
Leistungsbereichkatalog: 444

**1.9.50 Schutzkontaktsteckdose mit Klappdeckel IP44**
Schutzkontaktsteckdose mit Klappdeckel IP44

Schutzkontaktsteckdose mit Klappdeckel IP44
gemäß DIN VDE 0620-1 (VDE 0620-1) und DIN EN 60529 (VDE 0470-1) mit folgenden Eigenschaften:
- 16A, 250 V AC
- in Gerätedose
- einschl. Zentralplatte und Abdeckrahmen
inkl. Beschriftung der Stromkreise auf den Steckdosen
Menge: 25,000 St

**1.9.60 CEE-Steckdose 5-polig 230/400VAC 16A UP-Ausführung**
CEE-Steckdose 5-polig 230/400VAC 16A UP-Ausführung

Ausstattung  Oberteil geschlossen
Bauform  Unterputzsteckdose inkl. UP-Dose
Kennfarbe  rot
Polzahl  5
Spannung  nach EN 60309-2 400 V (50+60 Hz) rot
StromversorgungCEE 16 A
Uhrzeit-Stellung6
inkl. Beschriftung der Stromkreise auf den Steckdosen
Menge: 3,000 St

*Hinweis: sonstige Installationsgeräte Unterputz*

**1.9.70 Leitungsauslass**
Leitungsauslass

Leitungsauslass, mit Zugentlastung und Tragring,Schraubbefestigung
Geeignet für Schutzart IP20
Halogenfrei
Material: Thermoplast
inkl. Beschriftung der Stromkreise auf dem Rahmen
Menge: 130,000 St

**1.9.80 Lichtsignal up in LED Bestückung**
Lichtsignal up in LED Bestückung

inkl. Beschriftung der Stromkreise auf dem Rahmen
Menge: 2,000 St

**1.9.90 NOT-AUS-Taster-Einsatz mit Schloss zur Entriegelung**
NOT-AUS-Taster-Einsatz

Öffner + Schließer UP mit Schloss und gleichen Schließungen, mit 2 Schlüsseln, Entriegelung durch 1/4-Drehung, mit Schraubklemmen, Schutzgrad IP55.  Material: Kunststoff, Thermoplast, schlagfest.

inkl. Beschriftung der Stromkreise auf dem Rahmen
Menge: 2,000 St

**1.9.100 Lichtsignal E10- Einsatz**
Lichtsignal E10- Einsatz

Farbton  Rot
Schutzart (IP)  IP20
Bemessungsnennleistung  3 W
Lampenbasis  E10
Material  Metall/Kunststoff
Montage  Unterputz
Menge: 2,000 St

*Hinweis: Aufputzinstallationen*

*Hinweis: Schalter/Taster AP*

**1.9.110 Wippschalter, Aus/wechsel, FR-AP, IP44**
Katalog-Nr. _Stamm LV/1/ 1.21. 250.
Wippschalter, Aus/wechsel, FR-AP, IP44

Mit folgenden Eigenschaften:
- Ausführung Wippschalter Aus/Wechsel
- mit Beschriftungsfeld
- Geräteschrauben, korrionsbeständig nach DIN VDE
- Montageart: Aufputz
- 10 AX, 250 V ~ AC
- nach DIN 49440
- Schutzart: IP 44, spritzwassergeschützt,
- Material: Thermoplast, bruchsicher, mit Verdrahtungsraum zum anschließen
- Maße (BxHxT): ca. 75 x 75 x 60 mm
- Anschluss: starre Leiter bis min. 2,5 mm² nach DIN VDE 0632 und 0630
Menge: 15,000 Stk
DIN276_18: 444

**1.9.120 Kombination Wippschalter/SCHUKO m. Klappdeckel IP44**
Kombination Wippschalter/SCHUKO m. Klappdeckel IP44

Kombination Wippschalter/SCHUKO m. Klappdeckel IP44
mit folgenden Eigenschaften:
- 16A, 250V AC
- Schaltstrom 10A
- Wechselschalter und Steckdose separat anschliessbar
- mit Hohlboden
- mit Leitungseinführung oben und unten
- mit Steckklemmen
- Gehäuseschrauben
- Klappdeckelfeder und -achse aus Edelstahl Rostfrei
- Aufputz-Installation
- Material: Kunststoff, Thermoplast, schlagfest
- halogenfrei
inkl. Beschriftung der Stromkreise auf dem Rahmen
Menge: 2,000 St

*Hinweis: Steckdosen AP*

**1.9.130 Schutzkontaktsteckdose AP IP44 mit erhöhtem Berührungsschutz**
Schutzkontaktsteckdose AP IP44 mit erhöhtem Berührungsschutz

Nennspannung: 250 V~
Nennstrom: 16 A
Schutzart Gerät: IP 44
Steckdose mit integriertem erhöhtem Berührungsschutz (VDE 0620)
inkl. Beschriftung der Stromkreise auf dem Rahmen
Menge: 5,000 St

**1.9.140 SCHUKO-2-fach-Steckdose mit Klappdeckel IP44**
SCHUKO-2-fach-Steckdose mit Klappdeckel IP44

Schuko-2-fach-Steckdose mit Klappdeckel IP44
mit folgenden Eigenschaften:
- 16A, 250 V AC
- Einsätze durchverdrahtet
- mit Hohlboden
- Leitungseinführungen oben und unten
- Steckklemmen
- Gehäuseschrauben, Klappdeckelfeder und -achse aus Edelstahl Rostfrei
- Aufputz-Installation
- geeignet für waagrechte- und senkrechte Montage
- Material: Kunststoff, Thermoplast, schlagfest.
Statt SCHUKO-Steckdosen können auch Schalter, Taster, Lichtsignale und Datenanschlussgehäuse eingesetzt werden.

inkl. Beschriftung der Stromkreise auf dem Rahmen
Menge: 2,000 St

**1.9.150 CEE-Steckdose 5-polig 230/400VAC 16A AP-Ausführung IP44**
CEE-Steckdose 5-polig 230/400VAC 16A AP-Ausführung IP44

CEE-Steckdose 5-polig 230/400VAC 16A AP-Ausführung IP44
gemäß DIN EN 60309-2 (VDE 0623-2) mit folgenden Eigenschaften:
- 5-polig
- Bemessungsbetriebsspannung 230/400 V AC, 16 A
- Aufputzausführung
- Schutzart IP 44 DIN EN 60529 (VDE 0470-1)
inkl. Beschriftung der Stromkreise auf dem Rahmen
Menge: 2,000 St
Leistungsbereichkatalog: 444

**1.9.160 CEE-Steckdose 5-polig 230/400VAC 32A AP-Ausführung IP44**
CEE-Steckdose 5-polig 230/400VAC 32A AP-Ausführung IP44

CEE-Steckdose 5-polig 230/400VAC 32A AP-Ausführung IP44
gemäß DIN EN 60309-2 (VDE 0623-2) mit folgenden Eigenschaften:
- 5-polig
- Bemessungsbetriebsspannung 230/400 V AC, 32 A
- Aufputzausführung
- Schutzart IP 44 DIN EN 60529 (VDE 0470-1)
inkl. Beschriftung der Stromkreise auf dem Rahmen
Menge: 2,000 St
Leistungsbereichkatalog: 444

*Hinweis: Abzweigkästen AP*
Abzweigkästen AP

Hinweis: In die Einheitspreise der Gerätedosen ist
einzukalkulieren:
das Liefern, das betriebsfertige Montieren einschl.
Klemmen und Klemmarbeiten, erstellen der erforderlichen
Aussparungen einschl. Behandlung des Bauschutts
entsprechend den Vorbemerkungen.

**1.9.170 Abzweigkasten 88x88x53**
Abzweigkasten 88x88x53

Abzweigkasten 88x88x53 gemäß IEC 60670-22 mit folgenden Eigenschaften:
- metrische Vorpressungen
- geeignet für Innenräume und geschützte Installation im Freien nach DIN VDE 0100, Teil 737
- IP 55 mit Einsteckstutzen, IP 65 mit Anbaustutzen
- halogen- und silikonfrei
- Außenabmessungen BxHxT ca. 88 x 88 x 53 mm
inkl. Beschriftung der Stromkreise auf den Deckeln Innen und Außen
Menge: 50,000 St

**1.9.180 Abzweigkasten 98x98x58**
Abzweigkasten 98x98x58

Abzweigkasten 98x98x58 gemäß IEC 60670-22 mit folgenden Eigenschaften:
- metrische Vorpressungen
- geeignet für Innenräume und geschützte Installation im Freien nach DIN VDE 0100, Teil 737
- IP 55 mit Einsteckstutzen, IP 65 mit Anbaustutzen
- halogen- und silikonfrei
- Außenabmessungen BxHxT ca. 98 x 98 x 58 mm
inkl. Beschriftung der Stromkreise auf den Deckeln Innen und Außen
Menge: 25,000 St

**1.9.190 Abzweigkasten 200x160x98**
Abzweigkasten 200x160x98

Abzweigkasten 200x160x98 gemäß IEC 60670-22 mit folgenden Eigenschaften:
- metrische Vorpressungen
- geeignet für Innenräume und geschützte Installation im Freien nach DIN VDE 0100, Teil 737
- IP 55 mit Einsteckstutzen, IP 65 mit Anbaustutzen
- halogen- und silikonfrei
- Außenabmessungen BxHxT 200 x 160 x 98 mm
inkl. Beschriftung der Stromkreise auf den Deckeln Innen und Außen
Menge: 20,000 St

**1.9.200 Abzweigkasten 88x88x47 mit verschraubbarem Deckel**
Abzweigkasten 88x88x53 mit verschraubbarem Deckel

Ohne Klemmen
10 Dichtmembranen, geschlossene Leitungseinführungen, Dichtbereich Ø 6,5-16 mm
für die geschützte Installation

Technische Daten

Schutzart  IP55
Abm.  (L x B x H) 47 x 88 x 88 mm
Höhe  88 mm
Länge  47 mm
Breite  88 mm
inkl. Beschriftung der Stromkreise auf den Deckeln Innen und Außen
Menge: 25,000 St

**1.9.210 Abzweigkasten 98x98x52 mit verschraubbarem Deckel**
Abzweigkasten 98x98x52 mit verschraubbarem Deckel

Ohne Klemmen
10 Dichtmembranen, geschlossene Leitungseinführungen, Dichtbereich Ø 6,5-16 mm
für die geschützte Installation

Technische Daten

Schutzart  IP55
Abm.  (L x B x H) 52 x 98 x 98 mm
Höhe  98 mm
Länge  52 mm
Breite  98 mm
inkl. Beschriftung der Stromkreise auf den Deckeln Innen und Außen
Menge: 20,000 St

**1.9.220 Abzweigkasten 240x190x95 mit verschraubbarem Deckel**
Abzweigkasten 240x190x95mit verschraubbarem Deckel

IP66
Halogenfrei
Ohne Klemmen

Schutzart  IP66
Dauer-Temperaturfestigkeit 650 °C
Abm.  (L x B x H) 240 x 190 x 95 mm
Höhe  95 mm
Länge  240 mm
Breite  190 mm
Besonderheitenmit Beschriftungsfeld
  plombierbar
  UV-beständig
  Halogenfrei
  ohne Klemmstein
Material  Kunststoff
Ausführung  ohne Klemmen
inkl. Beschriftung der Stromkreise auf den Deckeln Innen und Außen
Menge: 10,000 St

**1.9.230 Abzweigkasten 136x102x57 mit Funktionserhalt**
Abzweigkasten 136x102x57mit Funktionserhalt

Halogenfreier Kabelabzweigkasten mit vormontierten, weichen Einsteckdichtungen, zugelassen für den elektrischen Funktionserhalt gemäß DIN 4102 Teil 12.
Funktionserhaltklassen E30 bis E90.

Farbe: pastellorange.

Inklusive vormontierter Anschlusseinheit aus hochtemperaturbeständiger Spezialkeramik und gekennzeichneter Schutzleiterklemme. Lieferung mit 2 Brandschutz-Schraubankern MMS 6x50 zur dübellosen Befestigung.
Nennquerschnitt Leistungskabel: max. 4 mm², Datenkabel mit Ader-Ø 0,8 mm. Maximal 2 starre Kupferleiter 1,5 mm² pro Klemmstelle.
Hohe Schutzart IP66, Schlagfestigkeitsklasse IK08.
inkl. Beschriftung der Stromkreise auf den Deckeln Innen und Außen
Menge: 10,000 St

*Hinweis: Vandalismusgeschütztes Programm*
Vandalismusgeschütztes Programm

Einbau in der Sporthalle

**1.9.240 Schutzkontaktsteckdose Gerätedose mit erhöhtem Berührungschutz für Kinder**
Schutzkontaktsteckdose Gerätedose mit erhöhtem Berührungschutz für Kinder

Schutzkontaktsteckdose Gerätedose mit erhöhtem Berührungschutz für Kinder gemäß DIN VDE 0620-1 (VDE 0620-1) mit folgenden Eigenschaften:
- 16A, 250 V AC
- Schlagfestigkeit: min. IK06
- in Gerätedose
- einschl. Zentralplatte und Abdeckrahmen
- einschl. integriertem Berührungsschutz für Kinder
- Aluminuim Matt
- Montage in Systemwand
inkl. Beschriftung der Stromkreise auf dem Rahmen
Menge: 12,000 St
Leistungsbereichkatalog: 444

**1.9.250 Wippschalter einpolig Aus/Wechsel 10A 250V Gerätedose PANZER**
Wippschalter einpolig Aus/Wechsel 10A 250V Gerätedose

Wippschalter einpolig Aus/Wechsel 10A 250V Gerätedose
gemäß DIN EN 60669-1 (VDE 0632-1) mit folgenden Eigenschaften:
- vandalismusgeschützte Ausführung
- einpolig, Aus/Wechsel
- 10 A, 250 V AC
- in Gerätedose
- einschl. Bedienelement und Abdeckrahmen
- Aluminium Matt
- Montage in Systemwand
inkl. Beschriftung der Stromkreise auf dem Rahmen
Menge: 5,000 St
Leistungsbereichkatalog: 444

*Hinweis: Schlüsselschalter / Profilhalbzylinder*

**1.9.260 Schlüsselschalter IP44**
Schlüsselschalter IP44

Schlüsselschalter IP44 mit folgenden Eigenschaften:
- Schloss und Aufdruck
- 2-polig
- 16 A, 250 V AC
- Schlüssel in Mittelstellung abziehbar
- mit 2 Schlüssel für Profilhalbzylinder
- Tastrastfunktion
- Leitungseinführung oben und unten
- Schraubklemmen
- Gehäuseschrauben aus Edelstahl Rostfrei
- Aufputz-Installation
- Material: Kunststoff, Thermoplast, schlagfest.
inkl. Beschriftung der Stromkreise auf dem Rahmen
Menge: 6,000 St

**1.9.270 Profilhalbzylinder**
Profilhalbzylinder

Profil-Halbzylinder (DIN 18252) für Schlüsselschalter
für IP 44 geeignet, gleichschließend
mit 2 Schlüsseln
Menge: 6,000 St

*Hinweis: Mediensäule/Brüstungskanal/Stele*

**1.9.280 Mediensäule**
Mediensäule

Die Mediensäule besteht im Wesentlichen aus:
- dem Unterteil mit Seitenwänden aus Aluminiumprofil
und der Rückwand aus Stahlblech.
Breite: ca. 600 mm, Tiefe: ca. 450 mm
Die Länge des Unterteils entspricht der Raumhöhe.
- und den Oberteilen aus Stahlblech,

Montage auf Putz

Gegliedert in folgende Bereiche:
- Akustikfeld mit Unterteil verschraubt
- Verteilerfeld als Türe
- Kommuniktionfeld als Türe
- Gerätefeld als Türe
- Blenden zum Längenausgleich oben und unten mit
Unterteil verschraubt

Die Oberteile werden auf das Unterteil geschoben und sind seitlich verschraubt.
Die frontseitig seitlich je 30 mm überstehenden
Blechabkantungen kaschieren die Scharniere sowie die
seitlichen Schraubbefestigungen und verleihen der Säule ein
filigraneres Aussehen.

Im Unterteil eingebaut sind:
- 2 Stück senkrecht durchgehende Geräteschienen zur
  Aufnahme von verschieden Montageplatten und
Geräteträger
- Eine U-Wanne mit seitlichen Aussparungen zur
  Kabeleinführung, mit einer Lochblechmontageplatte zur
  Befestigung eines Lautsprechers, eines Signalgebers
sowie einer a.P. Datendoppeldose für WLAN verdeckt
- 1 Stück Kleinverteiler dreireihig mit je 36 PLE
- 1 Stück Geräteträger in offener Ausführung zum
leichten  Anschließen, mit 4 St. Ausstanzungen 68 mm einschl.
  4 St. halogenfreien Gerätedosen
- 2 Stück Verdrahtungskanäle 75/50 mm zur
Leitungsführung vom Verteilerfeld zum Gerätefeld
- 1 Stück Hutschienenträger
- 4 Stück C-Profil - Kabelabfangschienen
- 2 Stück Erdungsbolzen M6
- 2 Stück Bohrungen mit Kabeltülle 20 mm links und
rechts in den Seitenwänden zur Durchführung von Leitungen
- min. 4 Stück Magnethalter in starker Ausführung

Oberteil Akustikfeld:
bestehend aus einer Blende
fest mit dem Unterteil verschraubt,
mit einem kreisförmigen, perforierten Ausstanzungen
mit ca. 200 mm Durchmesser für den Schallaustritt von
Lautsprecher
Erdungsanschluss über flexible Erdungsleitung mit
Steckkabelschuh.

Oberteil Verteilerfeld
bestehend aus einer Blende
als schwenkbare Türe, Scharniere mit dem Unterteil
verschraubt,
- mit aufgeschraubtem Riegelschloss zur Aufnahme eines
  Profilhalbzylinders einschließl. eines EW-
 - Erdungsanschluss über flexible Erdungsleitung mit
  Steckkabelschuh.
Plantasche DIN A4 mit dauerhafter Verklebung

Oberteil Gerätefeld:
bestehend aus einer Blende
als schwenkbare Türe, Scharniere mit dem Unterteil
verschraubt,
- mit aufgeschraubtem Riegelschloss zur Aufnahme eines
  Profilhalbzylinders einschließl. eines EW-
- Erdungsanschluss über flexible Erdungsleitung mit
  Steckkabelschuh.

Hinweis:
Die Anschlüße von den Geräten im Unterteil zu den
Bediengeräten im Oberteil Gerätefeld sind mittels
flexiblen, halogenfreien Schlauleitungen z.B.
H05Z1Z1-F03G1,5 herzustellen.

Ausgleichsblende oben:
bestehend aus einer Blende
zur Anpassung an die Raumhöhe, fest mit dem Unterteil verschraubt, Erdungsanschluss über flexible Erdungsleitung mit
Steckkabelschuh.

Ausgleichsblende unten:
bestehend aus einer Blende
zur Anpassung an die Raumhöhe, fest mit dem Unterteil verschraubt, mit einem Bürstenfeld, Maße ca. 220 x 30 mm, zur Durchführung der Whiteboard - Anschlussleitungen
Erdungsanschluss über flexible Erdungsleitung mit
Steckkabelschuh.

Materialbeschreibung:
- Türen und Oberteile aus Stahlblech,
- Materialstärke min.1,5 mm,
 -Spaltmaße zwischen den Türen und Oberteilen betragen 1 mm,
- Pulverbeschichtung nach RAL-Standard 9016

Abmessungen:
Höhe = im Bereich von 2900mm bis 3100m
Breite = ca. 600 mm
Tiefe = ca. 450 mm

Für die integrierten Kleinverteiler gilt und ist in der Kalkulation zu berücksichtigen:
- Installationskleinverteiler DIN VDE 0603-1 (VDE 0603-1)
  und DIN 43871,
- mit PE- und N-Klemmschienen, Tragschienen DIN EN
60715, - Berührungsschutzabdeckung,
- Blindabdeckungen für Reserveplätze,
- Stromkreiskennzeichnung je Gerät, einschl. Kabel-
  /Leitungseinführungen mit entsprechenden
Zugentlastungen,
- Rangier- und Verdrahtungskanäle,
- einschl. Beschriftung aller Geräte und Zubehör.
- Mit Plantasche, Stromkreisliste und Stromlaufplan.
Die erforderlichen Einbaugeräte sind an anderer Stelle
im LV beschrieben. Benötigte Klemmen sind in die
Einheitspreise der Verteilungseinbauten einzurechnen.
Menge: 10,000 St

*Hinweis: Energiewürfel*
Energiewürfel Werkräume

**1.9.290 Energiewürfel 4 x Schutzkontakt-Steckdose**
Energiewürfel 4 x Schutzkontakt-Steckdose

Energiewürfel 4 x Schutzkontakt-Steckdose mit folgenden Eigenschaften:
- 4 x 1 fach-Schutzkontakt-Steckdosen 16 A/250 V in gleichem Schalterprogramm, wie restliche Schule.
- aufteilung auf zwei Stromkreise
- Stoßfest
- abgehängt inkl. Edelstahlkette Länge bis 2m, Deckenhaken etc.
- inkl. betriebsfertige Montage
inkl. Beschriftung der Stromkreise auf dem Steckdosen
Menge: 10,000 St

**1.9.300 Energiewürfel 2 x CEE 16A**
Energiewürfel 2 x CEE 16A

Energiewürfel 2 x CEE 16A Eigenschaften:
- 2 x CEE 16 A/250 V in gleichem Schalterprogramm, wie restliche Schule(CEE Steckdosen).
- aufteilung auf  zwei Stromkreise
- Stoßfest
- abgehängt inkl. Edelstahlkette Länge bis 2m, Deckenhaken etc.
- inkl. betriebsfertige Montage
inkl. Beschriftung der Stromkreise auf dem Steckdosen
Menge: 2,000 St

*Hinweis: Installationsgeräte sonstiges*

**1.9.310 Herdanschlussdose u.P.**
Herdanschlussdose u.P.

Herdanschlussdose u.P. mit bruchgeschützten Deckel und Zugentlastung, 5polinger Anschlussklemme min. 5x4mm². Für eine Montage in UP- oder Gerätedose.
inkl. Beschriftung der Stromkreise auf den Dosen
Menge: 10,000 St

**1.9.320 Anschluss Jalousiestecker**
Anschluss Jalousiestecker

Anschluss des bereitgestellten Jalousiesteckers, Kabel und Leitungen absetzen, einführen, makieren und nach Klemmenplan anschließen, einschl. beistellen der erforderlichen Kabelschuhe oder Adernhülsen einschließlich Adermakierer
Gr.4x 0,75mm²- 5x 2,5mm²
Menge: 60,000 St

**1.9.330 Rufset für Behinderten-WC optisch/akustisch**
Rufset für Behinderten-WC optisch/akustisch

Rufset für Behinderten-WC optisch/akustisch
bestehend aus:
1 Stück Rufmodul mit roter LED-Signalleuchte mit Signalsirene(optisch/akustisch),integriertem potentialfreien Kontakt zur Aufschaltung auf den EIB/KNX/GLT für Montage in UP-Schalterdose, 2 Stück Zugtaster mit 2m langer roter Zugschnur, mit Knauf und roter LED-Beruhigungslampe, für Wand- als auch Deckenmontage inkl. UP-Schalterdose, 1 Stück Abstelltaster mit grüner Abstelltaste für Montage inkl. UP-Schalterdose, grüner Anwesenheitstaste und grüner LED-Anwesenheitslampe sowie gelber Summer-Abstelltaste mit roter LED-Kontrolllampe, für Montage inkl., UP-Schalterdose 1 Stück Netzgleichrichter 24 V, für  Montage, inkl. UP Schalterdose,  alle Komponenten inklusive Abdeckplatte und Rahmen passend zum Schalterprogramm.
- inkl. USV nach VDE 0834-1
- inkl. betriebsfertige Montage
Menge: 3,000 St

**1.9.340 Dienstzimmereinheiten**
Dienstzimmereinheit für v.g. Rufset

Merkmale:
- Dienstzimmereinheit (ohne Display) mit Rufquittierung (grünes Tastenfeld)
und Abstelltaster für den Summer (gelbes Tastenfeld).

Hinweise:
- Die Dienstzimmereinheit ist optionaler Bestandteil des Notrufsets.
Menge: 3,000 St

#### Abschnitt 1.10 KG 444 Elektroinstallationsrohre

*Hinweis: Installationsrohre*
Installationsrohre und Kanäle
Hinweis Elektroinstallationsrohre allgemein:
Die zu verwendenden Installationsrohre müssen der VDE 0605 entsprechen. Es sind grundsätlich halogenfreie, rauchgasarme Rohre mit hochgleitfähiger Innenbeschichtung anzubieten.
Die Rohre sind in Teillängen einschließlich systembedingten Zubehör zu montieren.

*Hinweis: Hinweis Elektroinstallationsrohre unter Putz:*
Hinweis Elektroinstallationsrohre unter Putz:

Bei verputzten Wänden sind die Rohre so tief einzufräsen, dass eine Putzüberdeckung von min. 15mmm möglich ist.
Es ist von verschieden harten Untergründen auszugehen.

**1.10.10 Elektroinstallationsrohr DIN EN 61386-22, EN25 unter Putz**
Elektroinstallationsrohr DIN EN 61386-22, EN25 unter Putz

Elektroinstallationsrohr DIN EN 61386 (VDE 0605), EN25
gemäß DIN EN 60423 mit folgenden Eigenschaften:
- nicht flammenausbreitend,
- aus Kunststoff mit Kunststoffmantel,
- halogenfrei
- mit hochgleitfähiger Innenschicht,
- hochtemperaturbeständig,
- gewellt,
- flexibel
- Außendurchmesser 25 mm,
- Druckfestigkeit Klasse 2,
- Schlagbeanspruchung 3,
- min. Gebrauchstempeatur Klasse 2 (-5° C)
- max. Gebrauchstemperatur Klasse 3 (105° C)
- Arbeitshöhe bis 4m, Ausführung gemäß Einzelbeschreibung.
Menge: 100,000 m
Leistungsbereichkatalog: 444

**1.10.20 Elektroinstallationsrohr DIN EN 61386-22, EN32 unter Putz**
Elektroinstallationsrohr DIN EN 61386-22, EN32 unter Putz

Elektroinstallationsrohr DIN EN 61386 (VDE 0605), EN32
gemäß DIN EN 60423 mit folgenden Eigenschaften:
- nicht flammenausbreitend,
- aus Kunststoff mit Kunststoffmantel,
- halogenfrei
- mit hochgleitfähiger Innenschicht,
- hochtemperaturbeständig,
- gewellt,
- flexibel
- Außendurchmesser 32 mm,
- Druckfestigkeit Klasse 2,
- Schlagbeanspruchung 3,
- min. Gebrauchstempeatur Klasse 2 (-5° C)
- max. Gebrauchstemperatur Klasse 3 (105° C)
- Arbeitshöhe bis 4m, Ausführung gemäß Einzelbeschreibung.
Menge: 50,000 m
Leistungsbereichkatalog: 444

**1.10.30 Elektroinstallationsrohr DIN EN 61386-22, EN40 unter Putz**
Elektroinstallationsrohr DIN EN 61386-22, EN40 unter Putz

Elektroinstallationsrohr DIN EN 61386 (VDE 0605), EN40
gemäß DIN EN 60423 mit folgenden Eigenschaften:
- nicht flammenausbreitend,
- aus Kunststoff mit Kunststoffmantel,
- halogenfrei
- mit hochgleitfähiger Innenschicht,
- hochtemperaturbeständig,
- gewellt,
- flexibel
- Außendurchmesser 40 mm,
- Druckfestigkeit Klasse 2,
- Schlagbeanspruchung 3,
- min. Gebrauchstempeatur Klasse 2 (-5° C)
- max. Gebrauchstemperatur Klasse 3 (105° C)
- Arbeitshöhe bis 4m, Ausführung gemäß Einzelbeschreibung.
Menge: 25,000 m
Leistungsbereichkatalog: 444

*Hinweis: Hinweis Elektroinstallationsrohre in Hohlwand:*
Hinweis Elektroinstallationsrohre in Hohlwand:

Nachstehendes Rohr ist in Hohlwände, -decken zu verlegen. Das Rohr ist in ausreichenden Abständen zu befestigen, so dass später problemlos Einzugsarbeiten durchgeführt werden können.

**1.10.40 Elektroinstallationsrohr DIN EN 61386-22, EN25 in Hohlwand**
Elektroinstallationsrohr DIN EN 61386-22, EN25 in Hohlwand

Elektroinstallationsrohr DIN EN 61386 (VDE 0605), EN25
gemäß DIN EN 60423 mit folgenden Eigenschaften:
- nicht flammenausbreitend,
- aus Kunststoff mit Kunststoffmantel,
- halogenfrei
- mit hochgleitfähiger Innenschicht,
- hochtemperaturbeständig,
- gewellt,
- flexibel
- Außendurchmesser 25 mm,
- Druckfestigkeit Klasse 2,
- Schlagbeanspruchung 3,
- min. Gebrauchstempeatur Klasse 2 (-5° C)
- max. Gebrauchstemperatur Klasse 3 (105° C)
- Arbeitshöhe bis 4m, Ausführung gemäß Einzelbeschreibung.
Menge: 500,000 m
Leistungsbereichkatalog: 444

**1.10.50 Elektroinstallationsrohr DIN EN 61386-22, EN32 in Hohlwand**
Elektroinstallationsrohr DIN EN 61386-22, EN32 in Hohlwand

Elektroinstallationsrohr DIN EN 61386 (VDE 0605), EN32
gemäß DIN EN 60423 mit folgenden Eigenschaften:
- nicht flammenausbreitend,
- aus Kunststoff mit Kunststoffmantel,
- halogenfrei
- mit hochgleitfähiger Innenschicht,
- hochtemperaturbeständig,
- gewellt,
- flexibel
- Außendurchmesser 32 mm,
- Druckfestigkeit Klasse 2,
- Schlagbeanspruchung 3,
- min. Gebrauchstempeatur Klasse 2 (-5° C)
- max. Gebrauchstemperatur Klasse 3 (105° C)
- Arbeitshöhe bis 4m, Ausführung gemäß Einzelbeschreibung.
Menge: 200,000 m
Leistungsbereichkatalog: 444

**1.10.60 Elektroinstallationsrohr DIN EN 61386-22, EN40 in Hohlwand**
Elektroinstallationsrohr DIN EN 61386-22, EN40 in Hohlwand

Elektroinstallationsrohr DIN EN 61386 (VDE 0605), EN40
gemäß DIN EN 60423 mit folgenden Eigenschaften:
- nicht flammenausbreitend,
- aus Kunststoff mit Kunststoffmantel,
- halogenfrei
- mit hochgleitfähiger Innenschicht,
- hochtemperaturbeständig,
- gewellt,
- flexibel
- Außendurchmesser 40 mm,
- Druckfestigkeit Klasse 2,
- Schlagbeanspruchung 3,
- min. Gebrauchstempeatur Klasse 2 (-5° C)
- max. Gebrauchstemperatur Klasse 3 (105° C)
- Arbeitshöhe bis 4m, Ausführung gemäß Einzelbeschreibung.
Menge: 25,000 m
Leistungsbereichkatalog: 444

*Hinweis: Hinweis Elektroinstallationsrohre auf Rohdecke:*
Hinweis Elektroinstallationsrohre auf Rohdecke:

Nachstendes Rohr ist auf der Rohdecke zu verlegen. Das Rohr ist in ausreichenden Abständen zu befestigen, incl. Befestigungsschellen und sonstiges Zubehör.

**1.10.70 Elektroinstallationsrohr Alu AD 25mm AP**
Elektroinstallationsrohr Alu AD 25mm AP

Elektroinstallationsrohr Alu AD 25mm AP gemäß DIN EN 61386 (VDE 0605) und DIN EN 60423, aus Aluminium mit folgenden Eigenschaften:
- Außendurchmesser 25 mm,
- Druckbeanspruchung schwer
- Schlagbeanspruchung schwer
- min. Dauergebrauchs- und Installationstemperatur - 45 Grad C, max. Dauergebrauchs- und Installationstemperatur + 250 Grad C
- Verlegung offen, auf Putz.
Menge: 150,000 m
Leistungsbereichkatalog: 444

**1.10.80 Elektroinstallationsrohr Alu AD 32mm AP**
Elektroinstallationsrohr Alu AD 32mm AP

Elektroinstallationsrohr Alu AD 32mm AP gemäß DIN EN 61386 (VDE 0605) und DIN EN 60423, aus Aluminium mit folgenden Eigenschaften:
- Außendurchmesser 32 mm,
- Druckbeanspruchung schwer,
- Schlagbeanspruchung schwer,
- min. Dauergebrauchs- und Installationstemperatur - 45 Grad C, max. Dauergebrauchs- und Installationstemperatur + 250 Grad C
- Verlegung offen, auf Putz.
Menge: 50,000 m
Leistungsbereichkatalog: 444

**1.10.90 Elektroinstallationsrohr Alu AD 40mm AP**
Elektroinstallationsrohr Alu AD 40mm AP

Elektroinstallationsrohr Alu AD 40mm AP gemäß DIN EN 61386 (VDE 0605) und DIN EN 60423, aus Aluminium mit folgenden Eigenschaften:
- Außendurchmesser 40 mm,
- Druckbeanspruchung schwer,
- Schlagbeanspruchung schwer,
- min. Dauergebrauchs- und Installationstemperatur - 45 Grad C, max. Dauergebrauchs- und Installationstemperatur + 250 Grad C
- Verlegung offen, auf Putz.
Menge: 30,000 m
Leistungsbereichkatalog: 444

**1.10.100 Elektroinstallationsrohr halogenfr.Kunststoff AD 25mm AP**
Elektroinstallationsrohr DIN EN 61386 (VDE 0605), Maße DIN EN 60423, aus Kunststoff, halogenfrei, einwandig, glatt, starr, mit angeformter Muffe, Außendurchmesser 25 mm, Druckfestigkeit Klasse 2 - leicht (320 N) DIN EN 61386-1 (VDE 0605-1), Klasse Schlagbeanspruchung 2 - leicht DIN EN 61386-1 (VDE 0605-1), max. Gebrauchstemperatur Klasse 1 (60 Grad C) DIN EN 61386-1 (VDE 0605-1), Verlegung offen, auf Putz.
Menge: 200,000 m
Leistungsbereichkatalog: 053

**1.10.110 Elektroinstallationsrohr halogenfr.Kunststoff AD 32mm AP**
Elektroinstallationsrohr DIN EN 61386 (VDE 0605), Maße DIN EN 60423, aus Kunststoff, halogenfrei, einwandig, glatt, starr, mit angeformter Muffe, Außendurchmesser 32 mm, Druckfestigkeit Klasse 2 - leicht (320 N) DIN EN 61386-1 (VDE 0605-1), Klasse Schlagbeanspruchung 2 - leicht DIN EN 61386-1 (VDE 0605-1), max. Gebrauchstemperatur Klasse 1 (60 Grad C) DIN EN 61386-1 (VDE 0605-1), Verlegung offen, auf Putz.
Menge: 100,000 m
Leistungsbereichkatalog: 053

**1.10.120 Elektroinstallationsrohr halogenfr.Kunststoff AD 40mm AP**
Elektroinstallationsrohr DIN EN 61386 (VDE 0605), Maße DIN EN 60423, aus Kunststoff, halogenfrei, einwandig, glatt, starr, mit angeformter Muffe, Außendurchmesser 40 mm, Druckfestigkeit Klasse 2 - leicht (320 N) DIN EN 61386-1 (VDE 0605-1), Klasse Schlagbeanspruchung 2 - leicht DIN EN 61386-1 (VDE 0605-1), max. Gebrauchstemperatur Klasse 1 (60 Grad C) DIN EN 61386-1 (VDE 0605-1), Verlegung offen, auf Putz.
Menge: 30,000 m
Leistungsbereichkatalog: 053

#### Abschnitt 1.11 KG 444 Verteilungen

*Hinweis: Verteiler*

**1.11.10 Standschrank IP 44, 576 PLE**
Standschrank IP 44, 576 PLE

Standschrank 576 TE als Niederspannungs- Schaltgerätekombination, für den Innenraum,nach DIN EN 60439-1, (VDE 0660, Teil 500), TSK,  Gehäuse-/Türmaterial:
Stahlblech mind.1,5 mm, Rastergrundmaß 25 mm (12,5 mm)
nach DIN VDE 43660,
Türöffnungswinkel in Fluchtrichtung min.160°,
Türbetätigung: Dreipunktstangenverschluss,
Schlossbetätigung: Schwenkhebelgriff zum Einbau
für bauseitigen Normhalbzylinder, Lackierung: Pulverbeschichtung in RAL, Leitungseinführung über Membranflansch, Schutzart IP 44
(bei geöffneten Türen IP 2XC),Schutzklasse II
Bemessungsbetriebsspannung Ue = 400V (AC), 50Hz,
Bemessungsisolationsspannung Ui = 690V (AC),
Bemessungsstoßspannungsfestigkeit: Uimp = 6kV,
Bemessungsfrequenz f = 50/60Hz, Bemessungsstrom der HSS/Einspeisung: Ie = 400 A,
Bemessungsstoßstromfestigkeit der HSS/VSS:
Ipk = 25kA/0,1s, Bemessungskurzzeitstromfestigkeit der
HSS/VSS: Icw = 12kA/1s, Überspannungskategorie III,
Verschmutzungsgrad 3,Berührungsschutzabdeckungen aus
Kunststoff mit 90 Grad- Druck- Drehverschlüssen,
seperat gekennzeichnet Platzreserve: min.30% für jeden
Funktionsbereich, Zugänge/Abgänge von/nach oben/unten
wahlweise, Kabelabfangschiene stufenlos positionierbar,
Verteilerbeschriftung mit Bezeichnungsstreifen,
Die Verteilung ist gemäß den geltenden DIN VDE-
Bestimmungen komplett zusammengebaut und verdrahtet, anschlussfertig zu liefern und zu montieren. Alle
Zu- und Abgangsleitungen sind auf Reihenklemmen,
N-Trennklemmen und PE-Klemmen zu führen. Für die
Drahtführung sind EDF- Drahthalter einzusetzen.
Abmessungen H/B/T: ca. 1.900 / 1050 / 260 mm,
(einschließlich Sockelrahmen H: 50 mm),
einschließlich allem notwendigen Systemzubehör, einschl. Reihenklemmen und Zubehör.
Menge: 2,000 St

**1.11.20 Standschrank IP44, 432PLE**
Standschrank IP44, 432PLE

Standschrank IP44, 432PLE, Niederspannungs- Schaltgerätekombination, für den Innenraum,nach DIN EN 60439-1, (VDE 0660, Teil 500), TSK,  Gehäuse-/Türmaterial:
Stahlblech mind.1,5 mm, Rastergrundmaß 25 mm (12,5 mm)
nach DIN VDE 43660, Türart: Einzeltür, Türöffnungswinkel in Fluchtrichtung min.160°,
Türbetätigung: Dreipunktstangenverschluss,Schlossbetätigung: Schwenkhebelgriff zum Einbau für bauseitigen Normhalbzylinder,
Lackierung: Pulverbeschichtung in RAL,
Leitungseinführung über Membranflansch, Schutzart IP 44
(bei geöffneten Türen IP 2XC),Schutzklasse II
Bemessungsbetriebsspannung Ue = 400V (AC), 50Hz,
Bemessungsisolationsspannung Ui = 690V (AC),
Bemessungsstoßspannungsfestigkeit: Uimp = 6kV,
Bemessungsfrequenz f = 50/60Hz,
Hauptsammelschiene (HSS) 5-polig,
Bemessungsstrom der HSS/Einspeisung: Ie = 400 A,
Bemessungsstoßstromfestigkeit der HSS/VSS:
Ipk = 25kA/0,1s, Bemessungskurzzeitstromfestigkeit der
HSS/VSS: Icw = 12kA/1s, Überspannungskategorie III,
Verschmutzungsgrad 3,Berührungsschutzabdeckungen aus
Kunststoff mit 90 Grad- Druck- Drehverschlüssen,
seperat gekennzeichnet Platzreserve: min.30% für jeden
Funktionsbereich, Zugänge/Abgänge von/nach oben/unten
wahlweise, Kabelabfangschiene stufenlos positionierbar,
Verteilerbeschriftung mit Bezeichnungsstreifen,
Die Verteilung ist gemäß den geltenden DIN VDE-
Bestimmungen komplett zusammengebaut und verdrahtet, anschlussfertig zu liefern und zu montieren. Alle
Zu- und Abgangsleitungen sind auf Reihenklemmen,
N-Trennklemmen und PE-Klemmen zu führen. Für die
Drahtführung sind EDF- Drahthalter einzusetzen.
Abmessungen H/B/T: ca. 1.900 / 800 / 260 mm,
(einschließlich Sockelrahmen H: 50 mm),
einschließlich allem notwendigen Systemzubehör, einschl. Reihenklemmen und Zubehör.
Menge: 3,000 St

**1.11.30 Feldverteiler a.P, 240PLE**
Feldverteiler a.P, 240PLE

Feldverteiler, Auf-Putz,240PLE, mit Hutschienen
Feldverteiler UP/HW nach DIN EN 61 439-1/-3, Massnorm
DIN 43 870. Zum Einbau für Geräte bis 125 A, Luft- und
Kriechstrecken nach VDE 0110/1-2. Bestehend aus Schrank
mit Tür aus pulverbeschichtetem und eingebranntem
Stahlblech. Ab Schrankbreite 800mm(3 feldig) zwei
türiger Aufbau. Rechte Türen maximal 2 feldig breit.
Leerschrank mit Einbausatz bestückt mit profilierten Tragschienen, 7,5mm hohen
Hutschienen in 125mm Mittenabstand und passenden
Berührungsschutzabdeckungen. Innerer Berührungsschutz
(SKII) aus Kunststoff, Leitungseinführungen oben/unten
durch herausnehmbare Kunststoffflanschplatten. Tür mit
innenliegenden justierbaren Scharnieren und einem
Öffnungswinkel von 130°. Türen rechts und links
anschlagbar. Türverschluss serienmässig mit
Dreipunkt-Stangenverschluss(ab Schrankbreite 800mm) und
Klappgriff plombierbar. inkl Einbausatz für Geräte bis
125 A und Reihenklemmen bis 2,5 mm², einschl. Reihenklemmen und Zubehör.

Höhe: 800 mm +/-1%
Breite: 1050 mm +/-1%
Tiefe: 110 mm +/-1%
Schutzart: 30
Schutzklasse: Schutzklasse II
Anzahl Türen: 1
Anzahl Module: 240
Farbe: weiß
Material des Gehäuses: Stahl
Türschliessungstyp: Schwenkhebel mit Profilhalbzylinder
Werkstoff: Stahlblech
Menge: 2,000 St

**1.11.40 Installationsverteiler 48PLE**
Installationsverteiler 48PLE

Installationsverteiler als Niederspannungs-Schaltgerätekombination DIN EN 60439-1
(VDE 0660-500), mit Seitenwänden, Rückwand,
Tragschienen DIN EN 60715, Berührungsschutzabdeckungen
DIN EN 50274 (VDE 0660-514), Rangier- und
Verdrahtungskanäle, Kabeleinführungen, Zugentlastung
für alle eingeführten Kabel/Leitungen, Beschriftung
aller Geräte, Kabel/Leitungen, Einzel- oder
Sammelschienen und Abdeckungen, mit Plantasche,
Stromkreisliste und Stromlaufplan, typgeprüft (TSK),
als Wandschrank, Schutzklasse II, Material Kunststoff, mit undurchsichtiger
Tür an Bedienfront, abschließbar, einschl. Reihenklemmen und Zubehör.
Maße H/B/T in mm '800/300/140' +/-1%
für 6 x 12 Teilungseinheiten.
Menge: 12,000 St

**1.11.50 Aufputz-Verteiler IP44 Außen**
Aufputz-Verteiler IP44, CEE 16A5P6h, 4 SCHUKO®, LS, FI

 Aufputzverteiler
anschlussfertig verdrahtet
Schutzart IP 44

Gehäuse:
1 Edelstahlgehäuse, 1.4301
geschliffen, K240
ca. 700x530x350 mm (HxBxT)

Bestückung/Absicherung:
1 CEE-Steckdose 16A 5p 400V
1 LS-Schalter 16A 3p C
4 SCHUKO® Steckdosen 16A 2p+E 230V
4 LS-Schalter 16A 1p B

1 LS-Schalter 63A 3p C (Vorsicherung FI)
1 FI-Schutzschalter 63A 4p IFN=0,03A

LeitungseinführungAnschlussmöglichkeit:
2 x Leitungseinführungstülle unten,geeignet für
Leitungsdurchmesser von 13-43mm
2 x Messing - Verschlussschrauben M16 unten
1 x Messing - Verschlussschraube M20 unten

Klemme für 2 Leitungen bis 5 x 50 mm²

Fronttür mit Schwenkhebelgriff und
Profilhalbzylinder
Bei gesteckten Steckern abschließbar

Gesamtgewicht: ca. 50 KG
Menge: 3,000 Stck

*Hinweis: Veteilereinbauten*

**1.11.60 Hauptschalter 63A**
Hauptschalter 63A

Hauptschalter 63A mit beschrifteter Frontplatte, mit Bodenbefestigung, bzw. Hutschienenbefestigung mit Rastung, als Lasttrennschalter mit folgenden Eigenschaften:
- Nennspannung: 400 V AC
- Nennbetriebsstrom: 63 A
- Polzahl: 3-polig
- Gebrauchskategorie: AC 22
-Teilungseinheiten: 2,5
Menge: 3,000 St
Leistungsbereichkatalog: 444

**1.11.70 Hauptschalter 100A**
Hauptschalter 100A

Hauptschalter 100A  mit beschrifteter Frontplatte, mit Bodenbefestigung bzw. Hutschienenbefestigung mit Rastung, als Lasttrennschalter mit folgenden Eigenschaften:
- Nennspannung: 400 V AC
- Nennbetriebsstrom: 100 A
- Polzahl: 3-polig
- Gebrauchskategorie: AC 22
-Teilungseinheiten: 3
Menge: 4,000 St
Leistungsbereichkatalog: 444

**1.11.80 Hauptschalter 125A**
Hauptschalter 125A

Hauptschalter 125A mit beschrifteter Frontplatte, mit Bodenbefestigung bzw. Hutschienenbefestigung mit Rastung, als Lasttrennschalter mit folgenden Eigenschaften:
- Nennspannung: 400 V AC
- Nennbetriebsstrom: 125 A
- Polzahl: 3-polig
- Gebrauchskategorie: AC 22
-Teilungseinheiten: 3
Menge: 1,000 St
Leistungsbereichkatalog: 444

**1.11.90 NH-Sicherungslasttrennschaltleiste Gr. 00**
NH-Sicherungslasttrennschaltleiste Gr. 00

NH-Sicherungslasttrennschaltleiste Gr. 00
gemäß VDE 0660 mit folgenden Eigenschaften:
- Nennisolationsspannung 660 V AC
- Bemessungsbetriebsstrom 160A
- senkrechte oder waagrechte Anordnung als Vorsicherung für die Leitungsschutzschalter
- einschl. Sicherungseinsätzen
- Montage auf Sammelschiene
Menge: 10,000 St
Leistungsbereichkatalog: 444

**1.11.100 Schalter-Sicherungs-Einheit, Lasttrennschalter**
Schalter-Sicherungs-Einheit, Lasttrennschalter

Schalter-Sicherungs-Einheit
DO2-System, 3-polig, gem. DIN VDE 0636 mit folgenden Eigenschaften:
- Maße nach DIN 49 524
- für Hutschienenmontage
- 46 mm Geräteschlitz
- Schaltsperre und Schraubkappe
- plombierbar
- einschl. Sicherungseinsatz und Passeinsatz
- Bemessungsstrom: 63A
Menge: 50,000 St
Leistungsbereichkatalog: 444

**1.11.110 Leitungsschutzschalter 230/400VAC Ausschaltvermögen 6kA einpolig B 6A**
Leitungsschutzschalter 230/400VAC Ausschaltvermögen 6kA einpolig B 6A

Leitungsschutzschalter 230/400VAC Ausschaltvermögen 6kA einpolig Charakter.B 6A
gemäß DIN EN 60898-1 (VDE 0641-11) mit folgenden Eigenschaften::
- Reiheneinbaugerät
- Maße DIN 43880
- fingersicher DIN EN 50274 (VDE 0660-514)
- Bemessungsbetriebsspannung 230/400 V AC
- Bemessungsausschaltvermögen 6 kA
- Klemmenabdeckungen
- einpolig
- Auslösecharakteristik B
- Bemessungsstrom 6 A
Menge: 15,000 St
Leistungsbereichkatalog: 444

**1.11.120 Leitungsschutzschalter 230/400VAC Ausschaltvermögen 6kA einpolig B 10A**
Leitungsschutzschalter 230/400VAC Ausschaltvermögen 6kA einpolig B 10A

Leitungsschutzschalter 230/400VAC Ausschaltvermögen 6kA einpolig Charakter.B 10A
gemäß DIN EN 60898-1 (VDE 0641-11) mit folgenden Eigenschaften:
- Reiheneinbaugerät
- Maße DIN 43880
- fingersicher DIN EN 50274 (VDE 0660-514)
- Bemessungsbetriebsspannung 230/400 V AC
- Bemessungsausschaltvermögen 6 kA
- Klemmenabdeckungen
- einpolig
- Auslösecharakteristik B
- Bemessungsstrom 10 A
Menge: 100,000 St
Leistungsbereichkatalog: 444

**1.11.130 Leitungsschutzschalter 230/400VAC Ausschaltvermögen 6kA 3-polig B 10A**
Leitungsschutzschalter 230/400VAC Ausschaltvermögen 6kA 3-polig B 10A

Leitungsschutzschalter 230/400VAC Ausschaltvermögen 6kA 3-polig Charakter.B 10A
gemäß DIN EN 60898-1 (VDE 0641-11) mit folgenden Eigenschaften:
- Reiheneinbaugerät
- Maße DIN 43880
- fingersicher DIN EN 50274 (VDE 0660-514)
- Bemessungsbetriebsspannung 230/400 V AC
- Bemessungsausschaltvermögen 6 kA
- Klemmenabdeckungen
- dreipolig
- Auslösecharakteristik B
- Bemessungsstrom 10 A
Menge: 10,000 St
Leistungsbereichkatalog: 444

**1.11.140 Leitungsschutzschalter 230/400VAC Ausschaltvermögen 6kA einpolig B 16A**
Leitungsschutzschalter 230/400VAC Ausschaltvermögen 6kA einpolig B 16A

Leitungsschutzschalter 230/400VAC Ausschaltvermögen 6kA einpolig Charakter.B 16A
gemäß DIN EN 60898-1 (VDE 0641-11) mit folgenden Eigenschaften:
- Reiheneinbaugerät
- Maße DIN 43880
- fingersicher DIN EN 50274 (VDE 0660-514)
- Bemessungsbetriebsspannung 230/400 V AC
- Bemessungsausschaltvermögen 6 kA
- Klemmenabdeckungen
- einpolig
- Auslösecharakteristik B
- Bemessungsstrom 16 A
Menge: 250,000 St
Leistungsbereichkatalog: 444

**1.11.150 Leitungsschutzschalter 230/400VAC Ausschaltvermögen 6kA 3-polig B 16A**
Leitungsschutzschalter 230/400VAC Ausschaltvermögen 6kA 3-polig B 16A

Leitungsschutzschalter 230/400VAC Ausschaltvermögen 6kA 3-polig Charakter.B 16A
gemäß DIN EN 60898-1 (VDE 0641-11) mit folgenden Eigenschaften:
- Reiheneinbaugerät
- Maße DIN 43880
- fingersicher DIN EN 50274 (VDE 0660-514)
- Bemessungsbetriebsspannung 230/400 V AC
- Bemessungsausschaltvermögen 6 kA
- Klemmenabdeckungen
- dreipolig
- Auslösecharakteristik B
- Bemessungsstrom 16 A
Menge: 10,000 St
Leistungsbereichkatalog: 444

**1.11.160 Leitungsschutzschalter 230/400VAC Ausschaltvermögen 6kA 3-polig C 16A**
Leitungsschutzschalter 230/400VAC Ausschaltvermögen 6kA 3-polig C 16A

Leitungsschutzschalter 230/400VAC Ausschaltvermögen 6kA 3-polig Charakter.C 16A
gemäß DIN EN 60947-2 (VDE 0660-101)
- Reiheneinbaugerät
- Maße DIN 43880
- fingersicher DIN EN 50274 (VDE 0660-514)
- Bemessungsbetriebsspannung 230/400 V AC
- Bemessungsausschaltvermögen 6 kA
- 3-polig
- Auslösecharakteristik C
- Bemessungsstrom 16 A
Menge: 5,000 St
Leistungsbereichkatalog: 444

**1.11.170 Leitungsschutzschalter 230/400VAC Ausschaltvermögen 6kA 3-polig C 32A**
Leitungsschutzschalter 230/400VAC Ausschaltvermögen 6kA 3-polig C 32A

Leitungsschutzschalter 230/400VAC Ausschaltvermögen 6kA 3-polig Charakter.C 32A
gemäß DIN EN 60947-2 (VDE 0660-101) mit folgenden Eigenschaften:
- Reiheneinbaugerät
- Maße DIN 43880
- fingersicher DIN EN 50274 (VDE 0660-514)
- Bemessungsbetriebsspannung 230/400 V AC
- Bemessungsausschaltvermögen 6 kA
- 3-polig
- Auslösecharakteristik C
- Bemessungsstrom 32 A
Menge: 5,000 St
Leistungsbereichkatalog: 444

**1.11.180 Fehlerstromschutzschalter A 40A Fehlerstrom 30mA 3-polig+N 400VAC**
Fehlerstromschutzschalter A 40A Fehlerstrom 30mA 3-polig+N 400VAC

Fehlerstromschutzschalter A 40A Fehlerstrom 30mA 3-polig+N 400VAC gemäß DIN EN 61008-1 (VDE 0664-10) mit folgenden Eigenschaften:
- Reiheneinbaugerät
- Maße DIN 43880
- fingersicher DIN EN 50274 (VDE 0660-514)
- Typ A pulsstromsensitiv
- Bemessungsstrom 40 A
- Bemessungsfehlerstrom 30 mA
- 3-polig + N
- 400 V AC
- Kurzschlussfestigkeit 6 kA
- stoßstromfest bis 250 A
- mit Handbetätigung
Menge: 30,000 St
Leistungsbereichkatalog: 444

**1.11.190 Allstromsensitiver - RCD, vierpolig, 40 A, 0.03 A, Typ B**
Allstromsensitiver - RCD, vierpolig, 40 A, 0.03 A, Typ B

Allstromsensitiver Fehlerstromschutzschalter (RCCB) zur Erfassung von Wechsel-, pulsierenden und glatten Gleichfehlerströmen

sensitiv für Fehlerströme und Mischfrequenzen von 0 Hz bis 150 kHz

geeignet zum nachträglichen Anbau von Zusatzeinrichtungen
doppelte Verdrahtungsebene oben und unten
Schaltstellungsanzeige und Multifunktionsschaltknebel mit den Funktionen "ein", "aus" und "ausgelöst" (Mittelstellung)
Sichtfenster für Beschriftungsetiketten

Fehlerstromtyp: B
Auslösekennlinientyp: NK
Bemessungsfehlerstrom Idn: 0.03 A
kurzzeitverzögert (gewitterfest)
Neutralleiterposition: rechts
Breite in Teilungseinheiten: 4
Polzahl (gesamt): 4
Bemessungsspannung (AC): 230 V, 400 V
Bemessungsstrom AC (typ.): 40 A
Bemessungsfrequenz: 50 Hz

Gehäuseart: Verteilereinbaugehäuse
Montageart: Tragschiene (35 mm)
Schutzart: IP20 (eingebaut: IP40)

Zertifizierungen: VDE

Bauvorschriften/Normen: VDE 0664-10, VDE 0664-40, VDE 0664-400, ÖVE/ÖNORM E 8601
Menge: 2,000 Stk

**1.11.200 Fehlerstromschutzschalter A 63A Fehlerstrom 30mA 3-polig+N 400VAC**
Fehlerstromschutzschalter A 63A Fehlerstrom 30mA 3-polig+N 400VAC

Fehlerstromschutzschalter A 63A Fehlerstrom 30mA 3-polig+N 400VAC gemäß DIN EN 61008-1 (VDE 0664-10) mit folgenden Eigenschaften:
- Reiheneinbaugerät
- Maße DIN 43880
- fingersicher DIN EN 50274 (VDE 0660-514)
- Typ A pulsstromsensitiv
- Bemessungsstrom 63 A
- Bemessungsfehlerstrom 30 mA
- 3-polig + N
- 400 V AC
- Kurzschlussfestigkeit 6 kA
- stoßstromfest bis 250 A
- mit Handbetätigung
Menge: 1,000 St
Leistungsbereichkatalog: 444

**1.11.210 FI/LS-Schalter (RCBO) 1P+N B16A 30mA Typ A**
FI/LS-Schalter (RCBO) 1P+N B16A 30mA Typ A

FI/LS-Schalter (RCBO) 1P+N B16A 30mA Typ A Fehlerstrom-Leitungsschutzschalter nach DIN VDE 0664-20 / EN61009-1 mit folgenden Eigenschaften:
- Berührungsschutz IP2x nach DIN VDE 0106 Teil 100
- Prüf-Taste zur Fehlerstromsimulation
- Betriebsspannung AC 240 V
- Nennstrom 16 A
- Auslösercharakteristik B
- Abschaltvermögen 6 kA
- Art des Differenzialschutzes A
- Empfindlichkeit 30 mA
- Polanzahl 2 P
- Anzahl der Platzeinheiten 2TE
- Frequenz 50 Hz
Menge: 20,000 St

**1.11.220 Universalrelais**
Universalrelais

Universalrelais mit folgenden Eigenschaften:
- 1 Schließer potenzialfrei 16A/250V AC
- Glühlampen 2000W
- Kein Stand-by-Verlust
- Reiheneinbaugerät für Montage auf Tragschiene DIN-EN 60715 TH35
- 1 Teilungseinheit
Menge: 2,000 St

**1.11.230 FI-Schalter, 4p, 40 A, 0.03 A, Typ A, mit NOT-AUS-Fkt., N links**
FI-Schalter, 4p, 40 A, 0.03 A, Typ A, mit NOT-AUS-Fkt., N links

Netzspannungsunabhängiger Fehlerstromschutzschalter (RCCB) zur Erfassung von Wechselfehler- und pulsierenden Gleichfehlerströmen integrierte NOT-AUS-Einrichtung zur Auslösung bzw. Abschaltung in Notfallsituationen mit Signalisierung durch eine LED, Erkennung von Drahtbruch und mit der Möglichkeit der Parallelschaltung mehrerer FI´s
doppelte Verdrahtungsebene oben und unten
Schaltstellungsanzeige und Multifunktionsschaltknebel mit den Funktionen "ein", "aus" und "ausgelöst" (Mittelstellung)
Sichtfenster für Beschriftungsetiketten

Fehlerstromtyp: A
Bemessungsfehlerstrom In: 0.03 A
Neutralleiterposition: links
Polzahl (gesamt): 4
Bemessungsspannung (AC): 230 V, 400 V
Bemessungsstrom AC (typ.): 40 A
Bemessungsfrequenz: 50 Hz

Zusatzeinrichtung (NOT-AUS-Abschalteinrichtung):
Betriebsspannung: 50 V ... 440 V (AC)

Hilfsschalter (NOT-AUS-Zusatzeinrichtung) (Schaltkontakt):
1 Wechsler
Bemessungsspannung (AC): 12 V ... 230 V
Bemessungsspannung (DC): 12 V ... 110 V

Umgebungstemperatur: min. -25 °C ... max. 40 °C
Montageart: Tragschiene (35 mm)
Schutzart: IP20 (eingebaut: IP40)

Bauvorschriften/Normen: VDE 0664-10, VDE V 0664-120, DIN EN 61008-1

inkl. Betriebsfertiger Montage
Menge: 2,000 St

**1.11.240 Installationsschütz 63A**
Installationsschütz 63A 4 Schließer 230V

Schütze in kompakter Bauweise, gebaut nach EN 61095; DIN
VDE 0637-3, Kontaktstellungsanzeige durch
Anzeigefenster; plombierbar mit Plombierkappe(Zubehör);
Hilfsschalter(Zubehör) sind anflanschbar. Integriertes
Beschriftungsfeld. Berührungsschutz nach DIN VDE 0106
Teil 100

Nennstrom:  63A
Betriebsnennspannung
Wechselstrom:  400 A
Isolationsspannung:  440 V
Anzahl Module:  3
Betriebstemperatur:  -10 bis 50 °C
Lagerungstemperatur:  -40 bis 80 °C
Anschlussart:  Schraubtechnik
Anschlussquerschnitt bei
flexiblem Leiter:  4 - 16mm²
Anschlussquerschnitt bei starrem
Leiter:  4 - 25mm²
Kontaktanzahl:  4
Kontaktart:  4S
AC 22
Menge: 2,000 St

**1.11.250 Installationsschütz 25A**
Installationsschütz 25A 4 Schließer 230V

Schütze in kompakter Bauweise, gebaut nach EN 61095; DIN
VDE 0637-3, Kontaktstellungsanzeige durch
Anzeigefenster; plombierbar mit Plombierkappe(Zubehör);
Hilfsschalter(Zubehör) sind Anflanschbar. Integriertes
Beschriftungsfeld. Berührungsschutz nach DIN VDE 0106
Teil 100

Nennstrom:  25 A
Betriebsnennspannung
Wechselstrom:  400 A
Isolationsspannung:  440  V
Anzahl Module:  2
Betriebstemperatur:  -10 bis 50 °C
Lagerungstemperatur:  -40 bis 80 °C
Anschlussart:  Schraubtechnik
Anschlussquerschnitt bei
flexiblem Leiter:  1 - 6mm²
Anschlussquerschnitt bei starrem
Leiter:  1 - 10mm²
Kontaktanzahl:  4
Kontaktart:  4S
AC 22
Menge: 2,000 St

**1.11.260 Hilfskontakt**
Hilfskontakt

für v.g. Leitungsschutzschalter und
Fehlerstromschutzschalter für die
Ausführung mit Hilfs-/Signalkontakt.
Menge: 20,000 St

**1.11.270 Reiheneinbaugerät nachrüsten 1 TE**
Reiheneinbaugerät nachrüsten 1 TE

Reiheneinbaugerät wie Leitungsschutzschalter, Schütze
u. Relais in vorhandenen Verteiler vor Ort nachrüsten,
Größe bis 1TE incl. Verdrahtungs- und Klemmenmaterial,
incl. einarbeiten in Verteilerplan, incl. Beschriftung, einschl. Reihenklemmen, sowie systembedingtem Zubehör.
Menge: 15,000 St

**1.11.280 Reiheneinbaugerät nachrüsten 3 TE**
Reiheneinbaugerät nachrüsten 3 TE

Reiheneinbaugerät wie Leitungsschutzschalter, Schütze
u. Relais in vorhandenen Verteiler vor Ort nachrüsten,
Größe bis 3TE incl. Verdrahtungs- und Klemmenmaterial,
incl. einarbeiten in Verteilerplan, incl. Beschriftung, einschl. Reihenklemmen, sowie systembedingtem Zubehör.
Menge: 5,000 St

**1.11.290 Reiheneinbaugerät nachrüsten 4 TE**
Reiheneinbaugerät nachrüsten 4 TE

Reiheneinbaugerät wie Leitungsschutzschalter, Schütze,
EIB-Geräte u. Relais in vorhandenen Verteiler vor Ort
nachrüsten, Größe bis 4TE incl. Verdrahtungs- und
Klemmenmaterial, incl. einarbeiten in Verteilerplan,
incl. Beschriftung, einschl. Reihenklemmen, sowie systembedingtem Zubehör
Menge: 5,000 St

**1.11.300 Überspannungsableiter, Typ 2**
Überspannungsableiter, Typ 2

Überspannungsschutzgerät DIN EN 61643-11 (VDE 0675-6-11), Typ 2, zum Schutz von Betriebsmitteln der Schutzklasse I DIN EN 61140 (VDE 0140-1), als Reiheneinbaugerät, Maße DIN 43880, mit Funktionsanzeige, Bemessungsbetriebsspannung 230 V AC, Nennableitstoßstrom (8/20) je Leiter mind. 5 kA, Nennableitstoßstrom (8/20) zwischen N und PE mind. 20 kA, für TN-S-System mit Schutzschaltung nach DIN VDE 0100-534, Schutzpegel max. 1,5 kV, Einbaubreite max. 4 Teilungseinheiten.
Menge: 10,000 St
Leistungsbereichkatalog: 444

**1.11.310 Universeller Blitz- und Überspannungsableiter Type 1/P1**
Universeller Blitz- und Überspannungsableiter Type 1/P1

Universeller Blitz- und Überspannungsableiter Type 1/P1
zum Schutz von MSR-Kreisen, Bus- und Telekommunikationssystemen nach EN 61643-21 mit folgenden Eigenschaften:
- Basisteil mit gestecktem Schutzmodul
- automatische Erkennung der Betriebsspannung
- automatische Anpassung des Schutzpegels
Menge: 30,000 St

**1.11.320 AP, Gehäuse 12 TE**
Katalog-Nr. _Stamm LV/1/ 1.28. 50.
AP, Gehäuse 12 TE

Einbaugehäuse 12 TE
Einbaugehäuse für nicht ausblasende Ableiter
Schutzart: IP 65, blitzstromgeprüft
Deckelausführung: Klarsichtdeckel
mit elastischer Dichtmembran zur Kabeleinführung
Gehäusefarbe: grau
Abmessung: ca. 295 x 333 x 129 mm
verfügbarer Einbauraum: 12 TE, DIN 43880
Menge: 5,000 Stk

**1.11.330 Profilhalbzylinder**
Profilhalbzylinder

Profilhalbzylinder entsprechend DIN 18252 / EN1303
Schließdaumen gefedert eindrehend,

Passend für Standard Schwenkhebel,  Kompaktschwenkhebel
Inkl. 2x Schlüssel
Menge: 12,000 St

#### Abschnitt 1.12 KG 444 KNX-Installationsbus-System

*Hinweis: Technische Beschreibung der Bus-Systemprogrammierung*
Technische Beschreibung der Bus-Systemprogrammierung

Wegen der Größe des Gebäudes, dem Anteil der eingesetzten elektrischen Anlagenteile der Notwendigkeit von Zentralfunktionen/Zeitschaltungen (Licht, Sonnenschutz usw.) ist der Einsatz eines einheitlichen BUS-Systems vorgesehen. Weiter ist die Aufschaltung auf die Gebäudeleittechnik zu berücksichtigen. Ferner ist das BUS-System für Fernzugriff / - Parametrierung über ein Gateway in das technische Netzwerk einzubinden.
Der Zugriffsschutz (Anmeldung / Passwort) ist vom Nutzer abzufragen.

Sonnenschutzsteuerung der Lamellen mit getrennter Lamellenstelle im oberen und unteren Bereich der Raffstores.

Planugnsfabrikat
Fa. MDT

oder gleichwertig

angebotenes Fabirkat '....................................................'

*Hinweis: Hinweis*
Hinweis: Es ist ein einheitliches Fabrikat anzubieten.

Planungsfabrikat:
Fa. MDT

**1.12.10 Spannungsversorgung 640mA KNX-TP**
Spannungsversorgung 640mA KNX-TP

Spannungsversorgung, 640 mA, Bussystem KNX-TP, mit
integrierter Drossel, mit zusätzlichem unverdrosselten
Ausgang 29 V DC zur Versorgung einer zweiten Buslinie
über eine externe Drossel, Bemessungsbetriebsspannung
120 bis 230 V AC und 220 V DC, Busanschluss über
Busanschlussklemme, Anschluss der unverdrosselten
Ausgangsspannung über eine steckbare
Kleinspannungsklemme, als Reiheneinbaugerät, Maße DIN
43880, für Montage auf Tragschiene TH35 DIN EN 60715.
Menge: 7,000 St

**1.12.20 Linien- Bereichs- Netzwerkkoppler KNX-TP IP-Router**
Linien-, Bereichs-, Netzwerkkoppler, Bussystem KNX-TP,
zum Verbinden von Linien, Bereichen, Netzwerken, als
IP-Router, zur gebäude- und liegenschaftsübergreifenden
Kommunikation, für Fernkonfigurierung und -betrieb von
Geräten über PCs mit Ethernet-Anschluss, mit Zuweisung
der IP-Adresse per Bus-Software oder automatisch von
einem DHCP-Dienst, mit Unterstützung von KNXnet/IP, mit
Linienkopplerfunktion (Ladbare Filtertabelle welche
durch das KNX Software Tool ETS automatisch erstellt
wird), mit zusätzlicher Filtertabelle für Telegramme
mit LTE-Adressierung, mit 4 Schnittstellenfunktionen
(Tunneling), mit 1 Schnittstellenfunktion
(Objektserver), mit 5 LEDs zur Anzeige von Betriebs-
und Kommunikationsstatus, mit RJ 45-Buchse, mit
integriertem Busankoppler, mit Busanschluss über
Busanschlussklemme, mit Spannungsversorgung der
Elektronik über eine externe Spannungsquelle für 24 V
AC/DC, mit Spannungsversorgung der Elektronik über
"Power over Ethernet" gemäß IEEE 802.3af, als
Reiheneinbaugerät, Maße DIN 43880, für Montage auf
Tragschiene TH35 DIN EN 60715, Schutzart IP 2X DIN EN
60529 (VDE 0470-1).
Menge: 7,000 St

**1.12.30 Linienkoppler KNX-TP**
Linienkoppler KNX-TP

Linienkoppler KNX-TP Filtertabelle Datenaustausch-Steuerung Meldung Busspannungsausfall Linienkoppler, zum Datenaustausch zwischen zwei Buslinien über bis zu 64 Byte umfassende Telegramme,
Bussystem KNX-TP, als Linienkoppler, Bereichskoppler
oder Linienverstärker (Repeater), mit galvanischer
Trennung der beiden Buslinien, mit 3 LEDs zur Anzeige
der Betriebsbereitschaft sowie eines Telegramm-Empfangs
pro Linie, mit ladbarer Filtertabelle zur Steuerung des
Datenaustausches zwischen den beiden Buslinien, mit
zusätzlicher Filtertabelle für Telegramme mit
LTE-Adressierung, mit Erkennen und Melden von
Busspannungsausfall auf der untergeordneten Linie an
die übergeordnete, als Reiheneinbaugerät, Maße DIN
43880, für Montage auf Tragschiene TH35 DIN EN 60715.
Menge: 2,000 St

**1.12.40 Gateway KNX/EIB zur Überwachung und Steuerung von Gebäudesystemtechnik**
Gateway KNX/EIB zur Überwachung und Steuerung von Gebäudesystemtechnik

Updatefähig, als Einbau in 19"-Rack, mit Verwaltung von
200 Benutzern mit mehrfacher Login unter einem
Benutzernamen möglich,mit Archivierung von Projekten
mit eigenen Inhalten wie z. B Grundrisszeichnungen
etc., mit zyklische/getriggerter Datenaufzeichnung (z.
B. Temperaturverläufe, Betriebsstundenzähler,
Füllstände) und grafischer Darstellung, Grafische
Benutzeroberfläche: Visualisierung von Gebäude- bzw.
Gerätezuständen mit frei positionierbaren Icons und
Texten, Hinterlegen eigener Bilder und Menüstrukturen
pro Benutzergruppe mit Auswertung von IP-Kameras,
Aufzeichnung von Bildern und Darstellung in
Visualisierung. Weiterleitung der Bild-Daten per E-Mail
und FTP, mit Export von Daten- bzw. Alarmaufzeichnungen
im Format XLS, CSV, HTML, XML, mit mathematischen
Funktionen (z. B. Grundrechenarten), mit
Speichern/Abrufen von Lichtszenen, mit Zeitschaltuhren,
Wochenprogramm, Feiertagskalender, mit Störmeldungen,
mit Messwerte und Sensor- bzw. Aktorzustände per SMS
und E-Mail übertragbar, Quittierung über EIB, mit
Selbstlernende Anwesenheitssimulation, mit
Fernprogrammierung per Netzwerk-, Internet-,
DFÜ-Verbindung, mit Senden von ASCII-Texten auf
IP-Telegrammen, mit IP-Kopplung mit Fremdprodukten, die
IP-Telegramme zur Steuerung erzeugen oder bearbeiten,
mit grafischen Logikeditor: Ermöglicht z. B.
projektübergreifendes Kopieren von Bausteingruppen, mit
Importieren- und Exportfunktion von globalen
Bibliotheken, mit Kommunikationsobjekte: Datenübernahme
aus ETS per OPC-Datei, Im- und Export von
Kommunikationsobjekten aus CSV-Datei, mit
Universal-Zeitschaltuhr, mehrere Schaltpunkte pro Uhr
möglich, Verwendung von Platzhaltern in Tag, Monat,
Jahr, Aktivierung/Deaktivierung über
Kommunikationsobjekt, mit Astro- und Zufallsfunktion,
mit Datensicherung/Wiederherstellung von Remanentdaten,
mit 14-Byte-EIB Texte: Auswertung durch Vergleich mit
Textstring, Verwendung in SMS, E-Mails, Statusseite,
Empfang von IP-Telegrammen: Angabe eines
Adressbereiches, Extrahieren von 14-Byte-EIB Texten,
Zuordnung zu 14-Byte-EIB Texten, mit SNMP: Auslesen von
numerischen und 14-Byte-EIB Texten, setzen von
numerischen und Integerwerten und Texten, mit
Buszugriff mittels EIBnet/IP-Protokoll, mit
iETS-Server: Fernprogrammierung von EIB Anlagen
(sicherer Betrieb gewährleistet), Freigabe der
iETS-Funktion über Kommunikationsobjekt. Gateway läuft
während der Programmierung über iETS ohne Einschränkung
weiter,  Schaltvorgänge werden weiter ausgeführt,
Prozessabbild bleibt aktuell.
Bediengeräte:
Die Internet-Browser möglicher Bediengeräte müssen
mindestens HTML 4.0, Java Script 1.1, CSS und Dynamic
HTML unterstützen.
Anschlussmöglichkeiten:
über RJ45-Netzwerkanschluss, 10/100 Mbit Ethernet
(Eibnet/IP)
Schutzart: IP 2x
Betriebstemperatur: 0 °C bis +45 °C
Inkl. notwendiger KNX Busanbindung, incl. notwendigem
Netzteil, welches zum Betrieb notwendig ist, incl.
Inbetriebnahme,  Erstellung Grundkonfiguration
(Einbindung in Bauseitz gestelltes LAN) und
Funktionstest.
Menge: 1,000 St

**1.12.50 Schnittstellen-Umsetzer DALI KNX-TP**
Schnittstellen-Umsetzer DALI KNX-TP

Schnittstellen-Umsetzer DALI - KNX-TP, zum Anschluss
von 64 DALI-Vorschaltgeräten, mit Aufteilung der 64
Vorschaltgeräte auf bis zu 16 Gruppen, die
ausschließlich gemeinsam schalt- und dimmbar sind, mit
einer Leuchtmittelausfallmeldung pro Gruppe, zusätzlich
mit individueller Ansteuerung und
Leuchtmittelausfallmeldung pro Vorschaltgerät, mit
8-bit-Szenensteuerung für bis zu 16 Szenen, mit ein-
und zweistufigem Zeitschalterbetrieb, mit
Testmöglichkeit der Kanäle und Szenen bei der
Inbetriebnahme mittels Bus-Software, über Bus-Software
parametrierbar, welche DALI-Vorschaltgeräte welchem
Kanal zugeordnet werden, LED als Betriebsanzeige, mit
LED als Schaltzustandsanzeige aller Leuchten im
Direktbetrieb sowie eines DALI-Busfehlers, mit
Erkennung ob an einem DALI-Ausgang fehlerhaft
Netzspannung anliegt, mit Spannungsversorgung der
Elektronik durch Busspannung und der DALI-Ausgänge über
Netzgerät für 230 V AC, mit integriertem Busankoppler,
mit Busanschluss über Busanschlussklemme, als
Reiheneinbaugerät, Maße DIN 43880, für Montage auf
Tragschiene TH35 DIN EN 60715.
Menge: 10,000 St

*Hinweis: Touch Bediengeräte*

**1.12.60 Touchpanel für Gateway KNX/EIB 19"**
Touchpanel für Gateway KNX/EIB 19"

PC-basierter TFT-Touchscreen mit einer Bilddiagonalen
von 47cm (19"), mit Visualisierung und Bedienung von
Funktionen in der Gebäudesystemtechnik in Verbindung
mit obigen Gateway KNX/EIB, mit Wiedergabe von akustischen Signalen, mit Integriertes Netzteil, mit Farbkamera ( 1,3 M Pixel)
integriert, mit Lautsprecher integriert, mit Mikrofon
integriert, mit Betriebssystem Windows embedded, mit
x86 kompatibelen Prozessor 1,6 GHz, mit min. 4 GB CF
internen Speicher als Festplattenspeicher, mit 1 GB
RAM, mit 512 kB, L2 Cache, mit 4 x USB 3.0, mit 1 x
SD-Kartenslot SDHC bis 32 GB
mit 2 x RJ-45-Anschluss Gigabit-LAN mit Anzeige min.
WXGA (1366x768) Auflösung und min. 16,7 M Farben
Temperaturbereiche: Betrieb: ±0°C bis +40°C
Relative Luftfeuchtigkeit: 10 bis 85% r. F. bei +35°C,
keine Betauung oder 24 V DC, inkl. Unterputzdose inkl. Netzteil wechles zum Betrieb notwendig ist, inkl. Abdeckrahmen schwarz.
Menge: 1,000 St

**1.12.70 KNX/EIB Server**
KNX/EIB Server

Hiermit lassen sich Anlagen und Gebäudegewerke intelligent miteinander vernetzen und die gesamte KNX Installation zentral vom PC aus kontrollieren, steuern und programmieren.
Durch Anbindung an das Internet sind Zugriff und Überwachung von Gebäude-und Anlagentechnik auch von außerhalb möglich. Dient auch als Datenserver für übergeordnete Systeme, denen er gespeicherte Verbrauchs- und Betriebsdaten zur Auswertung bereitstellt. Lokale und übergeordnete Anwendungen lassen sich kombinieren.
Neben dem PC kann ein Zugriff auch über andere internetfähige Geräte erfolgen, die an ein LAN, WLAN oder das Internet angeschlossen sind.

Merkmale:
- Updatefähig.
- Einbau in 19″-Rack. Hierfür ist im Lieferumfang ein 19″-Einschub mit
Aluminiumblende anzubieten. Auch als Stand-alone-Gerät nutzbar.
- Verwaltung von 200 Benutzern. Mehrfacher Login unter einem Benutzernamen möglich.
- Archivierung von Projekten mit eigenen Inhalten, wie z. B.
Grundrisszeichnungen etc.
- Zyklische/getriggerte Datenaufzeichnung (z. B. Temperaturverläufe, Betriebsstundenzähler, Füllstände).
- Grafische Benutzeroberfläche: Visualisierung von Gebäude- bzw. Gerätezuständen mit frei positionierbaren Icons und Texten. Hinterlegen eigener Bilder und Menüstrukturen pro Benutzergruppe.
- Auswertung von IP-Kameras: Aufzeichnung von Bildern und Darstellung in Visualisierung. Weiterleitung der Bild-Daten per E-Mail und FTP. Dabei sind länderspezifische Anforderungen zu berücksichtigen, insbesondere protokollspezifische Informationen und Normen im Kommunikationsbereich.
- Export von Daten- bzw. Alarmaufzeichnungen im Format Excel™, CSV, HTML, XML.
- Mathematische Funktionen (z. B. Grundrechenarten).
- Speichern/Abrufen von Lichtszenen.
- Zeitschaltuhren, Wochenprogramm, Feiertagskalender.
- Störmeldungen, Messwerte und Sensor- bzw. Aktorzustände per Push Notification und E-Mail übertragbar. Quittierung über KNX.
- Selbstlernende Anwesenheitssimulation.
- Fernprogrammierung per Netzwerk-, Internet-, DFÜ-Verbindung.
- Senden von ASCII-Texten.
- IP-Kopplung mit Fremdprodukten, die IP-Telegramme zur Steuerung erzeugen oder bearbeiten.
- Grafischer Logikeditor: Ermöglicht z. B. projektübergreifendes Kopieren von Bausteingruppen, Anlegen beliebig vieler Arbeitsblätter. Vorbereitet sind über 150 Logikbausteine.
- Importieren und exportieren von globalen Bibliotheken.
- Kommunikationsobjekte: Datenübernahme aus ETS per OPC-Datei oder direkt aus der knxproj-Datei. Im- und Export von Kommunikationsobjekten als CSV-Datei.
- Universal-Zeitschaltuhr: Mehrere Schaltpunkte pro Uhr möglich. Verwendung von Platzhaltern in Tag, Monat, Jahr.
- Datensicherung/Wiederherstellung von Remanentdaten.
- 14-Byte-KNX Texte
- Empfang von IP-Telegrammen
- Bedienung/Statusanzeige über Telefonanlage.
- Auswerten von webbasierten IP-Geräten (lesend/schreibend).
- Buszugriff mittels KNXnet/IP Protokoll.
- KNX Data Secure kompatibel.

Technische Daten:
Anschlussmöglichkeiten
- serielle Schnittstelle: 1 x RS232
- Netzwerk: 1 x RJ45, 10/100 Mbit Ethernet
- KNX System: via KNX IP-Router, USB-Datenschnittstelle
- USB: 2.0 Typ B
- Leistungsaufnahme: max. 15 W
- Umgebungstemperatur: 0 °C bis +45 °C
Menge: 1,000 St

**1.12.80 Programmierung KNX/EIB Server**
Programmierung KNX/EIB Server

Inbetriebnahme und Programmierung des KNX/EIB Server mit nachfolgen Anforderungen.

- Grundparametrierung der allgemeinen
Gebäude-Server-Einstellungen
Import der EIB-Gruppenadressen
Einstellen der Kommunikationsparameter für
SMS,WAP,E-mail, Einstellung des Designs
Anpassung der EIB Teilnehmer (Setzen der Flags) an den
Gebäudeserver.
-  Visualisierungsbild (Dialogseite)
Erstellen und Nachbearbeiten eines statischen
Visualisierungsbildes aus vorhandenen CAD- bzw.
Grafikdateien (auch Pixelformate).
- Menüseite
Erstellen einer objektspezifischen Menüseite mit der
Programmiersoftware. inkl. erstellen des Grundgerüstes,
erstellen von dynamischen Datenpunkten sowie Schalt-
und Bedienfelder / Anzeigen etc.
-  Zeitschaltuhr
Einrichten einer Wochenzeitschaltuhr einschl. Eingabe
der Befehlsabfolge.
- Netzwerkeinbindung / Zugriffsberechtigung
Einrichten von Arbeitsplätzen für den Netzwerkzugriff;
Vergabe von Zugriffsberechtigungen nach Vorgabe.

Inbetriebnahme des Gebäude Servers und er gesamten
KNX-Anlage in Abstimmung mit dem Bauherren bzw.
Bauleitung. Durchführen eines 1 zu 1-Anlagentests.
Die Inbetriebnahme ist entsprechend zu protokollieren.

Leistungsumfang ca.

- Grundparametrieurng  St. 1
- Visualisierungsbild  St. 10
- Zeitschaltuhr  St. 5
- Netzwerkeinbindung / ZugriffsberechtigungSt. 1
Menge: 1,000 St

*Hinweis: Eingänge*

**1.12.90 Binäreingang KNX-TP 8-fach**
Binäreingang KNX-TP 8-fach

Binäreingang, Bussystem KNX-TP, 8-fach, zum Anschluss
potentialfreier Meldekontakte (Abfragespannung wird vom
Gerät zur Verfügung gestellt), mit einer Länge der
Anschlussleitung pro Eingang von max. 100 m, mit
Betriebs- und Statusanzeige pro Eingang, mit
einstellbarer Kontakt-Entprellzeit, pro Eingang
konfigurierbar für Dimmer/Jalousie oder UM/Ein/Aus/Wert
senden, mit Schalten bei steigender und/oder fallender
Flanke, mit Wert senden bei steigender und/oder
fallender Flanke, mit Schalten bei kurzem und/oder
langem Impuls, mit einstellbarer Mindestzeitdauer für
langen Impuls, mit Ein-Taster-Steuerung für Dimmen,
Sonnenschutzsteuerung und Gruppensteuerung, mit
1-bit-Szenensteuerung und 8-bit-Szenensteuerung, mit
Impulszählung mit Grenzwertüberwachung, mit wählbarem
Sperren jedes Eingangs über ein zugehöriges
Sperrobjekt, mit einstellbarer Kontaktart
(Öffner/Schließer), mit einstellbarem
ereignisgesteuerten und/oder zyklischen Senden des
Objektwertes, mit pro Eingang parametrierbarer
Statusmeldung bei Busspannungs-Wiederkehr,
Bemessungsbetriebsspannung: Busspannung, max. zulässige
Buslast 10 mA, als Reiheneinbaugerät, Maße DIN 43880,
für Montage auf Tragschiene TH35 DIN EN 60715, Breite
bis 4 TE, mit integriertem Busankoppler und
Busanschluss über Busanschlussklemme, Schutzart IP 2X
DIN EN 60529 (VDE 0470-1).
Menge: 5,000 St

**1.12.100 Binäreingang KNX-TP 4-fach**
Binäreingang KNX-TP 4-fach

Binäreingang, Bussystem KNX-TP, 4-fach,
Sonst wie v.g. Position.
Menge: 10,000 St

*Hinweis: Ausgänge*

**1.12.110 Schaltaktor KNX-TP 2-fach AX 20A (200uF) bei AC 230V**
Schaltaktor KNX-TP 2-fach AX 20A (200uF) bei AC 230V

Schaltaktor, Bussystem KNX-TP, 2-fach, mit einem
potentialfreien Relaiskontakt pro Ausgang, Schaltstrom
bei Leuchtstofflampenlast AX nach DIN EN 60669-1 20 A
(200 uF) bei AC 230 V, Schaltstrom bei AC1-Betrieb (cos
phi = 0,8) nach DIN EN 60947-4-1 20 A bei AC 230 V,
Schaltstrom bei AC3-Betrieb (cos phi = 0,45) nach DIN
EN 60947-4-1 16 A bei AC 230 V, Schaltstrom bei DC 24 V
20 A, mit pro Ausgang einstellbarer Kontaktart
(Öffner/Schließer), mit Handbetätigung pro Kanal, mit
Invertierbarkeit der Ausgänge, mit pro Ausgang
einstellbarem Zeitschalterbetrieb, mit pro Ausgang
einstellbarer Ein-/Ausschalt-Verzögerung, mit logischer
Verknüpfung (UND/ODER) zweier Kommunikationsobjekte pro
Ausgang und einstellbarem Startwert der Verknüpfung bei
Busspannungswiederkehr, mit Torfunktion, mit
integrierter 8-bit-Szenensteuerung, mit pro Ausgang
einstellbarem Schaltzustand bei Spannungsausfall und
-wiederkehr, mit Objekt zur Statusmeldung pro Ausgang,
mit Zwangsführungs-Objekt, Versorgung der
Geräteelektronik durch Busspannung, als
Reiheneinbaugerät, Maße DIN 43880, für Montage auf
Tragschiene TH35 DIN EN 60715, Breite bis 2 TE, mit
integriertem Busankoppler und Busanschluss über
Busanschlussklemme, Schutzart IP 2X DIN EN 60529 (VDE
0470-1).
Menge: 15,000 St

**1.12.120 Schaltaktor KNX-TP 4-fach AX 20A (200uF) bei AC 230V**
Schaltaktor KNX-TP 4-fach AX 20A (200uF) bei AC 230V

Schaltaktor, Bussystem KNX-TP, wie v.g Aktor, jedoch 4-fach.
Menge: 5,000 St

**1.12.130 Schaltaktor KNX-TP 8-fach AX 20A (200uF) bei AC 230V**
Schaltaktor KNX-TP 8-fach AX 20A (200uF) bei AC 230V

Schaltaktor, Bussystem KNX-TP, wie v.g. Aktor, jedoch 8-fach.
Menge: 5,000 St

**1.12.140 Schaltaktor KNX-TP 4-fach 6A**
Schaltaktor KNX-TP 4-fach 6A

Schaltaktor, Bussystem KNX-TP, 4-fach, mit einem
potentialfreien Relaiskontakt pro Ausgang,
Bemessungsbetriebsspannung 230 V AC, Schaltstrom 6 A,
cos phi 0,45, mit pro Ausgang einstellbarer Kontaktart
(Öffner/Schließer), mit Handbetätigung pro Kanal, mit
Invertierbarkeit der Ausgänge, mit pro Ausgang
einstellbarem Zeitschalterbetrieb, mit pro Ausgang
einstellbarer Ein-/Ausschalt-Verzögerung, mit logischer
Verknüpfung (UND/ODER) zweier Kommunikationsobjekte pro
Ausgang und einstellbarem Startwert der Verknüpfung bei
Busspannungswiederkehr, mit Torfunktion, mit
integrierter 8-bit-Szenensteuerung, mit pro Ausgang
einstellbarem Schaltzustand bei Spannungsausfall und
-wiederkehr, mit Objekt zur Statusmeldung pro Ausgang,
mit Zwangsführungs-Objekt, Versorgung der
Geräteelektronik durch Busspannung, als
Reiheneinbaugerät, Maße DIN 43880, für Montage auf
Tragschiene TH35 DIN EN 60715, Breite bis 4 TE, mit
integriertem Busankoppler und Busanschluss über
Busanschlussklemme, Schutzart IP 2X DIN EN 60529 (VDE
0470-1).
Menge: 5,000 St

**1.12.150 Schaltaktor KNX-TP 8-fach 6A**
Schaltaktor KNX-TP 8-fach 6A

Schaltaktor, Bussystem KNX-TP, wie v.g. Aktor, jedoch 8-fach
Menge: 5,000 St

*Hinweis: Jalousieaktoren*

**1.12.160 Jalousie-/Rollladenaktor KNX-TP 2-fach 230V 6A Reiheneinbaugerät**
Jalousie-/Rollladenaktor KNX-TP 2-fach 230V 6A Reiheneinbaugerät

Jalousie-/Rollladenaktor, Bussystem KNX-TP, 2-fach, zur
Ansteuerung von einem Sonnen-/Blendschutzantrieb pro
Ausgang, bemessen für 230 V AC, für Antriebe mit
elektronischer Endlage-Abschaltung (Auf, Ab),
Relaiskontakte bemessen für 230 V AC, 6 A, cos phi 1,
Umschaltung zwischen Automatik- und Handbetrieb über
Bus, mit Umschaltmöglichkeit zwischen Bus- und
Direktbetrieb, mit 2 Eingängen pro Kanal zum Anschluss
von Tastern zur lokalen Betätigung, unabhängig vom Bus
funktionsfähig, mit Kommunikationsobjekten und Software
zum Öffnen und Schließen von Sonnen-/Blendschutz sowie
Stoppen der Fahrt, schrittweisen Öffnen und Schließen
von Lamellen, Aufwippen der Lamellen nach Erreichen der
unteren Endlage, Wert parametrierbar, Wiederhochfahren
des Rollladens nach Erreichen der unteren Endlage, Zeit
parametrierbar, Vorgeben und automatischen Anfahren
einer Zwischenstellung von Sonnen-/Blendschutz,
Vorgeben und automatischen Anfahren einer
Zwischenstellung der Lamellen, mit
Aktivierung/Dektivierung der Sonnennachlaufsteuerung
von Jalousie-Lamellen, mit Funktion Fahrsperre, Melden
bzw. Abfragen der aktuellen
Sonnen-/Blendschutz-Stellung, Melden bzw. Abfragen der
aktuellen Lamellen-Stellung, Speichern und
automatisches Wiederherstellen einer
Sonnen-/Blendschutz-/Lamellen-Stellung
(Szenensteuerung), mit Alarmobjekt zum Fahren des
Sonnenschutzes bei Windalarm in die parametrierte
Sicherheitsstellung, einschl. Blockieren bis Alarmende,
mit integrierter Elektronik zum Erkennen des
Ansprechens elektromechanischer Endlageschalter und zur
Autokalibrierung der Fahrzeiten von einer Endlage bis
zur anderen, mit einstellbarem Schaltzustand bei
Spannungsausfall/-wiederkehr,
Bemessungsbetriebsspannung: Busspannung, als
Reiheneinbaugerät, Maße DIN 43880, für Montage auf
Tragschiene TH35 DIN EN 60715, Breite bis 4 TE, mit
integriertem Busankoppler und Busanschluss über
Busanschlussklemme, Schutzart IP 2X DIN EN 60529 (VDE
0470-1).
Menge: 10,000 St

**1.12.170 Jalousie-/Rollladenaktor KNX-TP 4-fach 230V 6A Reiheneinbaugerät**
Jalousie-/Rollladenaktor KNX-TP 4-fach 230V 6A Reiheneinbaugerät

Jalousie-/Rollladenaktor, Bussystem KNX-TP, wie v.g. Aktor, jedoch 4-fach
Menge: 15,000 St

**1.12.180 Jalousie-/Rollladenaktor KNX-TP 8-fach 230V 6A Reiheneinbaugerät**
Jalousie-/Rollladenaktor KNX-TP 8-fach 230V 6A Reiheneinbaugerät

Jalousie-/Rollladenaktor, Bussystem KNX-TP, wie v.g. Aktor, jedoch 8-fach
Menge: 2,000 St

*Hinweis: Lichtsteuerung*

**1.12.190 Dämmerungsschalter**
Dämmerungsschalter

Dämmerungsschalter
mit folgenden Eigenschaften:
- zum Schalten und Dimmen von KNX-Aktoren
- Freigabeobjekt -
- Helligkeitsgrenzwerte: 1 Lux - 20000 Lux
Menge: 2,000 St

*Hinweis: Wetterstation*

**1.12.200 Wetterstation, 4-kanalig**
Wetterstation, 4-kanalig

Wetterstation, 4-kanalig  mit folgenden Eigenschaften:
Weiterleitung von klimatischen Daten und Ereignissen
zum Anschluss von vier frei kombinierbare analoge
Messwertaufnehmer zum Anschluss eines Kombisensors
mit zwei definierbaren Messwertaufnehmer für interne
Grenzwerte zum Ablauf von parametriebaren Aktionen nach
Über- oder Unterschreitung von Grenzwerten mit
Spannungsversorgung zur Versorgung. Für die Auswertung
von folgenden Signalen  (per Software für jeden Eingang
einstellbar) werden: Stromsignale: 0 - 20 mA
 4 - 20 mA (mit Drahtbruchüberwachung)
Spannungssignale: 0 - 1 V  0 - 10 V, zur Auswertung des
DCF77-Signals vom Kombisensor mit Astrofunktion zur
Ermittlung des Sonnenstands (Azimut und Elevation) zur
Sonnenstandsabhängigen Jalousie- und
Rollladensteuerung, zur Steuerung der Lamellenwinkel
von Jalousien - Verknüpfungscontroller (Logik) zur
flexibleren Projektierung der (Grenzwertabhängigen)
Aktionen (auch extern nutzbar), z.B. Beschattung
einzelner Fassadesegmente mit Zyklische Überwachung des
Kombisensors. Ffür Selektive Fassadenbeschattung mit
Einstellung der Grundhelligkeit, Fassadenausrichtung,
der Öffnungswickel zur Sonne. Objekte für
Grundhelligkeit und Öffnungswinkel vorhanden.
Programmierung der Wetterstation mit  ETS 4
Anzahl der Eingänge: 4, Umgebungstemperatur: -5 °C bis
+45 °C Schutzart: IP 20 als Reiheneinbaugerät mit 4 TE.
mit Spannungsversorgung für Sensoren 12/24V, inklusive
Programmierung und Visualisierung der programmierten
Parameter.
- Sensor zum Anschluss von Meßwertgebern oder 4 analogen Meßwertaufnehmern 0-1 V, 0-5 V, 0-10 V (Impedanz 18 kOhm) oder 0-20 mA, 4-20 mA (Impedanz 100 Ohm)
- 2 Ausgänge 24 V-, max. 100 mA, (ges. beide Ausgänge) für Meßwertgeber
Inklusive zum Betrieb notwendigen Netzteil.
Menge: 1,000 St

**1.12.210 Inbetriebnahme, Binär, Schaltaktor, Schalteinheiten, DALI Gateway**
Inbetriebnahme Binär, Schaltaktor, Schalteinheiten, DALI Gateway

Software basierte Zuweisung der am DALI/KNX Gateway
verbauten DALI Teilnehmer (z.B. DALI EVG), Binär, Schaltaktoren, Schalteinheiten, DALI Gateway auf Grundlage
des KNX Pflichtenhefts bzw. Angaben von Bauherrn und
Planungsbüro.
Menge: 80,000 St

**1.12.220 Inbetriebnahme Wetterstation/Kombi Wettersensor**
Inbetriebnahme Wetterstation/Kombi Wettersensor

Projektierung, Parametrierung, Inbetriebnahme und
Funktionstest aller Ein-/Ausgänge (Kanäle) der EIB-
Wetterstation,

Bereitstellung von Uhrzeit, Datum, Sonneneinstrahlung, Wetterbedingungen auf allen KNX Linien.

Aufnahme der Meßwerte der zugehörigen Kombi-Sensoren
Bildung von Zentralbefehlen für Jalousie- und
Fensterantrieben, nach Bauteil und Fassadenausrichtung
bzw. Himmelsrichtung.
Menge: 1,000 St

**1.12.230 KNX-Datenverteilerschrank 12HE**
KNX-Datenverteilerschrank 12HE

Datenverteilerschrank 12HE, mit folgenden Modifikationen:
B/H/T = 600/500/600 mm
Ausführung:
Vorderseite:
- geschlossen, mit Tür mit Sichtfenster
Rückseite:
- geschlossen
- mit Seitenwände
- 1 Dachblech
- Ausführung zur Kabeleinführung von oben
- Lüftungsdach
- 1 Bodenblech
Innenausbau:
- 6 Montageplatten mit Befestigungsmaterial
- mit vorne montierten 19"-Rahmen,
12 HE, 100 mm nach innen versetzt,
- mit einer Erdungsschiene im unteren Bereich
hinten montiert
- mit Schaltplantasche
Kabelführung:
- 2 Stück C-Profilschienen rechts montiert,
- an jeder C-Profilschiene mit 3 Kabelschellen
- mit 10 Rangierbügel lose beigelegt zur Montage
am vorderen Rahmen,
- Profilschienen mit Kabelführungsbügel
Erdung:
- sternpunktförmig 6 mm² mit Erdungssatz
Lackierung:
- lackiert RAL 7035 Lichtgrau
incl. allem erforderlichen Montage- und Kleinmaterial
für Anreihmontage,
etc
Menge: 2,000 St

**1.12.240 KNX-Präsenzmelder, u.P.-Ausführung bis 2,5m**
KNX-Präsenzmelder, u.P.-Ausführung
mit rundem Erfassungsbereich mit folgenden Eigenschaften:
- geeignet für frontales Zugehen
- bei 2,5m Installationshöhe folgende Mindestreichweiten: 10m bei Gehen quer zur Erfassungsrichtung und 6m beim Gehen frontal zum Melder hin, 4m sitzend
- mit integriertem Busankoppler
- Normalbetrieb (Halb- oder Vollautomatik), Konstantlichtregelung, Slave-Betrieb oder präsenzabhängige Lichtegelung möglich
- Vorgabe von mind. 3 Sollwerten, mind. 2 Sollwerte geregelt (Vorgabe in Lux) und mind. 1 Sollwert als Konstantwert (Angabe in %)
- Softstart möglich
-Reflektionsfaktor für bessere Anpassung an Umgebungsbedingungen
- HKL-Kontakte mit Taster schaltbar- Leistung (max.): 1W
- Schutzart (mind.): IP20
- Schutzklasse: II
- Umgebungstemperatur (mind.): -25°C-+55°C
Menge: 62,000 St

**1.12.250 Bewegungsmelder KNX-TP**
STLB-Bau 2013-10 057, Katalog-Nr. _Stamm LV/1/ 1.22. 160.
Bewegungsmelder, für Außenbereich, Bussystem KNX-TP, mit einstellbarem Erfassungsbereich von 90 bis 180 Grad, Erfassungsbereich bis 16 m, Nennmontagehöhe 2 m bis 4m, einstellbare Nachlaufzeit, mit Testbetrieb und LED zur Anzeige von Detektionen im Testbetrieb, mit wahlweise zuordenbaren Funktionen, mit Helligkeitssensor, mit Übertragung des Helligkeitsmesswertes in lx, mit einstellbarem Helligkeitsgrenzwert für Tag-/Energiesparbetrieb, Bewegungsmeldung abhängig von der Helligkeit, einstellbare Totzeit nach Bewegungserfassung, mit Parametrierung über die ETS, mit integriertem Busankoppler und Busanschluss über Busanschlussklemme, Bemessungsbetriebsspannung: Busspannung, für Wandmontage, Schutzart IP 55 DIN EN 60529 (VDE 0470-1).
Menge: 7,000 St
Leistungsbereichkatalog: 057

*Hinweis: Schalter, Busankoppler*
Schalter, Busankoppler

inkl. Abdeckrahmen, Zentralscheiben usw. des angebotenen Schalterprogrammes

**1.12.260 Taster KNX-TP einfach Fenster Tasterstellung integr.Busankoppler**
Taster, Bussystem KNX-TP,
infach mit Fenster für Orientierungslicht/Statusanzeige, mit horizontaler Bedienung, mit Bedienoberfläche mit Tasterstellung, mit integriertem Busankoppler, mit pro Betätigungsstelle zuordenbaren Funktionen, Umschalten, Ein-/Ausschalten, Dimmen, Jalousie, mit Ein-Taster-Steuerung für Dimmen und Sonnenschutzsteuerung, Wert senden, Szene speichern und abrufen, mit Schalten bei steigender und/oder fallender Flanke,
mit Sperren über ein Sperrobjekt, mit einer LED als Orientierungslicht oder zur Statusanzeige, als Unterputzgerät, einschl. aufsteckbarer Bedienoberfläche, Schutzart IP 2X DIN EN 60529 (VDE 0470-1).
Menge: 40,000 St
Leistungsbereichkatalog: 057

**1.12.270 Taster KNX-TP einfach Fenster Tasterstellung integr.Busankoppler Jalousie**
Taster KNX-TP einfach Fenster Tasterstellung integr.Busankoppler Jalousie

Taster, Bussystem KNX-TP,  wie vg., jedoch mit AUF-AB Beschriftung (Pfeil)
Menge: 30,000 St

**1.12.280 Taster KNX-TP 2-fach Tasterstellung integr.Busankoppler**
Taster, Bussystem KNX-TP,
2-fach, mit horizontaler Bedienung, mit Bedienoberfläche mit Tasterstellung, mit integriertem Busankoppler, mit pro Betätigungsstelle zuordenbaren Funktionen, Umschalten, Ein-/Ausschalten, Dimmen, Jalousie, mit Ein-Taster-Steuerung für Dimmen und Sonnenschutzsteuerung, Wert senden, Szene speichern und abrufen, mit Schalten bei steigender und/oder fallender Flanke,
mit Sperren über ein Sperrobjekt, als Unterputzgerät, einschl. aufsteckbarer Bedienoberfläche, Schutzart IP 2X DIN EN 60529 (VDE 0470-1).
Menge: 30,000 St
Leistungsbereichkatalog: 057

**1.12.290 Taster KNX-TP einfach Fenster Mittelstellung integr.Busankoppler**
Taster, Bussystem KNX-TP,
einfach mit Fenster für Orientierungslicht/Statusanzeige, mit horizontaler Bedienung, mit Bedienoberfläche mit Mittelstellung, mit integriertem Busankoppler, mit pro Betätigungsstelle zuordenbaren Funktionen, Umschalten, Ein-/Ausschalten, Dimmen, Jalousie, mit Ein-Taster-Steuerung für Dimmen und Sonnenschutzsteuerung, Wert senden, Szene speichern und abrufen, mit Schalten bei steigender und/oder fallender Flanke,
mit Sperren über ein Sperrobjekt, mit einer LED als Orientierungslicht oder zur Statusanzeige, als Unterputzgerät, einschl. aufsteckbarer Bedienoberfläche, Schutzart IP 2X DIN EN 60529 (VDE 0470-1).
Menge: 5,000 St
Leistungsbereichkatalog: 057

**1.12.300 Taster KNX-TP 2-fach Mittelstellung integr.Busankoppler**
Taster, Bussystem KNX-TP,
2-fach, mit horizontaler Bedienung, mit Bedienoberfläche mit Mittelstellung, mit integriertem Busankoppler, mit pro Betätigungsstelle zuordenbaren Funktionen, Umschalten, Ein-/Ausschalten, Dimmen, Jalousie, mit Ein-Taster-Steuerung für Dimmen und Sonnenschutzsteuerung, Wert senden, Szene speichern und abrufen, mit Schalten bei steigender und/oder fallender Flanke,
mit Sperren über ein Sperrobjekt, als Unterputzgerät, einschl. aufsteckbarer Bedienoberfläche, Schutzart IP 2X DIN EN 60529 (VDE 0470-1).
Menge: 5,000 St
Leistungsbereichkatalog: 057

**1.12.310 Stellantriebe motorisch mit Hubanzeige, KNX**
Stellantriebe motorisch mit Hubanzeige, KNX
Stellantrieb für stetige Ventilregelung vollautomatische Ventilhuberkennung 2 Eingänge für z.B. Fensterkontakt, Präsenzmelder und 5 LEDs zur Anzeige des Ventilhubs, Zwangspositionen wählbar, z.B. bei Reglerausfall Ventiladapter für gängige Ventile im Lieferumfang enthalten Schlüssel zur Verriegelung (Vandalenschutz).Das Gerät ist über die KNX ETS oder KNX easy programmierbar.
Nennspannung: 30 - 30 V
Betriebstemperatur: 0 - 50 °C

liefern, montieren und betriebsfertig anschließen.
Menge: 70,000 St

**1.12.320 Raumtemperaturregler mit Bedienfunktion 6-fach**
Raumtemperaturregler mit Bedienfunktion 6-fach,  [KNX]
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 6gang
Unterstützte Bussysteme: KNX (TP)
Farbe: studioweiß
Montageart: Unterputzmontage, Aufputzmontage
Schutzart: IP20

Planugnsfabrikat: Busch-Jaeger
Typ: Busch Tenton
oder gleichwertig
Angebotenes Fabrikat: '..........'

Angebotener Typ: '..........'

liefern, montieren und betriebsfertig anschließen.
Menge: 45,000 St

*Hinweis: Programmierung und Inbetriebnahme*
Katalog-Nr. _Stamm LV/1/ 1.22.

**1.12.330 Erstellung KNX Pflichtenheft**
*** Pauschalposition
Erstellung vom KNX Pflichtenheft in Form von Funktionsbeschreibungen für die einzelnen Räume, Festlegung der einzelnen Raumfunktion erfolgt mit Absprache Bauherrn, Betreiber und Planungsbüro.
Es wird eine Lastenheft übergeben!
Menge: 1,000 psch

**1.12.340 Schulung und Einweisung**
Schulung und Einweisung

Schulung und Einweisung(ca. 1 Tag) von max. 5 Mitarbeitern des Betriebspersonals auf die Kundenanlage. Hierzu zählen tiefer gehende Erklärungen in die Programmierung, der Dokumentation und der Funktion der Anlage.
Diese Schulung ist mit einem Tag anzusetzen und beinhaltet die Kosten des Dozenten einschließlich eventueller Anreise, etc.
Menge: 1,000 St

**1.12.350 Revisionsunterlagen EIB**
*** Pauschalposition
Revisionsunterlagen EIB

- Dokumentation aller während der Montage und
Inbetriebnahme erforderlich gewordenen Änderungen.
- Die Schlußdokumentation der gesamten BUS-Anlage,
bestehend aus Anlagenbeschreibung und Grundrißplänenn,
aus denen der Standort und die physikalischen Adressen
der BUS-Geräte hervorgeht.
- Schaltungsunterlagen, wie Schaltpläne,
Stromlaufpläne, Klemmpläne etc.
- Übersichtsschema der EIB-Anlage
- Gerätebeschreibung der Hersteller
- Gerätelisten mit Herstellerangaben und
Bestellbezeichnungen, Anwendersoftware in schriftlicher
Form und auf Datenträger.
Erstellen der Projekt-Dokumentation zusätzlich zur
Dokumentation DIN 18382, für KNX-Bussystem, bestehend
aus der Projekt-Datenbank auf DVD, und Gebäude-,
Stockwerk- und Raumgrundrissen auf Papier, mind. im
Format A4 quer, mit eingetragenem Verlauf der Buslinien
sowie den Montageorten der Busgeräte, pro Montageort
mit Angabe von Gerätetyp und Physikalischer Adresse,
dem Ausdruck der Projekt-Datenbank auf Papier im Format
A4 hoch, der vom Hersteller pro Gerät zur Verfügung
gestellten Dokumentation (Techn. Produktinformation,
Inbetriebnahme- und Montageanleitung,
Applikationsprogrammbeschreibung) unter entsprechenden
Griffleisten in Ordner(n) sortiert, Ausführung gemäß
Zeichnung und Einzelbeschreibung.
Menge: 1,000 psch

#### Abschnitt 1.13 KG 444 Kabel und Leitungen

*Hinweis: Kabel und Leitungen*

*Hinweis: Gummischlauchleitungen*
Gummischlauchleitungen

Die nachfolgend beschriebenen Kabel bzw. Leitungen
sind in Teillängen zu liefern, auf Kabelrinnen, in
Kabelkanälen, in Kabelschutz- oder Installationsrohren
oder in Sammelhaltern zu verlegen bzw. einzuziehen.

*Hinweis: H07RN-F auf vorh. Kabelrinne/in offenen Kanal*

**1.13.10 H07RN-F 3 G 1,5 (Cu = 43) auf vorh. Kabelrinne**
H07RN-F 3 G 1,5 (Cu = 43)

nach VDE 0282 zu Verwendung an schweren Geräten bei hoher Beanspruchung, in trockenen und feuchten Räumen sowie im Freien und im Nutzwasser. Maximale Betriebstemperatur 60°C  in Teillängen betriebsfertig verlegen.
Verlegung auf vorh. Kabelrinne/in offenen Kanal.
Menge: 150,000 m
Leistungsbereichkatalog: 444

**1.13.20 H07RN-F 4 G 1,5 (Cu = 58) auf vorh. Kabelrinne**
H07RN-F 4 G 1,5 (Cu = 58)

nach VDE 0282 zu Verwendung an schweren Geräten bei hoher Beanspruchung, in trockenen und feuchten Räumen sowie im Freien und im Nutzwasser. Maximale Betriebstemperatur 60°C  in Teillängen betriebsfertig verlegen.
Verlegung auf vorh. Kabelrinne/in offenen Kanal.
Menge: 150,000 m
Leistungsbereichkatalog: 444

**1.13.30 H07RN-F 5 G 1,5 (Cu = 72) auf vorh. Kabelrinne**
H07RN-F 5 G 1,5 (Cu = 72)

nach VDE 0282 zu Verwendung an schweren Geräten bei hoher Beanspruchung, in trockenen und feuchten Räumen sowie im Freien und im Nutzwasser. Maximale Betriebstemperatur 60°C  in Teillängen betriebsfertig verlegen.
Verlegung auf vorh. Kabelrinne/in offenen Kanal.
Menge: 150,000 m
Leistungsbereichkatalog: 444

**1.13.40 H07RN-F 5 G 2,5 (Cu = 120) auf vorh. Kabelrinne**
H07RN-F 5 G 2,5 (Cu = 120)

nach VDE 0282 zu Verwendung an schweren Geräten bei hoher Beanspruchung, in trockenen und feuchten Räumen sowie im Freien und im Nutzwasser. Maximale Betriebstemperatur 60°C  in Teillängen betriebsfertig verlegen.
Verlegung auf vorh. Kabelrinne/in offenen Kanal.
Menge: 150,000 m
Leistungsbereichkatalog: 444

*Hinweis: H07RN-F in vorh. Rohr/Unterflurkanal*

**1.13.50 H07RN-F 3 G 2,5 (Cu = 72) in vorh. Rohr**
H07RN-F 3 G 2,5 (Cu = 72)

nach VDE 0282 zu Verwendung an schweren Geräten bei hoher Beanspruchung, in trockenen und feuchten Räumen sowie im Freien und im Nutzwasser. Maximale Betriebstemperatur 60°C  in Teillängen betriebsfertig verlegen.
Verlegung in vorh. Rohr/Unterflurkanal
Menge: 100,000 m
Leistungsbereichkatalog: 444

**1.13.60 H07RN-F 4 G 1,5 (Cu = 58) in vorh. Rohr**
H07RN-F 4 G 1,5 (Cu = 58)

nach VDE 0282 zu Verwendung an schweren Geräten bei hoher Beanspruchung, in trockenen und feuchten Räumen sowie im Freien und im Nutzwasser. Maximale Betriebstemperatur 60°C  in Teillängen betriebsfertig verlegen.
Verlegung in vorh. Rohr/Unterflurkanal
Menge: 100,000 m
Leistungsbereichkatalog: 444

**1.13.70 H07RN-F 5 G 1,5 (Cu = 72) in vorh. Rohr**
H07RN-F 5 G 1,5 (Cu = 72)

nach VDE 0282 zu Verwendung an schweren Geräten bei hoher Beanspruchung, in trockenen und feuchten Räumen sowie im Freien und im Nutzwasser. Maximale Betriebstemperatur 60°C  in Teillängen betriebsfertig verlegen.
Verlegung in vorh. Rohr/Unterflurkanal
Menge: 100,000 m
Leistungsbereichkatalog: 444

**1.13.80 H07RN-F 5 G 2,5 (Cu = 120)in vorh. Rohr**
H07RN-F 5 G 2,5 (Cu = 120)

nach VDE 0282 zu Verwendung an schweren Geräten bei hoher Beanspruchung, in trockenen und feuchten Räumen sowie im Freien und im Nutzwasser. Maximale Betriebstemperatur 60°C  in Teillängen betriebsfertig verlegen.
Verlegung in vorh. Rohr/Unterflurkanal
Menge: 100,000 m
Leistungsbereichkatalog: 444

*Hinweis: NHXMH-J vorh. Kabelrinne/in offenen Kanal*
NHXMH-J

*Hinweis: Ltg. halogenfrei NHXMH-J auf vorh. Kabelrinne/in offenen Kanal*

**1.13.90 Ltg. halogenfrei NHXMH-J 3x1,5 auf vorh. Kabelrinne**
Ltg. halogenfrei NHXMH-J 3x1,5

Halogenfreie Installationsleitung DIN VDE 0250-214 (VDE 0250-214) NHXMH-J 3 x 1,5, Cu-Zahl 43.
Verlegung auf vorh. Kabelrinne/in offenen Kanal
Menge: 2000,000 m
Leistungsbereichkatalog: 444

**1.13.100 Ltg. halogenfrei NHXMH-J 5x1,5 auf vorh. Kabelrinne**
Ltg. halogenfrei NHXMH-J 5x1,5

Halogenfreie Installationsleitung DIN VDE 0250-214 (VDE 0250-214) NHXMH-J 5 x 1,5, Cu-Zahl 72.
Verlegung auf vorh. Kabelrinne/in offenen Kanal
Menge: 2000,000 m
Leistungsbereichkatalog: 444

**1.13.110 Ltg. halogenfrei NHXMH-J 7x1,5 auf vorh. Kabelrinne**
Ltg. halogenfrei NHXMH-J 7x1,5

Halogenfreie Installationsleitung DIN VDE 0250-214 (VDE 0250-214) NHXMH-J 7 x 1,5, Cu-Zahl 101.
Verlegung auf vorh. Kabelrinne/in offenen Kanal
Menge: 500,000 m
Leistungsbereichkatalog: 444

**1.13.120 Ltg. halogenfrei NHXMH-J 3x2,5 auf vorh. Kabelrinne**
Ltg. halogenfrei NHXMH-J 3x2,5

Halogenfreie Installationsleitung DIN VDE 0250-214 (VDE 0250-214) NHXMH-J 3 x 2,5, Cu-Zahl 72.
Verlegung auf vorh. Kabelrinne/in offenen Kanal
Menge: 3500,000 m
Leistungsbereichkatalog: 444

**1.13.130 Ltg. halogenfrei NHXMH-J 5x2,5 auf vorh. Kabelrinne**
Ltg. halogenfrei NHXMH-J 5x2,5

Halogenfreie Installationsleitung DIN VDE 0250-214 (VDE 0250-214) NHXMH-J 5 x 2,5, Cu-Zahl 120.
Verlegung auf vorh. Kabelrinne/in offenen Kanal
Menge: 600,000 m
Leistungsbereichkatalog: 444

**1.13.140 Ltg. halogenfrei NHXMH-J 3x4 auf vorh. Kabelrinne**
Ltg. halogenfrei NHXMH-J 3x4

Halogenfreie Installationsleitung DIN VDE 0250-214 (VDE 0250-214) NHXMH-J 3 x 4, Cu-Zahl 115.
Verlegung auf vorh. Kabelrinne/in offenen Kanal
Menge: 200,000 m
Leistungsbereichkatalog: 053

**1.13.150 Ltg. halogenfrei NHXMH-J 5x4 auf vorh. Kabelrinne**
Ltg. halogenfrei NHXMH-J 5x4

Halogenfreie Installationsleitung DIN VDE 0250-214 (VDE 0250-214) NHXMH-J 5 x 4, Cu-Zahl 192.
Verlegung auf vorh. Kabelrinne/in offenen Kanal
Menge: 450,000 m
Leistungsbereichkatalog: 444

**1.13.160 Ltg. halogenfrei NHXMH-J 5x6 auf vorh. Kabelrinne**
Ltg. halogenfrei NHXMH-J 5x6

Halogenfreie Installationsleitung DIN VDE 0250-214 (VDE 0250-214) NHXMH-J 5 x 6, Cu-Zahl 288.
Verlegung auf vorh. Kabelrinne/in offenen Kanal
Menge: 150,000 m
Leistungsbereichkatalog: 444

**1.13.170 Ltg. halogenfrei NHXMH-J 1x6 auf vorh. Kabelrinne**
Ltg. halogenfrei NHXMH-J 1x6

Halogenfreie Installationsleitung DIN VDE 0250-214 (VDE 0250-214) NHXMH-J 1*6 Cu - Zahl 58
Verlegung auf vorh. Kabelrinne/in offenen Kanal
Menge: 150,000 m
Leistungsbereichkatalog: 444

**1.13.180 Ltg. halogenfrei NHXMH-J 1x10 auf vorh. Kabelrinne**
Ltg. halogenfrei NHXMH-J 1x10

Halogenfreie Installationsleitung DIN VDE 0250-214 (VDE 0250-214) NHXMH-J 1*10 Cu - Zahl 96
Verlegung auf vorh. Kabelrinne/in offenen Kanal
Menge: 50,000 m
Leistungsbereichkatalog: 444

**1.13.190 Ltg. halogenfrei NHXMH-J 1x16 auf vorh. Kabelrinne**
Ltg. halogenfrei NHXMH-J 1x16

Halogenfreie Installationsleitung DIN VDE 0250-214 (VDE 0250-214) NHXMH-J 1*16 Cu - Zahl 154
Verlegung auf vorh. Kabelrinne/in offenen Kanal
Menge: 500,000 m
Leistungsbereichkatalog: 444

*Hinweis: Installationskabel symmetrisch J-H(St)H auf vorh. Kabelrinne/in offenen Kanal*

**1.13.200 Installationskabel symmetrisch J-H(St)H 2x2x0,8 Bd auf vorh. Kabelrinne**
Installationskabel symmetrisch J-H(St)H 2x2x0,8 Bd

Installationskabel, symmetrisch, DIN VDE 0815,
J-Y(St)Y, 2 x 2 x 0,6 Bd,
Verlegung auf vorh. Kabelrinne/in offenen Kanal
Menge: 1000,000 m

**1.13.210 Installationskabel symmetrisch J-H(St)H 4x2x0,8 Bd auf vorh. Kabelrinne**
Installationskabel, symmetrisch, J-H(St)H, 4 x 2 x 0,8Bd.

Installationskabel, symmetrisch, DIN VDE 0815,
J-Y(St)Y, 4 x 2 x 0,6 Bd,
Verlegung auf vorh. Kabelrinne/in offenen Kanal
Menge: 2000,000 m

**1.13.220 Installationskabel symmetrisch J-H(St)H 10x2x0,8 Bd auf vorh. Kabelrinne**
Installationskabel symmetrisch J-H(St)H 10x2x0,8 Bd

Installationskabel, symmetrisch, DIN VDE 0815,
J-Y(St)Y, 10 x 2 x 0,6 Bd,
Verlegung auf vorh. Kabelrinne/in offenen Kanal
Menge: 150,000 m

**1.13.230 Busltg KNX-TP J-H(St)H 2x2x0,8 auf vorh. Kabelrinne**
Busltg KNX-TP J-H(St)H 2x2x0,8

Busleitung, Bussystem KNX-TP, Mantelisolation bemessen
für 4 kV Prüfspannung, J-H(St)H 2 x 2 x 0,8, Cu-Zahl
21. Mantelfarbe: Grün
Verlegung auf vorh. Kabelrinne/in offenen Kanal
Menge: 2500,000 m

*Hinweis: Ltg. halogenfrei NHXMH-J in vorh. Rohr/Unterflurkanal*

**1.13.240 Ltg. halogenfrei NHXMH-J 3x1,5 in vorh. Rohr**
Ltg. halogenfrei NHXMH-J 3x1,5

Halogenfreie Installationsleitung DIN VDE 0250-214 (VDE 0250-214) NHXMH-J 3 x 1,5, Cu-Zahl 43.
Verlegung in vorh. Rohr/Unterflurkanal
Menge: 500,000 m
Leistungsbereichkatalog: 444

**1.13.250 Ltg. halogenfrei NHXMH-J 5x1,5 in vorh. Rohr**
Ltg. halogenfrei NHXMH-J 5x1,5

Halogenfreie Installationsleitung DIN VDE 0250-214 (VDE 0250-214) NHXMH-J 5 x 1,5, Cu-Zahl 72.
Verlegung in vorh. Rohr/Unterflurkanal
Menge: 100,000 m
Leistungsbereichkatalog: 444

**1.13.260 Ltg. halogenfrei NHXMH-J 7x1,5 in vorh. Rohr**
Ltg. halogenfrei NHXMH-J 7x1,5

Halogenfreie Installationsleitung DIN VDE 0250-214 (VDE 0250-214) NHXMH-J 7 x 1,5, Cu-Zahl 101.
Verlegung in vorh. Rohr/Unterflurkanal
Menge: 400,000 m
Leistungsbereichkatalog: 444

**1.13.270 Ltg. halogenfrei NHXMH-J 3x2,5 in vorh. Rohr**
Ltg. halogenfrei NHXMH-J 3x2,5

Halogenfreie Installationsleitung DIN VDE 0250-214 (VDE 0250-214) NHXMH-J 3 x 2,5, Cu-Zahl 72.
Verlegung in vorh. Rohr/Unterflurkanal
Menge: 700,000 m
Leistungsbereichkatalog: 444

**1.13.280 Ltg. halogenfrei NHXMH-J 5x2,5 in vorh. Rohr**
Ltg. halogenfrei NHXMH-J 5x2,5

Halogenfreie Installationsleitung DIN VDE 0250-214 (VDE 0250-214) NHXMH-J 5 x 2,5, Cu-Zahl 120.
Verlegung in vorh. Rohr/Unterflurkanal
Menge: 500,000 m
Leistungsbereichkatalog: 444

*Hinweis: Installationskabel symmetrisch J-H(St)H in vorh. Rohr/Unterflurkanal*

**1.13.290 Installationskabel symmetrisch J-H(St)H 2x2x0,8 Bd in vorh. Rohr**
Installationskabel symmetrisch J-H(St)H 2x2x0,8 Bd

Installationskabel, symmetrisch, DIN VDE 0815,
J-Y(St)Y, 2 x 2 x 0,6 Bd,
Verlegung in vorh. Rohr/Unterflurkanal
Menge: 1000,000 m

**1.13.300 Installationskabel symmetrisch J-H(St)H 4x2x0,8 Bd in vorh. Rohr**
Installationskabel, symmetrisch, J-H(St)H, 4 x 2 x 0,8Bd.

Installationskabel, symmetrisch, DIN VDE 0815,
J-Y(St)Y, 4 x 2 x 0,6 Bd,
Verlegung in vorh. Rohr/Unterflurkanal
Menge: 1500,000 m

**1.13.310 Busltg KNX-TP J-H(St)H 2x2x0,8 in vorh. Rohr**
Busltg KNX-TP J-H(St)H 2x2x0,8

Busleitung, Bussystem KNX-TP, Mantelisolation bemessen
für 4 kV Prüfspannung, J-H(St)H 2 x 2 x 0,8, Cu-Zahl
21. Mantelfarbe: Grün
Verlegung in vorh. Rohr/Unterflurkanal
Menge: 1000,000 m

*Hinweis: Brandmeldekabel auf vorh. Kabelrinne/in offenen Kanal*

**1.13.320 Installationskabel symmetrisch JE-H(ST)H 2x2x0,8 Bd**
Installationskabel symmetrisch JE-H(ST)H 2x2x0,8 Bd

Installationskabel symmetrischJE-H(ST)H 2x2x0,8 Bd
gemäß DIN VDE 0815 (VDE 0815), mit Aufdruck -Brandmeldekabel-,JE-H(ST)H 2x2x0,8 Bd. ROT
Verlegung auf vorh. Kabelrinne/in offenen Kanal
Menge: 1500,000 m
Leistungsbereichkatalog: 061

**1.13.330 Installationskabel symmetrisch Funktionserhalt E30 JE-H(St)H 2x2x0,8 Bd**
Installationskabel symmetrisch Funktionserhalt E30 JE-H(St)H 2x2x0,8 Bd

Installationskabel symmetrisch Funktionserhalt E30 JE-H(St)H 2x2x0,8 Bd gemäß DIN VDE 0815 (VDE 0815), mit integriertem Funktionserhalt E 30, DIN 4102-12 mit folgenden Eigenschaften:
- Außenmantel rot
- Aufdruck -Brandmeldekabel-, JE-H(St)H, 2 x 2 x 0,8 Bd
- E 30 konforme Verlegung mit den dafür zertifizierten Befestigungsmitteln
Verlegung auf vorh. Kabelrinne/in offenen Kanal
Menge: 450,000 m
Leistungsbereichkatalog: 061

**1.13.340 Installationskabel symmetrisch Funktionserhalt E30 JE-H(St)H 6x2x0,8 Bd**
Installationskabel symmetrisch Funktionserhalt E30 JE-H(St)H 6x2x0,8 Bd

Installationskabel symmetrisch Funktionserhalt E30 JE-H(St)H 6x2x0,8 Bd gemäß DIN VDE 0815 (VDE 0815), mit integriertem Funktionserhalt E 30, DIN 4102-12 mit folgenden Eigenschaften:
- Außenmantel rot
- Aufdruck -Brandmeldekabel-, JE-H(St)H, 6 x 2 x 0,8 Bd
- E 30 konforme Verlegung mit den dafür zertifizierten Befestigungsmitteln
Verlegung auf vorh. Kabelrinne/in offenen Kanal
Menge: 150,000 m
Leistungsbereichkatalog: 061

*Hinweis: N2XCH vorh. Kabelrinne/in offenen Kanal*

**1.13.350 Kabel halogenfrei N2XCH 4x16RE/16 vorh. Kabelrinne/in offenen Kanal**
Kabel halogenfrei N2XCH 4x16RE/16

Halogenfreies Kabel DIN VDE 0276-604 (VDE 0276-604) N2XCH 4 x 16 RE/16, Cu-Zahl 796.
Verlegung auf vorh. Kabelrinne/in offenen Kanal
Menge: 300,000 m
Leistungsbereichkatalog: 444

**1.13.360 Kabel halogenfrei N2XCH 4x25RM/16 vorh. Kabelrinne/in offenen Kanal**
Kabel halogenfrei N2XCH 4x25RM/16

Halogenfreies Kabel DIN VDE 0276-604 (VDE 0276-604) N2XCH 4 x 25 RM/16, Cu-Zahl 1142.
Verlegung auf vorh. Kabelrinne/in offenen Kanal
Menge: 300,000 m
Leistungsbereichkatalog: 444

**1.13.370 Kabel halogenfrei N2XCH 4x35RM/16 vorh. Kabelrinne/in offenen Kanal**
Kabel halogenfrei N2XCH 4x35RM/16

Halogenfreies Kabel DIN VDE 0276-604 (VDE 0276-604) N2XCH 4 x 35 RM/16, Cu-Zahl 1528.
Verlegung auf vorh. Kabelrinne/in offenen Kanal
Menge: 150,000 m
Leistungsbereichkatalog: 444

**1.13.380 Kabel halogenfrei N2XCH 4x50RM/25 vorh. Kabelrinne/in offenen Kanal**
Kabel halogenfrei N2XCH 4x50RM/25

Halogenfreies Kabel DIN VDE 0276-604 (VDE 0276-604) N2XCH 4 x 50 RM/25, Cu-Zahl 2203.
Verlegung auf vorh. Kabelrinne/in offenen Kanal
Menge: 150,000 m
Leistungsbereichkatalog: 444

**1.13.390 Kabel halogenfrei N2XCH 4x150RM/70 vorh. Kabelrinne/in offenen Kanal**
Kabel halogenfrei N2XCH 4x150RM/70

Halogenfreies Kabel DIN VDE 0276-604 (VDE 0276-604) N2XCH 4 x 150 RM/70, Cu-Zahl 6540.
Verlegung auf vorh. Kabelrinne/in offenen Kanal
Menge: 25,000 m
Leistungsbereichkatalog: 444

*Hinweis: Erdverlegung, vorh. Kabelgraben*

**1.13.400 Kabel NYY-J 5x2,5re mit Haube und Warnband**
Kabel NYY-J 5x2,5re mit Haube und Warnband

Kabel NYY-J 5x2,5re
Als festverlegtes Energie- und Steuerkabel
Im Erdreich ohne zusätzlichen, angemessenen Untergrundschutz nach
VDE-PVC-Erdkabel-Norm HD 603/VDE 0276-603 - Teil 3-G (Punkt 4): Mindestverlegetiefe normal 0,6 m, unter Fahrbahnen mindestens 0,8 m
In Beton mit Temperatur unterhalb der maximalen Betriebstemperatur des Kabels von +70°C nach VDE-PVC-Erdkabel-Norm
HD 603/VDE 0276-603 - Teil 3-G (Punkt 4) Flammwidrig nach IEC 60332-1-2
Strombelastbarkeit nach HD 603/VDE 0276-603, Teil 3-G, Tabelle 14 (in Erde bei +20°C Erdboden-Umgebungstemperatur
gemäß HD 603/VDE 0276-603, Teil 3-G, Punkt 5) für Erdverlegung und Tabelle 15 (in Luft bei Lufttemperatur von +30°C nach
HD 603/VDE 0276-603, Teil 3-G, Punkt 5) bei Verwendung im Freien, in jedem Fall unter Beachtung möglicherweise
notwendiger Strombelastbarkeitskorrektur/-reduktion nach VDE 0298-4, sowie VDE 0298-4

Nennspannung U0/U: 0,6/1,0 kV
Prüfspannung: 4000V; Aderisolation auf PVC-Basis;
Außenmantel auf PVC-Basis
Menge: 200,000 m

**1.13.410 Kabel NYY-J 5x6re mit Haube und Warnband**
Kabel NYY-J 5x6re mit Haube und Warnband

Kabel NYY-J 5x6re
Als festverlegtes Energie- und Steuerkabel
Im Erdreich ohne zusätzlichen, angemessenen Untergrundschutz nach
VDE-PVC-Erdkabel-Norm HD 603/VDE 0276-603 - Teil 3-G (Punkt 4): Mindestverlegetiefe normal 0,6 m, unter Fahrbahnen mindestens 0,8 m
In Beton mit Temperatur unterhalb der maximalen Betriebstemperatur des Kabels von +70°C nach VDE-PVC-Erdkabel-Norm
HD 603/VDE 0276-603 - Teil 3-G (Punkt 4) Flammwidrig nach IEC 60332-1-2
Strombelastbarkeit nach HD 603/VDE 0276-603, Teil 3-G, Tabelle 14 (in Erde bei +20°C Erdboden-Umgebungstemperatur
gemäß HD 603/VDE 0276-603, Teil 3-G, Punkt 5) für Erdverlegung und Tabelle 15 (in Luft bei Lufttemperatur von +30°C nach
HD 603/VDE 0276-603, Teil 3-G, Punkt 5) bei Verwendung im Freien, in jedem Fall unter Beachtung möglicherweise
notwendiger Strombelastbarkeitskorrektur/-reduktion nach VDE 0298-4, sowie VDE 0298-4

Nennspannung U0/U: 0,6/1,0 kV
Prüfspannung: 4000V; Aderisolation auf PVC-Basis;
Außenmantel auf PVC-Basis
Menge: 300,000 m

**1.13.420 Kabel NYY-J 5x10re mit Haube und Warnband**
Kabel NYY-J 5x10re mit Haube und Warnband

Kabel NYY-J 5x10re
Als festverlegtes Energie- und Steuerkabel
Im Erdreich ohne zusätzlichen, angemessenen Untergrundschutz nach
VDE-PVC-Erdkabel-Norm HD 603/VDE 0276-603 - Teil 3-G (Punkt 4): Mindestverlegetiefe normal 0,6 m, unter Fahrbahnen mindestens 0,8 m
In Beton mit Temperatur unterhalb der maximalen Betriebstemperatur des Kabels von +70°C nach VDE-PVC-Erdkabel-Norm
HD 603/VDE 0276-603 - Teil 3-G (Punkt 4) Flammwidrig nach IEC 60332-1-2
Strombelastbarkeit nach HD 603/VDE 0276-603, Teil 3-G, Tabelle 14 (in Erde bei +20°C Erdboden-Umgebungstemperatur
gemäß HD 603/VDE 0276-603, Teil 3-G, Punkt 5) für Erdverlegung und Tabelle 15 (in Luft bei Lufttemperatur von +30°C nach
HD 603/VDE 0276-603, Teil 3-G, Punkt 5) bei Verwendung im Freien, in jedem Fall unter Beachtung möglicherweise
notwendiger Strombelastbarkeitskorrektur/-reduktion nach VDE 0298-4, sowie VDE 0298-4

Nennspannung U0/U: 0,6/1,0 kV
Prüfspannung: 4000V; Aderisolation auf PVC-Basis;
Außenmantel auf PVC-Basis
Menge: 100,000 m

*Hinweis: Klemmarbeiten*
Klemmarbeiten
Alle Anschlussarbeiten von Kabel und Leitungen an Geräten, Leuchten, Verteiler, etc.von  3x1,5mm² bis 7x4mm² sind in Einheitspreise der Kabel und Leitungen einzukalkulieren.
Anschlußarbeiten ab 4x6mm², oder bauseitige Geräte werden separat durch die jeweiligen LV Positionen vergütet.
inkl. Einführen der Leitungen in Gerät und absetzten der Leitungen.

**1.13.430 Anklemmen 5 x 6 bis 5 x 16**
Anklemmen  5 x 10 bis 5 x 16

Anschließen von Kabeln oder Leitungen, an beigestellten
Betriebsmitteln, Querschnitt  5 x 10 bis 5 x 16 mm², einschl.
erforderlichen Zubehör.
Menge: 40,000 St
Leistungsbereichkatalog: 444

**1.13.440 Anklemmen 5 x 25 bis 5 x 35**
Anklemmen  5 x 25 bis 5 x 35

Anschließen von Kabeln oder Leitungen, an beigestellten
Betriebsmitteln, Querschnitt  5 x 25 bis 5 x 35 mm², einschl.
erforderlichen Zubehör.
Menge: 15,000 St
Leistungsbereichkatalog: 444

**1.13.450 Anklemmen 4 x 35/16**
Anklemmen 4 x 35/16

Anschließen von Kabeln oder Leitungen, an beigestellten
Betriebsmitteln, Querschnitt 4 x 35/16 mm², einschl.
erforderlichen Zubehör.
Menge: 10,000 St

**1.13.460 Anklemmen 4 x 50/25**
Anklemmen  4 x 50/25

Anschließen von Kabeln oder Leitungen, an beigestellten
Betriebsmitteln, Querschnitt 4 x 50/25 mm², einschl.
erforderlichen Zubehör.
Menge: 5,000 St
Leistungsbereichkatalog: 444

**1.13.470 Anklemmen 4 x 70/35**
Anklemmen  4 x 70/35

Anschließen von Kabeln oder Leitungen, an beigestellten
Betriebsmitteln, Querschnitt 4 x 70/35 mm², einschl.
erforderlichen Zubehör.
Menge: 5,000 St
Leistungsbereichkatalog: 444

**1.13.480 Anklemmen 4 x 95/50**
Anklemmen  4 x 95/50

Anschließen von Kabeln oder Leitungen, an beigestellten
Betriebsmitteln, Querschnitt 4 x 95/50 mm², einschl.
erforderlichen Zubehör.
Menge: 5,000 St
Leistungsbereichkatalog: 444

**1.13.490 Anklemmen 4 x 120/70**
Anklemmen  4 x 120/70

Anschließen von Kabeln oder Leitungen, an beigestellten
Betriebsmitteln, Querschnitt 4 x 120/70  mm², einschl.
erforderlichen Zubehör.
Menge: 5,000 St
Leistungsbereichkatalog: 444

**1.13.500 Anklemmen 4 x 150/70**
Anklemmen  4 x 150/70

Anschließen von Kabeln oder Leitungen, an beigestellten
Betriebsmitteln, Querschnitt4 x 150/70 mm², einschl.
erforderlichen Zubehör.
Menge: 5,000 St
Leistungsbereichkatalog: 444

**1.13.510 Anklemmen 1 x 4 bis 1 x 16**
Anklemmen  1 x 6 bis 1 x 16

Anschließen von Kabeln oder Leitungen, an beigestellten
Betriebsmitteln, Querschnitt  1 x 6 bis 1 x 16 mm², einschl.
erforderlichen Zubehör.
Menge: 50,000 St
Leistungsbereichkatalog: 444

**1.13.520 Anklemmen 4 x 1 Jalousie-Stecker**
Anklemmen 4 x 1 Jalousie-Stecker

Anschließen von Kabeln oder Leitungen, anbauseitig beigestellten
Jalousie-Stecker, Querschnit t 4 x1 mm², einschl.
erforderlichen Zubehör.
Menge: 60,000 St

#### Abschnitt 1.14 KG 444 Brandschutz- / Schallschutzinstallationen

*Hinweis: Technische Vorbemerkungen: Brandschutz*
Technische Vorbemerkungen: Brandschutz

Die nachfolgend aufgeführten Wand- und Deckendurchführungen
für Leitungen, Kabel und Isolierrohre aller Art, Brandschutzkanäle, etc. sind gemäß Feuerwiderstandsklasse F/I30 bzw.F/I90 nach DIN 4102 je nach Bedarf abzuschotten.

Es wird nicht nach Wand-/Deckenmaterial unterschieden! Es ist dementsprechend eine Mischkalkulation (z.B. Mauerwerk, Beton, Trockenbau, etc.) anzubieten!

Werden größere Schottungen, Brandschutzkanäle, etc. als im LV enthalten benötigt, so werden mehrere kleine Positionen aufsummiert um die benötigte Größe zu erreichen.

Für das angebotene System ist ein bauamtlicher Zulassungsbescheid des Instituts für Bautechnik in Berlin beizulegen.

Folgende Eigenschaften, etc. müssen in die Einheitspreise einkalkuliert werden:
- Die Lieferung von einwandfreiem Material und fachgerechte
Montage exakt nach dem beigelegten Zulassungsbescheid
- Das Säubern der Durchbrüche und Installationsmaterialien vor
dem Einbringen des Schotts
- Das Abkleben der angrenzenden Wand- und Deckenflächen als
Schutz vor Verschmutzung sowie das flächenbündige und
ebene Einbringen des Schotts
- Das Säubern der durch Brandschutzmasse verschmutzten
Konstruktionsteile, Wände und Leitungen. Bereitstellung und
Wiederentfernung aller Arbeits- und Schutzgeräte, Werkzeuge
- Abdeckmaterial wie Folien, Wellpappe usw. zum Abdecken von
Boden, Wänden und Decke
- Die Zeit für die Reinigung aller verschmutzten Bauteile,
einschl. Entsorgung von Bauschutt und Verpackungsmaterial
- Schild mit folgenden Eigenschaften: Jede Schottung ist in unmittelbarer, sichtbarer Nähe mit einem robusten, festgeschraubten Schild auf beiden Seiten der Schottung zu kennzeichnen. Dieses Schild muss folgende Angaben enthalten: Art der Schottung, Ausführende Firma, Typ des Schotts, Feuerwiderstandsklasse, Hersteller der Schottung, Herstellungsjahr.

Die Leistungen sind im Zug des Baufortschritts in zeitlich getrennten Abschnitten so zu erbringen, dass andere Gewerke nicht behindert werden. Es ist daher mit Arbeitsunterbrechungen zu rechnen, die jedoch nicht extra vergütet werden.

Die eingesetzten Brandschotts müssen mit einfachen Mitteln nachinstallierbar sein. Die Schottwirkung darf dabei nicht beeinträchtigt werden.

Für jede Schottung ist eine Fotodokumentation zu erstellen. Diese ist mit Angabe der Lage (z.B. Raumnummer) digital auf ein Medium abzuspeichern und der Bauleitung zu übergeben. Nicht dokumentierte Schotts gelten als nicht ausgeführt.

**1.14.10 Brandschutzabschottung, flexibler Schott S90, D 240mm, 0,05-0,1m²**
Brandschutzabschottung, flexibler Schott S90, D 240mm, 0,05-0,1m²

Brandschutzabschottung, flexibler Schott S90, D 240mm, 0,05-0,1m²
mit folgenden Eigenschaften:
- allgemein bauaufsichtliche Zulassung,
- geeignet für Leitungsanlagen
- Feuerwiderstandsklasse S90 DIN 4102-9
- Wandmaterial: Mauerwerk / Beton
- Wanddicke: bis 240mm
- eckiger Durchbruch
- Querschnitt über: 0,05 - 0,1 m²
- aus Stahlblech
Menge: 10,000 St
Leistungsbereichkatalog: 444

**1.14.20 Brandschutzabschottung, flexibler Schott S90, D 240mm, 0,1-0,4m²**
Brandschutzabschottung, flexibler Schott S90, D 240mm, 0,1-0,4m²

Brandschutzabschottung, flexibler Schott S90, D 240mm, 0,1-0,4m²
mit folgenden Eigenschaften:
- allgemein bauaufsichtliche Zulassung,
- geeignet für Leitungsanlagen
- Feuerwiderstandsklasse S90 DIN 4102-9
- Wandmaterial: Mauerwerk / Beton
- Wanddicke: bis 240mm
- eckiger Durchbruch
- Querschnitt über: 0,1 - 0,4 m²
- aus Stahlblech
Menge: 10,000 St
Leistungsbereichkatalog: 444

**1.14.30 Brandschutzabschottung, flexibler Schott S90, D 240-500mm, 0,1-0,4m²**
Brandschutzabschottung, flexibler Schott S90, D 240-500mm, 0,05-0,1m²

Brandschutzabschottung, flexibler Schott S90, D 240-500mm, 0,1-0,4m²
mit folgenden Eigenschaften:
- allgemein bauaufsichtliche Zulassung,
- geeignet für Leitungsanlagen
- Feuerwiderstandsklasse S90 DIN 4102-9
- Wandmaterial: Mauerwerk / Beton
- Wanddicke: bis 240mm
- eckiger Durchbruch
- Querschnitt über: 0,1 - 0,4 m²
- aus Stahlblech
Menge: 10,000 St
Leistungsbereichkatalog: 444

**1.14.40 Brandschutzbekleidung**
Brandschutzbekleidung

Erstellung einer F 30 Abkofferung aus F 30-AB-Platten
In dieser Position aind alle Leistungen einzukalkulieren, die zur Erstellung einer bis zu 5 Seiten enthaltenen Abkofferung benötigt werden (d.h. Abhänger,Tragkonstruktion,Dübel und Plattenmaterial, Koordinierung, Verbindungsmaterialien, vor Ort
Montage,etc.) Die Leistung wird über die gesamte Fläche der
Abkofferung berechnet.
Menge: 20,000 m2

*Hinweis: Hinweis Schaumschottungen*
Schaumschottungen müssen in einer Mindesteinbaudicke montiert werden.Diese kann größer sein als die vorhandene Wand bzw. Decke dick ist. In diesen Fällen ist eine Aufleistung um die Öffnung herzustellen.

Herstellen von Wand- und Deckenabschottungen der Feuerwider-standsklasse S30 nach DIN 4102, Teil 9.
Zum Verschluss der Restöffnung zwischen den Kabeln, den Kabeltragekonstruktionen und der Bauteillaibung ist ein vom DIBT zugelassener Brandschutzschaum zu verwenden.
Kabelbündeln bis 100mm Durchmesser;
Elektro Leerrohre bis 25mm (gebündelt bis 65mm) und -Kabeltrassen aller Art.
Das Schaumschott muß einsetzbar sein, in Massivwänden und leichten Trennwänden, ab einer Wanddicke von 10 cm, in Decken ab 15 cm und muß für alle Kabeltypen einschließlich Lichtwellenleiter zugelassen sein.
Eine leichte Nachinstallation von Kabeln ist zu gewährleisten; jedes Schott muß mit einem Kennzeichnungsschild versehen werden.

**1.14.50 Brandschutzabschottung, Schaumschottung S30, bis 0,05m²**
Brandschutzabschottung, Schaumschottung S30, bis 0,05m²

Öffnungsgröße 0,02m² bis 0,05m²
Wandstärke bis 240mm
Menge: 10,000 St
Leistungsbereichkatalog: 444

**1.14.60 Brandschutzabschottung, Schaumschottung S30, 0,05m² - 0,1m²**
Brandschutzabschottung, Schaumschottung S30, 0,05m² - 0,1m²

Öffnungröße  0,05 bis 0,1 m²
Wandstärke bis 240mm
Menge: 10,000 St
Leistungsbereichkatalog: 444

**1.14.70 Brandschutzabschottung, Schaumschottung S30, 0,1m² - 0,2m²**
Brandschutzabschottung, Schaumschottung S30, 0,1m² - 0,2m²

Öffnungröße 0,1 bis 0,2 m²
Wandstärke bis 240mm
Menge: 10,000 St
Leistungsbereichkatalog: 444

*Hinweis: Hinweis Mörtelschott*
Hinweis Mörtelschott

Liefern und herstellen von feuerbeständigen und rauchgasdichten Kabelabschottungen in Wänden und Decken als Mörtelschott (Hartschott) mit der Feuerwiderstandsklasse S30 nach DIN 4102,Teil 9.
Elektrokabel und Elektroleitungen (Kabelbündel bis max. 10 cm Durchmesser)  auch Lichtwellenleiter  sowie deren Kabeltragekonstruktion aus Stahl-und Aluminiumprofilen dürfen durch die Abschottung hindurchgeführt werden.
Jede Abschottung ist mit einem Kennzeichnungsschild zu versehen.
Deckenabschottungen sind gegen Belastung, insbesondere Betreten des Schotts, durch geeignete Maßnahmen zu sichern.
Für das Einbringen des Mörtels in Wandschotts ist eine einseitige Schalung vorzusehen.
Der verwendete Mörtel muss während des Abbindens quellen um das durch das Abbinden bedingte Schrumpfen kompensieren zu können.

**1.14.80 Brandschutzabschottung, Mörtelschott S30 bis 0,05m²**
Brandschutzabschottung, Mörtelschott S30 bis 0,05m²

Öffnungsweite bis 0,05m²
Wandstärke bis 240mm
Menge: 10,000 St
Leistungsbereichkatalog: 444

**1.14.90 Brandschutzabschottung, Mörtelschott S30, 0,05m² - 0,1m²**
Brandschutzabschottung, Mörtelschott S30, 0,05m² - 0,1m²

Öffnungsweite 0,05 bis 0,1m²
Wandstärke bis 240mm
Menge: 10,000 St
Leistungsbereichkatalog: 444

**1.14.100 Brandschutzabschottung, Mörtelschott S30, 0,1m² - 0,2m²**
Brandschutzabschottung, Mörtelschott S30, 0,1m² - 0,2m²

Öffnungsweite 0,1 bis 0,2m²
Wandstärke bis 240mm
Menge: 10,000 St
Leistungsbereichkatalog: 444

**1.14.110 Brandschutzabschottung, Mörtelschott S30, 0,2m² - 0,5m²**
Brandschutzabschottung, Mörtelschott S30, 0,2m² - 0,5m²

Liefern und herstellen von feuerbeständigen und rauchgasdichten Kabelabschottungen in Wänden und Decken als Mörtelschott (Hartschott) mit der Feuerwiderstandsklasse S30 nach DIN 4102,Teil 9.
Elektrokabel und Elektroleitungen (Kabelbündel bis max. 10 cm Durchmesser)  auch Lichtwellenleiter  sowie deren Kabeltragekonstruktion aus Stahl-und Aluminiumprofilen dürfen durch die Abschottung hindurchgeführt werden.
Jede Abschottung ist mit einem Kennzeichnungsschild zu versehen.
Deckenabschottungen sind gegen Belastung, insbesondere Betreten des Schotts, durch geeignete Maßnahmen zu sichern.
Für das Einbringen des Mörtels in Wandschotts ist eine einseitige Schalung vorzusehen.
Der verwendete Mörtel muss während des Abbindens quellen um das durch das Abbinden bedingte Schrumpfen kompensieren zu können.
Öffnungsweite 0,2 bis 0,5m²
Wandstärke bis 240mm
Menge: 10,000 St
Leistungsbereichkatalog: 444

*Hinweis: Steigtrassenabschottung*

**1.14.120 Steigtrassenabschottung**
Steigtrassenabschottung

Zugentlastung als wirksame Unterstützungsmaßnahme für senkrechte Kabelverlegung nach DIN 4102 Teil 12. Zugelassen für alle Kabeltypen und Steigeleitern, die als hängende Montage ausgeführt werden. Funktionserhaltklassen bis E90, inkl Füllung mit Brandschutzschaum  und/oder Schaumstoffblöcken, inkl. Montageset und Kennzeichnungsschild, für Steigtrassen bis 600mm Breite
Menge: 5,000 St

*Hinweis: Hinweis Leerohre*
Alle Leerrohre die durch eine Brandwand oder -decke gehen sind  rauchgasdicht zu verschließen.

**1.14.130 Leerrohre rauchgasdicht verschließen**
Leerrohre rauchgasdicht verschließen

Leerrohre einkürzen mit Mineralwolle ausstopfen und mit Brandschutzmasse rauchgasdicht verschließen.
bis zu einer Nenngröße von 63mm
Menge: 30,000 St
Leistungsbereichkatalog: 444

**1.14.140 Brandschutzstein, Abmessungen 200x130x50mm**
Brandschutzstein

- Kabelabschottung S90 DIN 4102 in Massivwand oder -decke
Brandschutzabschottung von Kabeltrassen, Kabeln, Elektroleerrohren und Leerrohrbündeln, Hohlleiterkabeln mit Brandschutzsteinen in Massivwand oder -decke
Feuerwiderstandsklasse S 90 DIN 4102-9, mit
bauaufsichtlicher Zulassung.
-Nachbelegung uneingeschränkt gefordert,

Montagehinweis: Es sind die jeweilig in der Zulassung
geregelten Materialien und Mindestabstände zu beachten.
-max. Kabelbelegung  60 % der Öffnungsgröße.
-Fachgerechter Einbau und Verwendung gemäß
Zulassung
Auf eine rauchgasdichte Ausführung ist zu achten.

Abmessungen: 200x130x50mm
Menge: 10,000 St
Leistungsbereichkatalog: 444

*Hinweis: Schott-Systeme für Brandschutzwände*

**1.14.150 Leitungsschott**
Leitungsschott Brandabschottung EI30, EI60, EI90

Leitungsschott Brandabschottung EI30, EI60, EI90 gemäß EN 1366-3/DIN 4102-9 für die Durchführung einzelner Kabel. Kabelabschottung für leichte Brandschutzwände nach DIN 4102, Mauerwerkswände nach DIN 1053 und Betonwände nach DIN 1045, bestehend aus Dämmschicht bildendem Material mit folgenden Eigenschaften:
- Installationsöffnung Durchmesser ca. 20 mm
- Für Leitungen von Durchmesser 5 - 15 mm
- Europäisch Technische Zulassung
Menge: 50,000 St

**1.14.160 Rohrschott**
Rohrschott Brandabschottung I90

Rohrschott Brandabschottung I90 gemäß EN 1366-3/DIN 4102-9 für die Durchführung einzelner Installationsrohre. Rohrabschottung für leichte Brandschutzwände nach DIN 4102, Mauerwerkswände nach DIN 1053 und Betonwände nach DIN 1045, bestehend aus Dämmschicht bildendem Material mit folgenden Eigenschaften:
- Installationsöffnung Massivwand Durchmesser ca. 32 mm
- Installationsöffnung Hohlwand Durchmesser ca. 35 mm
- für Installationsrohre Durchmesser 16 - 25 mm
- Europäisch Technische Zulassung
Menge: 50,000 St

#### Abschnitt 1.15 KG 444 Nebenleistungen

*Hinweis: Abnahmen, Inbetriebnahmen, etc.:*

**1.15.10 Sachverständigenabnahme der Elektroanlage**
*** Pauschalposition
Sachverständigenabnahme der Elektroanlage
Vorstellung und Überprüfung der gesamten Elektroanlage durch einen Sachverständigen für Elektrotechnik.
Menge: 1,000 psch
DIN276-1_08: 449
DIN276_18: 449

**1.15.20 Teilnahme an sachverständigen Abnahme Elektrotechnik**
Teilnahme an sachverständigen Abnahme Elektrotechnik

Teilnahme an sachverständigen Abnahme Elektrotechnische Anlagen, Teilnahme an Prüfung der gesamten
Elektroanlage nach geltenden DIN VDE Normen
durch eine amtlich  anerkannte Prüfstelle nach
schriftlicher Aufforderung durch die
Bauleitung. Die festgestellten Mängel sind vom Auftragnehmer
kostenlos zu beseitigen.
Menge: 1,000 St

**1.15.30 Teilnahme an sachverständigen Abnahme Blitzschutzanlage**
Teilnahme an sachverständigen Abnahme Blitzschutzanlage

Teilnahme an Prüfung der gesamten Blitzschutzanlage
nach geltenden DIN VDE Normen, SPrüfV
durch eine amtlich anerkannte Prüfstelle nach
schriftlicher Aufforderung durch die Bauleitung.
Die festgestellten Mängel sind vom Auftragnehmer
kostenlos zu beseitigen.
Menge: 1,000 St

*Hinweis: Abdeckarbeiten:*

**1.15.40 Abdecken mit Folie**
Abdecken mit Folie

Abdecken mit Folie auf Anweisung der Bauleitung in Teilflächen verlegt, inkl. Abdeckung von Inventar und Mobliar, inkl. anschließendem Beseitigen und Entsorgung der Folie etc., Schmutz, welcher trotz Abdeckung entsteht muss komplett entfernt und ensorgt werden.
Menge: 20,000 m2
Leistungsbereichkatalog: 444

*Hinweis: Koordinationszuschlag:*
Koordinationszuschlag

**1.15.50 Koordinationszuschlag Verkabelung SPR + Schließung**
*** Pauschalposition
Koordinationszuschlag Verkabelung Sprechstellen und Schließsystem, dieser beinhaltet folgende Leistungen:

- Einlesen in die M&W-Planung der fachkundig beauftragten Firma max. 5Std
- Absprachen max. 5 Std mit der fachkundig beauftragten Firma
- Ortstermine max. 2 a 2 Std mit der fachkundig beauftragten Firma
- Gemeinsame Abnahme
Menge: 1,000 psch
Leistungsbereichkatalog: 444

**1.15.60 Bestandsunterlagen 3-fach Papier, 1-fach digital**
*** Pauschalposition
Bestandsunterlagen
Die gesamte Dokumentation der erbrachten Leistung ist
entsprechend unten stehender Beschreibung in folgender Form
zu erbringen:
Ausführung
DIN A4 Ringbuchordner mit maschinell beschriftetem
Rückenschild, das folgende Angaben enthält
-Projektnummer
-Projektbezeichnung
-Ordnerbezeichnung (Bestandsunterlagen)
-Gewerke
-Firmenbezeichnung des ausführenden Unternehmens
-ggf. Abteilung bzw. Niederlasssung
Der Ordner ist mit einem ganzseitigen (DIN A4) Verzeichniss in
der notwendigen Einteilung zu unterteilen. Der Ordner hat mit
einem Inhaltsverzeichnis mit Angaben zum jeweiligen Inhalt in
Folie zu beginnen.

Anzahl der Ausführungen
3 x in oben beschriebenen Ordner
1 x digital als CD/DVD
Die digitalen Pläne sind im bearbeitenbaren Format AutoCAD
sowie in farbigem PDF abzugeben. Weiter ist der gesamte Stand aller in Papierform abgegebenen Pläne auf dem Datenträger zu speichern.
Grundrisspläne und Schemen
Hierfür werden durch den AG die Ausführungsplanung als DWG
zur Verfügung gestellt. Diese sind
-gefaltet in DIN A4
-gelocht mit verstärkter Lochung
-farbig
-Maßstab 1:50
-Als Bestandsplan beschriftet
-mit Firmenbezeichnung und Gewerkeangaben
-Legende
-dem letzten Bearbeitungsstand wiedergebend
-mit notwendigen Eintragungen (Stromkreisnummern, Größen,...)
im Ordner abzulegen
Pläne
Sämtliche Pläne wie
-Verteilungspläne
-Anschlusspläne
-Verteileransichten

Protokolle und Prüfberichte
-Dokumentation aller Messungen incl. der Meßwerte
-Sachverständigen-Protokolle
-ggf. Mängelfreimeldungen von festgestellten Mängel
Programmierungsdaten
Diese sind komplett mit dem aktuellen Stand in Papierform sowieam Datenträger im jeweiligen Format der
Anlagenprogrammierung abzugeben. weiter sind sämtliche
Benutzerschlüssel, Passwörter, Kennungen usw. den Unterlagen beizulegen.

Wartungs- und Bedienungsanleitungen
-Bedienungsanleitungen
-Angaben zu vorgeschriebenen Wartungen mit Wartungs-intervall und Wartungsdurchführung, Qualifikation des Durchführenden ggf. Wartungsangebot.

Umfang der Dokumentation Brandmeldetechnik
Ausführungsunterlagen nach VDE 0833 und DIN 14675.
 - Installationsplan mit eingezeichneten Grenzen des
  Sicherungsbereiches, Alarmierungsbereiche, Nutzungsart der
  Melderbereiche, Bezeichnung der zugeordneten Meldergruppen.
 - Meldergruppenverzeichnis
 - Liste der Anlagenteile
 - Blockdiagramm das eine Zuordnung für Benennung und
  Numerierung der Melderbereiche, Meldergruppen und Melder
  enthält
 - Anlagenbeschreibung bestehend aus:
   - Meldergruppenverzeichnis
   - Liste der Anlagenteile
   - Hinweise für besondere Melder
   - Verknüpfung zwischen den Alarmzuständen der
  Meldergruppen.
Sonstige Unterlagen
-Einweisung des Wartungs- und Bedienpersonals
-Maßzeichnungen
-sonstige Unterlagen, die zum Unterhalt der Anlage informell  bzw. notwendig sind.
Menge: 1,000 psch
DIN276-1_08: 449
DIN276_18: 449

**1.15.70 Bilddokumentation Brandschott**
Bilddokumentation eines Brandschotts, nummerische
Aufzählung und Eintragung in eigenen Plan mit
Zuordnung der Typen und Zulassungsbescheinigungen.
Menge: 100,000 Stck
DIN276_18: 449

**1.15.80 Personal für bauseitige Inbetriebnahme**
*** Pauschalposition
Untersttzung bei der Inbetriebnahme bei folgenden Gewerke
-Heizung
-Lüftung
-Rauchschutztüren
-Aufzug
-PV-Anlage
Menge: 1,000 psch
DIN276_18: 449

**1.15.90 Inbetriebnahme der Elektroanlage**
*** Pauschalposition
Inbetriebnahme und Funktionstest der Elektroanlage
in mehreren Abschnitten:
- MZW
- Schule
- Zwischenbau
Menge: 1,000 psch
DIN276_18: 449

**1.15.100 Abstimmung mit Fremdgewerken**
*** Pauschalposition
Folgende Fremdgerwerke:
- Trockenbauer
- Baumeister
- Aufzugsbauer
- HLS
- Maler
- usw.
Menge: 1,000 psch
DIN276_18: 449

#### Abschnitt 1.16 KG 445 Beleuchtungsanlagen

*Hinweis: Vorbemerkung*
Die nachfolgenden Positionen beinhalten die
betriebsfertige Montage und den Anschluss (Strom, DALI)
der Leuchten.

Hinweis: wenn nicht anders vermerkt handelt es sich hier nur um die betriebsfertige Montage von Leuchten.
In diesen Positionen ist zusätzlich zu berücksichtigen:
- rechtzeitiger Abruf der Leuchten beim Lieferanten
- Entgegenahme, verlustsichere Lagerung, Transport
- Entsorgung vom Verpackungsmaterial

**1.16.10 Typ A Feuchtraum-Wannenleuchte, symetrisch, rechteckig,**
Feuchtraum-Wannenleuchte, symetrisch, rechteckig,

Anwendungsbereich  Technikfächen, Lager-, Abstellräume
LeuchtenTyp Anbau
LichtverteilungDirekt
Lichtlenkung Symmetrisch
Montageart  an Decke
Aussehen

direktstrahlende LED Anbauleuchte, rechteeckig, Lichtlenkung direkt mit PC-Diffusor und innenliegnder Prismenstruktur, mit klarer Abdeckung, Abdeckung mit Klammer-Verschlusstechnik, Lichtquelle austauschbar, Montage mittels Montageklammer an Wand/Decke an bauseitiger Wand-,  Deckenkonstruktion, Normgerecht entblendet gemäß EN 12464-1, EN 50419, inkl. Bertriebsgerät und Zubehör

Elektrische Daten: +/- 10%
Spannung (V) AC: 220-240
Frequenz (Hz): 50-60

Länge in mm: 1250-1600
Breite in mm: 100-105
Höhe in mm: 90-95

Gehäuse:
Material: PC
Farbe, RAL: lichtgrau, 7035

Optik:
Reflektormaterial, Farbe: PC
Reflektor, Abdeckung: PC Abdeckung, klar
Verschluss: Schnapp-Verschluss
Material Abdeckung: PC-Abdeckwanne

Lichttechnische Daten:
Leuchtmittel  LED
Farbtemperatur in (K): 4.000
Farbwiedergabe CRI>80
Bemessungslichtstrom in (lm): ca. 3800
MacAdam Stufe: >= SCDM 3
Lumen/Watt: min. 110
Mittlere Lebensdauer: L80 B50 50.000h

Betriebsgerät:
BetriebsgerätDali dimmbar
Dimmbereich 0 - 100%

Zertifizierungen:
Schutzart  : min IP50
Schutzklasse: I
Schlagfestigkeit: IK08

Anschluss:
Anzahl Kabeleinführungen 2,
Anschlussklemme: 5polige Doppelklemme

Besonderheiten:
Anbau an vorhandenen Decken-, Wandflächen

inkl. liefern und betreibsfertig montieren

Freigabe zur Bestellung der Leuchten erfolgt erst mit Bemusterung durch den Bauherren.
Menge: 49,000 St
DIN276_06: 445

**1.16.20 Stahlkettenpendel-Aufhängung f. Feuchtraumwannenleuchte**
Stahlkettenpendel-Aufhängung f. Feuchtraumwannenleuchte

Aufhängevorrichtung als Kettenpendel, aus Stahl,
verzinkt oder vernickelt einfließlich sicherem Befgestigungssystem (Ringöse, Schlauf, etc.) an der Decke und Aufhängebügel, für ie maximale Kettenlänge von 1m.
Menge: 20,000 St
DIN276_06: 445

**1.16.30 Typ B1 Einbauleuchten L= 600 mm**
Typ B1 Einbauleuchten L= 600 mm

Einbauleuchte mit direkter Lichtabgabe, der optische Teil ist standardmäßig mit einem OPAL Diffusor ausgestattet. Die Größe des Profils beträgt ca. 40x65 mm.

Leuchtenkörper aus Aluminiumstrangpressprofil; Oberfläche weiß pulverbeschichtet; LED Lichteinsatz bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß, +/-10%  87 lm/W, min. IP20,
+/-10%  1550 lm, Standardkonfiguration
LED: LED, 4000 K, CRI ≥ 80, L90 / 50000 h, photob. Sicherh. RG 0 - kein Risiko, initial ≤ 3 MacAdam, MR 0.54, MDER 0.49
Abmessungen +/- 10%: Länge 600 mm, Breite  40 mm, Höhe 65mm
Elektrisch: +/-10% 18 W, +/-10% 87 lm/W,
SK1 220-240V, Dali Dimmbar

inkl. liefern und betreibsfertig montieren

Freigabe zur Bestellung der Leuchten erfolgt erst mit Bemusterung durch den Bauherren.
Menge: 5,000 St

**1.16.40 Typ B2 Einbauleuchten L=1200mm**
Typ B2 Einbauleuchten L=1200mm

Einbauleuchte mit direkter Lichtabgabe, der optische Teil ist standardmäßig mit einem OPAL Diffusor ausgestattet. Die Größe des Profils beträgt ca. 40x65 mm.

Leuchtenkörper aus Aluminiumstrangpressprofil; Oberfläche weiß pulverbeschichtet; LED Lichteinsatz bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß, +/-10%  87 lm/W, min. IP20,
+/-10%  3150 lm, Standardkonfiguration
LED: LED, 4000 K, CRI ≥ 80, L90 / 50000 h, photob. Sicherh. RG 0 - kein Risiko, initial ≤ 3 MacAdam, MR 0.54, MDER 0.49
Abmessungen +/- 10%: Länge 1200 mm, Breite  40 mm, Höhe 65mm
Elektrisch: +/-10% 35 W, +/-10% 87 lm/W,
SK1 220-240V, Dali Dimmbar

inkl. liefern und betreibsfertig montieren

Freigabe zur Bestellung der Leuchten erfolgt erst mit Bemusterung durch den Bauherren.
Menge: 16,000 St

**1.16.50 Typ B3 Einbauleuchten L=1800mm**
Typ B3 Einbauleuchten L=1800mm

Einbauleuchte mit direkter Lichtabgabe, der optische Teil ist standardmäßig mit einem OPAL Diffusor ausgestattet. Die Größe des Profils beträgt ca. 40x65 mm.

Leuchtenkörper aus Aluminiumstrangpressprofil; Oberfläche weiß pulverbeschichtet; LED Lichteinsatz bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß, +/-10%  87 lm/W, min. IP20,
+/-10%  4750 lm, Standardkonfiguration
LED: LED, 4000 K, CRI ≥ 80, L90 / 50000 h, photob. Sicherh. RG 0 - kein Risiko, initial ≤ 3 MacAdam, MR 0.54, MDER 0.49
Abmessungen +/- 10%: Länge 1710 mm, Breite  40 mm, Höhe 65mm
Elektrisch: +/-10% 56 W, +/-10% 87 lm/W,
SK1 220-240V, Dali Dimmbar

inkl. liefern und betreibsfertig montieren

Freigabe zur Bestellung der Leuchten erfolgt erst mit Bemusterung durch den Bauherren.
Menge: 9,000 St

**1.16.60 Typ B4 Einbauleuchten L=2400mm**
Typ B4 Einbauleuchten L=2400mm

Einbauleuchte mit direkter Lichtabgabe, der optische Teil ist standardmäßig mit einem OPAL Diffusor ausgestattet. Die Größe des Profils beträgt ca. 40x65 mm.

Leuchtenkörper aus Aluminiumstrangpressprofil; Oberfläche weiß pulverbeschichtet; LED Lichteinsatz bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß, +/-10%  87 lm/W, min. IP20,
+/-10%  3750 lm, Standardkonfiguration
LED: LED, 4000 K, CRI ≥ 80, L90 / 50000 h, photob. Sicherh. RG 0 - kein Risiko, initial ≤ 3 MacAdam, MR 0.54, MDER 0.49
Abmessungen +/- 10%: Länge 2400 mm, Breite  40 mm, Höhe 65mm
Elektrisch: +/-10% 40 W, +/-10% 93 lm/W,
SK1 220-240V, Dali Dimmbar

inkl. liefern und betreibsfertig montieren

Freigabe zur Bestellung der Leuchten erfolgt erst mit Bemusterung durch den Bauherren.
Menge: 23,000 St

**1.16.70 Typ B5 Einbauleuchten L=900mm**
Typ B5 Einbauleuchten L=900mm

Einbauleuchte mit direkter Lichtabgabe, der optische Teil ist standardmäßig mit einem OPAL Diffusor ausgestattet. Die Größe des Profils beträgt ca. 40x65 mm.

Leuchtenkörper aus Aluminiumstrangpressprofil; Oberfläche weiß pulverbeschichtet; LED Lichteinsatz bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß, +/-10%  87 lm/W, min. IP20,
+/-10%  2150 lm, Standardkonfiguration
LED: LED, 4000 K, CRI ≥ 80, L90 / 50000 h, photob. Sicherh. RG 0 - kein Risiko, initial ≤ 3 MacAdam, MR 0.54, MDER 0.49
Abmessungen +/- 10%: Länge 900 mm, Breite  40 mm, Höhe 65mm
Elektrisch: +/-10% 25 W, +/-10% 87 lm/W,
SK1 220-240V,Dali Dimmbar

inkl. liefern und betreibsfertig montieren

Freigabe zur Bestellung der Leuchten erfolgt erst mit Bemusterung durch den Bauherren.
Menge: 3,000 St

**1.16.80 Typ B6 Einbauleuchten L=1500mm**
Typ B6 Einbauleuchten L=1500mm

Einbauleuchte mit direkter Lichtabgabe, der optische Teil ist standardmäßig mit einem OPAL Diffusor ausgestattet. Die Größe des Profils beträgt ca. 40x65 mm.

Leuchtenkörper aus Aluminiumstrangpressprofil; Oberfläche weiß pulverbeschichtet; LED Lichteinsatz bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß, +/-10%  87 lm/W, min. IP20,
+/-10%  3500 lm, Standardkonfiguration
LED: LED, 4000 K, CRI ≥ 80, L90 / 50000 h, photob. Sicherh. RG 0 - kein Risiko, initial ≤ 3 MacAdam, MR 0.54, MDER 0.49
Abmessungen +/- 10%: Länge 1500 mm, Breite  40 mm, Höhe 65mm
Elektrisch: +/-10% 40 W, +/-10% 87 lm/W,
SK1 220-240V,Dali Dimmbar

inkl. liefern und betreibsfertig montieren

Freigabe zur Bestellung der Leuchten erfolgt erst mit Bemusterung durch den Bauherren.
Menge: 2,000 St

**1.16.90 Typ C1 Anbauleuchte rund D= 330mm**
Typ C1 Anbauleuchte rund D= 330mm

Runder Leuchtenkörper
Lampenschirm: weißes, mundgeblasenes, dreischichtiges Opalglas seidenmatt
Oberfläche weiß geeignet für Wand- oder Deckenmontage; komfortables, werkzeugloses Schnellmontagesystem;  absolut homogene  Lichtfarbe 4000 K; Binning initial ≤ 3 MacAdam; CRI ≥ 80; min. 90% des Lichtstromes nach 50000 h Lebensdauer; energieeffiziente LEDs mit hoher Farbwiedergabe; LED Lichteinsatz inkl. Kühlkörper austauschbar; Leuchte mit 2 Kabelöffnungen und Steckklemme für Durchgangsverdrahtung; Schutzart IP40; SK1 220-240V; photobiologische Sicherheit gemäß IEC 62471 Risikogruppe RG 0 - kein Risiko; leuchteninterne Verdrahtung halogenfrei; inkl. Konverter, dimmbar DALI 2;

Allgemein: Decke / Wand, Aufbau, weiß, IP40, ca. 2500 lm,
LED: LED, 4000 K, CRI ≥ 80, L90 / 50000 h, photob. Sicherh. RG 0 - kein Risiko, initial ≤ 3 MacAdam,
Optisch: Opal
Abmessungen: Durchmesser ca. 330 mm, Höhe ca. 70 mm, Elektrisch: dimmbar DALI, ca. 18 W, SK1 220-240V
inkl. liefern und betreibsfertig montieren

Freigabe zur Bestellung der Leuchten erfolgt erst mit Bemusterung durch den Bauherren.
Menge: 17,000 St

**1.16.100 Typ C2 Anbauleuchte rund D= 415mm**
Typ C2  Anbauleuchte rund D= 415mm

Runder Leuchtenkörper
Lampenschirm: weißes, mundgeblasenes, dreischichtiges Opalglas seidenmatt
Oberfläche weiß geeignet für Wand- oder Deckenmontage; komfortables, werkzeugloses Schnellmontagesystem;  absolut homogene  Lichtfarbe 4000 K; Binning initial ≤ 3 MacAdam; CRI ≥ 80; min. 90% des Lichtstromes nach 50000 h Lebensdauer; energieeffiziente LEDs mit hoher Farbwiedergabe; LED Lichteinsatz inkl. Kühlkörper austauschbar; Leuchte mit 2 Kabelöffnungen und Steckklemme für Durchgangsverdrahtung; Schutzart IP40; SK1 220-240V; photobiologische Sicherheit gemäß IEC 62471 Risikogruppe RG 0 - kein Risiko; leuchteninterne Verdrahtung halogenfrei; inkl. Konverter, dimmbar DALI 2;

Allgemein: Decke / Wand, Aufbau, weiß, IP40, ca. 3600 lm,
LED: LED, 4000 K, CRI ≥ 80, L90 / 50000 h, photob. Sicherh. RG 0 - kein Risiko, initial ≤ 3 MacAdam,
Optisch: Opal
Abmessungen: Durchmesser ca. 415 mm, Höhe ca. 80 mm, Elektrisch: dimmbar DALI, ca. 36 W, SK1 220-240V
inkl. liefern und betreibsfertig montieren

Freigabe zur Bestellung der Leuchten erfolgt erst mit Bemusterung durch den Bauherren.
Menge: 9,000 St

**1.16.110 Typ D1 Anbauleuchte groß D= 906mm**
Typ D1 Anbauleuchte groß D= 906mm

Runder Leuchtenkörper aus Aluminium, gerolltes Profil, nahtlos verschweißt; Oberfläche weiß pulverbeschichtet; hochreflektierende Beschichtung für verbesserten Wirkungsgrad; geeignet für Wand- oder Deckenmontage; komfortables, werkzeugloses Schnellmontagesystem; PMMA-Abdeckung; absolut homogene  Lichtfarbe 3000 K; Binning initial ≤ 3 MacAdam; CRI ≥ 80; min. 90% des Lichtstromes nach 50000 h Lebensdauer; energieeffiziente LEDs mit hoher Farbwiedergabe; LED Lichteinsatz inkl. Kühlkörper austauschbar; Leuchte mit 2 Kabelöffnungen und Steckklemme für Durchgangsverdrahtung; Schutzart IP40; SK1 220-240V; photobiologische Sicherheit gemäß IEC 62471 Risikogruppe RG 0 - kein Risiko; leuchteninterne Verdrahtung halogenfrei; inkl. Konverter, Dali dimmbar;

Allgemein: Decke / Wand, Aufbau, weiß, IP40, ca. 15500 lm,
LED: LED, 3000 K, CRI ≥ 80, L90 / 50000 h, photob. Sicherh. RG 0 - kein Risiko, initial ≤ 3 MacAdam, Direkt-Indirekt Anteil
Optisch: Microprimsatisch
Abmessungen: Durchmesser ca. 900 mm, Höhe ca. 110 mm, Elektrisch: Dali dimmbar, ca. 105 W, SK1 220-240V
inkl. liefern und betreibsfertig montieren

Freigabe zur Bestellung der Leuchten erfolgt erst mit Bemusterung durch den Bauherren.
Menge: 14,000 St

**1.16.120 Typ D2 Anbauleuchte groß D=606mm**
Typ D2 Anbauleuchte groß D=606mm

Runder Leuchtenkörper aus Aluminium, gerolltes Profil, nahtlos verschweißt; Oberfläche weiß pulverbeschichtet; hochreflektierende Beschichtung für verbesserten Wirkungsgrad; geeignet für Wand- oder Deckenmontage; komfortables, werkzeugloses Schnellmontagesystem; PMMA-Abdeckung; absolut homogene  Lichtfarbe 3000 K; Binning initial ≤ 3 MacAdam; CRI ≥ 80; min. 90% des Lichtstromes nach 50000 h Lebensdauer; energieeffiziente LEDs mit hoher Farbwiedergabe; LED Lichteinsatz inkl. Kühlkörper austauschbar; Leuchte mit 2 Kabelöffnungen und Steckklemme für Durchgangsverdrahtung; Schutzart IP40; SK1 220-240V; photobiologische Sicherheit gemäß IEC 62471 Risikogruppe RG 0 - kein Risiko; leuchteninterne Verdrahtung halogenfrei; inkl. Konverter, Dali dimmbar;

Allgemein: Decke / Wand, Aufbau, weiß, IP40, ca. 10500 lm,
LED: LED, 3000 K, CRI ≥ 80, L90 / 50000 h, photob. Sicherh. RG 0 - kein Risiko, initial ≤ 3 MacAdam, Direkt-Indirekt Anteil
Optisch: Microprimsatisch
Abmessungen: Durchmesser ca. 600 mm, Höhe ca. 110 mm, Elektrisch: Dali dimmbar, ca. 71 W, SK1 220-240V
inkl. liefern und betreibsfertig montieren

Freigabe zur Bestellung der Leuchten erfolgt erst mit Bemusterung durch den Bauherren.
Menge: 31,000 St

**1.16.130 Typ D3 Anbauleuchte groß D=450mm**
Typ D3 Anbauleuchte groß D=450mm

Runder Leuchtenkörper aus Aluminium, gerolltes Profil, nahtlos verschweißt; Oberfläche weiß pulverbeschichtet; hochreflektierende Beschichtung für verbesserten Wirkungsgrad; geeignet für Wand- oder Deckenmontage; komfortables, werkzeugloses Schnellmontagesystem; PMMA-Abdeckung; absolut homogene  Lichtfarbe 3000 K; Binning initial ≤ 3 MacAdam; CRI ≥ 80; min. 90% des Lichtstromes nach 50000 h Lebensdauer; energieeffiziente LEDs mit hoher Farbwiedergabe; LED Lichteinsatz inkl. Kühlkörper austauschbar; Leuchte mit 2 Kabelöffnungen und Steckklemme für Durchgangsverdrahtung; Schutzart IP40; SK1 220-240V; photobiologische Sicherheit gemäß IEC 62471 Risikogruppe RG 0 - kein Risiko; leuchteninterne Verdrahtung halogenfrei; inkl. Konverter, Dali dimmbar;

Allgemein: Decke / Wand, Aufbau, weiß, IP40, ca. 5200 lm,
LED: LED, 3000 K, CRI ≥ 80, L90 / 50000 h, photob. Sicherh. RG 0 - kein Risiko, initial ≤ 3 MacAdam, Direkt-Indirekt Anteil
Optisch: Microprimsatisch
Abmessungen: Durchmesser ca. 450 mm, Höhe ca. 110 mm, Elektrisch: Dali dimmbar, ca. 36 W, SK1 220-240V
inkl. liefern und betreibsfertig montieren

Freigabe zur Bestellung der Leuchten erfolgt erst mit Bemusterung durch den Bauherren.
Menge: 27,000 St

**1.16.140 Typ E Einbauleuchte ballwurfsicher L= 1550mm**
Typ E Einbauleuchte ballwurfsicher L= 1550mm

Einbauleuchte, Gipskartondecke
Material Gehäuse Stahlblech Raster (weiß)
pulverbeschichtet, verstärkt mit Stahlstäben,
gesichert durch vier Schrauben und zwei Stahlseile
optisches System RWL (verstärktes weißes Raster), symmetrische  Lichtverteilung
elektr. Ausrüstung lineare LED-Module der letzten Generation, installiert auf belüftetem Aluminiumboden, abgedeckt
mit linearem, mattierten Diffusor; elektronische
LED-Treiber mit Übertemperaturschutz und
erweitertem Temperaturbereich, schraubenlose
Klemmleiste mit Zugentlastung, max. 2,5mm2
Schutzart min.  IP 20
mit  dimmbaren elektron. Vorschaltgeräten,

LED-Leuchte mit direkterbreiter Lichtverteilung. Die Leuchte ist ballwurfsicher.

Allgemein: Decke, Einbau, weiß, IP40, ca. 14500 lm,
LED: LED, 3000 K, CRI ≥ 80, L90 / 50000 h, photob. Sicherh. RG 0 - kein Risiko, initial ≤ 3 MacAdam, Direkt Anteil
Abmessungen: Länge ca. 1550mm, Breite ca. 310mm,  , Elektrisch: Dali dimmbar, ca. 130 W, SK1 220-240V
inkl. liefern und betreibsfertig montieren

Freigabe zur Bestellung der Leuchten erfolgt erst mit Bemusterung durch den Bauherren.
Menge: 40,000 St

**1.16.150 Typ F1 Holz Anbauleuchte D=850mm**
Typ F1 Holz Anbauleuchte D=850mm

Runder Leuchtenkörper aus Holz Oberfläche OAK
geeignet für Wand- oder Deckenmontage; komfortables, werkzeugloses Schnellmontagesystem; PMMA-Abdeckung; absolut homogene  Lichtfarbe 3000 K; Binning initial ≤ 3 MacAdam; CRI ≥ 80; min. 90% des Lichtstromes nach 50000 h Lebensdauer; energieeffiziente LEDs mit hoher Farbwiedergabe; LED Lichteinsatz inkl. Kühlkörper austauschbar; Leuchte mit 2 Kabelöffnungen und Steckklemme für Durchgangsverdrahtung; Schutzart IP40; SK1 220-240V; photobiologische Sicherheit gemäß IEC 62471 Risikogruppe RG 0 - kein Risiko; leuchteninterne Verdrahtung halogenfrei; inkl. Konverter, Dali dimmbar;

Allgemein: Decke / Wand, Aufbau, Holz OAK  IP20, ca. 10500 lm, LED: LED, 3000 K, CRI ≥ 80, L90 / 50000 h, photob. Sicherh. RG 0 - kein Risiko, initial ≤ 3 MacAdam,
Optisch: Microprimsatisch
Abmessungen: Durchmesser ca. 850 mm, Höhe ca. 110 mm, Elektrisch: Dali dimmbar, ca. 109 W, SK1 220-240V
inkl. liefern und betreibsfertig montieren

Freigabe zur Bestellung der Leuchten erfolgt erst mit Bemusterung durch den Bauherren.
Menge: 2,000 St

**1.16.160 Typ F2 Holz Anbauleuchte D=600mm**
Typ F2 Holz Anbauleuchte D=600mm

Runder Leuchtenkörper aus Holz Oberfläche OAK
geeignet für Wand- oder Deckenmontage; komfortables, werkzeugloses Schnellmontagesystem; PMMA-Abdeckung; absolut homogene  Lichtfarbe 3000 K; Binning initial ≤ 3 MacAdam; CRI ≥ 80; min. 90% des Lichtstromes nach 50000 h Lebensdauer; energieeffiziente LEDs mit hoher Farbwiedergabe; LED Lichteinsatz inkl. Kühlkörper austauschbar; Leuchte mit 2 Kabelöffnungen und Steckklemme für Durchgangsverdrahtung; Schutzart IP40; SK1 220-240V; photobiologische Sicherheit gemäß IEC 62471 Risikogruppe RG 0 - kein Risiko; leuchteninterne Verdrahtung halogenfrei; inkl. Konverter, Dali dimmbar;

Allgemein: Decke / Wand, Aufbau, Holz OAK  IP20, ca. 6600 lm, LED: LED, 3000 K, CRI ≥ 80, L90 / 50000 h, photob. Sicherh. RG 0 - kein Risiko, initial ≤ 3 MacAdam,
Optisch: Microprimsatisch
Abmessungen: Durchmesser ca. 600 mm, Höhe ca. 110 mm, Elektrisch: Dali dimmbar, ca. 76 W, SK1 220-240V
inkl. liefern und betreibsfertig montieren

Freigabe zur Bestellung der Leuchten erfolgt erst mit Bemusterung durch den Bauherren.
Menge: 5,000 St

**1.16.170 Typ F3 Holz Anbauleuchte D=400mm**
Typ F3 Holz Anbauleuchte D=400mm

Runder Leuchtenkörper aus Holz Oberfläche OAK
geeignet für Wand- oder Deckenmontage; komfortables, werkzeugloses Schnellmontagesystem; PMMA-Abdeckung; absolut homogene  Lichtfarbe 3000 K; Binning initial ≤ 3 MacAdam; CRI ≥ 80; min. 90% des Lichtstromes nach 50000 h Lebensdauer; energieeffiziente LEDs mit hoher Farbwiedergabe; LED Lichteinsatz inkl. Kühlkörper austauschbar; Leuchte mit 2 Kabelöffnungen und Steckklemme für Durchgangsverdrahtung; Schutzart IP40; SK1 220-240V; photobiologische Sicherheit gemäß IEC 62471 Risikogruppe RG 0 - kein Risiko; leuchteninterne Verdrahtung halogenfrei; inkl. Konverter, Dali dimmbar;

Allgemein: Decke / Wand, Aufbau, Holz OAK  IP20, ca. 3900 lm, LED: LED, 3000 K, CRI ≥ 80, L90 / 50000 h, photob. Sicherh. RG 0 - kein Risiko, initial ≤ 3 MacAdam,
Optisch: Microprimsatisch
Abmessungen: Durchmesser ca. 400 mm, Höhe ca. 110 mm, Elektrisch: Dali dimmbar, ca. 52 W, SK1 220-240V
inkl. liefern und betreibsfertig montieren

Freigabe zur Bestellung der Leuchten erfolgt erst mit Bemusterung durch den Bauherren.
Menge: 3,000 St

**1.16.180 Typ G Einbauleuchte L=300mm**
Typ G  Einbauleuchte L=300mm

Leuchtenkörper aus Aluminiumstrangpressprofil; Oberfläche weiß pulverbeschichtet; LED Lichteinsatz Reflektor asymmetrich bestehend aus hochreflektierend lackiertem Aluminium; LED Lichteinsatz inkl. Kühlkörper austauschbar; Lichtfarbe 4000 K; Binning initial ≤ 3 MacAdam; CRI ≥ 80; min. 90% des Lichtstromes nach 50000 h Lebensdauer; energieeffiziente LEDs mit hoher Farbwiedergabe; HPO (High Performance Opal) Abdeckung für homogene Ausleuchtung;  Schutzart min.  IP20; SK1 220-240V; photobiologische Sicherheit gemäß IEC 62471 Risikogruppe RG 0 - kein Risiko; leuchteninterne Verdrahtung halogenfrei;

Allgemein: Decke, Einbau, weiß,  min. IP20,
+/-10%  1200 lm, Standardkonfiguration
LED: LED, 4000 K, CRI ≥ 80, L90 / 50000 h, photob. Sicherh. RG 0 - kein Risiko, initial ≤ 3 MacAdam, MR 0.54, MDER 0.49
Abmessungen +/- 10%: Länge 300 mm, Breite 60 mm, Höhe 130mm
Elektrisch: +/-10% 8 W, SK1 220-240V

inkl. liefern und betreibsfertig montieren

Freigabe zur Bestellung der Leuchten erfolgt erst mit Bemusterung durch den Bauherren.
Menge: 18,000 St

**1.16.190 Typ H Anbauleuchten Raster LxB=600 mm**
Typ H Anbauleuchte Raster LxB=600 mm

Leuchte 600x600 mm zur aufgesetzten Installation auf Modulplatten, im Farbton Neutral White 4000K. Das Leuchtengehäuse besteht aus einem stranggepressten, weißen Rahmen, einem Streuschirm aus satiniertem Methacrylat für die Emission der Allgemeinbeleuchtung sowie einer hinteren Verschlussplatte aus Blech. Die LED-Leuchten sind auf dem Perimeter angebracht, und der elektronische Treiber befindet sich im oberen Teil des Produkts.
Installation = Als aufliegende Leuchte auf Modulplatten 600x600 mm.
Farben
Weiß

Montage
Deckenanbauleuchte, Komplett mit elektronischen Bauteilen

Allgemein: Decke, Anbau, weiß, +/-10%  111 lm/W, min. IP20,
+/-10%  3700 lm, Standardkonfiguration
LED: LED, 4000 K, CRI ≥ 80, L90 / 50000 h, photob. Sicherh. RG 0 - kein Risiko, initial ≤ 3 MacAdam, MR 0.54, MDER 0.49
Abmessungen +/- 10%: Länge 600 mm, Breite  600 mm, Höhe 39mm
Elektrisch: +/-10% 33 W, +/-10% 111 lm/W,
SK1 220-240V, Dali Dimmbar

inkl. liefern und betreibsfertig montieren

Freigabe zur Bestellung der Leuchten erfolgt erst mit Bemusterung durch den Bauherren.
Menge: 14,000 St

**1.16.200 Bemusterung von Leuchten**
*** Pauschalposition
Bemusterung von Leuchten
Anforderung von ausgeschriebenen Leuchten zur örtlichen Bemusterung zur Bewertung der Einbausituationen.
In dieser Position sind alle Kosten wie Koordination, Bestellung, Einbau in Musterdecken, Rückbau, Verpackung und Versandt, profisorische Stromversorgung der Leuchte usw. einzukalkulieren.
Menge: 1,000 psch
DIN276_18: 445

#### Abschnitt 1.17 KG 446 Blitzschutz und Erdungsanlagen

*Hinweis: Techn. Vorbemerkungen: Blitzschutz- und Erdungsanlagen*
Für das Gebäude ist eine äußere und innere Blitzschutzanlage zum Schutz der Personen und Anlagen gegen die magnetischen und elektrischen Auswirkungen des Blitzstroms nach DIN VDE  0185 vorgesehen.

Die Planung und Ausführung der äußeren Blitzschutz- und Erdungsanlage liegt im Leistungsbereich der Branddirektion München.

*Hinweis: Vortext für Objekte mit äußerem Blitzschutz*
Vortext für Objekte mit äußerem Blitzschutz

Der Blitz- und Überspannungsschutz ist nach den derzeit geltenden Normen auszuführen.

Folgende Normen sind im jeweils aktuellen Stand bei der Realisierung zu berücksichtigen:

DIN VDE 0100-100 - Errichten von Niederspannungsanlagen - Allgemeine Grundsätze, Bestimmungen allgemeiner Merkmale, Begriffe
DIN EN 62305 (VDE 0185-305) Teil 1 - 4, Blitzschutz, einschließlich aller Beiblätter und Berichtigungen
DIN VDE 0100-443 - Errichten von Niederspannungsanlagen - Schutz bei Überspannungen infolge atmosphärischer Einflüsse oder von Schalthandlungen
DIN VDE 0100-534 - Errichten von Niederspannungsanlagen -Überspannungsschutzeinrichtungen (ÜSE)
DIN VDE 0100-540 - Errichten von Niederspannungsanlagen - Auswahl und Errichtung elektrischer Betriebsmittel - Erdungsanlagen, Schutzleiter und Schutzpotentialausgleichsleiter
DIN VDE 0100-410 - Schutzmaßnahmen - Schutz gegen elektrischen Schlag

DIN EN 60664-1 (VDE 0110-1) - Isolationskoordination für elektrische Betriebsmittel in Niederspannungsanlagen
DIN CLC/TS 61643-12 (VDE V 0675-6-12) Überspannungsschutzgeräte für Niederspannung - Teil 12: Überspannungsschutzgeräte für den Einsatz in Niederspannungsanlagen - Auswahl und Anwendungsgrundsätze
DIN CLC/TS 61643-22 (VDE V 0845-3-2) Überspannungsschutzgeräte für Niederspannung - Teil 22: Überspannungsschutzgeräte für den Einsatz in Telekommunikations- und signalverarbeitenden Netzwerken - Auswahl- und Anwendungsprinzipien
DIN EN 50310 (VDE 0800-2-310) Telekommunikations- technische Potentialausgleichsanlagen für Gebäude und andere Strukturen

DIN 18014 - Fundamenterder - Allgemeine Planungsgrundlagen

Für die Anlage wird eine äußere und innere Blitzschutzanlage nach DIN EN 62305 (VDE 0185-305) errichtet.
Die Erdung erfolgt über das Fundamentringleitungssystem der Blitzschutzanlage und ist nach DIN 18014 auszuführen und entsprechend der
DIN 18014 Anhang A zu dokumentieren. Diese Leistungen sind durch eine zertifizierte Blitzschutzfachkraft auszuführen.

Der Potentialausgleich des Gebäudes hat nach den gültigen DIN VDE-Normen, den IEC-Richtlinien sowie geltenden Bauordnungen zu erfolgen.
Zum Schutz der elektrotechnischen Systeme des Gebäudes gegen von außen eindringende Blitzströme bzw. Überspannungen aus atmosphärischen Entladungen, Überspannungen durch Schalthandlungen,
Längsinduktionen oder anderer elektromagnetischer Einflüsse ist ein Überspannungsschutzkonzept nach DIN VDE 0185-305 und VDE 0100, Teil 443 und Teil 534 vorgesehen.
Das Konzept muss alle Gewerke erfassen und muss systemdurchgängig sein.Das Überspannungsschutzkonzept muss ständig auf den endgültigen Fertigstellungstand des Gebäudes fortgeschrieben werden und muss Bestandteil der Dokumentation sein.
Der Schutz umfasst neben der Niederspannungsverbraucheranlage auch die fernmelde- und informationstechnischen Systeme nach DIN VDE 0845-2, sofern sich die Systeme und Verkabelungen außerhalb des Gebäudes befinden.

Nach DIN EN 62305-4 (VDE 0185-305-4) ist der Schutz der inneren elektrischen und elektronischen Systeme gegen Blitz und Überspannungen zu berücksichtigen. VDE 0100-443 schreibt den Schutz gegen transiente Überspannungen vor,
wenn z.B. in Gebäuden Auswirkungen auf Einzelpersonen zu erwarten sind und Betriebsmittel der Überspannungskategorie I oder II errichtet sind.

DIN EN 62305-4 (VDE 0185-305-4) und DIN CLC/TS 61643-22 (VDE V 0845-3-2) sehen für alle Blitzschutzzonenübergänge Blitzstrom- bzw. Überspannungsableiter, wie folgt, vor:

Spannungsversorgung:
LPZ 0A zu LPZ 1 -> Typ 1 Ableiter
LPZ 0A zu LPZ 2 -> Typ 1 + Typ 2 Ableiter
LPZ 0B zu LPZ 1 -> Typ 2 Ableiter
LPZ 0B zu LPZ 2 -> Typ 2 Ableiter
LPZ 1 zu LPZ 2 -> Typ 2 Ableiter
LPZ 2 zu LPZ 3 -> Typ 3 Ableiter

Informations-, Kommunikations- und MSR-Technik:
LPZ 0A zu LPZ 1 -> D 1 Ableiter
LPZ 0A zu LPZ 2 -> D 1/C2 Ableiter
LPZ 0B zu LPZ 1 -> C2 Ableiter
LPZ 0B zu LPZ 2 -> C2 Ableiter
LPZ 1 zu LPZ 2 -> C 2 Ableiter
LPZ 2 zu LPZ 3 -> C 1 Ableiter

Zwischen dem äußeren Blitzschutz und den metallenen Installationen, sowie elektrischen Anlagen (Energieversorgung) und den elektronischen Anlagen (Telekommunikation, MSR, IT usw.) ist nach DIN EN 62305-3 (VDE 0185-305-3),
Kapitel 6, ein Blitzschutz-Potentialausgleich zu erstellen.
Demnach sind alle metallenen Rohre bzw. Kabel, der in die bauliche Anlage eingeführten Versorgungsleitungen, direkt oder indirekt
(über Blitzstrom-Ableiter Typ 1 oder Kat. D1) am Blitzschutz-Potentialausgleich anzuschließen. Dieser ist möglichst nahe an der Eintrittsstelle der metallenen Rohre bzw. Kabel zu erstellen.

Nach DIN VDE 0100-534 ist die erste Überspannung-Schutzeinrichtungen (ÜSE) innerhalb des Gebäudes in der Nähe des Speisepunktes der Anlage zu errichten. Dies kann z.B. beim Hausanschluss oder in der Hauptverteilungsanlage (Hauptschaltanlage), die dem Speisepunkt folgt, sein.
Für diese erste Überspannungs-Schutzeinrichtung ist neben dem Anschluss an den Schutzleiter (PE) ein zusätzlicher Anschluss an die Haupterdungsschiene vorzusehen. Nachfolgende Überspannungsableiter Typ 2 sollten mit einer zusätzlichen Verbindung zur örtlichen Potentialausgleichsschiene versehen werden.

Demnach ist, zum Schutz der elektrotechnischen Systeme des Gebäudes gegen von außen eindringende Blitzströme bzw. Überspannungen aus atmosphärischen Entladungen, am Gebäudeeintritt ein Blitzstromableiter Typ 1 vorzusehen.
Nachgeschaltete Unterverteilungen, Gewerkeverteilungen, Schaltanlagen, USV- und Notstromanlagen erhalten zum Zweck des Überspannungsschutzes eingangsseitig einen Überspannungsableiter Typ 2.

Für Endstromkreise, an denen elektrische Betriebsmittel mit hoher Verfügbarkeit betrieben werden, sind zusätzliche Schutzmaßnahmen zu treffen, wenn die zu schützenden Betriebsmittel außerhalb des wirksamen Schutzbereichs der vorgelagerten Überspannungs-Schutzeinrichtung liegen
(nach DIN VDE 0100-534 entspricht dies einem Abstand > 10 m) oder durch parallele Verlegungen von Leitungen bzw. andere Ursachen Überspannungen induziert werden können. Als Schutzmaßnahme sind Überspannungs-Ableiter Typ 3 (Feinschutz) am Anschlusspunkt der Betriebsmittel (z.B. Steckdose) zu installieren.

Zusätzlich sollte nach VDE 0100-443 ein Schutz gegen Schaltüberspannungen berücksichtigt werden, sobald Betriebsmittel errichtet werden, die Schaltüberspannungen erzeugen können, die über der zugeordneten Überspannungskategorie liegen. Diese wären z.B. zu erwarten, bei Generatoreinspeisungen,
bei Induktiven und kapazitiven Lasten, Speichereinheiten oder hohen Lastströmen.
Als Schutzmaßnahme können hier Überspannungsschutzgeräte Typ 2 (Mittelschutz) oder Typ 3 (Feinschutz) am Anschlusspunkt dieser störenden Betriebsmittel gesetzt werden, welche ein Ausbreiten dieser Transienten verhindern.

Die entsprechenden Vorsicherungen zu den Blitzstrom- und Überspannungsableitern sind aus den Datenblättern der Hersteller zu entnehmen. Grundsätzlich ist ein vorsicherungsfreier Einsatz der Überspannungsschutzgeräte ist zu bevorzugen,
da dieser u.a. die Möglichkeit kürzerer Leitungslängen bietet und sich positiv auf den erreichbaren Schutzpegel auswirkt.

Es sind die Richtlinien von der Vereinigung Deutscher Elektrizitätswerke (VDEW) bzw. des Verbands Deutscher Netzbetreiber (VDN) zu berücksichtigen: Richtlinie für den Einsatz von Überspannungs-Schutzeinrichtungen (ÜSE) Typ 1 in Hauptstromversorgungssystemen.

Die Kurzschlussfestigkeit ISCCR muss gemäß DIN VDE 0100-534 gleich oder größer als der am Einbauort zu erwartende maximale Kurzschlussstrom sein. Bei Typ 1 Ableitern mit Funkenstrecken muss das Folgestromlöschvermögen Ifi mindestens dem am Einbauort,
zwischen Außenleiter und Neutralleiter, zu erwartenden Kurzschlussstrom entsprechen.

Die eingesetzten Blitzstrom- und Überspannungsableiter haben die für Sie zutreffenden Produktnormen IEC 61643 Teile 11/21 zu erfüllen bzw. müssen entsprechend klassifiziert sein.
Darüber hinaus müssen Sie neben der CE-Kennzeichnung auch über eine Approbation eines unabhängigen Prüfinstituts wie KEMA-EUR, VDE oder ÖVR verfügen.

Vorzugsweise sind Blitz- und Überspannungsableiter einzusetzen, bei denen die Möglichkeit des Prüfens der Ableiter besteht, ohne dass dafür der Stromkreis unterbrochen werden muss.
Diese Prüfungen müssen neben dem Defekt auch Vorschädigungen der Ableiter erkennen. Die Prüfungen müssen dokumentierbar sein. Ausnahmen bedürfen der Rücksprache mit den Planungsverantwortlichen.

Um eine energetische Koordination nach EN 62305-4 (VDE 0185-305-4) einhalten zu können, ist ein einheitliches Fabrikat einzusetzen. Werden innerhalb eines Gewerks Überspannungsschutzgeräte unterschiedlicher Hersteller verwendet,
so ist die Koordination durch den AN mittels Prüfung oder Berechnung nachzuweisen. Die Hinweise in VDE-ABB-Merkblatt Nr.19 "Koordination von Überspannungsschutz-Einrichtungen verschiedener Hersteller" sind zu beachten.

*Hinweis: Fundamenterder und Ringerder*
Katalog-Nr. _Stamm LV/1/ 1.26.
Fundamenterder und Ringerder
Fundamenterder verzinkt und Ringerder V4A, einschließlich Verbindungsmaterial in vorhandenen Fundamentgraben
bauseitigen Einbetonieren auf Abstandhaltern einlegen und einbringen

*Hinweis: Blitzschutz*

**1.17.10 Alu-Runddraht-Draht 8mm / 50mm² AlMgSi**
Alu-Runddraht-Draht 8mm / 50mm² AlMgSi

Runddraht nach DIN EN 62561-2 (VDE 0185 Teil 202), für
den Einsatz bei Blitzschutz- und Erdungsanlagen.
Durchmesser Ø Leiter: 8 mm
Querschnitt: 50 mm2
Werkstoff: AlMgSi
Eigenschaften: weich-tordierbar
Normenbezug: in Anlehnung an DIN EN 62561-2
inkl. tordieren
Menge: 450,000 m

**1.17.20 Klemme mit Sechskantschraube St/tZn**
Klemme mit Sechskantschraube St/tZn

MV-Klemmen Mehrzweck-Verbindungsklemme zur universellen Verwendung als Kreuz-, T- und Parallelklemme
für Rundleiter, Blitzstromtragfähig
geprüft nach EN 62561-1
mit Sechskantschraube und Gewinde im Unterteil
Werkstoff Klemme: St/tZn
Klemmbereich Rd: 8-10 mm
Materialstärke: 2,5 mm
Normenbezug: DIN EN 62561-1
Menge: 200,000 Stk

**1.17.30 Dehnungsstück Ausführung rund**
Dehnungsstück Ausführung rund

Dehnungsstücke zum temperaturbedingten Längenausgleich für längeren Leitungen
bei Haltern mit loser Leitungsführung
Werkstoff: Al
Abmessung: Ø8 mm
Länge: ca. 395 mm
Normenbezug: DIN EN 62561-2
Menge: 20,000 Stk

**1.17.40 Überbrückungsband Ausführung kurz Al**
Überbrückungsband Ausführung kurz Al

Überbrückungsbänder zum Verbinden von Metallverkleidungen oder als Dehnungsausgleichsstück,
inkl. Niet- oder Schraubverbindung.
Werkstoff: Al
Länge: 180 mm
Befestigung: [8x] Ø5,2 / [2x] Ø10,5 mm
Normenbezug: DIN EN 62561-1
Menge: 30,000 Stk

**1.17.50 Überbrückungsband Ausführung lang mit Mittelbohrung Al**
Überbrückungsband Ausführung lang mit Mittelbohrung Al

Überbrückungsbänder zum Verbinden von Metallverkleidungen oder als Dehnungsausgleichsstück, inkl. Niet- oder Schraubverbindung. mit Mittelbohrung für Kreuzungspunkte
Werkstoff: Al
Länge: 300 mm
Befestigung: [8x] Ø5,2 / [3x] Ø10,5 mm
Mittelbohrung: 10,5 mm
Normenbezug: DIN EN 62561-1
Menge: 20,000 Stk

**1.17.60 Überbrückungsseil Länge 200 mm**
Überbrückungsseil Länge 200 mm

Überbrückungsseile zum Verbinden oder Überbrücken von Metallverkleidungen
durch Schrauben, Befestigungslöcher 1x 10,5 mm und 2x
6,5 mm
Länge: 200 mm
Werkstoff Kabelschuh: Al
Werkstoff Seil: Cu
Querschnitt: 16 mm2
Menge: 10,000 Stk

**1.17.70 Überbrückungsseil Länge 400 mm**
Überbrückungsseil Länge 400 mm

Überbrückungsseile zum Verbinden oder Überbrücken von Metallverkleidungen durch Schrauben,
Befestigungslöcher 1x 10,5 mm und 2x 6,5 mm
Länge: 400 mm
Werkstoff Kabelschuh: Al
Werkstoff Seil: Cu
Querschnitt: 16 mm2
Menge: 15,000 Stk

**1.17.80 Regenrohrschelle St/tZn Klemmbereich Rohr D 100mm**
Katalog-Nr. _Stamm LV/1/ 1.26. 180.
Regenrohrschelle St/tZn Klemmbereich Rohr D 100mm

Regenrohrschellen zum Anschluss von Regenfallrohren in
den Blitzschutz-
Potentialausgleich nach EN 62305
Werkstoff: St/tZn
Klemmbereich Rohr Ø: 100 mm
Bohrung Ø: 11 mm
Normenbezug: DIN EN 62561-1
Menge: 10,000 Stk

*Hinweis: Fangstangen usw.*

**1.17.90 Fangstange Flachdach Höhe 1000 mm**
Fangstange für Fangstange Flachdach Höhe 1000 mm

Fangstange für Flchdächer zum Schutz für z.B. Solarthermie-Module, Photovoltaik-Generatoren oder andere Aufbauten auf Steildächern. Die Montage der Fangstange erfolgt mittels Dreibein und Betonplatten zur Beschwerung

Werkstoff Fangstange: Al
Länge: 1000 mm
Spannbereich: 120-240 mm
Normenbezug: DIN EN 62561-2
inkl. passende Halterung
Menge: 16,000 Stk

*Hinweis: Trennstellen, Kästen usw.*

**1.17.100 Nummernschild**
Nummernschild

Werkstoff: Al
Klemmbereich Rd / Fl: 7-10 / 30 mm
Zahlenbereich 1 bis 99
inkl. Prägung gem. W+M bzw. Ausführung
Menge: 20,000 Stk

**1.17.110 Klemm-Trennstellen**
Klemm-Trennstellen

Klemm-Trennstellen mit Isolierstück und Trennlasche
zum Verbinden der Ableitung mit der Erdeinführung
Zur Trennstellen Funktion auf dem Dach.
Für die Verbindung unterschiedlicher Materalien geeignet
Werkstoff: St/tZn
Klemmbereich Rd / Fl: 8-10 / 30-40 mm
Normenbezug: DIN EN 62561-1
Menge: 20,000 Stk

*Hinweis: Messung, Dokumentation usw.*

**1.17.120 Sachverständigenabnahme Blitzschutz**
*** Pauschalposition
Sachverständigenabnahme Blitzschutz

Sachverständigenabnahme der kompletten Blitzschutzanlage zusammen mit einem behördlich anerkannten Sachverständigen. Der AN bereitet alle für die Abnahme erforderlichen Unterlagen vor.
Falls vom AG/Planer Unterschriften notwendig sind, müssen diese rechtzeitig eingeholt werden.
Der AN beauftragt den Sachverständigen und muss bei der Abnahme anwesend sein (deutschsprachig, Bauleiter/Projektleiter)
Der AN organisiert eigenverantwortlichden den Termin mit allen erforderlichen Personen nach Abruf vom AG/Ing. Büro und läd zu diesem ein.
Das mängelfreie Protokoll muss in 3-facher Ausführung erfolgen. Vorab in digitaler Form.
Menge: 1,000 psch

**1.17.130 Prüfung und Messung der gesamten Blitzschutz- und Erdungsanlage**
*** Pauschalposition
Prüfung und Messung der gesamten Blitzschutz- und Erdungsanlage

Prüfung und Messung der gesamten Blitzschutz- und Erdungsanlage mit Skizze, Messprotokollen und Prüfbericht.
Menge: 1,000 psch

**1.17.140 Messungen an Trennstellen**
*** Pauschalposition
Messungen an Trennstellen

Messungen an Trennstellen der Erdeinführungen zur Ermittlung der einzelnen Erdungswiderstände.
Menge: 1,000 psch

*Hinweis: Potentialausgleich*

**1.17.150 Potentialausgleichsschiene Stahl verz 8x1,5-25mm2 40x4mm**
Potentialausgleichsschiene Stahl verz 8x1,5-25mm2 40x4mm

Potentialausgleichsschiene Stahl verz 8x1,5-25mm2 40x4mm
gemäß DIN VDE 0618-1 (VDE 0618-1) mit folgenden Eigenschaften:
- verzinkter Stahl
- Anschluss für 8 x 1,5 bis 25 mm2
- ein Flachband bis 40 mm x 4 mm, und Massivrundleiter, Durchmesser 8 bis 10 mm
Menge: 10,000 St
Leistungsbereichkatalog: 444

**1.17.160 Potentialausgleichsschiene Fl, Rd**
Potentialausgleichsschiene Fl, Rd

Potentialausgleichsschiene Fl, Rd mit Reihenklemmensystem für den Hauptpotentialausgleich, gemäß DIN VDE 0100 Teil 410/540 und den Blitzschutz- Potentialausgleich nach EN 62305 und DIN EN 50164-1 mit folgenden Eigenschaften:
- Anschluss (ein-/mehrdrähtig): mind. 7 x 2,5-25mm2
- Querschnitt: ca. 100mm2
- Klemmschiene: Ms/gal Sn
- Anschluss Fl: 1 x -30x4mm
- Anschluss Rd (ein-/mehrdrähtig/Seil): mind. 2 x 8-10 mm oder 16-95mm2
Menge: 5,000 St

**1.17.170 Potentialausgleichsschiene Rd**
Potentialausgleichsschiene Rd

Potentialausgleichsschiene Rd mit Reihenklemmensystem für den Hauptpotentialausgleich, gemäß DIN VDE 0100 Teil 410/540 und den Blitzschutz- Potentialausgleich nach EN 62305 undDIN EN 50164-1 mit folgenden Eigenschaften:
- Anschluss (ein-/mehrdrähtig): mind. 13 x 2,5-25mm2
- Querschnitt: ca. 100mm2
- Klemmschiene: Ms/gal Sn
- Anschluss Rd (ein-/mehrdrähtig/Seil): mind. 1 x 8-10 mm oder 16-95mm2
Menge: 5,000 St

**1.17.180 Erdungsschellen für Rohre 10-27mm**
Erdungsschellen für Rohre 10-27mm

Erdungsschellen für Rohre 10-27mm
zum Einbinden von Rohren in den Potentialausgleich mit stetig verstellbarem Spannband und folgenden Eigenschaften:
- Werkstoff: NIRO
- Klemmbereich Rohr Ø: ca. 10-27 mm
- Abmessung Band: ca. 135x14x0,3mm
- Anschlussleiterquerschnitt: 2,5-10mm2
Menge: 30,000 St

**1.17.190 Erdungsschellen für Rohre 27-168mm**
Erdungsschellen für Rohre 27-168mm

Erdungsschellen für Rohre 27-168mm
mit Zacken für das Anbinden von Rohren mit Oberflächenschutz in den Blitzschutz-Potentialausgleich gemäß EN 62305 und Potentialausgleich nach VDE 0100 Teil 410/540 mit folgenden Eigenschaften:
- Anwendbar für Oberflächen (z.B. Lacke, Pulverbeschichtungen)
bis zu einer Schichtdicke von 0,2 mm
- Werkstoff: NIRO
- Klemmbereich Rohr Ø: 27-168 mm (3/4-6'')
- Normenbezug: DIN EN 50164-1
Menge: 30,000 St

**1.17.200 Überbrückungsbauteil von.Bewegungsfugen Erdung niro**
Überbrückungsbauteil von.Bewegungsfugen Erdung niro

Überbrückungsbauteil von.Bewegungsfugen Erdung Stahlband, niro  im Polystyrol-Körper für den Einbau an bauseitigen Elementen, inkl. notwendigen und systembedingten Zubehör.
Menge: 15,000 St
Leistungsbereichkatalog: 050

*Hinweis: Erdungsanlagen*
Erdungsanlagen Mastleuchten

**1.17.210 NiRo Fl 30x3,5mm V4A**
NiRo Fl 30x3,5mm V4A

Leitung DIN EN 62561-2 in Gräben NiRo Fl 30x3,5mm V4A, inklusive Verbinder, Klemmen und Bandagen,
verlegung im Erdreich
Menge: 500,000 m

**1.17.220 Kennzeichnung für Anschlussfahnen PVC 70 mm Farbe grün/gelb**
Katalog-Nr. _Stamm LV/1/ 1.26. 60.
Kennzeichnung für Anschlussfahnen PVC 70 mm Farbe grün/gelb

Kennzeichnung für Anschlussfahnen
zum Aufstecken auf Runddrähte oder Bänder
Als auffällige Kennzeichnung
(wie nach DIN 18014 gefordert) während der Bauphase.
Werkstoff: PVC
Durchmesser Ø: 70 mm
Aufnahme Fl: 30 x 3,5 mm
Aufnahme Rd: 10 mm
Farbe: grün / gelb
Menge: 15,000 Stk

**1.17.230 Anbindung an Mastleuchten**
Anbindung an Mastleuchten

Anbindung des Flachbands an Mastleuchten und deren Fundament inkl. Schrauben, Scheiben, Kabelschuh etc.
Menge: 10,000 St

#### Abschnitt 1.18 KG 449 Stundenlohnarbeiten

*Hinweis: Bauleistungen im Stundenlohn*
Bauleistungen im Stundenlohn

Mit der Ausführung der im Leistungsverzeichnis
vorgesehenen Stundenlohnarbeiten ist erst nach
schriftlicher Anordnung des Auftraggebers zu beginnen.
Der Umfang der im Einzelfall zu erbringenden
Leistungen wird bei der Anordnung festgelegt.
Die Stundenlohnzettel sind wöchentlich einzureichen.
Stundensätze:
Die nachstehenden Verrechnungssätze sind unter
Beachtung der preisrechtlichen Vorschriften zu
ermitteln und gelten unabhängig von der Anzahl der
abzurechnenden Stunden. Sie enthalten den
tatsächlichen Lohn mit den Zuschlägen für Gemeinkosten,
Sozialkassenbeiträge, vermögenswirksame Leistungen und
dergl., sowie Lohn- und Gehaltsnebenkosten.
Zuschläge für Nacht-, Sonn- und Feiertagsarbeiten sind
jedoch nicht eingerechnet.
Für die Ausführung der Stundenlohnarbeiten sind
maximal Monteure mit einer Qualifikation nach
Entgeltgruppe G erforderlich. Arbeiten, die nur
Monteure mit höherer Qualifikation ausführen können,
sind vor deren Beginn mit der
Bauleitung abzustimmen. Die Stundensätze der einzelnen
Lohngruppen sind komplett auszufüllen.
Sollte der Bieter über eine nachfolgend angeführte
Berufsgruppe nicht verfügen, hat er die nächsthöher
qualifizierte einzusetzen

**1.18.10 Gruppe I, Montageleiter**
Montageleiter,  Entgeltgruppe: I
Menge: 25,000 Std

**1.18.20 Gruppe F, Install-Monteur (Ecklohn)**
Installationsmonteur, Entgeltgruppe: F  (Ecklohn)
Menge: 50,000 Std

**1.18.30 Auszubild. 4.Lehrjahr**
Auszubildende,  4. Lehrjahr, 75 % v. Ecklohn
Menge: 50,000 Std

**1.18.40 FM-Anlagenelektroniker**
Menge: 15,000 Std

#### Abschnitt 1.19 KG 454 Elektroakustische, Uhrenanlage

*Hinweis: Anlagenbeschreibung*
Anlagenbeschreibung

Funktionale Beschreibung einer Elektroakustischen Anlage (ELA)

Es ist eine Elektroakustische Anlage für die Übertragung von Pausengong, Einzel-, Gruppen- und Sammelrufen gemäß nachstehender funktionaler Beschreibung betriebsfertig zu errichten. Es wird ausdrücklich darauf hingewiesen, dass keine Anlage mit Sprachalarmierung.

Zentralentechnik

Die ELA-Zentrale ist als 19"-Gestell-Verstärker-Zentrale in einem Drehrahmen-Standschrank max. 32 HE nach DIN 41494 auszuführen. Lackierung grau RAL 7030. Öffnungswinkel der Türe >120°. Sämtliche Systemkomponenten sind in den 19“ Schrank einzubauen und betriebsfertig anzuschließen.
Abdeckung aller Frei- und Reserveflächen mittels Leerblenden. Der Reserveplatz pro Schrankeinheit soll mindestens 5HE betragen. Sämtliche Bedienteile sind mittels Gravur oder Siebdruck dauerhaft zu beschriften

Die ELA-Zentrale wird in einem separaten Betriebsraum errichtet. Nach Auftragserteilung ist für die Bewertung der thermischen Entwicklung im Betriebsraum eine Wärmelastberechnung durchzuführen und zur Verfügung zu stellen. Die Raumtemperatur darf 25°C nicht überschreiten. Die erforderlichen Raumdaten sind beim Auftraggeber einzuholen.

Die ELA-Zentrale hat entsprechend der mehrfachen Nutzung einer Schulanlage folgende Funktionen zu erfüllen:
Pausengongübertragung / Durchsagen in z.B. folgende Räume und Raumgruppen:
- Schule Klassen
- Schule Flure, WC´s, Verwaltung und Nebenräume
- Schule Pausenhof  nur Pausenende! (Ansteuerung über Hauptuhr )
- Sportbereich Turnhalle, Flure,
- Sportbereich Turnlehrer, Geräte-, Umkleide- und Waschräume

Einzel-, Gruppen- und Sammelruf-Übertragung mittels digitaler Tischsprechstellen. Die Anzahl und die Verortung der Sprechstellen ist beiliegendem, vom Fachplaner erstellten ELA- Übersichtsschema zu entnehmen.

Ausführung der digitalen Sprechstellen:

- Tischpult mit Schwanenhalsmikrofon, mit Zehnertastatur
und Display sowie Tastenblock mit mindestens 8 zusätzlichen, freiprogrammierbaren Tasten.

Übertragungsarten für Räume und Raumgruppen:

|  | Einzelruf | Gruppenruf | Sammelruf |
| --- | --- | --- | --- |
| Schulen Klassen | x | - | x |
| Schule Flure, WC's, Verwaltung, Nebenräume | - | x | x |
| Schule Pausenhalle | x | - | x |
| Schule Pausenhof | x | - | - |
| Sportbereich Turnhalle, | x | - | x |
| Sportbereich Turnlehrer, Geräte-, / Umkleide- Waschräume und Flure | - | x | x |

Anzubieten sind digitale Verstärker mit geringem Leerlaufverbrauch (je Verstärker < 5 Watt).
Die Verstärkerleistungen sind auf max. 80% Auslastung zu dimensionieren. Für die Bewertung der Ausgangsleistung ist die „RMS-Leistung“ zu berücksichtigen.

Gemäß Forderung der Anforderungen ist in Schulen ein Internalarm als Sprachdurchsage in gespeicherter Form zu realisieren. Die Auslösung erfolgt im Sekretariat mittels eines blauen Handmelders.

Peripherie / Lautsprecher

Die Beschallung erfolgt über 100 V - Deckeneinbau- bzw. Aufbaulautsprecher im Innenbereich  sowie über Sound-Projektor-Lautsprecher, Druckkammerlautsprecher oder Schallzeilen für die Außenbeschallung. Im Regelfall sind Lautsprecher mit 6W und einer Anpassung von 1,5 W, 3 W und 6 W einzusetzen..

Zur Minimierung der Verstärkerleistung sind Lautsprecher mit hohem Schalldruck auszu-wählen und anzubieten. (Schalldruck mindestens 90dB bei 1W/1m)..

Zeit- und Uhrensteuerung

Die Zeitsteuerung erfolgt durch eine separate in den 19“- ELA-Schrank betriebsfertig einge-baute Hauptuhr. Ausführung: Mikroprozessorgesteuerte Quarzhauptuhr mit einer abgesetzten Antennen-Empfängereinrichtung zur Funksynchronisierung (DCF 77) und Gleichlaufregelung sowie mit vollautomatischer Zeitübernahme und Sommer-/Winterzeitumstellung.
Mit zwei selbstrichtenden Nebenuhrlinien für bis zu 297 St. Nebenuhren,  sowie mit ca. 30 St. getrennt programmierbaren Schaltkreisen als Wechselkontakt 230V/10A.

Allgemein

Zur betriebsfertigen, kompletten Fertigstellung der ELA-Anlage sind nachstehende Leistungen
zu erbringen bzw. einzukalkulieren:
- Werk- und Montageplanung
- Aufnahme von Notfalltext für Internalarm nach Vorgabe
- Ausführung aller Verkabelungs-, Anschluss- und Rangierarbeiten in und an der ELA-Zentrale
- Programmierung und Inbetriebnahme der ELA-Anlage einschließlich der Hauptuhr
- Schulung und Einweisung des Nutzers. Das Einweisungsprotokoll ist vom Nutzer zu unterschreiben.
- Dokumentation gemäß Vorbemerkungen

Die Anlage ist komplett von einem Systemhersteller zu liefern, zusammengesetzte Lösungen aus unterschiedlichen Herstellern sind nicht zugelassen.

*Hinweis: Zentrale*

**1.19.10 19"-Drehrahmen-Systemschrank**
19"-Drehrahmen-Systemschrank

Systemschrank mit vorgestanztem Deckenblech für aktive Lüftungseinheit. Schwenkbare Frontseite mit 19" Montageschienen, Tragfähigkeit 300 kg. Rückseitig mit Kabelauslassöffnungen im oberen und unteren Bereich. Frontseitige Glastüre mit separatem Schloss.

Farbe:  schwarz
Abm. (BxHxT)ca.:800 x 1525 x 825 mm/30 HE
Gewicht ca.:107,5 kg

INKLUSIV folgenden Einbauten:

2x Schwerlastschiene (Paar) für 19" Schränke, zur Abstützung schwerer Geräte
Im Schrank.

3x Montageschiene für Rückwand des Schranks
Menge: 1,000 St

**1.19.20 19"-Leerfeldplatten**
*** Pauschalposition
19"-Leerfeldplatten

zum Abdecken des freien Raumes im Gestellschrank und für spätere Erweiterungen als Platzreserve.
Farbe: Schwarz
Menge: 1,000 psch

**1.19.30 Digitaler Systemcontroller**
Digitaler Systemcontroller
19", 2HE-Gerät. Der Controller überwacht sowohl sich selbst (Watchdog) als auch alle angeschlossenen Geräte. Unterstützung von einfachen Lautsprecherlinienverkabelung. Den Status der Datenkommunikation und Fehlerzustände werden über LEDs auf der Front-platte angezeigt. Fehler, Warnungen und Ereignisbedingungen werden intern protokolliert. Es besteht die Möglichkeit, in Echtzeit in die Protokollierung zu schauen. Das gespeicherte Ereignisprotokoll kann zu Dokumentationszwecken exportiert werden. Vier 100-V-Audio-Eingänge können auf 12 Lautsprecher-Ausgänge geroutet werden. Mit jedem Block von 6 Lautsprecherzonen ist Zweikanalbetrieb möglich, um entweder eine kontinuierliche Hintergrundmusik zu übertragen, oder parallel zwei Durchsagen in unterschiedliche Bereiche zu ermöglichen. Überschüssige Verstärkerleistung kann an die nachfolgenden Systemlinien weitergegeben werden. Der Controller besitzt eine interne 14x 4 Audio-Matrix - 6 interne Audioquellen für Alarm, Gong und Textwiedergabe plus 8 externe Audioeingänge und 4 Audioausgänge mit voller DSP Funktionalität.
Der Controller wird als Vier-Kanal-Ausgangsmatrix betrieben. Verwaltung von bis zu 16 Sprechstellen und ca. 450 Lautsprecherkreisen. Der integrierte digitale Sprachspeicher muss bis zu 100 Notfall- und Business-Durchsage, Gongsignale mit einer Gesamtspeicherzeit von 85 Minuten speichern können. Übertragung von zwei verschiedene Nachrichten gleichzeitig an individuelle Zonen. Es stehen lizenzfrei gesprochene EVAC- Textdateien in 7 Sprachen zur Verfügung.  Die Lautsprecher-Linienüberwachung wird in vollem Umfang vom Controller gesteuert und ausgeführt. Der Endnutzer muss wählen können zwischen: a) keine Überwachung, b) Impedanz-Messung, c) einfache EOL Platinen mit Pilottonüberwachung  oder d) über erweiterte adressierbare EOL Platinen, die eine Erd-/Masseverbindung benötigen, aber keine zusätzlichen Rückleitungen erfordern. An alle Zonenausgänge können Lasten von 2 bis 500 Watt angeschlossen werden.

Technische Daten des Controllers:
o  14x 4 Matrix (Mixen und Schalten)
o  Prioritätsmixer mit Ducking-, Fade In- und Fade Out-Einstellung
o  3-Band-Parametric-Equalizer in den Audioeingängen
o  5-Band-Parametric-Equalizer in den Audioausgängen
o  Eingangspegelregelung in den Audioeingängen
o  Kreuzpunktmatrix-Pegeleinstellung
o  separate Ausgangpegeleinstellung
o  2 MIC/Line Eingänge - 2x Euro-Connector - 2x Cinch/RCA
o  4 Sprechstellen RJ45 Eingangsbus-Anschlüsse
o  4 Kanalausgänge zu den Verstärkern - RJ45
o  12 Steuereingangskontakte:
  6 x potentialfreie und 6 überwachte Steuereingangskontakte
o  12 Steuerausgangskontakte:
  1x Relaisausgangskontakt + 12 Open Collector-Ausgänge
o  4x 100V/70V-Eingangskanäle + 2 Havarieverstärker-Eingangskanäle 100V/70V
o  Echtzeituhr als Hauptuhr mit automatischer Sommer-/Winterzeitumstellung
o  DCF77 Empfänger SYNC Eingang
o  integriertes Ereignissteuerungsprogramm (Scheduler)
o  12 Zonenausgänge 100V/70V
o  12 Zonenstatus-LED´s (Zone aktiv - grün, Fehler - gelb, Alarm - rot)
o  6 Systemstatus-LED´s (Allgemeiner Fehler, Systemfehler, Alarmmodus,
  Betriebsanzeige, Standbymodus, Netzwerkstatus)
o  Integrierte Routerplatine für 6 A/B Zonen oder 12 Einzelne Zonen
o  Integrierter Signalgeber für Fehler-/Störmeldungen
o  Systemzugriff durch Passwort geschützt
o  CAN-Busverbindung zwischen den Systemkomponenten
o  RS-232-Schnittstelle
o  Basiert auf einer voll digitalen Plattform
o  24V DC Stromversorgungseingang

Audio:  16 Audio Eingangskanäle
  4 Audioausgangskanäle
Störspannungsabstand (S/N):  System >= 100dB
Sicherheit:  Interne Überwachung, Systemüberwachung,
  Watchdog-Funktion, Störmeldeausgänge
Übertragungsbereich:  20Hz bis 20kHz (-0,5dB)
THD+N:  0.01%
Spannungsversorgung:  +24  V DC
Betriebstemperaturbereich:  -5° bis 45° C
Farbe:  schwarz
Menge: 1,000 St

**1.19.40 GPS-Funkempfänger**
GPS-Funkempfänger

GPS-Funkempfänger im IP54 zertifiziertem Wandaufbaugehäuse für automatische Fernsteuerung inclusive Sommerzeit-Winterzeit-Umstellung durch GPS-Synchronisation.
Menge: 1,000 St

**1.19.50 Systemuhr**
Systemuhr

- quarzgesteuerte Echtzeituhr, über Empfangsantenne auf GPS oder DCF 77 Funkuhr synchronisiert.
- Erkennung von Schaltjahren und automatische Umstellung zwischen Sommer- und Winterzeit
- Mit Hilfe der Kalenderfunktion sind zeitliche Abläufe wie Pausengong, Musikaufschaltung, Torsteuerung etc. programmierbar.
- Die Funktionen sind minütlich, stündlich, täglich, wöchentlich und jährlich realisierbar.
- Steuerung von bis zu 40 Nebenuhren durch Systemuhr über  kurzschlussfesten Ausgang mit Polwechselimpulsen
- Einzelprogrammierung für jeden Kreis und jedes Funktionsrelais möglich. Bis zu 100 unabhängige Funktionen steuerbar.
Menge: 1,000 St

**1.19.60 Relaismodul**
Relaismodul

Vormontiertes Relaismodul mit Schraubanschluss,
bestehend aus: Relaissockel,
Leistungskontaktrelais, steckbarem Anzeige-/
Entstörmodul und Haltebügel. Kontaktausführung: 2
Wechsler. Eingangsspannung: 24 V DC

Technische Daten:
Eingangsnennspannung UN:  24 V DC
Betriebsspannungsanzeige:  LED gelb
Schutzschaltung/-Bauteil:  Freilaufdiode
Kontaktausführung:  2 Wechsler
Kontaktmaterial:  AgNi
Schaltspannung maximal:  250 V AC/DC
Einschaltstrom maximal:  25 A (20 ms, Schließer)
Grenzdauerstrom:  8 A (siehe Diagramm)
Breite:  16 mm
Höhe:  89 mm
Tiefe:  75 mm
Umgebungstemperatur (Betrieb):  -40 °C - 70 °C
Betriebsart:  100 % ED
Anschlussart:  Schraubanschluss
Menge: 1,000 St

**1.19.70 Leistungsverstärker Class D 2 x 500W**
Leistungsverstärker Class D 2 x 500W

19"/2HE Systemgerät. Galvanisch getrennte 100V/70V Lautsprecherausgänge. Der Verstärker wird ständig durch den Systemcontroller überwacht. Ein spezieller Standby-Modus spart Energie für die Zeit während der Verstärker nicht genutzt wird. System- und Audioverbindungen werden vorzugsweise  über RJ45- Verbindungskabel hergestellt. Der Verstärker kann als Systemverstärker oder Stand-a-Lone- Verstärker verwendet werden. Als Systemverstärker besitzt das Gerät vier automatisch wählbare Audio-Eingänge. Der lokale Eingang eines jeden Verstärkers kann auch verwendet werden und wird typischerweise für den Anschluss z.B. eines externen Beschallungssystems (PA) oder als lokaler Quelleneingang genutzt.

Technische Daten des Verstärkers:
o  Max Verstärkerleistung: 2x 500 Watt
o  4-Kanal-Eingang, Amp-Link ein und aus
  (dynamische 4-Kanal-Eingangsumschaltung für jeden Verstärker)
o  Lokale Eingang am Verstärker
o  Durchschleifmöglichkeit über z. B. RJ45-Stecker (4 Kanäle)
o  Eingebauter Limiter
o  Netzschalter auf der Rückseite
o  24-V-DC-Notstromeingang
o  Belüftungsrichtung von vorne nach hinten

Störspannungsabstand
(S/N, A-bewertet):  > 100dB
Spannungsversorgung:  100 - 240 V AC
Betriebstemperaturbereich:  -5° bis 45° C
Geräteabmessungen (BxHxT):  483 x 88 x 375 mm
Farbe:  schwarz
Gewicht:  15 kg
Menge: 2,000 St

**1.19.80 Service und Diagnose-Tool**
Service und Diagnose-Tool

Service und Diagnose-Tool an der Anlagenfront an einem schwenk- & neigbaren Ausleger; befestigtes 15,4 Zoll Touch-Display. Zur Kontrolle und  Abfrage des Anlagenzustandes sowie des Stör- und Übertragungsstatus der Anlage und Abfrage des Störungslogbuch
Menge: 1,000 St

**1.19.90 Rackschublade 3 HE**
Rackschublade 3 HE

Rackschublade 3 HE als 19" zum Verstauen der Dokumentation und weiteren Kleinteile, schwarz.
Menge: 4,000 St

**1.19.100 Ansagetext Zentrale**
Ansagetext  Zentrale

Programmierung, Erstellung eines definierten Ansagetext für die nachfolgenden Szenarien,
- 4 Ansagetexte z. B. für ...
- Brandalarm
- Amokalarm (stiller, geheimer  Alram)
- Entwarnung
- Wartung
- Alle Anasagetexte in deutsch und englisch
- Beratung zur Manuskripterstellung für alle Ansagen
durch spezialisiertes Fachpersonal
- Produktion der Anasagetexte im professionellen,
spezialisieren Sprachlabor
Menge: 1,000 St

**1.19.110 Verteiler LSA-Plus Anschlußtechnik**
Verteiler LSA-Plus Anschlußtechnik

Verteilergehäuse aus Stahlblech 1 mm, Deckel mit
Schraubverschluß und Erdungsanschluß, für alle Schwachstromleitugen mit Kabeleinführungen IP40
Anschlußleisten 10 DA LSA - Plus, mit Montagewanne für max. 200DA.
Menge: 10,000 St

*Hinweis: Einsprechstelle*

**1.19.120 Digitale Mikrofonsprechstelle**
Digitale Mikrofonsprechstelle

Digitale Mikrofonsprechstelle als Tischgehäuse mit permanenter Überwachung. Sie ist mit einem beleuchteten Grafikdisplay sowie einem integrierten Monitorlautsprecher zur Wiedergabe von Systemtönen ausgestattet. Das Schwanenhalsmikrofon mit Popschutz besitzt zusätzlich einen integrierten Leuchtring vor
der Mikrofonkapsel, um auswählbare Zustände optisch anzuzeigen. Hard- und Software-Systemfunktionen:
5 Menü-/Funktionstasten (vorprogrammiert), eine LED
(grün) je Taste,
5 Funktions- und Auswahltasten (freikonfigurierbar), zwei LEDs (grün/rot) je Taste Tastenfunktionen als Zonenauswahl, Quellenauswahl, Lautstärkeregelung,
Notfallbetrieb an/aus, Durchsage an/aus, Fehleranzeige Bestätigen/Zurücksetzen, Schaltausgang (Trigger) an/aus oder 0 bis 10V, Auswahl geplanter Events (Ereignisse) bzw. Dekadische Anwahl zu programmieren.
Beschriftungsmöglichkeit aller Tasten mit Beschriftungsstreifen, beschriftbar mit Formatvorlage auf MS-Word Mehrsprachiges,
beleuchtetes LC-Display zur Information über Systemstatus,
Ausgewählte Zonen, Quellenauswahl, Uhr.
Verschiedene Arten vonFehlermeldungen müssen frei programmierbar sein, mit Schwanenhals-Elektretmikrofon und Sprach-Equalizer, CAT5 Kabel 3m mit Anschlußstecker RJ-45 für Daten- und Audioverbindung zum Systemcontroller (CAN Bus, max. Leitungslänge: 1.000 m) mit bis zu 1 Sprechstellenerweiterungen ausbaufähig

Sprechstelle:
Versorgungsspannung: 155 V DC
LC-Display: Auflösung 122 x 32 Pixel, beleuchtet
Umgebungstemperaturbereich: -5° bis 45° C
Farbe: schwarz
Menge: 1,000 St

**1.19.130 Sprechstellenerweiterung**
Sprechstellenerweiterung

Tischgehäuse zur Erweiterung der Systemsprechstelle um 10 freikonfigurierbare Funktions- und Auswahltasten.Im maximalen Die Tastenfunktionen können als Zonenauswahl,
Quellenauswahl, Lautstärkeregelung, Notfallbetrieb an/aus, Durchsage an/aus, Fehleranzeige Bestätigen/Zurücksetzen,
Schaltausgang (Trigger) an/aus oder 0 bis 10V, Auswahl geplantes Events  (Ereignisse), Geplantes Event
(Ereignis) an/aus, programmiert werden. Die Tasten LED´s können auch als Indikator-LED für anwendungsspezifische Zwecke programmiert werden Transparente Tastenabdeckungen zum Anbringen von kundenspezifischen Beschriftungsschildern
Anschlüsse: RJ25
Menge: 1,000 St

*Hinweis: Lautsprecher*

**1.19.140 Deckeneinbau-Lautsprecher**
Deckeneinbau-Lautsprecher

Deckeneinbau-Lautsprecher  mit 205mm Breitband-Lautsprecherchassis. Incl. 100V Übertrager. Gehäuse aus Metall. Drähte zusätzlich durch  Drahtschutz gesichert. Montage über 3 Federschnappverschlüsse mit gekröpfter Schenkelfeder, verstärkter Klemmkraft und kürzerem Spannweg. Der Anschluss erfolgt über eine Druck-Klemme.

- Lautsprecher: 6,5" Papier-Doppelkonus-Lautsprecher
- 100-V-Transformator: 1,5 - 3 - 6 W
- Impedanz: 8 Ohm
- Leistung (niederohmig): 6 W (RMS), 10 W (Musik)
- SPL 1W/1m: 91 dB
- SPL max 1m: 99 dB
- Frequenzgang: 70 - 20k Hz
- Materialien: ABS-Kunststoffrahmen, Stahlgitter
- IP-Bewertung: 50
- Befestigungssystem: 3 Schrauben
- Abmessungen: ca. 205 (Ø) x 70 (T) mm, Einbauöffnung: 186 (Ø) mm
Menge: 35,000 St

**1.19.150 Wand-Aufbaulautsprecher**
Wand-Aufbaulautsprecher

Wand-Aufbau-Lautsprecher, mit einem 165 mm-Breitband-Lautsprecherchassis. Gehäuse aus hochverdichtetem MDF-Holz. IP 54 zertifiziert. Incl. 100V Übertrager.  Verbindungsklemme mit einem Drahtschutz ausgestattet. Die Montage erfolgt über einen Federschnappverschluss auf der Rückwand. Der Anschluss erfolgt über eine Klemmleiste.

Technische Daten:
Leistung (Watt):  6/3/1,5 (100V)
Gewicht (kg):  1,80
Farbe  weiß
SPL Pmax./1m (dB):  105,3
SPL 1W/1m (dB):  97,5
Übertragungsbereich (Hz):125-15.000
Abstrahlwinkel (-10dB):180°
Menge: 12,000 St

**1.19.160 Hornlautsprecher**
Watt Hornlautsprecher 15/10 Watt

für Sprachwiedergabe, durch Wasser- und Schmutzschutz geeignet für Außenanwendungen.
Rückseite aus ABS, inkl. Montagewandhalter

Leistungsmerkmale:
- der Lautsprecher kann mit 10 W, 5 W, 2,5 W oder 1,25 W betrieben werden.

Max. Leistung  15 W
Nennleistung  10 W
Schalldruckpegel  bei Nennleistung 10/1W
bei 1 kHz, 1 m  112/102 (SPL) dB
Effektiver Frequenzbereich(-10 dB)  280 Hz bis 5,8 kHz
Öffnungswinkel (bei 1 kHz, - 6dB)  120°/35°
Nenneingangsspannung  100 Volt
Nennimpedanz  1000 Ohm
Umgebungstemperatur  - 25 bis + 55 Grad
Sicherheit gem.  EN 60065
Anschluss  Verschraubbare Klemmleiste
Abmessungen  ca.  (213 x 186) 310mm
Kabeldurchmesser  6 mm - 12 mm
Sicherheit  entspr. EN 60065
EVAC Kompatibel  entspr. BS 5839 Teil8
Wasser- und staubgeschützt  entspr. IEC 60529 IP 65
Farbe  hellgrau (RAL 7035)
Gewicht  3,6 kg
Menge: 5,000 St

*Hinweis: Uhren*

**1.19.170 Innen-Nebenuhr selbstrichtend D250**
Innen-Nebenuhr selbstrichtend D250

Innen-Nebenuhr selbstrichtend Minutenimpuls, rund, d= 250mm, 1-seitig, Für Wandaufhängung mit Aluminiumgehäuse, weiß RAL 9010, mit flachem Schutzglas, Metallzifferblatt, weiß mit schwarzem Aufdruck, Ausführung Normstrich "A", Metallzeiger Std./Min.
Schwarz, Zifferblatt und Zeiger nach DIN  41091/92
Menge: 12,000 St

**1.19.180 Innen-Nebenuhr selbstrichtend D400**
Innen-Nebenuhr selbstrichtend D400

Innen-Nebenuhr selbstrichtend wie vorgenannt jedoch mit einem d = 400mm
Menge: 5,000 St

**1.19.190 Innen-Nebenuhr selbstrichtend D400 ballwurfsicher**
Innen-Nebenuhr selbstrichtend D400 ballwurfsicher

Innen-Nebenuhr selbstrichtend wie vorgenannt jedoch mit einem d = 400mm, ballwurfsicher.
Menge: 2,000 St

*Hinweis: Nebenleistungen*

**1.19.200 Auflegen von 50 DA Kabel auf LSA Leiste in VKA Verteilern**
Auflegen von 50 DA Kabel auf LSA Leiste in VKA Verteilern

- Inkl. absetzen & einführen & zugentlasten der Leitungen
- inkl. anteiliger Zeit für die Vertielermontage
- inkl. Inkl. Montierne der LSA-Leiten
- inkl. Dokumentation
- inkl. ggf. erforderlicher Fehelrsuche
Menge: 22,000 St

**1.19.210 Auflegen von 20 DA Kabel auf LSA Leiste in VKA Verteilern**
Auflegen von 20 DA Kabel auf LSA Leiste in VKA Verteilern

- Inkl. absetzen & einführen & zugentlasten der Leitungen
- inkl. anteiliger Zeit für die Vertielermontage
- inkl. Inkl. Montierne der LSA-Leiten
- inkl. Dokumentation
- inkl. ggf. erforderlciher Fehelrsuche
Menge: 12,000 St

**1.19.220 Auflegen von 2 DA Kabel auf LSA Leiste in VKA Verteilern.**
Auflegen von 2 DA Kabel auf LSA Leiste in VKA Verteilern

- Inkl. absetzen & einführen & zugentlasten der Leitungen
- inkl. anteiliger Zeit für die Vertielermontage
- inkl. Inkl. Montierne der LSA-Leiten
- inkl. Dokumentation
- inkl. ggf. erforderlciher Fehelrsuche
Menge: 100,000 St

**1.19.230 Erstellen einer Rangierung**
Erstellen einer Rangierung

auf den vorhanden Verteileren, LSAplus Leisten, für das durchschalten von Verbindungen von der Zentrale bis zu den Endteilnehmern über die Etagenverteiler, inkl. Rangierdraht.
Menge: 150,000 St

**1.19.240 LSA Plus Verteilerdose 10 DA**
LSA Plus Verteilerdose 10 DA
Ap Ausführung Verteilerdose, Montageart Aufputz, Mit Anschlussleisten, Max. Anzahl der Doppeladern (DA) 10, LSA, Werkstoff Kunststoff, Schutzart (IP) IP30, Farbe weiß,Verteiler, für 10 DA, 2 Erdbeidrähte, 40 LSA-Klemmen,
Menge: 15,000 Stk

**1.19.250 Anlagenprogrammierung, Inbetriebsetzung, Dokumentation**
*** Pauschalposition
Anlagenprogrammierung, Inbetriebsetzung, Dokumentation
Programmierung der gesamten Anlage incl. Endstufen, Mixer, Controller, Bedieneinheite.Einmessung der gesamten Anlage vor Ort durch einen Techniker des Anlagenherstellers. Messung aller angeschlossenen Lautsprecher auf richtige
Phasenlage und Impedanz. Alle Impedanzen messen und dokumentieren, überprüfen aller Kreise auf Erdschluss (nur bei überwachten Verstärkern).
Einpegelung der Alarm-, Text-, Gong- und Sprachlautstärke.
Als Messgeräte zugelassen sind anerkannte PC-Messprogramme oder gleichwertige Messsysteme.
Von der Einmessung wird ein Protokoll erstellt und dem Betreiber übergeben.

Anlagenpläne im Format A0 und auf CD. Ein Expemplar ist an der ELA-Zentrale zu Hinterlegen.
Bedienungsanleitungen und Geräte-Beschreibungen aller gelieferten Produkte müssen Teil der Bestandsdukumentaion sein.
Menge: 1,000 psch

**1.19.260 Tragbarer Digitaler Taschenempfänger**
Tragbarer Digitaler Taschenempfänger
Die patentierte Digitaltechnologie ermöglicht eine abhörsichere Kommunikation und ist speziell für die Verwendung in stark frequentierten Museumssälen sowie Führungen in Außenan-lagen konzipiert. Ultra kompakt, ultra leicht und im Brusttaschenformat liefert  kristallklaren Klang im lizenzfreien ISM-Band 863-865 MHz. Bis zu 16 vorprogrammierte interferenzfreie Kanäle können verschiedenen Besuchergruppen zugeordnet werden ohne dass diese sich untereinander stören. Die verwendeten Lithium-Akkus und das umfangreiche Ladezubehör gewährleisten hohe Flexibilität sowie eine kurzfristige Einsatzbereitschaft des Systems. Robust, abhörsicher und einfach zu Bedienen, deal für Führungs-, Dolmetscher oder Moderatoren-Anwendungen im Innen- oder Außenbereich.

 Eigenschaften
•  Betrieb über aufladbaren Lithium Akku mit über 12 Stunden Betriebszeit.
•  Kanaleinstellungen über PC voreinstellbar – verhindert eine Änderung durch den Anwender aus Versehen.
•  Komfortable 4-Fach Ladestation, 12- oder 28-Fach Ladekoffer für das Laden, die Aufbewahrung und den Transport der Sender/Empfänger.
•  Hintergrundbeleuchtetes LCD-Display mit Anzeige alle relevanter Parameter.
•  Ethernet-Schnittstelle zur Steuerung und Verwaltung über PC-Software.
•  Betrieb im lizenzfreien ISM-Band: EU 863-865 MHz mit einem Empfangsbereich von bis zu 100 m Reichweite.
•  Störungsresistent gegenüber Bluetooth, WLAN und 2,4-GHz-Funkübertragungen.
•  Digitale Verschlüsselung für eine sichere Signalübertragung schützt vor nicht auto-risierten Zuhörern.
•  Die digitale True-Diversity--Technologie verhindert Dropouts und erhöht den Emp-fangsbereich. Durch eine konstante digitale Übertragung treten keinerlei strecken-bedingte Signalabschwächungen auf.
•  Kristallklarer Klang und sehr gute Sprachverständlichkeit.
•  Erstes System mit Auto-Shut-Off-Funktion reduziert den Stromverbrauch im Stand-by Modus und verlängert somit die Gesamtbetriebszeit.

Technische Daten
Frequenzbereich863-865 MHz lizenzfreies ISM-Band
Tuner VerfahrenPLL Synthesized
Frequenzsetup16 einprogrammierte Kanäle
Bandbreite2 MHz
Kanalraster125 kHz
EmpfindlichkeitCa. -90 dBm
ReichweiteBis zu 100 Meter
Übertragungsbereich50 Hz~10 kHz
Automatische Ab-schaltungEinprogrammierbar (zw. 10 Min und 42 Std)
StromquelleAufladbarer Lithiumpolymer Akku2 x AA Alkaline Batterien
Kapazität > 12 Stunden Betriebszeit
inkl. Inbetreibnahme und Induktionsschleifen zum Umhängen über 3,5mm Klinke
Menge: 3,000 Stck

**1.19.270 4-fach Ladestation**
4-fach Ladestation für obengenannte Empfanäger

 Eigenschaften
•  4-fach Ladestation für Sender/Empfänger
•  Schnellladung in weniger als 4 Stunden
•  LED-Ladestandanzeige für jedes Fach (rot: ladend; grün: geladen)
•  Anschluss für 8V/0,75A DC Netzteil

Technische Daten
Ladekapazität4 Sender/
Empfänger
Ladezeit  < 4 Stunden
Max. Energieverbrauchca. 6 Watt
Ethernet-SchnittstelleNein
ACT-BUS Nein
StromquelleExternes Netzteil 8V/ 0,75A DC
Menge: 1,000 Stck

**1.19.280 Stationärerer Digitaler Sender 1/2 19"**
Stationärerer Digitaler Sender 1/2 19"
Der stationäre Sender zum  True Diversity Produkt im Bereich Drahtlose Führungssysteme und Dolmetscheranlagen am Weltmarkt. Die patentierte Digitaltechnologie ermöglicht eine abhörsichere Kommunikation und ist speziell für die Verwendung in stark frequentierten Museumssälen sowie Führungen in Außenan-lagen konzipiert. Der Sender hat die Einbaugröße von halb 19" Zoll und liefert kristallklaren Klang im lizenzfreien ISM-Band 863-865 MHz. Bis zu 16 vorprogram-mierte interferenzfreie Kanäle können verschiedenen Besuchergruppen zugeordnet werden ohne dass diese sich untereinander stören. Die Stromversorgung Ÿbernimmt das mitgelieferte, externe Netzteil. Robust, abhörsicher und einfach zu Bedienen ,ideal für Führungs-, Dolmetscher oder Moderatoren-Anwendungen im Innen- oder Außenbereich.

 Eigenschaften
•  Betrieb über externes Netzteil (im Lieferumfang enthalten)
•  Betrieb im lizenzfreien ISM-Band: EU 863-865 MHz mit einem Empfangsbereich von bis zu 100 m Reichweite.
•  Störungsresistent gegenüber Bluetooth, WLAN und 2,4-GHz-Funkübertragungen.
•  Digitale Verschlüsselung für eine sichere Signalübertragung schützt vor nicht auto-risierten Zuhörern.
•  Die digitale True-Diversity--Technologie verhindert Dropouts und erhöht den Emp-fangsbereich. Durch eine konstante digitale Übertragung treten keinerlei strecken-bedingte Signalabschwächungen auf.
•  Kristallklarer Klang und sehr gute Sprachverständlichkeit.
•  Erstes System mit Auto-Shut-Off-Funktion reduziert den Stromverbrauch im Stand-by Modus und verlängert somit die Gesamtbetriebszeit.

Technische Daten
Frequenzbereich863-865 MHz lizenzfreies ISM-Band
Tuner VerfahrenPLL Synthesized
Frequenzsetup16 einprogrammierte Kanäle
Bandbreite2 MHz
Kanalraster125 kHz
Sendeleistung< 10 mW (3 Stufen einstellbar)
ReichweiteBis zu 100 Meter
Übertragungsbereich50 Hz~10 kHz
Automatische AbschaltungEinprogrammierbar (zw. 10 Min und 42 Std)
Stromquelleexternes Netzteil
inkl. liefern und montieren
Menge: 1,000 Stck

#### Abschnitt 1.20 KG 457 Übertragungsnetze

*Hinweis: Technische Vorbemerkungen: EDV-Verkabelung*
Technische Vorbemerkungen: EDV-Verkabelung:

Zu Beginn der Installation ist im Beisein des zukünftigen Datennetznutzers eine Messung an einer Referenzstrecke mit einer Länge von 50 m durchzuführen zur Prüfung des NVP-Wertes. Es sind bei allen Messungen folgende Parameter zu ermitteln: - Verdrahtungstest - Schleifenwiderstand aller Paare - Länge aller Paare - Einfügedämpfung aller Paare - Nahnebensprechdämpfung (NEXT) aller Paarkombinationen - Leistungssummierte Nahnebensprechdämpfung (PS NEXT) aller Paarkombinationen - ACR aller Paarkombinationen - Leistungssummierte ACR (PS ACR) aller Paarkombinationen - Fernnebensprechdämpfung (EL FEXT) aller Paarkombinationen - Leistungssummierte Fernnebensprechdämpfung (PS EL FEXT)  aller Paarkombinationen - Rückflussdämpfung aller Paare - Laufzeit aller Paare - Laufzeitunterschiede aller Paare  Weiterhin müssen im Messprotokoll folgende Angaben enthalten sein: - Ort der Messung - Streckenbezeichnung lt. Vorgabe des Nutzers - Zeitpunkt der Messung - eingestellter NVP- Wert - Name des Messausführenden - eingestellte Norm  Die Abnahmemessungen sind mit einem vom Systemhersteller und zukünftigen Nutzer zugelassenen ISO-Level IV Feldmessgerät durchzuführen. Für Messungen von Strecken nach Klasse EA (RJ45 Buchse) gilt: Die Messung erfolgt im Permanentlink gegen die vorgegebenen Grenzwerte der Klasse EA nach ISO/IEC 11801 2. Ausgabe: Amendment A2 (2010) bis 500MHz.  Es werden nur fehlerfreie, den Anforderungen entsprechende Installations- bzw. Messergebnisse akzeptiert. Messergebnisse von Kabelstrecken, die nicht den Anforderungen entsprechen, sind ebenfalls zu speichern und nachvollziehbar zu dokumentieren. Das Messgerät muss über eine gültige Kalibrierung verfügen, eine Kopie des Kalibrierscheins ist der Dokumentation beizufügen. Die Messungen sind tabellarisch und graphisch zu dokumentieren und dem Auftraggeber auf Datenträger (CD) zu übergeben. Das Format ist mit dem Nutzer abzusprechen. Alle in diesem Zusammenhang anfallenden Arbeiten sind im Einheitspreis mit einzukalkulieren.  Beschriftungen sind nach Vorgabe des Nutzers maschinell zu erstellen und anzubringen an Verteilerfeldern, Dosen und Kabeln.

*Hinweis: Verteilerschränke:*

**1.20.10 Serverschrank, mind. 40 HE**
Serverschrank, mind. 40 HE
auch für Schrankreihen, freistehend
Höhe:  2100 mm (inkl. Sockel)
Breite:  800 mm
Tiefe:  mind. 1200 mm
Farbe:  RAL 7035

Allgemeiner Schrankaufbau:
- 19"-Festrahmen (mind. 40 HE), rasterpositionierbares
  tragendes Gestell (vier innenliegende Holme mit
  HE-Einteilung), mittig montiert,
  mit entsprechenden Muttern,
- verwindungssteifer Boden- und Dachrahmen
- 4 Nivellierfüße, im Bodenrahmen integriert,
  von innen verstellbar
- Fronttür, geteilt, Sicherheitsglas
- Rücktür, geteilt, belüftet, Stahlblech
- Alle Türen mit 180 Grad-Scharnier, vertikalem
  3-Punkt-Stangenverschluss
- Alle Türen mit Klappgriff, vorbereitet zur Aufnahme
  von bauseits gestellten Profil-Halbzylindern nach
  DIN 18254
- Seitenteile aus Stahlblech,
  mit Schnellverschlüssen,
- Dachblech mit Distanzbolzen und Kabeleinführung
- Dachblech und Seitenteile gegen Öffnen von aussen
  gesichert
- Sockel mit Kabeleinführung, mit belüfteten
  Sockelblenden (100 mm)

Schrankeinbauten:
- Fachboden 1 HE, ausziehbar, mit Teleskopschiene,
  Belastung mind. 50 kg, auf HE 20 montiert;
- Dachlüfter, freiblasend, körperschallentkoppelt,
  mit einstellbarem Thermostat
- Schrankbeleuchtung, gesteuert über Türschalter
- 2 St. Klemmdose IP 54, 80x80 mm, als AP-Gehäuse
  für die 230 V/ 380 V-Spannungsversorgung,
  inkl. Klemmstein für starre und flexible Leitungen
  bis 5 x 6 mm2
- 1 St. 230 V-Steckdosenleiste mit mind. 6 Steckdosen,
  Überspannungsfeinschutz und Funkentstörfilter,
  inkl. flexible Zuleitung 3 m und Beschriftung
- 1 St. 230 V-Steckdosenleisten, Farbe ROT mit
  mind. 7 Steckdosen, inkl. flexible Zuleitung 3 m
  mit Kaltgerätestecker und Beschriftung (für USV)
- Potentialausgleichsschiene (16 mm2),
  senkrecht über die gesamte Schrankhöhe montiert
- Sternförmige Erdung (mind. 4 mm2) aller leitenden
  Teile
- C-Profilschienen, stufenlos verstellbar, für
  seitliche Kabelführung, in ausreichender Anzahl,
  jedoch mind. 6 Stück
- 20 St. vertikale Kabelbügel, Stahl, verzinkt,
  chromatiert, mind. 120 x 60 mm, nicht verdrehbar
- Kennzeichnung der Einbauteilung in HE am
  Einbaurahmen, Zählung von oben nach unten,
  mit 1 beginnend
- Filtermatten, im Bodenbereich eingebaut ohne Verlust
  an Einbauhöhe bzw. ohne Behinderung der
  Kabelfreiräume
- Schellen zur seitlichen Kabelbefestigung in
  ausreichender Anzahl
- Klettverschlüsse zur Kabelführung
- Warnhinweis auf jeder Tür vor Laserstrahlung
- Beschriftung auf Front- und Rücktür mit graviertem
  Resopalschild, Größe 120x60 mm, Schriftgröße
  mind. 20 mm
- Zum Schrank passende Reserve-Käfigmuttern (leitend)
  und Befestigungsschrauben (20 Stck.)

Lieferung und Montage, sowie Anschließen von
Potentialausgleich und 230 V-Versorgung,
Einbau des bauseits gestellten Profil-Halbzylinders,
einschl. Anreihverbinder und Anreihdichtung,
sowie allem erforderlichem Zubehör, Klein- und
Befestigungsmaterial
Menge: 1,000 St

**1.20.20 Wandverteiler 9HE**
Wandverteiler 9HE

Wandverteiler 9HE mit folgenden Eigenschaften:
- 1 Wandteil mit vormontierten Montagewinkeln und Bürsteneinsatz zur Kabeleinführung von oben und von unten
- Farbe: RAL 7035
- 1 Kombischiene zur Kabelabfangung von unten am Wandteil montiert
- 1 Gehäusehaube bestehend aus Boden und Deckelschale mit Lüftungsschlitzen und Bürsteneinsatz zur Kabeleinführung von oben und von unten
- 1 Sichttüre mit Sicherheitsglas und Standard Halbzylinder
- 2 19"-Profilschienen 50 mm von vorne befestigt, am Montagewinkel stufenlos tiefenverstellbar
- 3-teiliger Aufbau (Schwenkrahmen)
inkl. 5-fach Steckdosenleiste mit Überspannungsschutz
Menge: 3,000 St

**1.20.30 Blindpanel 1HE(19")**
Blindpanel 482,6 mm (19")

Blindpanel 482,6 mm (19") 1 HE als Leerfeldabdeckung bzw. zur Sicherstellung einer zielgerichteten Luftführung in teilbestückten Gehäusen mit folgenden Eigenschaften:
- werkzeuglose Befestigung durch einfaches Aufrasten an der 482,6 mm (19")Systemlochung der Befestigungsebene
- Einbauhöhe: 1 HE
- Material: Kunststoff
- Farbe: RAL 7035
Menge: 10,000 St
Leistungsbereichkatalog: 457

**1.20.40 Rangierpanel 1HE(19")**
Rangierpanel 1 HE (19")

Rangierpanel 1 HE (19") zum horizontalen Rangieren der Patchkabel, mit 5 Kabelführungsbügeln 40x50mm, vormontiert. Besonders geeignet zum Einsatz bei geringem Freiraum vor der 482,6 mm (19")- Ebene, mit folgenden Eigenschaften:
- Material Panel: Stahlblech
- Material Bügel: Stahl, verzinkt, chromatiert
- Farbe: RAL 7035
Menge: 20,000 St
Leistungsbereichkatalog: 457

**1.20.50 Fachablage 1HE**
Fachablage 1HE

19" Fachboden Ablage 1HE Netzwerkschrank Tiefe 350mm bis 15kg für v.g. Netzwerk- und Serverschränke
zur Befestigung an der vorderen 19"-Ebene

Einsetzbar in allen Netzwerkschränken, Serverschränken, 19" Rackrahmen und Wandgehäusen
Hohe Luftdurchlässigkeit durch Perforation

Tiefe des Fachbodens: ca. 350mm
Traglast: max. 15kg
Nutzbreite: ca. 445 mm
Material: Stahlblech
Menge: 5,000 St

**1.20.60 Hutschienenmodul,Kat.6**
Hutschienenmodul,Kat.6

Hutschienenmodul,Kat.6 1xRJ45
inkl. Modul TN E-DATmod-REG-lgr Ausführung Buchse, Steckverbindertyp RJ45 8(8), Geschirmt, Kategorie 6, Geeignet für Rundkabel, Geeignet für Massivleite
Menge: 50,000 St

**1.20.70 UAE 50x8 Patchfeld Kat.3**
UAE 50x8 Patchfeld

UAE 50x8 Patchfeld Kat.3 mit folgenden Eigenschaften:
- 19', 1HE
- ca. 5 voneinander unabhängige ungeschirmte Module mit je 10 RJ45-Buchsen, zum Anschluss von Kategorie 3-Kabeln
- Datenübertragungsraten bis 2 Mbit/s
- großflächiger Schirmanschluss mit Klemmblech für Beidraht
- gemeinsame Erdung über Erdungsbolzen
- vom  Schirmanschluss getrennte Zugentlastung
- Einhaltung der ISO/IEC 11801 bzw. EN 50173, EIA/TIA 568
- Einhaltung der EN 55022 Klasse B (Abstrahlung), und EN 50082-1 (Störfestigkeit) für ISDN und analoges Telefon
- Buchsen: RJ45, ungeschirmt
- Anzahl der Buchsen: 50
- Anschluss: 4-polig
- Schirm als großflächige Klemmverbindung
- Anschlusstechnik: LSA-PLUS Schneidklemme
- Aderndurchmesser: 0,4 - 0,63 mm
- Erdung: Erdungsbolzen mit Mutter und  Zahnscheiben
- Typ: UAE 50x8(4) Kategorie 3 Patchfeld
Menge: 1,000 St
Leistungsbereichkatalog: 457

**1.20.80 Universal-Patchpanel, 3-teilig für 24 Ports**
Universal-Patchpanel, 3-teilig für 24 Ports

Universal-Patchpanel, 3-teilig für 24 Ports für den Einbau von Einzelmodulen, Wechsel der Module auch während des Betriebes möglich, Möglichkeit der Integration eines elektronischen Kabelmanagementsystems, für Einzelmodule: RJ45 Kat6 / Kat6A, 4K7 (TERA), Doppelmodule: Ethernet/Ethernet, Ethernet/Telefonie, Telefonie/Telefonie; Einbau durch Wechsel der Edelstahlfrontblende möglich. Mit folgenden Eigenschaften:
- Basisträger: Zur Aufnahme eines Kabel-Buchsenträgers.
- Kabel-Buchsenträger: Einheit zur Aufnahme von 24 Kabelsteckern
- Kabelzugentlastung über Kabelbinder
- Montage außerhalb des Schrankes bzw. Basisträgers möglich, wird fertig montiert rückseitig in den Basisträger eingeschoben, Befestigung mittels Schiebeverriegelung
- Potentialausgleich durch zwei Gewindebolzen M5 und/oder zwei Erdungsfahnen
- Edelstahlfrontblende: Ausbrüche für 24 Module
- Kabeleinführung: über die gesamte Breite
- Abmessungen BxHxT (ca.): 483x44x163 mm
Menge: 3,000 St
Leistungsbereichkatalog: 457

**1.20.90 LSA-Anschlussleiste**
LSA-Anschlussleiste

LSA-Plus-Anschlussleiste als Trennleiste für dauerhafte, nicht unterbrechbare Verbindungen mit folgenden Eigenschaften:
- Zur Verwendung mit dem Schutzelement LSA-B-MAG
- Befestigung auf Montagewanne LSA-M
- Klemmbare Querschnitte 0,14-0,5 (AWG 26-20)
Menge: 5,000 St

*Hinweis: LWL-Verkabelung*
LWL-Verkabelung

Es ist eine Dämpfungsmessung nach den Grenzwerten der EN 50173 bzw. ISO / IEC 11801 durchzuführen (s.o.), zusätzlich ist eine OTDR- Messung für alle LWL- Strecken vorgeschrieben, da erst diese zeigt, wo auf der Strecke z.B. Dämpfungsverluste (Steckerübergänge oder Spleiße) auftreten. Die Ergebnisse sind in Absprache mit dem Nutzer zu protokollieren.  Messungen LWL : Multimode E9/125  Bei den Messungen ist darauf zu achten, dass der Kerndurchmesser des Messkabels mit dem Kerndurchmesser des zu messenden Kabels übereinstimmt und 8° Schrägschlief besitzt. Jede Messung muss mit mindestens 100 m Vorlauf- und Nachlauffaser in beide Richtungen gemessen werden.  OTDR - Messprotokoll besteht aus folgenden Unterlagen: -  Abgleichmessung nach jedem Standortwechsel -  Längenmessung für jede Strecke -  Dämpfungsmessung für jede Faser -  Reflexionsmessung für jede Faser  Die Messergebnisse sind in Absprache mit dem Auftraggeber zu dokumentieren und dem in Dateiform zu übergeben. Während der Messungen ist ein kalibriertes Messgerät einzusetzen, das eine Freigabe des Auftraggebers besitzt.  Es ist eine Dämpfungsmessung nach den Grenzwerten der EN 50173 bzw. ISO / IEC 11801 durchzuführen, zusätzlich ist eine OTDR- Messung für alle LWL- Strecken vorgeschrieben, da erst diese zeigt, wo auf der Strecke z.B. Dämpfungsverluste (Steckerübergänge oder Spleiße) auftreten.Bei einer relativ kurzen LWL- Strecke z.B. ist es kein Problem, den Grenzwert für die Dämpfung des kompletten Links einzuhalten, erst bei einer OTDR- Messung können "schlechte" Steckerübergänge oder Spleiße lokalisiert werden.

**1.20.100 LWL-Universalkabel G50/125 OM4, 24 F**
LWL-Universalkabel G50/125 OM4, 24 F

LWL-Universalkabel G50/125 OM4, 24 Fasern
KL-U-DQ(ZN)BH 1x24 G50/125 10GBE300 OM4, längswasserdicht, halogenfrei, gefüllte Bündelader mit folgenden Eigenschaften:
- Faser: Multimodefaser 1x24 G50/125 10GBE300 OM4
- Ader: gefüllte Bündelader bis 12 Fasern Ø 2,9mm, bis 24 Fasern Ø 3,5mm
- Zugentlastung
- Aussenmantel: halogenfrei
- Farbe: violett
- Außen-Ø (ca.): 8,2 mm
- Gewicht (ca.): 73 kg/km
- Zugbelastbarkeit (mind.):  2500 N
- Halogenfreihei gem. IEC 60754-2
- Längswasserdicht gem. IEC 60794-1-2 F5
- Schlagbeständig gem. IEC 60794-1-2 E4
- Kabelbiegung gem. IEC 60794-1-2 E11
- Querdruckfestigkeit (ca.): dauernd 2000 N/dm, kurzzeitig 3500 N/dm
- Brandlast (ca.): 1,05 MJ/m
- Verlegetemperatu -5°C bis +50°C
- Betriebstemperatur -25°C bis +60°C
- Biegeradius nach der Verlegung min. 15 x Außendurchmesser
- Biegeradius während der Verlegung min. 20 x Außendurchmesser
- Dämpfung:
bei 850 nm max. 2,50 dB/km bei 1300 nm max. 0,70 dB/km
- Bandbreite:
bei 850 nm min. 3500 MHz x km bei 1300 nm min. 500 MHz x km  Numerische Apertur nom.0,200
- inkl. einführen in 19" Datenschränken und an Montageschienen im Schrank befestigen
- einschließlich allem systemgebundenen Zubehör wie Kabelbinder, Klettbänder und Bügelschellen
Menge: 350,000 m
Leistungsbereichkatalog: 457

**1.20.110 Fusionsspleiß**
Fusionsspleiß

Fusionsspleiß Herstellen eines thermischen Fusionsspleißes mit Single-,Multimodefasern, einschl. spleißfertigem Absetzen, Einführen in Spleißkassette mit Zubehör.
Menge: 144,000 St
Leistungsbereichkatalog: 457

**1.20.120 LWL-Spleißgehäuse 12xSC-Duplex Multimode**
LWL-Spleißgehäuse 12xSC-Duplex Multimode

Spleißgehäuse, Frontplatte aus Stahlblech, Vorstanzung für Verschraubung, vorkonfektionierete Trunks und Kabelabfangblech mit folgenden Eigenschaften:
- 1HE, fest
- Höhe (ca.): 44 mm
- Breite (ca.): 483 mm
- Tiefe (ca.): 220 mm
- Farbe: Lichtgrau, RAL 7035
- Beschriftung: 1-12, A-B Kodierung
- Gewicht (ca.): 1,8 kg
- Bestückung: 12 x SC-Duplex/SC-Duplex Kupplungen OM4 erikaviolett für Multimodefasern
- eingefärbte Aderpigtails spleißfertig in Spleißkassette eingelegt und auf die Kupplungen gesteckt
- Zugentlastung für Trunk-Aufteilkopf am Gehäuse
- Verschraubung zur Kabeleinführung
- Staubschutzdeckel
- Aderpigtails für Multimodefasern G50/125 OM4
Menge: 3,000 St
Leistungsbereichkatalog: 457

**1.20.130 LWL-Messungen**
LWL-Messungen

Bei den Messungen ist darauf zu achten, dass der Kerndurchmesser des Messkabels mit dem Kerndurchmesser des zu messenden Kabels übereinstimmt und gegebenenfalls 8° Schrägschliff besitzt. Jede Messung muss mit mindestens 100 m Vorlauf- und Nachlauffaser in eine Richtung gemessen werden.  OTDR - Messprotokoll besteht aus folgenden Unterlagen:
- Abgleichmessung nach jedem Standortwechsel
- Längenmessung für jede Strecke
- Dämpfungsmessung für jede Faser
- Reflexionsmessung für jede Faser
Die Messergebnisse sind in Absprache mit dem Auftraggeber zu dokumentieren und dem in Dateiform zu übergeben. Während der Messungen ist ein kalibriertes Messgerät einzusetzen, das eine Freigabe des Auftraggebers besitzt.  Es ist eine Dämpfungsmessung nach den Grenzwerten der EN 50173 bzw. ISO / IEC 11801 durchzuführen, zusätzlich ist eine OTDR- Messung für alle LWL- Strecken vorgeschrieben, da erst diese zeigt, wo auf der Strecke z.B. Dämpfungsverluste (Steckerübergänge oder Spleiße) auftreten. Bei einer relativ kurzen LWL- Strecke z.B. ist es kein Problem, den Grenzwert für die Dämpfung des kompletten Links einzuhalten, erst bei einer OTDR- Messung können "schlechte" Steckerübergänge oder Spleiße lokalisiert werden.
Menge: 144,000 St
Leistungsbereichkatalog: 457

*Hinweis: Kupfer- Verkabelung*
Kupfer- Verkabelung

Die Datenleitungen sind prozentual wie folgt zu verlegen:

auf vorh. Kabelrinne  50%
in vorh. Rohr / Unterflursystem15%
Sammelhalter  15%
in Montagewand  20%

**1.20.140 Installationskabel S/FTP Kat 7 auf vorh. Kabelrinne**
Installationskabel S/FTP Kat 7

Installationskabel S/FTP, 1000 MHz, AWG22/1, als Kat.7
S/FTP, Installationskabel für den Einsatz in strukturierte Gebäudeverkabelungen gem. ISO/IEC 11801 und EN 50173 (2. Ausgabe). Geeignet für alle Anwendungen der Klassen D bis A. Multimedia (Video, Daten, Sprache) >10 GbE nach IEEE 802.3 an, Cable sharing, VoIP, PoE.
mit folgenden Eigenschaften:
- besser als Kategorie 7A gem. EN 50288 und IEC 61156
- hervorragendes NEXT
- niedrige Dämpfung
- exzellente Schirmeigenschaften (Paar- und Gesamtschirmung)
- niedriges Skew
- Aufbau Leiter: blanker Cu-Draht, AWG 22/1
- Aufbau Isolation: Zell-PE, Ader-Ø: Nennwert 1,6 mm
- Aufbau Verseilelement: Paar Einzelschirm Alu-kaschierte Polyesterfolie, Metallseite aussen (PiMF)
- Verseilung: 4 Paare Gesamtschirm, verzinntes Cu-Geflecht
- Aussenmantel: halogenfreier, flammwidriger Compound
- Farbe: rapsgelb, RAL-1021
- 1000 MHz: Dämpfung dB/100m (typ.): 61,4 NEXT dB (typ.): 80 PS-NEXTdB (typ.): 21 ACR dB@100m (typ.): 77 PS-ACR dB@100m (typ.): 18 EL-FEXT dB@100m (typ.): 39 PS-ELFEXT dB@100m (typ.): 36 RL dB (typ.): 18,3
- Flammwidrigkeit gem. IEC 60332-3-24
- Halogenfreiheit gem. IEC 60754-1/2
- Rauchdichte gem. IEC 61034-1/2
- Brandlast MJ/m (ca.): 0,7
- Kopplungswiderstand bei 10 MHz (mOhm/m): 5 (Nennwert)
- Schirmdämpfung bis 1000 MHz (dB): 70 (Nennwert)
- Kopplungsdämpfung bis 1000 MHz (dB): 85 (Nennwert)
- frei von gefährlichen Stoffen nach RoHS 2002/95/EG
- inkl. einführen in 19" Datenschränken und an Montageschienen im Schrank befestigen
- einschl. allem systemgebundenen Zubehör wie Kabelbinder, Klettbänder und Bügelschellen, etc.
- Verlegung auf vorh. Kabelrinne/in / in offenen Kanal
Menge: 5000,000 m
Leistungsbereichkatalog: 457

**1.20.150 Installationskabel S/FTP Kat 7 in vorh. Rohr**
Installationskabel S/FTP Kat 7

Installationskabel S/FTP, 1000 MHz, AWG22/1, als Kat.7
S/FTP, Installationskabel für den Einsatz in strukturierte Gebäudeverkabelungen gem. ISO/IEC 11801 und EN 50173 (2. Ausgabe). Geeignet für alle Anwendungen der Klassen D bis A. Multimedia (Video, Daten, Sprache) >10 GbE nach IEEE 802.3 an, Cable sharing, VoIP, PoE.
mit folgenden Eigenschaften:
- besser als Kategorie 7A gem. EN 50288 und IEC 61156
- hervorragendes NEXT
- niedrige Dämpfung
- exzellente Schirmeigenschaften (Paar- und Gesamtschirmung)
- niedriges Skew
- Aufbau Leiter: blanker Cu-Draht, AWG 22/1
- Aufbau Isolation: Zell-PE, Ader-Ø: Nennwert 1,6 mm
- Aufbau Verseilelement: Paar Einzelschirm Alu-kaschierte Polyesterfolie, Metallseite aussen (PiMF)
- Verseilung: 4 Paare Gesamtschirm, verzinntes Cu-Geflecht
- Aussenmantel: halogenfreier, flammwidriger Compound
- Farbe: rapsgelb, RAL-1021
- 1000 MHz: Dämpfung dB/100m (typ.): 61,4 NEXT dB (typ.): 80 PS-NEXTdB (typ.): 21 ACR dB@100m (typ.): 77 PS-ACR dB@100m (typ.): 18 EL-FEXT dB@100m (typ.): 39 PS-ELFEXT dB@100m (typ.): 36 RL dB (typ.): 18,3
- Flammwidrigkeit gem. IEC 60332-3-24
- Halogenfreiheit gem. IEC 60754-1/2
- Rauchdichte gem. IEC 61034-1/2
- Brandlast MJ/m (ca.): 0,7
- Kopplungswiderstand bei 10 MHz (mOhm/m): 5 (Nennwert)
- Schirmdämpfung bis 1000 MHz (dB): 70 (Nennwert)
- Kopplungsdämpfung bis 1000 MHz (dB): 85 (Nennwert)
- frei von gefährlichen Stoffen nach RoHS 2002/95/EG
- inkl. einführen in 19" Datenschränken und an Montageschienen im Schrank befestigen
- einschl. allem systemgebundenen Zubehör wie Kabelbinder, Klettbänder und Bügelschellen, etc.
- Verlegung in vorh. Rohr / in Unterflursystem
Menge: 5000,000 m
Leistungsbereichkatalog: 457

**1.20.160 Kupfermessungen 1000 MHz**
Kupfermessungen 1000MHz

Die Abnahmemessungen sind mit einem vom Systemhersteller und zukünftigen Nutzer zugelassenen ISO-Level IV Feldmessgerät durchzuführen. Bei flexibler Technik sind hier die Module durch 4K7-Module für die Messung beidseitig auszutauschen. Für Messungen von Strecken nach Klasse FA (TERA-Buchse) gilt: Die Messung erfolgt im Permanentlink gegen die vorgegebenen Grenzwerte der Klasse FA nach ISO/IEC 11801-2. Ausgabe: Amendment A2 (2010) bis 1000 Mhz.
Menge: 250,000 St
Leistungsbereichkatalog: 457

**1.20.170 Buchsenmodul RJ45, Kat. 6_A**
Buchsenmodul RJ45, Kat. 6

Buchsenmodul RJ45, Kat. 6 zum Aufstecken auf die Datenleitung, geeignet zur Übertragung von analogen und digitalen Sprach-, Bild- und Datensignalen, die Leistungsmerkmale entsprechen der Klasse EA bis 500 MHz gemäß EN 50173-1 und 10GBase-T bis 500MHz, die Installation wird durch einfaches Stecken des Buchsenmoduls auf den Kabelstecker durchgeführt, durch die geschirmte Weiterführung der Datenpaare ist gewährleistet, dass die Werte der Kat.6A sicher erreicht werden. Folgende Eigenschaften müssen erfüllt werden:
- Aufbau: Vollmetall; Zink-Druckguss, vernickelt
- Beschaltung: 4-paarig über Kabelstecker
- elektrische Werte: Kat. 6 A, 10Gbase-T bis 500 MHz
- Normen (mind.): ISO/IEC 11801, EN 50173-1, IEC 61076-3-104
inkl. Abdeckung passend zum Schalterprogramm
Menge: 500,000 St
Leistungsbereichkatalog: 457

**1.20.180 Modulträger für zwei Buchsen**
Modulträger für zwei Buchsen

zur Aufnahme von zwei Buchsen-Modulen, inkl. Beschriftungsfenster, Neigungswinkel der Buchen ca. 30° nach unten eingebaut. Folgende Eigenschaften müssen erfüllt werden: - Aufbau: Vollmetall, Zink - Druckguss, vernickelt

- Bestückung: Anschlussdose 2-fach
- passend zum Schalterprogramm
Menge: 250,000 St
Leistungsbereichkatalog: 457

**1.20.190 UP Anschlussdose 2-fach für Unterputzmontage & Kanaleinbau**
Katalog-Nr. _Stamm LV/1/ 2.11. 150.
UP Anschlussdose 2-fach für Unterputzmontage & Kanaleinbau

Anschlussdose zur Aufnahme von Modulen, geschirmt und ungeschirmt.
Die Module lassen sich mühelos einklinken.
Inkl. Zentralplatte, Abdechrahmen und Beschriftungsfeld mit Klarsichtabdeckung.
Staubschutzklappe(n) integriert.

Abmessungen:
Montageplatte: ca. 70 x 70 mm
Frontplatte/Zentralplatte: ca. 50 x 50 mm
Abdeckrahmen: ca. 80 x 80 mm
Farbe: reinweiß, ähnlich RAL 9010
Menge: 120,000 Stk

**1.20.200 Gehäuse a. P.- 40 mm inkl. u. P.-Abdeckrahmen**
Gehäuse a. P.- 40 mm

a. P.-Gehäuse 40 mm inkl. u. P.-Abdeckrahmen
RAL9010, mit folgenden Eigenschaften:
- Abmessungen BxHxT (ca.): 80x80x40 mm
- mit Distanzrahmen (ca.): 80x80x50 mm
Menge: 15,000 St
Leistungsbereichkatalog: 457

**1.20.210 Distanzrahmen für v.g. Gehäuse**
Menge: 15,000 St
Leistungsbereichkatalog: 457

**1.20.220 HDMI-Anschlussdose, 1-fach,**
HDMI-Anschlussdose, 1-fach, mit 20 Schraubkontakten, für handelsübliche TAE-Zentralstücke, abbrechbarer Tragring für Stegversion, reinweiß (ähnlich RAL 9010)
HDMI-Anschlussdose, 1-fach, mit 20 Schraubkontakten, für handelsübliche TAE-Zentralstücke, abbrechbarer Tragring für Stegversion, reinweiß (ähnlich RAL 9010); - Tragadapter aus Zinkdruckguss; - abbrechbarer Tragring für Stegversion; - HDMI-Buchse, 19-polig; - geeignet bis HDMI-High-Speed Applikationen; - 20 Schraubkontakte mit Zugentlastung; - Montage in Verbindung mit Kaiser-Electronicdose (oder vergleichbar); - metrische Schrauben für Zentralstücke; -
Menge: 12,000 St

**1.20.230 Anschlussdose USB mit USB A Anschluss**
Anschlussdose USB mit USB A Anschluss s
Komplettgerät: Einsatz, Zentralscheibe und Rahmen.
USB-Anschlussdose mit Schraubklemmen und Zugentlastung
Vintage Style mit stets offenliegenden Gehäuseschrauben.

Produktname: Anschlussdose
Anwendung: USB
Ausführung der Oberfläche: unbehandelt, glänzend
Bauteil: Grundelement mit voller Abdeckplatte
Befestigungsart: Schrauben
Montageart: Unterputzmontage
Breite (Netto-Abmessung): 87 mm
Einbautiefe: 34 mm

Liefern und betriebsbereit montieren
Menge: 12,000 St

**1.20.240 Auflegen von Datenleitungen 4x2x0,24 auf Rangierfelder+Installationskits beschift**
Auflegen der Datenleitungen 4x2x0,24 4WG auf
Rangierfelder und Installationskit pro RJ45 Steckplatz
einschl. Beschriftung, betriebsfertig
Menge: 300,000 St
DIN276_18: 457

**1.20.250 Beschriftungen für Steck-, Daten-, Fernmelde-, Abzweigdosen, Patchfelder**
Beschriftungen für Steck-, Daten-, Fernmelde-,
Abzweigdosen, Patchfelder und als Stromkreisbezeichung
für Geräte, mit Beschriftungsautomat herstellen und
einbauen
Menge: 300,000 St
DIN276_18: 457

#### Abschnitt 1.21 KG 481 MSR

*Hinweis: Hinweis: MSR Verkabelung*
Hinweis: MSR Verkabelung
Hinweis: Für das Gewerk HLS sind vom AN die Leitungen gemäß der Kabelzugliste zu verlegen. In der Regel erfolgt die Verlegung vom MSR-Schaltschrank bis ca. 10cm vor die Endgeräte. Es ist mit kleinteiligen Abschnitten zu kalkulieren. Das Anklemmen erfolgt dann über das Gewerk HLS.

*Hinweis: Steuerleitungen MSR*

*Hinweis: in vorh. Kabelrinne/in offenen Kanal*

**1.21.10 HSLH-JZ 3 x 1,5 vorh. Kabelrinne/in offenen Kanal**
HSLH-JZ 3 x 1,5

Leiter: Cu, feindrähtig, Klasse 5 VDE 0295, gemäß VDE 0482-266-2-4, DIN EN 50267 / IEC 60754, Nennspannung 500V, Uo300V, Temperatur Leiter max. 70°C, Temperatur Außen -30°C bis +70°C, auf vorh. Kabelrinne/in offenen Kanal
Menge: 2070,000 m
Leistungsbereichkatalog: 444

**1.21.20 HSLH-JZ 5 x 1,5 vorh. Kabelrinne/in offenen Kanal**
HSLH-JZ 5 x 1,5

Leiter: Cu, feindrähtig, Klasse 5 VDE 0295, gemäß VDE 0482-266-2-4, DIN EN 50267 / IEC 60754, Nennspannung 500V, Uo300V, Temperatur Leiter max. 70°C, Temperatur Außen -30°C bis +70°C, auf vorh. Kabelrinne/in offenen Kanal
Menge: 1380,000 m
Leistungsbereichkatalog: 444

**1.21.30 HSLH-JZ 3 x 2,5 vorh. Kabelrinne/in offenen Kanal**
HSLH-JZ 3 x 2,5

Leiter: Cu, feindrähtig, Klasse 5 VDE 0295, gemäß VDE 0482-266-2-4, DIN EN 50267 / IEC 60754, Nennspannung 500V, Uo300V, Temperatur Leiter max. 70°C, Temperatur Außen -30°C bis +70°C, auf vorh. Kabelrinne/in offenen Kanal
Menge: 960,000 m
Leistungsbereichkatalog: 444

**1.21.40 HSLH-JZ 4 x 0,75 vorh. Kabelrinne/in offenen Kanal**
HSLH-JZ 4 x 0,75

Leiter: Cu, feindrähtig, Klasse 5 VDE 0295, gemäß VDE 0482-266-2-4, DIN EN 50267 / IEC 60754, Nennspannung 500V, Uo300V, Temperatur Leiter max. 70°C, Temperatur Außen -30°C bis +70°C, auf vorh. Kabelrinne/in offenen Kanal
Menge: 360,000 m
Leistungsbereichkatalog: 444

**1.21.50 HSLH-JZ 4 x 1,5 vorh. Kabelrinne/in offenen Kanal**
HSLH-JZ 4 x1,5

Leiter: Cu, feindrähtig, Klasse 5 VDE 0295, gemäß VDE 0482-266-2-4, DIN EN 50267 / IEC 60754, Nennspannung 500V, Uo300V, Temperatur Leiter max. 70°C, Temperatur Außen -30°C bis +70°C, auf vorh. Kabelrinne/in offenen Kanal
Menge: 460,000 m
Leistungsbereichkatalog: 444

*Hinweis: in vorh. Rohr/Unterflurkanal*

**1.21.60 HSLH-JZ 3 x 1,5 vorh. Rohr/Unterflurkanal**
HSLH-JZ 3 x 1,5

Leiter: Cu, feindrähtig, Klasse 5 VDE 0295, gemäß VDE 0482-266-2-4, DIN EN 50267 / IEC 60754, Nennspannung 500V, Uo300V, Temperatur Leiter max. 70°C, Temperatur Außen -30°C bis +70°C, in vorh. Rohr/Unterflurkanal
Menge: 750,000 m
Leistungsbereichkatalog: 444

**1.21.70 HSLH-JZ 5 x 1,5 vorh. Rohr/Unterflurkanal**
HSLH-JZ 5 x 1,5

Leiter: Cu, feindrähtig, Klasse 5 VDE 0295, gemäß VDE 0482-266-2-4, DIN EN 50267 / IEC 60754, Nennspannung 500V, Uo300V, Temperatur Leiter max. 70°C, Temperatur Außen -30°C bis +70°C, in vorh. Rohr/Unterflurkanal
Menge: 100,000 m
Leistungsbereichkatalog: 444

**1.21.80 HSLH-JZ 3 x 2,5 vorh. Rohr/Unterflurkanal**
HSLH-JZ 3 x 2,5

Leiter: Cu, feindrähtig, Klasse 5 VDE 0295, gemäß VDE 0482-266-2-4, DIN EN 50267 / IEC 60754, Nennspannung 500V, Uo300V, Temperatur Leiter max. 70°C, Temperatur Außen -30°C bis +70°C, in vorh. Rohr/Unterflurkanal
Menge: 420,000 m
Leistungsbereichkatalog: 444

*Hinweis: Gummischlauchleitungen*

*Hinweis: in vorh. Kabelrinne/in offenen Kanal*

**1.21.90 H07RN-F 3 G 1,5 (Cu = 43) vorh. Kabelrinne/in offenen Kanal**
H07RN-F 3 G 1,5 (Cu = 43)

nach VDE 0282 zu Verwendung an schweren Geräten bei hoher Beanspruchung, in trockenen und feuchten Räumen sowie im Freien und im Nutzwasser. Maximale Betriebstemperatur 60°C  in Teillängen betriebsfertig verlegen, auf vorh. Kabelrinne/in offenen Kanal
Menge: 1600,000 m
Leistungsbereichkatalog: 444

**1.21.100 H07RN-F 3 G 2,5 (Cu = 72) vorh. Kabelrinne/in offenen Kanal**
H07RN-F 3 G 2,5 (Cu = 72)

nach VDE 0282 zu Verwendung an schweren Geräten bei hoher Beanspruchung, in trockenen und feuchten Räumen sowie im Freien und im Nutzwasser. Maximale Betriebstemperatur 60°C  in Teillängen betriebsfertig verlegen, auf vorh. Kabelrinne/in offenen Kanal
Menge: 1200,000 m
Leistungsbereichkatalog: 444

**1.21.110 H07RN-F 4 G 1,5 (Cu = 58) vorh. Kabelrinne/in offenen Kanal**
H07RN-F 4 G 1,5 (Cu = 58)

nach VDE 0282 zu Verwendung an schweren Geräten bei hoher Beanspruchung, in trockenen und feuchten Räumen sowie im Freien und im Nutzwasser. Maximale Betriebstemperatur 60°C  in Teillängen betriebsfertig verlegen, auf vorh. Kabelrinne/in offenen Kanal
Menge: 400,000 m
Leistungsbereichkatalog: 444

**1.21.120 H07RN-F 5 G 1,5 (Cu = 72) vorh. Kabelrinne/in offenen Kanal**
H07RN-F 5 G 1,5 (Cu = 72)

nach VDE 0282 zu Verwendung an schweren Geräten bei hoher Beanspruchung, in trockenen und feuchten Räumen sowie im Freien und im Nutzwasser. Maximale Betriebstemperatur 60°C  in Teillängen betriebsfertig verlegen, auf vorh. Kabelrinne/in offenen Kanal
Menge: 1400,000 m
Leistungsbereichkatalog: 444

*Hinweis: in vorh. Rohr/Unterflurkanal*

**1.21.130 H07RN-F 3 G 1,5 (Cu = 43) vorh. Rohr/Unterflurkanal**
H07RN-F 3 G 1,5 (Cu = 43)

nach VDE 0282 zu Verwendung an schweren Geräten bei hoher Beanspruchung, in trockenen und feuchten Räumen sowie im Freien und im Nutzwasser. Maximale Betriebstemperatur 60°C  in Teillängen betriebsfertig verlegen, in vorh. Rohr/Unterflurkanal
Menge: 200,000 m
Leistungsbereichkatalog: 444

**1.21.140 H07RN-F 3 G 2,5 (Cu = 72) vorh. Rohr/Unterflurkanal**
H07RN-F 3 G 2,5 (Cu = 72)

nach VDE 0282 zu Verwendung an schweren Geräten bei hoher Beanspruchung, in trockenen und feuchten Räumen sowie im Freien und im Nutzwasser. Maximale Betriebstemperatur 60°C  in Teillängen betriebsfertig verlegen, in vorh. Rohr/Unterflurkanal
Menge: 100,000 m
Leistungsbereichkatalog: 444

**1.21.150 H07RN-F 4 G 1,5 (Cu = 58) vorh. Rohr/Unterflurkanal**
H07RN-F 4 G 1,5 (Cu = 58)

nach VDE 0282 zu Verwendung an schweren Geräten bei hoher Beanspruchung, in trockenen und feuchten Räumen sowie im Freien und im Nutzwasser. Maximale Betriebstemperatur 60°C  in Teillängen betriebsfertig verlegen, in vorh. Rohr/Unterflurkanal
Menge: 110,000 m
Leistungsbereichkatalog: 444

**1.21.160 H07RN-F 5 G 1,5 (Cu = 72) vorh. Rohr/Unterflurkanal**
H07RN-F 5 G 1,5 (Cu = 72)

nach VDE 0282 zu Verwendung an schweren Geräten bei hoher Beanspruchung, in trockenen und feuchten Räumen sowie im Freien und im Nutzwasser. Maximale Betriebstemperatur 60°C  in Teillängen betriebsfertig verlegen, in vorh. Rohr/Unterflurkanal
Menge: 100,000 m
Leistungsbereichkatalog: 444

*Hinweis: Steuerleitung flexibel*

*Hinweis: in vorh. Kabelrinne/in offenen Kanal*

**1.21.170 H07ZZ-F 3 x 1 vorh. Kabelrinne/in offenen Kanal**
H07ZZ-F 3 x 1

Anschluss- und Steuerleitung, Gummi, 450/750V, halogenfrei, flammwidrig IEC 60332-3-24 Bündelbrandtest, LS0H EN 61034-2, -40°C bis +90°C, auf vorh. Kabelrinne/in offenen Kanal
Menge: 800,000 m
Leistungsbereichkatalog: 053

**1.21.180 H07ZZ-F 5 x 1 vorh. Kabelrinne/in offenen Kanal**
H07ZZ-F 5 x 1

Anschluss- und Steuerleitung, Gummi, 450/750V, halogenfrei, flammwidrig IEC 60332-3-24 Bündelbrandtest, LS0H EN 61034-2, -40°C bis +90°C, auf vorh. Kabelrinne/in offenen Kanal
Menge: 600,000 m
Leistungsbereichkatalog: 053

**1.21.190 H07ZZ-F 5 x 1,5 vorh. Kabelrinne/in offenen Kanal**
H07ZZ-F 5 x 1,5

Anschluss- und Steuerleitung, Gummi, 450/750V, halogenfrei, flammwidrig IEC 60332-3-24 Bündelbrandtest, LS0H EN 61034-2, -40°C bis +90°C, auf vorh. Kabelrinne/in offenen Kanal
Menge: 400,000 m
Leistungsbereichkatalog: 053

**1.21.200 H07ZZ-F 3 x 1,5 vorh. Kabelrinne/in offenen Kanal**
H07ZZ-F 3 x 1,5

Anschluss- und Steuerleitung, Gummi, 450/750V, halogenfrei, flammwidrig IEC 60332-3-24 Bündelbrandtest, LS0H EN 61034-2, -40°C bis +90°C, auf vorh. Kabelrinne/in offenen Kanal
Menge: 1250,000 m
Leistungsbereichkatalog: 053

**1.21.210 H07ZZ-F 3 x 2,5 vorh. Kabelrinne/in offenen Kanal**
H07ZZ-F 3 x 2,5

Anschluss- und Steuerleitung, Gummi, 450/750V, halogenfrei, flammwidrig IEC 60332-3-24 Bündelbrandtest, LS0H EN 61034-2, -40°C bis +90°C, auf vorh. Kabelrinne/in offenen Kanal
Menge: 1100,000 m
Leistungsbereichkatalog: 053

*Hinweis: in vorh. Rohr/Unterflurkanal*

**1.21.220 H07ZZ-F 3 x 1 vorh. Rohr/Unterflurkanal**
H07ZZ-F 3 x 1

Anschluss- und Steuerleitung, Gummi, 450/750V, halogenfrei, flammwidrig IEC 60332-3-24 Bündelbrandtest, LS0H EN 61034-2, -40°C bis +90°C, in vorh. Rohr/Unterflurkanal
Menge: 600,100 m
Leistungsbereichkatalog: 053

**1.21.230 H07ZZ-F 5 x 1 vorh. Rohr/Unterflurkanal**
H07ZZ-F 5 x 1

Anschluss- und Steuerleitung, Gummi, 450/750V, halogenfrei, flammwidrig IEC 60332-3-24 Bündelbrandtest, LS0H EN 61034-2, -40°C bis +90°C, in vorh. Rohr/Unterflurkanal
Menge: 120,000 m
Leistungsbereichkatalog: 053

**1.21.240 H07ZZ-F 5 x 1,5 vorh. Rohr/Unterflurkanal**
H07ZZ-F 5 x 1,5

Anschluss- und Steuerleitung, Gummi, 450/750V, halogenfrei, flammwidrig IEC 60332-3-24 Bündelbrandtest, LS0H EN 61034-2, -40°C bis +90°C, in vorh. Rohr/Unterflurkanal
Menge: 100,000 m
Leistungsbereichkatalog: 053

**1.21.250 H07ZZ-F 3 x 1,5 vorh. Rohr/Unterflurkanal**
H07ZZ-F 3 x 1,5

Anschluss- und Steuerleitung, Gummi, 450/750V, halogenfrei, flammwidrig IEC 60332-3-24 Bündelbrandtest, LS0H EN 61034-2, -40°C bis +90°C, in vorh. Rohr/Unterflurkanal
Menge: 260,000 m
Leistungsbereichkatalog: 053

**1.21.260 H07ZZ-F 3 x 2,5 vorh. Rohr/Unterflurkanal**
H07ZZ-F 3 x 2,5

Anschluss- und Steuerleitung, Gummi, 450/750V, halogenfrei, flammwidrig IEC 60332-3-24 Bündelbrandtest, LS0H EN 61034-2, -40°C bis +90°C, in vorh. Rohr/Unterflurkanal
Menge: 180,000 m
Leistungsbereichkatalog: 053

*Hinweis: in vorh. Kabelrinne/in offenen Kanal*

**1.21.270 Steuerleitung halogenfrei geschirmt 4G 16**
Halogenfrei nach EN 50267-2-2:Ja
Ader-Zahl:  4
Schutzleiter: Ja
Leiter-Nennquerschnitt: 16 mm²
Leiter-Klasse: Kl.5 = feindrähtig
Ölbeständig nach EN 60811-2-1:Nein
Ader-Kennzeichnung: Ziffern
Schirm über Verseilung: Geflecht
Zul. Kabelaußentemperatur, in Bewegung:-15 °C
Zul. Kabelaußentemperatur, fest verlegt:-40 °C
Nennspannung U:500 V
Menge: 150,000 m

**1.21.280 Steuerleitung halogenfrei geschirmt 5G 16**
Halogenfrei nach EN 50267-2-2:Ja
Ader-Zahl:  5
Schutzleiter: Ja
Leiter-Nennquerschnitt: 16 mm²
Leiter-Klasse: Kl.5 = feindrähtig
Ölbeständig nach EN 60811-2-1:Nein
Ader-Kennzeichnung: Ziffern
Schirm über Verseilung: Geflecht
Zul. Kabelaußentemperatur, in Bewegung:-15 °C
Zul. Kabelaußentemperatur, fest verlegt:-40 °C
Nennspannung U:500 V
Menge: 120,000 m

*Hinweis: Koordinationszuschlag:*
Koordinationszuschlag

**1.21.290 Koordinationszuschlag MSR Verkabelung**
*** Pauschalposition
Koordinationszuschlag MSR Verkabelung, dieser beinhaltet folgende Leistungen:

MSR Verkableung

- Einlesen in die M&W-Planung der fachkundig beauftragten Firma max. 5Std
- Absprachen max. 10Std mit der fachkundig beauftragten Firma
- Ortstermine max. 2 a 2 Std mit der fachkundig beauftragten Firma
- Gemeinsame Abnahme
Menge: 1,000 psch
Leistungsbereichkatalog: 444

#### Abschnitt 1.22 KG 492 Gerüste

*Hinweis: Gerüste:*
Gerüste:
Für Arbeiten die nicht mehr mit einer oder zwei Leitern aus Arbeitsschuztechnischer Sicht erfolgen können.

**1.22.10 Fahrbares Arbeitsgerüst für Arbeitshöhe bis 4m**
Fahrbares Arbeitsgerüst für Arbeitshöhe bis 4m

Fahrbares Arbeitsgerüst für Arbeitshöhe bis 4m für Montage- und Demontagearbeiten für mind. 2 Installateure, Tragfähigkeit mind. 300kg, inkl. anfahren, mehrmaliges (Türhöhen im Gebäude i.d.R. 2,1m) auf- und abbauen, ein Stück entspirch einmal auf- und abbauen, Nutzung nur nach Anweisung der Bauleitung, Vorhaltung während der Bauzeit.
Menge: 2,000 St

**1.22.20 Fahrbares Arbeitsgerüst für Arbeitshöhe bis 10m**
Fahrbares Arbeitsgerüst für Arbeitshöhe bis 10m

Fahrbares Arbeitsgerüst für Arbeitshöhe bis 10m für Montage- und Demontagearbeiten für mind. 2 Installateure, Tragfähigkeit mind. 500kg, inkl. anfahren, mehrmaliges (Türhöhen im Gebäude i.d.R. 2,1m) auf- und abbauen, ein Stück entspirch einmal auf- und abbauen, Nutzung nur nach Anweisung der Bauleitung, Vorhaltung während der Bauzeit.
Menge: 1,000 St

**1.22.30 Fahrbare Hebebühne für Arbeitshöhe bis 10m**
Fahrbare Hebebühne für Arbeitshöhe ca. 10m

Fahrbare Hebebühne für Arbeitshöhe ca. 10m für Montage- und Demontagearbeiten für mind. 2 Installateure, Tragfähigkeit mind. 300kg, inkl. anfahren, mehrmaliges (Türhöhen im Gebäude i.d.R. 2,1m)
Menge: 40,000 Tag

#### Abschnitt 1.23 KG 546 Starkstromanlagen

*Hinweis: Schächte und Rohre*
Schächte und Rohre

inkl. Ausrichten der Schächte, einsanden unterhalb der Schächte und mit den Rohren anbinden!

**1.23.10 Kleinschacht 65/40cm Klasse D400**
Kleinschacht 65/40cm Klasse D400

Kleinschacht 65/40cm Klasse D400
aus Stahlbetonfertigteilen >C35/45 DIN 1045
Bestehende aus:
- Deckel 65/40cm
- Deckelrahmen 65/40cm
- Lüftungsrost in Deckel auf Wunsch AG
- Zischenrahmen ca. 15cm
- Kastenrahmen ca. 42 cm
- Kabeleinführungsplatte
- Verschlussplatte
- Rundstahlstäbe
- Bodenplatte mit Sickerloch
- Feuerverzinkte Schmutzschale
Menge: 4,000 St

**1.23.20 Kabelschutzrohr, halogenfrei, DN 70**
Kabelschutzrohr, halogenfrei, DN 70

Kabelschutzrohr, halogenfrei, biegsam, DN 70, für bestehende Doppel-Dichtpackung mit folgenden Eigenschaften:
- Matrial: PE-HD
- verbundbauweise
- außen gewellt mit Innenhaut
- gleitfähige Innenbeschichtung
- hohe Druck- und Schlagfestigkeit
- Mindestdruckfestigkeit: 750N
- mit einseitig aufgesteckter Doppelsteckmuffe (sanddicht) mit Einzugsschnur
-Muffen sind auszustatten mit Profildichtungen(wasserdicht)
- Temperaturbeständigkeit (mind.): -5°C +80°C +/-1%
Menge: 100,000 m
Leistungsbereichkatalog: 444

**1.23.30 Kabelschutzrohr, halogenfrei, DN 110**
Kabelschutzrohr, halogenfrei, DN 110

Kabelschutzrohr, halogenfrei, biegsam, DN 110, für bestehende Doppel-Dichtpackung mit folgenden Eigenschaften:
- Matrial: PE-HD
- verbundbauweise
- außen gewellt mit Innenhaut
- gleitfähige Innenbeschichtung
- hohe Druck- und Schlagfestigkeit
- Mindestdruckfestigkeit: 750N
- mit einseitig aufgesteckter Doppelsteckmuffe (sanddicht) mit Einzugsschnur
-Muffen sind auszustatten mit Profildichtungen(wasserdicht)
- Temperaturbeständigkeit (mind.): -5°C +80°C +/-1%
Menge: 50,000 m
Leistungsbereichkatalog: 444

**1.23.40 Endkappe, halogenfrei, DN 70**
Endkappe, halogenfrei, DN 70

Endakppe für vorher genanntes Kabelschutzrohr, druckwasserdicht bis 0,5 Bar
Menge: 5,000 St

**1.23.50 Endkappe, halogenfrei, DN 110**
Endkappe, halogenfrei, DN 110

Endakppe für vorher genanntes Kabelschutzrohr, druckwasserdicht bis 0,5 Bar
Menge: 5,000 St

*Hinweis: Hinweis Mastaufsatzleuchten*
Hinweis Mastaufsatzleuchten

bei den Außenleuchten werden die nachfolgen Mastauafsatzleuchten als 1 und 2-fach Varianten ausgeführt. Bei einer 2-fach Ausführung werden 2 Aufsatzleuchten mit einem Höhenversatz und einer Ausrichtung von 180° des gleichen Leuchtentyp versetzt auf dem Mast aufgesetzt.

**1.23.60 Mastaufsatzleuchte rund 330**
Mastaufsatzleuchte rund 330

Mastaufsatzleuchte 1-fach mit konischem Gehäuse aus Siluminguß,  mit klarer Abdeckung aus UV-beständigem Polycarbonat, .

Inkl. 5,5 m AnschlussKabel
Maße ca. : L: 416 mm, B: 330 mm, Höhe: 191 mm,
Schaltart: DALI
Mastzopf: Ø 60 mm
Schutzart: IP66
Schutzkl.: II
Prüfung:  IK10
Lichtstärke: G*1

Bestückung: Mit austauschbarem LED Modul 2700 bis 3000K,
5 Steps SDCM
Wirkungsgrad: 85%

Farbe, RAL: schwarz lackiert, RAL 9005  oder Eisengrau 7011
inkl. Anschließen und betriebsfertig montieren!
Menge: 10,000 St

**1.23.70 Leuchtenmast bis 4800mm**
Leuchtenmast 4800mm

Laternenmast - Zopf Ø 60 mm (konisch, Stahl, verzinkt) für Mastleuchte, Material: Stahlrohr, Oberfläche feuerverzinkt (DIN EN ISO 1461)  in bauseitigen Montgerohr oder Köcherfundament, inkl. Anschlussset 2-fach.
Wandstärke (t): 3 mm, Zopfmaß: 76 mm Durchmesser (Länge kalibriert, mit Aufhängebohrung für Verzinkung) LPH: 4800mm (Lichtpunkthöhe, Höhe über Erde) Mastfußdurchmesser: 140 mm (mit Aufhängebohrung für Verzinkung) E: 800 mm (Erdtiefe, Erdmaß) Konizität: 1:11, 2x Kabelloch: 50 x 150 mm, Lage 0° & 180° (UKT = 500 mm unter Erde) Form: konisch, gerade, rund
Türausschnitt: 85 x 400 mm + VA-Dreikantschraube M10 (UKT = 600 mm über Erde) Gerätesteg mit 2 Schiebemuttern M6, Gewindebohrung M8
Farbe, RAL: schwarz lackiert, RAL 9005  oder Eisengrau 7011
Gesamtlänge bis 4800mm

inkl.Anschlusskasten
inkl. Anschließen und betriebsfertig montieren!
Menge: 10,000 St

#### Abschnitt 1.24 KG 547 Fernmelde- und informationstechn. Anlagen

*Hinweis: Verlegeart in vorh. Rohr/Unterflurkanal*

**1.24.10 Außenkabel symmetrisch A-2YF(L)2Y 4x2x0,8 STIII BD in vorh. Rohr/Unterflurkanal**
Außenkabel symmetrisch A-2YF(L)2Y 4x2x0,8 STIII BDin vorh. Rohr/Unterflurkanal

Außenkabel, symmetrisch, DIN VDE 0816-1 (VDE 0816-1), A-2YF(L)2Y, 4 x 2 x 0,8 STIII BD.
Menge: 200,000 m
Leistungsbereichkatalog: 061

#### Abschnitt 1.25 KG 499 Wartung und Prüfung

*Hinweis: Wartung und Prüfung*
Wartung und Prüfung
Dem Angebot muss grundsätzlich ein vorausgefüllter AMEV-Wartungsvertrag für jede Anlagentechnik und LV-Position beigefügt werden! Ein Vertragsmuster wird der Ausschreibung beigelegt.

Die Kosten werden jeweils pro Jahr kalkuliert. Hier
sind alle notwendigen Termine, Netzbetreiberkosten,
etc. einzurechnen.
Ein Anrecht auf den Abschluss des Wartungsvertrages besteht
grundsätzlich nicht und kann durch den Bauherren anderweitig
geregelt werden. Der Wartungsvertrag selbst muss vor der
geplanten Abnahme durch den Sachverständigen, unterzeichnet
vorliegen.

Der Wartungsvertrag beinhaltet Wartung und eine
Sachkundigenprüfung / Jahr für die Dauer der
Verjährungsfrist für Mängelansprüche und danach.
Während der Verjährungsfrist für Mängelansprüche ist
die Instandsetzung bei Störungen, die auf
Mängel während der Verjährungsfrist zurückzuführen
sind, geschuldete Vertragsleistung des Auftragnehmers.
Die angebotenen Preise für die Wartung während der
Verjährungsfrist für Mängelansprüche und danach werden
in die Wertung mit einbezogen.
Die Wartungspreise sind im Hauptangebot anzugeben.
Die Zahlung erfolgt jährlich im nachhinein.
Der AN hält sich an den angebotenen Vertrag bis 3
Monate nach Ende der Verjährungsfrist für
Mängelansprüche gebunden. Nach Ablauf des der Verjährungsfrist für Mängelansprüche folgenden Jahres tritt die
Preisgleitklausel in Kraft. Die Wartung während der Verjährungsfrist für Mängelansprüche wird auf der Basis der
angebotenen Wartungspauschale beauftragt.
Ein Anspruch auf Beauftragung für Wartung nach Ablauf
der Verjährungsfrist für Mängelansprüche besteht
jedoch nicht!

*Hinweis: Wartung der Sicherheitsbeleuchtung*

**1.25.10 Wartung / Instandhaltung während der Gewährleistungszeit**
Wartung / Instandhaltung Pauschale innerhalb der 4-
jährigen Verjährungsfrist für die Gewährleistung,
gemäß AMEV Muster Wartungsvertrag

Umfang gemäß beigefügten Wartungsvertrag. Dieser muss zwingend vollständig vom AN ausgefüllt und unterschrieben werden.

Preis pro Jahr
Menge: 4,000 Jr

**1.25.20 Wartung / Instandsetzung nach der Gewährleistungszeit**
Wartung / Instandsetzung nach Ablauf der
Verjährungsfrist für die Gewährleistung, gemäß
beiliegendem AMEV Jahres-Wartungsvertrag

Umfang gemäß beigefügten Wartungsvertrag. Dieser muss zwingend vollständig vom AN ausgefüllt und unterschrieben werden.

Preis pro Jahr
Menge: 1,000 Jr
